# POLIDEPORTIVO EN EL CEIP "EL PEÑASCAL"

- Propiedad del archivo: SOFT S.A.
- Formato: FIEBDC-3/95
- Programa: Presto 8.41
- Fecha de los precios: 26/02/2009
- Costes indirectos: 3 %
- Código: POLIPENASCAL (12/11/1996)
Importe: 742394.87

## 01 AP ACTUACIONES PREVIAS (20/07/2005)
Importe: 14074.43

**01AP1** m3 DEMOL.FÁB.LAD.MACIZO C/COMPR. (20/07/2005)
28.75 m3 × 63.66 (65.57 con costes indirectos) = 1885.14
Demolición de muros de fábrica de ladrillo macizo a partir de pie y medio de espesor, con compresor, incluso limpieza y retirada de escombros a pie de carga,con transporte al vertedero y con p.p. de medios auxiliares, sin medidas de protección colectivas.

| Código | Ud | Descripción | Rendimiento | Precio | Importe |
|---|---|---|---|---|---|
| O01OA060 | h. | Peón especializado (mano de obra) | 3.35 | 8.65 | 28.98 |
| O01OA070 | h. | Peón ordinario (mano de obra) | 3.35 | 8.58 | 28.74 |
| M06CM030 | h. | Compre.port.diesel m.p. 5 m3/min 7 bar (maquinaria) | 1.45 | 2.15 | 3.12 |
| M06MR110 | h. | Martillo manual rompedor neum. 22 kg. (maquinaria) | 1.45 | 1.08 | 1.57 |
| %0200 | % | Medios auxiliares (20/07/2005) | 2 % | 62.41 | 1.25 |
|  |  | Total |  |  | 63.66 |

Claves: pie, colectivo, escombro, ladrillo, carga, demolición, fábrica, muro, macizo, vertedero, auxiliar, protección, compresor, limpieza, medio, transporte

| Medición | Uds. | Largo | Ancho | Alto | Parcial |
|---|---|---|---|---|---|
| Banco ladrillo | 1 | 39 | 0.5 | 0.5 | 9.75 |
|  | 1 | 12 | 0.5 | 0.5 | 3.00 |
| Muro bajo rejas patio | 1 | 26.3 | 0.4 | 1 | 10.52 |
|  | 2 | 2 | 0.4 | 1 | 1.60 |
| Escalera | 1 | 6 | 0.25 | 1 | 1.50 |
|  | 1 | 9.5 | 0.25 | 1 | 2.38 |
| Total |  |  |  |  | 28.75 |

**01AP2** m2 DEM.FÁB.L.MACIZO 1 PIE C/MART. (20/07/2005)
35 m2 × 23.35 (24.05 con costes indirectos) = 841.75
Demolición de muros de fábrica de ladrillo macizo de un pie de espesor, con martillo eléctrico, incluso limpieza y retirada de escombros a pie de carga, con transporte al vertedero y con p.p. de medios auxiliares, y medidas de protección colectivas.

| Código | Ud | Descripción | Rendimiento | Precio | Importe |
|---|---|---|---|---|---|
| O01OA060 | h. | Peón especializado | 2.5 | 8.65 | 21.63 |
| M06MR010 | h. | Martillo manual rompedor eléct. 16 kg. (maquinaria) | 0.5 | 2.52 | 1.26 |
| %0200 | % | Medios auxiliares | 2 % | 22.89 | 0.46 |
|  |  | Total |  |  | 23.35 |

Claves: vertedero, limpieza, eléctrico, pie, demolición, muro, fábrica, carga, ladrillo, martillo, auxiliar, escombro, transporte, medio, protección, colectivo, macizo

| Medición | Uds. | Largo | Alto | Parcial |
|---|---|---|---|---|
| Valla inter patio | 4 | 2.5 | 3.5 | 35.00 |
| Total |  |  |  | 35 |

**01AP3** m3 DEMOL.MURO MAMPOSTERÍA C/COMP. (20/07/2005)
33.19 m3 × 71.55 (73.7 con costes indirectos) = 2446.10
Demolición de muros de mampostería de espesor variable, con compresor, incluso limpieza y retirada de escombros a pie de carga, con transporte al vertedero y con p.p. de medios auxiliares, y medidas de protección colectivas.

| Código | Ud | Descripción | Rendimiento | Precio | Importe |
|---|---|---|---|---|---|
| O01OA060 | h. | Peón especializado | 3.4 | 8.65 | 29.41 |
| O01OA070 | h. | Peón ordinario | 3.4 | 8.58 | 29.17 |
| M06CM040 | h. | Compre.port.diesel m.p. 10 m3/min. 7 bar (maquinaria) | 1.6 | 6.1 | 9.76 |
| M06MP110 | h. | Martillo manual perforador neumat.20 kg (maquinaria) | 1.6 | 1.13 | 1.81 |
| %0200 | % | Medios auxiliares | 2 % | 70.15 | 1.40 |
|  |  | Total |  |  | 71.55 |

Claves: carga, pie, colectivo, protección, auxiliar, medio, mampostería, compresor, muro, demolición, limpieza, transporte, escombro, vertedero

| Medición | Uds. | Largo | Ancho | Alto | Parcial |
|---|---|---|---|---|---|
| Valla | 1 | 36.6 | 0.3 | 4 | 43.92 |
|  | 1 | 4 | 0.3 | 4 | 4.80 |
| A deducir | -14 | 5.5 | 0.3 | 0.75 | -17.33 |
| ACCESO OBRA | 1 | 1.5 | 0.3 | 4 | 1.80 |
| Total |  |  |  |  | 33.19 |

**01AP4** m2 LEVANTADO REJAS EN MUROS A MANO (20/07/2005)
134 m2 × 4.85 (5 con costes indirectos) = 670.00
Levantado de rejas de cerrajería en muros, por medios manuales, incluso limpieza y retirada de escombros a pie de carga, con transporte a vertedero y con p.p. de medios auxiliares, sin medidas de protección colectivas.

| Código | Ud | Descripción | Rendimiento | Precio | Importe |
|---|---|---|---|---|---|
| O01OA050 | h. | Ayudante (mano de obra) | 0.27 | 8.99 | 2.43 |
| O01OA070 | h. | Peón ordinario | 0.27 | 8.58 | 2.32 |
| %0200 | % | Medios auxiliares | 2 % | 4.75 | 0.10 |
|  |  | Total |  |  | 4.85 |

Claves: limpieza, medio, escombro, cerrajería, levantar, carga, colectivo, mano, muro, reja, manual, protección, auxiliar, vertedero, pie, transporte

| Medición | Uds. | Largo | Alto | Parcial |
|---|---|---|---|---|
| Sobre muro | 14 | 5.5 | 0.75 | 57.75 |
| Reja patio | 1 | 26.5 | 2.5 | 66.25 |
|  | 2 | 2 | 2.5 | 10.00 |
| Total |  |  |  | 134 |

**01AP5** m2 LEVANT.CERJ.EN MUROS A MANO (20/07/2005)
3 m2 × 5.38 (5.54 con costes indirectos) = 16.62
Levantado de carpintería metálica, en cualquier tipo de muros, incluidos cercos, hojas y accesorios, por medios manuales, incluso limpieza, retirada de escombros a pie de carga, con transporte a vertedero y con p.p. de medios auxiliares.

| Código | Ud | Descripción | Rendimiento | Precio | Importe |
|---|---|---|---|---|---|
| O01OA050 | h. | Ayudante | 0.3 | 8.99 | 2.70 |
| O01OA070 | h. | Peón ordinario | 0.3 | 8.58 | 2.57 |
| %0200 | % | Medios auxiliares | 2 % | 5.27 | 0.11 |
|  |  | Total |  |  | 5.38 |

Claves: manual, vertedero, limpieza, muro, escombro, pie, carga, transporte, cerco, auxiliar, accesorio, carpintería, levantar, mano, medio, metal, hoja

| Medición | Uds. | Largo | Alto | Parcial |
|---|---|---|---|---|
| Puerta valla | 1 | 1.2 | 2.5 | 3.00 |
| Total |  |  |  | 3 |

**01AP6** m3 FRESADO DE FIRME (MBC) (20/07/2005)
62.6 m3 × 22.3 (22.97 con costes indirectos) = 1437.92
Fresado de firme de mezcla bituminosa en caliente en sección completa o semicalzada, incluso carga, barrido y transporte a vertedero o lugar de empleo.

| Código | Ud | Descripción | Rendimiento | Precio | Importe |
|---|---|---|---|---|---|
| O01OA020 | h. | Capataz (mano de obra) | 0.1 | 9.86 | 0.99 |
| O01OA070 | h. | Peón ordinario | 0.2 | 8.58 | 1.72 |
| M05FP020 | h. | Fresadora pavimento en frío a=1000 mm. (maquinaria) | 0.1 | 97.79 | 9.78 |
| M07AC010 | h. | Dumper convencional 1.500 kg. (maquinaria) | 0.1 | 1.92 | 0.19 |
| M08B020 | h. | Barredora remolcada c/motor auxiliar (maquinaria) | 0.3 | 5.97 | 1.79 |
| M07CB020 | h. | Camión basculante 4x4 14 t. (maquinaria) | 0.4 | 18.48 | 7.39 |
| %0200 | % | Medios auxiliares | 2 % | 21.86 | 0.44 |
|  |  | Total |  |  | 22.3 |

Claves: transporte, betún, firme, vertedero, sección, carga, calzada, caliente, mezcla

| Medición | Uds. | Largo | Alto | Parcial |
|---|---|---|---|---|
| Patio | 1 | 1252 | 0.05 | 62.60 |
| Total |  |  |  | 62.6 |

**01AP7** m. DEMOL.PELDAÑOS I/LAD. C/MART. (20/07/2005)
18.5 m. × 8.95 (9.22 con costes indirectos) = 170.57
Demolición de peldaños de cualquier tipo de material, incluido el peldañeado de ladrillo, con martillo eléctrico, incluso limpieza y retirada de escombros a pie de carga, con transporte a vertedero y con p.p. de medios auxiliares, sin medidas de protección colectivas.

| Código | Ud | Descripción | Rendimiento | Precio | Importe |
|---|---|---|---|---|---|
| O01OA060 | h. | Peón especializado | 0.48 | 8.65 | 4.15 |
| O01OA070 | h. | Peón ordinario | 0.48 | 8.58 | 4.12 |
| M06MR010 | h. | Martillo manual rompedor eléct. 16 kg. | 0.2 | 2.52 | 0.50 |
| %0200 | % | Medios auxiliares | 2 % | 8.77 | 0.18 |
|  |  | Total |  |  | 8.95 |

Claves: escombro, demolición, limpieza, eléctrico, martillo, material, peldaño, carga, transporte, ladrillo, colectivo, protección, auxiliar, medio, vertedero, pie

| Medición | Uds. | Largo | Parcial |
|---|---|---|---|
|  | 2 | 2 | 4.00 |
|  | 3 | 3.5 | 10.50 |
| r | 1 | 4 | 4.00 |
| Total |  |  | 18.5 |

**01AP8** m3 DEMOL.CIMENTACIÓN HORMIGÓN MAQ. (20/07/2005)
57.75 m3 × 50.19 (51.7 con costes indirectos) = 2985.68
Demolición de cimentaciones o elementos aislados de hormigón en masa o armado, soleras con asfalto etc., con retro-pala con martillo rompedor, incluso limpieza y retirada de escombros a pie de carga, con transporte al vertedero y con p.p. de medios auxiliares, con medidas de protección colectivas.

| Código | Ud | Descripción | Rendimiento | Precio | Importe |
|---|---|---|---|---|---|
| O01OA070 | h. | Peón ordinario | 0.35 | 8.58 | 3.00 |
| M05RN060 | h. | Retro-pala con martillo rompedor (maquinaria) | 2.3 | 20.09 | 46.21 |
| %0200 | % | Medios auxiliares | 2 % | 49.21 | 0.98 |
|  |  | Total |  |  | 50.19 |

Claves: cimiento, encepado, vertedero, escombro, rompedor, colectivo, auxiliar, transporte, protección, medio, martillo, carga, armadura, masa, aislar, máquina, limpieza, demolición, hormigón, pie

| Medición | Uds. | Largo | Ancho | Alto | Parcial |
|---|---|---|---|---|---|
| Cimentacion valla | 1 | 36.5 | 1 | 0.5 | 18.25 |
|  | 1 | 49 | 1 | 0.5 | 24.50 |
| Reja | 1 | 36 | 0.5 | 0.5 | 9.00 |
|  | 1 | 6 | 0.5 | 0.5 | 1.50 |
|  | 1 | 9.5 | 0.5 | 0.5 | 2.38 |
| r | 1 | 4 | 0.5 | 0.5 | 1.00 |
| Cimentacion escalera | 2 | 3.5 | 0.4 | 0.4 | 1.12 |
| Total |  |  |  |  | 57.75 |

**041AP9** m2 DESPEJE Y RETIRADA DE EQUIPAMIENTO DEPORTIVO (20/07/2005)
1252 m2 × 0.13 (0.13 con costes indirectos) = 162.76
Despeje y retirada de mobiliario y demás enseres existentes por medios manuales, incluso retirada a pie de carga, sin transporte a vertedero y con p.p. de medios auxiliares.

| Código | Ud | Descripción | Rendimiento | Precio | Importe |
|---|---|---|---|---|---|
| O01OA070 | h. | Peón ordinario | 0.015 | 8.58 | 0.13 |
| %0200 | % | Medios auxiliares | 2 % | 0.13 | 0.00 |
|  |  | Total |  |  | 0.13 |

Claves: auxiliar, vertedero, medio, carga, mobiliario, despeje, pie, manual, transporte

**01AP10** m3 DEMOL SOLERAS.C/MART.ROMP (20/07/2005)
196.05 m3 × 6.17 (6.36 con costes indirectos) = 1246.88
Demolición de soleras de hormigón en masa o armado, con asfalto, pavimentos, etc., con retro-pala con martillo rompedor, incluso limpieza y retirada de escombros a pie de carga, con transporte al vertedero y con p.p. de medios auxiliares, con medidas de protección colectivas.

| Código | Ud | Descripción | Rendimiento | Precio | Importe |
|---|---|---|---|---|---|
| O01OA070 | h. | Peón ordinario | 0.12 | 8.58 | 1.03 |
| M05RN060 | h. | Retro-pala con martillo rompedor | 0.25 | 20.09 | 5.02 |
| %0200 | % | Medios auxiliares | 2 % | 6.05 | 0.12 |
|  |  | Total |  |  | 6.17 |

Claves: tierra, terreno, transporte, rompedor, carga, vaciado, medio, abierto, cielo, duro, excavación, extracción, martillo, auxiliar, vertedero

| Medición | Uds. | Largo | Ancho | Parcial |
|---|---|---|---|---|
| Solera | 1 | 1252 | 0.15 | 187.80 |
|  | 1 | 33 | 0.15 | 4.95 |
|  | 1 | 22 | 0.15 | 3.30 |
| Total |  |  |  | 196.05 |

**01AP11** m. DEM.SAN.ENT.T.HGÓN.D<40 A MANO (20/07/2005)
97 m. × 7 (7.21 con costes indirectos) = 699.37
Demolición de colectores de saneamiento enterrados, de tubos de hormigón hasta 40 cm. de diámetro, por medios manuales, incluso limpieza y retirada de escombros a pie de carga, sin la excavación previa para descubrirlos, sin transporte al vertedero y con p.p. de medios auxiliares.

| Código | Ud | Descripción | Rendimiento | Precio | Importe |
|---|---|---|---|---|---|
| O01OA070 | h. | Peón ordinario | 0.8 | 8.58 | 6.86 |
| %0200 | % | Medios auxiliares | 2 % | 6.86 | 0.14 |
|  |  | Total |  |  | 7 |

Claves: medio, manual, transporte, hormigón, tubo, saneamiento, colector, demolición, entibación, pie, mano, vertedero, escombro, carga, excavación, previo, diámetro, limpieza, auxiliar

| Medición | Uds. | Largo | Parcial |
|---|---|---|---|
|  | 4 | 18 | 72.00 |
|  | 1 | 25 | 25.00 |
| Total |  |  | 97 |

**01AP12** ud DEM.COMP.ARQUETAS L.MAC. A MANO (20/07/2005)
4 ud × 24.07 (24.79 con costes indirectos) = 99.16
Demolición completa de arquetas de ladrillo macizo, de hasta 63x63 cm. y 1,00 m. de profundidad máxima, por medios manuales, incluso limpieza y retirada de escombros a pie de carga, sin transporte al vertedero, y con p.p. de medios auxiliares, sin medidas de protección colectivas.

| Código | Ud | Descripción | Rendimiento | Precio | Importe |
|---|---|---|---|---|---|
| O01OA070 | h. | Peón ordinario | 2.75 | 8.58 | 23.60 |
| %0200 | % | Medios auxiliares | 2 % | 23.60 | 0.47 |
|  |  | Total |  |  | 24.07 |

Claves: máximo, transporte, limpieza, medio, colectivo, protección, auxiliar, vertedero, demolición, carga, ladrillo, manual, mano, arqueta, compresor, escombro, pie, macizo

**01AP13** m. DEM.ARQ-SUMIDERO L.MAC. A MANO (20/07/2005)
4 m. × 5.69 (5.86 con costes indirectos) = 23.44
Demolición de arquetas-sumidero corridas, de ladrillo macizo, por medios manuales, incluso desmontado de rejillas y cercos, limpieza y retirada de escombros a pie de carga, sin transporte al vertedero, y con p.p. de medios auxiliares, sin medidas de protección colectivas.

| Código | Ud | Descripción | Rendimiento | Precio | Importe |
|---|---|---|---|---|---|
| O01OA070 | h. | Peón ordinario | 0.65 | 8.58 | 5.58 |
| %0200 | % | Medios auxiliares | 2 % | 5.58 | 0.11 |
|  |  | Total |  |  | 5.69 |

Claves: mano, desmontable, demolición, ladrillo, macizo, medio, manual, rejilla, corrido, limpieza, pie, cerco, colectivo, protección, auxiliar, vertedero, carga, escombro, transporte

**01AP14** m. DEM.POZOS SAN. L. MAC. C/MART. (20/07/2005)
1 m. × 38.6 (39.76 con costes indirectos) = 39.76
Demolición de pozos de saneamiento enterrados, de ladrillo macizo, con martillo eléctrico, incluso desmontado de pates, tapas y cercos, limpieza y retirada de escombros a pie de carga, sin transporte al vertedero y con p.p. de medios auxiliares, sin medidas de protección colectivas.

| Código | Ud | Descripción | Rendimiento | Precio | Importe |
|---|---|---|---|---|---|
| O01OA060 | h. | Peón especializado | 3.5 | 8.65 | 30.28 |
| M06MR010 | h. | Martillo manual rompedor eléct. 16 kg. | 3 | 2.52 | 7.56 |
| %0200 | % | Medios auxiliares | 2 % | 37.84 | 0.76 |
|  |  | Total |  |  | 38.6 |

Claves: vertedero, martillo, macizo, ladrillo, saneamiento, demolición, cerco, tapa, eléctrico, escombro, pie, limpieza, carga, transporte, desmontable, medio, colectivo, protección, auxiliar, pozo

**01AP15** ud TRASPLANTE ÁRBOL MAQ.HIDR.D=110 (20/07/2005)
8 ud × 163.75 (168.66 con costes indirectos) = 1349.28
Trasplante de árbol con máquina trasplantadora hidráulica tipo Optimal o equivalente, sobre camión especial, para cepellones de 110 cm. de diámetro, incluso trabajos de poda y tratamiento antitranspirante, así como suministro y colocación de anclajes, en un radio máximo de acción de 200 m., medida la unidad transplantada.

| Código | Ud | Descripción | Rendimiento | Precio | Importe |
|---|---|---|---|---|---|
| O01OB270 | h. | Oficial 1ª jardinería (mano de obra) | 1.8 | 9.63 | 17.33 |
| O01OA060 | h. | Peón especializado | 1.8 | 8.65 | 15.57 |
| O01OB275 | h. | Podador y espec.arboricultor (mano de obra) | 0.8 | 10.41 | 8.33 |
| M10AL100 | h. | Transplant.hidrául.cepellón D=110/140cm (maquinaria; 06/10/2009) | 0.8 | 107.85 | 86.28 |
| P28W101 | l. | Antitranspirante foliar concentr (material) | 0.1 | 10.28 | 1.03 |
| P28W001 | ud | Pequeño material jardinería (material) | 40 | 0.8 | 32.00 |
| %0200 | % | Medios auxiliares | 2 % | 160.54 | 3.21 |
|  |  | Total |  |  | 163.75 |

Claves: especial, equivalente, suministro, colocación, anclaje, máximo, radio, trabajo, poda, cepellón, acción, árbol, máquina, hidráulico, camión, diámetro, trasplantador

## 02 MT MOVIMIENTO DE TIERRAS (20/07/2005)
Importe: 20903.31

**02MT1** m3 EXC.VAC.T.DUROS MEC.CARGA/TTE. (20/07/2005)
1664.84 m3 × 7.24 (7.46 con costes indirectos) = 12419.71
Excavación a cielo abierto, en terrenos de consistencia dura, por medios mecánicos, en vaciados, con carga directa sobre camión basculante, incluso transporte de tierras al vertedero a una distancia menor de 10 km., considerando ida y vuelta incluso canon de vertido y p.p. de medios auxiliares.

| Código | Ud | Descripción | Rendimiento | Precio | Importe |
|---|---|---|---|---|---|
| O01OA070 | h. | Peón ordinario | 0.032 | 8.58 | 0.27 |
| M05EN040 | h. | Excav.hidráulica neumáticos 144 CV (maquinaria) | 0.032 | 28.55 | 0.91 |
| M05PN020 | h. | Pala cargadora neumáticos 155 CV/2,5m3 (maquinaria) | 0.015 | 24.31 | 0.36 |
| M07CB030 | h. | Camión basculante 6x4 20 t. (maquinaria) | 0.1 | 19.43 | 1.94 |
| M07N060 | m3 | Canon de desbroce a vertedero (maquinaria) | 1 | 3.62 | 3.62 |
| %0200 | % | Medios auxiliares | 2 % | 7.10 | 0.14 |
|  |  | Total |  |  | 7.24 |

Claves: terreno, basculante, transporte, tierra, consistencia, carga, camión, auxiliar, vertedero, cielo, mecánico, duro, excavación, abierto, medio, vaciado, directo

| Medición | Uds. | Largo | Ancho | Alto | Parcial |
|---|---|---|---|---|---|
|  | 1 | 31.5 | 33.9 | 1.35 | 1441.60 |
|  | 1 | 5.5 | 12 | 1.35 | 89.10 |
|  | 1 | 5.5 | 5.25 | 1.35 | 38.98 |
| Roca | -1 | 31.5 | 10 | 0.45 | -141.75 |
|  | -1 | 5.5 | 5.25 | 0.45 | -12.99 |
|  | 1 | 4.5 | 5.1 | 0.55 | 12.62 |
|  | 1 | 23.9 | 11 | 0.55 | 144.60 |
|  | 1 | 13 | 6.5 | 0.55 | 46.48 |
|  | 1 | 16.8 | 5.5 | 0.5 | 46.20 |
| Total |  |  |  |  | 1664.84 |

**02MT2** m3 EXC.VAC.ROCA DURA C/MART.ROMP (20/07/2005)
154.74 m3 × 15.47 (15.93 con costes indirectos) = 2465.01
Excavación a cielo abierto, en terrenos de roca dura, con martillo rompedor, con carga directa sobre camión basculante, incluso transporte de tierras al vertedero , considerando ida y vuelta incluso canon de vertido y p.p. de medios auxiliares.

| Código | Ud | Descripción | Rendimiento | Precio | Importe |
|---|---|---|---|---|---|
| O01OA070 | h. | Peón ordinario | 0.2 | 8.58 | 1.72 |
| M05EN050 | h. | Retroexcavad.c/martillo rompedor (maquinaria) | 0.35 | 32.41 | 11.34 |
| M05PN010 | h. | Pala cargadora neumáticos 85 CV/1,2m3 (maquinaria) | 0.1 | 21.07 | 2.11 |
| %0200 | % | Medios auxiliares | 2 % | 15.17 | 0.30 |
|  |  | Total |  |  | 15.47 |

Claves: terreno, carga, transporte, vertedero, excavación, medio, extracción, vaciado, martillo, abierto, cielo, rompedor, roca, tierra, duro, auxiliar

| Medición | Uds. | Largo | Ancho | Alto | Parcial |
|---|---|---|---|---|---|
| Roca | 1 | 31.5 | 10 | 0.45 | 141.75 |
|  | 1 | 5.5 | 5.25 | 0.45 | 12.99 |
| Total |  |  |  |  | 154.74 |

**02MT3** m3 EXC.ZANJA A MÁQUINA T. COMPACTO (20/07/2005)
41.69 m3 × 8.17 (8.42 con costes indirectos) = 351.03
Excavación en zanjas, en terrenos compactos, por medios mecánicos, con extracción de tierras a los bordes,con carga directa sobre camión basculante, incluso transporte de tierras al vertedero , considerando ida y vuelta incluso canon de vertido y p.p. de medios auxiliares.

| Código | Ud | Descripción | Rendimiento | Precio | Importe |
|---|---|---|---|---|---|
| O01OA070 | h. | Peón ordinario | 0.14 | 8.58 | 1.20 |
| M05EN030 | h. | Excav.hidráulica neumáticos 100 CV (maquinaria) | 0.28 | 24.31 | 6.81 |
| %0200 | % | Medios auxiliares | 2 % | 8.01 | 0.16 |
|  |  | Total |  |  | 8.17 |

Claves: medio, terreno, compacto, auxiliar, vertedero, transporte, extracción, máquina, zanja, excavación, mecánico, tierra, carga

| Medición | Uds. | Largo | Ancho | Alto | Parcial |
|---|---|---|---|---|---|
| Rampa acceso | 2 | 3.2 | 0.4 | 0.5 | 1.28 |
|  | 2 | 3.6 | 0.4 | 0.5 | 1.44 |
| Muro pintor Herrera | 1 | 14.8 | 0.7 | 0.6 | 6.22 |
|  | 1 | 14.5 | 1.5 | 0.6 | 13.05 |
| Rampa patio | 6 | 1.9 | 0.4 | 0.5 | 2.28 |
|  | 2 | 3.4 | 0.4 | 0.5 | 1.36 |
|  | 1 | 14.8 | 0.7 | 0.5 | 5.18 |
|  | 1 | 14.5 | 1.5 | 0.5 | 10.88 |
| Total |  |  |  |  | 41.69 |

**02MT4** m3 EXC.ZANJA ROCA DR C/MART.ROMP. (20/07/2005)
45.65 m3 × 34.46 (35.49 con costes indirectos) = 1620.12
Excavación en zanjas, en terrenos de roca dura, con martillo rompedor, con carga directa sobre camión basculante, incluso transporte de tierras al vertedero , considerando ida y vuelta incluso canon de vertido y p.p. de medios auxiliares.

| Código | Ud | Descripción | Rendimiento | Precio | Importe |
|---|---|---|---|---|---|
| O01OA070 | h. | Peón ordinario | 0.93 | 8.58 | 7.98 |
| M05EN050 | h. | Retroexcavad.c/martillo rompedor | 0.61 | 32.41 | 19.77 |
| M05RN030 | h. | Retrocargadora neumáticos 100 CV (maquinaria) | 0.3 | 20.09 | 6.03 |
| %0200 | % | Medios auxiliares | 2 % | 33.78 | 0.68 |
|  |  | Total |  |  | 34.46 |

Claves: tierra, medio, extracción, roca, vertedero, transporte, carga, duro, rompedor, zanja, excavación, terreno, martillo, auxiliar

| Medición | Uds. | Largo | Ancho | Alto | Parcial |
|---|---|---|---|---|---|
| Muro de contencion c/ avila | 1 | 36.4 | 1.5 | 0.6 | 32.76 |
| Muro patio | 1 | 26.9 | 0.7 | 0.6 | 11.30 |
|  | 1 | 1.5 | 0.7 | 0.6 | 0.63 |
| Escalera instalaciones | 1 | 1.8 | 0.4 | 0.5 | 0.36 |
| Viga riostra | 1 | 3 | 0.4 | 0.5 | 0.60 |
| Total |  |  |  |  | 45.65 |

**02MT5** m3 EXC.ZANJA SANEAM. T.DURO MEC. (20/07/2005)
62.72 m3 × 11.69 (12.04 con costes indirectos) = 755.15
Excavación en zanjas de saneamiento, en terrenos de consistencia dura, por medios mecánicos, con extracción de tierras a los bordes, y con posterior relleno y apisonado de las tierras procedentes de la excavación y con p.p. de medios auxiliares.

| Código | Ud | Descripción | Rendimiento | Precio | Importe |
|---|---|---|---|---|---|
| O01OA070 | h. | Peón ordinario | 0.9 | 8.58 | 7.72 |
| M05EC110 | h. | Miniexcavadora hidráulica cadenas 1,2 t. (maquinaria) | 0.16 | 14.57 | 2.33 |
| M08RI010 | h. | Pisón vibrante 70 kg. (maquinaria) | 0.85 | 1.66 | 1.41 |
| %0200 | % | Medios auxiliares | 2 % | 11.46 | 0.23 |
|  |  | Total |  |  | 11.69 |

Claves: saneamiento, consistencia, apisonado, relleno, mecánico, auxiliar, zanja, excavación, extracción, terreno, medio, tierra, duro

| Medición | Uds. | Largo | Ancho | Alto | Parcial |
|---|---|---|---|---|---|
|  | 1 | 8.5 | 0.4 | 0.5 | 1.70 |
|  | 3 | 1.7 | 0.4 | 0.5 | 1.02 |
|  | 1 | 2 | 0.4 | 0.5 | 0.40 |
|  | 1 | 12 | 0.4 | 0.5 | 2.40 |
|  | 1 | 6.5 | 0.4 | 0.5 | 1.30 |
|  | 1 | 9.4 | 0.4 | 0.5 | 1.88 |
|  | 1 | 11.4 | 0.4 | 0.5 | 2.28 |
|  | 1 | 5.4 | 0.4 | 0.5 | 1.08 |
|  | 2 | 2 | 0.4 | 0.5 | 0.80 |
|  | 1 | 7.9 | 0.4 | 0.5 | 1.58 |
|  | 2 | 1.5 | 0.4 | 0.5 | 0.60 |
|  | 1 | 1 | 0.4 | 0.5 | 0.20 |
|  | 1 | 5 | 0.4 | 0.5 | 1.00 |
|  | 1 | 21.3 | 0.4 | 0.5 | 4.26 |
|  | 1 | 24 | 0.4 | 0.5 | 4.80 |
|  | 1 | 4.6 | 0.4 | 0.5 | 0.92 |
|  | 5 | 4.5 | 0.4 | 0.5 | 4.50 |
|  | 1 | 11.1 | 0.4 | 0.5 | 2.22 |
|  | 1 | 0.5 | 0.4 | 0.5 | 0.10 |
|  | 1 | 5.8 | 0.4 | 0.5 | 1.16 |
|  | 3 | 1 | 0.4 | 0.5 | 0.60 |
|  | 2 | 5 | 0.4 | 1 | 4.00 |
| Acometida agua | 1 | 23 | 0.4 | 0.4 | 3.68 |
| Acometida gas | 1 | 23 | 0.4 | 0.4 | 3.68 |
| Acometida luz | 1 | 23 | 0.4 | 0.4 | 3.68 |
| Voz-datos | 1 | 23 | 0.4 | 0.4 | 3.68 |
| Incendios | 1 | 23 | 0.4 |  | 9.20 |
| Total |  |  |  |  | 62.72 |

**02MT6** m3 EXC.Z.SANEAM. T.DURO C/MART.ROMP. (20/07/2005)
38 m3 × 15.74 (16.21 con costes indirectos) = 615.98
Excavación en zanjas de saneamiento, en terrenos de consistencia dura, con martillo rompedor, con extracción de tierras a los bordes, y con posterior relleno y apisonado de las tierras procedentes de la excavación y con p.p. de medios auxiliares.

| Código | Ud | Descripción | Rendimiento | Precio | Importe |
|---|---|---|---|---|---|
| O01OA070 | h. | Peón ordinario | 0.95 | 8.58 | 8.15 |
| M05RN050 | h. | Minicargadora con martillo rompedor (maquinaria) | 0.22 | 19.43 | 4.27 |
| M05EC110 | h. | Miniexcavadora hidráulica cadenas 1,2 t. | 0.11 | 14.57 | 1.60 |
| M08RI010 | h. | Pisón vibrante 70 kg. | 0.85 | 1.66 | 1.41 |
| %0200 | % | Medios auxiliares | 2 % | 15.43 | 0.31 |
|  |  | Total |  |  | 15.74 |

Claves: zanja, terreno, auxiliar, medio, apisonado, relleno, martillo, rompedor, duro, excavación, extracción, saneamiento, consistencia, tierra

| Medición | Uds. | Largo | Alto | Parcial |
|---|---|---|---|---|
|  | 1 | 3.5 | 0.5 | 1.75 |
|  | 1 | 1.1 | 0.5 | 0.55 |
|  | 1 | 3.3 | 0.5 | 1.65 |
|  | 1 | 6.2 | 0.5 | 3.10 |
|  | 2 | 1.2 | 0.5 | 1.20 |
|  | 1 | 5.1 | 0.5 | 2.55 |
|  | 1 | 3.6 | 0.5 | 1.80 |
|  | 1 | 8.6 | 0.5 | 4.30 |
|  | 1 | 0.5 | 0.5 | 0.25 |
|  | 2 | 1.6 | 0.5 | 1.60 |
|  | 1 | 2.1 | 0.5 | 1.05 |
|  | 2 | 1.2 | 0.5 | 1.20 |
|  | 1 | 17 |  | 17.00 |
| Total |  |  |  | 38 |

**02MT7** m3 EXC.POZOS A MÁQUINA T.COMPACT. (20/07/2005)
15.29 m3 × 8.17 (8.42 con costes indirectos) = 128.74
Excavación en pozos en terrenos compactos, por medios mecánicos, con carga directa sobre camión basculante, incluso transporte de tierras al vertedero , considerando ida y vuelta incluso canon de vertido y p.p. de medios auxiliares.

| Código | Ud | Descripción | Rendimiento | Precio | Importe |
|---|---|---|---|---|---|
| O01OA070 | h. | Peón ordinario | 0.14 | 8.58 | 1.20 |
| M05EN030 | h. | Excav.hidráulica neumáticos 100 CV | 0.28 | 24.31 | 6.81 |
| %0200 | % | Medios auxiliares | 2 % | 8.01 | 0.16 |
|  |  | Total |  |  | 8.17 |

Claves: auxiliar, transporte, vertedero, medio, excavación, tierra, máquina, terreno, compacto, mecánico, extracción, carga, pozo

| Medición | Uds. | Largo | Ancho | Alto | Parcial |
|---|---|---|---|---|---|
| Zapatas z-3 | 4 | 1.6 | 1.6 | 0.6 | 6.14 |
|  | 2 | 1.6 | 1.6 | 1 | 5.12 |
| z-1 | 1 | 1 | 1 | 0.6 | 0.60 |
| z-2 | 4 | 1.3 | 1.1 | 0.6 | 3.43 |
| Total |  |  |  |  | 15.29 |

**02MT8** m3 EXC.POZOS C/MART.ROMP.ROCA DR. (20/07/2005)
7.78 m3 × 34.73 (35.77 con costes indirectos) = 278.29
Excavación en pozos en terrenos de roca dura, con martillo rompedor,con carga directa sobre camión basculante, incluso transporte de tierras al vertedero , considerando ida y vuelta incluso canon de vertido y p.p. de medios auxiliares.

| Código | Ud | Descripción | Rendimiento | Precio | Importe |
|---|---|---|---|---|---|
| O01OA070 | h. | Peón ordinario | 0.95 | 8.58 | 8.15 |
| M05EN050 | h. | Retroexcavad.c/martillo rompedor | 0.61 | 32.41 | 19.77 |
| M05RN030 | h. | Retrocargadora neumáticos 100 CV | 0.305 | 20.09 | 6.13 |
| %0200 | % | Medios auxiliares | 2 % | 34.05 | 0.68 |
|  |  | Total |  |  | 34.73 |

Claves: roca, duro, medio, vertedero, transporte, tierra, auxiliar, terreno, rompedor, pozo, extracción, excavación, martillo, carga

| Medición | Uds. | Largo | Ancho | Alto | Parcial |
|---|---|---|---|---|---|
| Zapata z-2 | 6 | 1.3 | 1.3 | 0.6 | 6.08 |
| Pozo resalto | 1 | 3.14 | 0.36 | 1.5 | 1.70 |
| Total |  |  |  |  | 7.78 |

**02MT9** m3 RELL/APIS.MEC.C.ABIER.ZAHORRA (20/07/2005)
209.15 m3 × 10.53 (10.85 con costes indirectos) = 2269.28
Relleno, extendido y apisonado de zahorras a cielo abierto, por medios mecánicos, en tongadas de 30 cm. de espesor, hasta conseguir un grado de compactación del 95% del proctor normal, incluso regado de las mismas y refino de taludes, y con p.p. de medios auxiliares, considerando las zahorras a pie de tajo.

| Código | Ud | Descripción | Rendimiento | Precio | Importe |
|---|---|---|---|---|---|
| O01OA070 | h. | Peón ordinario | 0.085 | 8.58 | 0.73 |
| P01AF040 | t. | Zahorra artifici. huso Z-3 DA<25 (material) | 1.7 | 3.74 | 6.36 |
| M08NM020 | h. | Motoniveladora de 200 CV (maquinaria) | 0.015 | 38.16 | 0.57 |
| M08RN020 | h. | Rodillo vibrante autopropuls.mixto 7 t. (maquinaria) | 0.095 | 24.41 | 2.32 |
| M08CA110 | h. | Cisterna agua s/camión 10.000 l. (maquinaria) | 0.02 | 17.09 | 0.34 |
| %0200 | % | Medios auxiliares | 2 % | 10.32 | 0.21 |
|  |  | Total |  |  | 10.53 |

Claves: riego, tajo, compacto, talud, mecánico, auxiliar, refino, relleno, abierto, pie, graduación, cielo, próctor, apisonado, zahorra, medio

| Medición | Uds. | Largo | Alto | Parcial |
|---|---|---|---|---|
| Pista | 1 | 697.15 | 0.3 | 209.15 |
| Total |  |  |  | 209.15 |

## 03 SAN INSTALACIÓN DE SANEAMIENTO (12/11/1996)
Importe: 17279.46

**SAN1** UD POZO DE REGISTRO 110 CM (12/11/1996)
1 UD × 347.74 (358.17 con costes indirectos) = 358.17
Pozo de registro de 110 cm de diámetro y una profundidad hasta cota saneamiento general, construido con piezas de hormigón prefabricadas de 90 mm de espesor y 120 Kg/cm2 de resistencia característica, rematadas en el fondo con una pieza de hormigón con encofrado "in situ", de altura variable entre 400 y 700 mm, montado el conjunto sobre solera de hormigón en masa de 20 cm de espesor y 120 kg/cm2 de resistencia característica. Incluso pieza cónica asimétrica, tapa circular y cerco de fundición enrasado con paramento, colocado sobre base de hormigón en masa, recibido de cerco y tapa, pates de acero recocido y galvanizado de 16 mm de diámetro y excavación y posterior rellenado y compactación con tierras de la excavación, o de aportación si esta no fuera valida, y transporte de tierras sobrantes a vertedero. Segun planos de detalle e indicaciones de la Dirección Facultativa.Con p.p. de medios auxiliares.

| Código | Ud | Descripción | Rendimiento | Precio | Importe |
|---|---|---|---|---|---|
| UFPZO110 | ML | POZO DE REGISTRO (21/02/2002) | 1 | 283.59 | 283.59 |
| UFPZM3EXC | M3 | EXCAVACION DE TIERRAS EN POZO (21/02/2002) | 5 | 8.07 | 40.35 |
| P001 |  | PARTE PROP. PEQUEÑO MATERIAL (material; 15/05/2002) | 2 | 0.36 | 0.72 |
| M001 | H | CUADRILLA C (mano de obra; 15/05/2002) | 1.05 | 17.09 | 17.94 |
| %03 | % | MEDIOS AUXILIARES (12/11/1996) | 1.5 % | 342.60 | 5.14 |
|  |  | Total |  |  | 347.74 |

| Medición | Uds. | Parcial |
|---|---|---|
| ACOMETIDA | 1 | 1.00 |
| Total |  | 1 |

**SAN2** UD ACOMETIDA SANEAMIENTO 200 mm (12/11/1996)
1 UD × 592.92 (610.71 con costes indirectos) = 610.71
Ud. de acometida a la red general de saneamiento formada por:
- Canalización de PVC enterrado de 200 MM de diámetro nominal.
- Excavación de zanja, cama de arena y reposición de pavimento.
Incluso tasas, derechos de enganche, licencias de cala, montaje y conexionado.Con p.p. de medios auxiliares.

| Código | Ud | Descripción | Rendimiento | Precio | Importe |
|---|---|---|---|---|---|
| UFTUPE030 | ML | TUBERIA PVC 200 MM (21/02/2002) | 5 | 15.14 | 75.70 |
| UFACZAJA0 | UD | ZANJA Y REPOSICION PAVIMENTO (15/02/2010) | 1 | 195.17 | 195.17 |
| UFTUMLXC2 | UD | EXCAVACION ZANJA Y CAMA ARENA (15/02/2010) | 1 | 188.26 | 188.26 |
| P001 |  | PARTE PROP. PEQUEÑO MATERIAL | 15 | 0.36 | 5.40 |
| M001 | H | CUADRILLA C | 7 | 17.09 | 119.63 |
| %03 | % | MEDIOS AUXILIARES | 1.5 % | 584.16 | 8.76 |
|  |  | Total |  |  | 592.92 |

**SAN3** UD VALVULA ANTIRRETORNO DE PVC 200 MM (12/11/1996)
1 UD × 336.87 (346.98 con costes indirectos) = 346.98
Válvula antiretorno de PVC con clapeta metálica, junta labiada y registro en la parte superior, colocada entre el colector de salida y la acometida, totalmente instalada y probada con las siguientes características:
-TIPO: Válvula Antiretorno
- MARCA: Riuvert, modelo A-112 o equivalente.
-DIAMETRO: 200 mm
Incluso aislamiento similar al de la tubería en que esta montada, pequeño material auxiliar, transporte, montaje y conexionado.
Con p.p. de medios auxiliares.

| Código | Ud | Descripción | Rendimiento | Precio | Importe |
|---|---|---|---|---|---|
| UCSNARET21 | UD | VALVULA ANTIRRETORNO DE PVC 200 MM (21/02/2002) | 1 | 325.19 | 325.19 |
| P001 |  | PARTE PROP. PEQUEÑO MATERIAL | 2 | 0.36 | 0.72 |
| M001 | H | CUADRILLA C | 0.35 | 17.09 | 5.98 |
| %03 | % | MEDIOS AUXILIARES | 1.5 % | 331.89 | 4.98 |
|  |  | Total |  |  | 336.87 |

**SAN4** ML TUBERIA POL. INSONORIZADO 110 MM (12/11/1996)
152 ML × 8.84 (9.11 con costes indirectos) = 1384.72
Tuberia para conducciones de saneamiento colgado de las siguientes características:
- TIPO: POLIPROPILENO INSONORIZADO con aditivos minerales que ofrecen alta resistencia al agua (2<pH<12) y a temperaturas elevadas (hasta 95ºC), según DIN 19560.
- DIAMETRO NOMINAL: 110 mm.
- MARCA: ABN POLO-KAL NG o equivalente.
Con parte proporcional de piezas especiales (uniones vertical-horizontal formando 135º), codos, tes, injertos, registros,registros, totalmente instalada, incluso transporte, montaje, conexionado y probado. Según planos de detalle e indicaciones de la Dirección Facultativa, S/UNE-1329.
Con p.p. de medios auxiliares.

| Código | Ud | Descripción | Rendimiento | Precio | Importe |
|---|---|---|---|---|---|
| UFTP0PP015 | ML | TUBERIA POLIPROP. INSONORIZ. DN 110 MM (16/02/2010) | 1 | 6.28 | 6.28 |
| P001 |  | PARTE PROP. PEQUEÑO MATERIAL | 2 | 0.36 | 0.72 |
| M001 | H | CUADRILLA C | 0.1 | 17.09 | 1.71 |
| %03 | % | MEDIOS AUXILIARES | 1.5 % | 8.71 | 0.13 |
|  |  | Total |  |  | 8.84 |

| Medición | Uds. | Largo | Parcial |
|---|---|---|---|
| BAJANTES | 1 | 152 | 152.00 |
| Total |  |  | 152 |

**SAN5** ML TUBERIA POL. INSONORIZADO 50 MM (12/11/1996)
10 ML × 7.44 (7.66 con costes indirectos) = 76.60
Tuberia para conducciones de saneamiento colgado de las siguientes características:
- TIPO: POLIPROPILENO INSONORIZADO con aditivos minerales que ofrecen alta resistencia al agua (2<pH<12) y a temperaturas elevadas (hasta 95ºC), según DIN 19560.
- DIAMETRO NOMINAL:50 mm.
- MARCA: ABN POLO-KAL NG o equivalente.
Con parte proporcional de piezas especiales (uniones vertical-horizontal formando 135º), codos, tes, injertos, registros, totalmente instalada, incluso transporte, montaje, conexionado y probado. Según planos de detalle e indicaciones de la Dirección Facultativa, S/UNE-1329.
Con p.p. de medios auxiliares.

| Código | Ud | Descripción | Rendimiento | Precio | Importe |
|---|---|---|---|---|---|
| UFTUPP021 | ML | TUBERIA POLIPROP. INSONORIZ. DN 50 MM (15/02/2010) | 1 | 4.9 | 4.90 |
| P001 |  | PARTE PROP. PEQUEÑO MATERIAL | 2 | 0.36 | 0.72 |
| M001 | H | CUADRILLA C | 0.1 | 17.09 | 1.71 |
| %03 | % | MEDIOS AUXILIARES | 1.5 % | 7.33 | 0.11 |
|  |  | Total |  |  | 7.44 |

**SAN6** ML TUBERIA POL. INSONORIZADO 40 MM (12/11/1996)
25 ML × 5.05 (5.2 con costes indirectos) = 130.00
Tuberia para conducciones de saneamiento colgado de las siguientes características:
- TIPO: POLIPROPILENO INSONORIZADO con aditivos minerales que ofrecen alta resistencia al agua (2<pH<12) y a temperaturas elevadas (hasta 95ºC), según DIN 19560.
- DIAMETRO NOMINAL:40 mm.
- MARCA: ABN POLO-KAL NG, o equivalente.
Con parte proporcional de piezas especiales (uniones vertical-horizontal formando 135º), codos, tes, injertos, registros, totalmente instalada, incluso transporte, montaje, conexionado y probado. Según planos de detalle e indicaciones de la Dirección Facultativa, S/UNE-1329.
Con p.p. de medios auxiliares.

| Código | Ud | Descripción | Rendimiento | Precio | Importe |
|---|---|---|---|---|---|
| UFTUPP020 | ML | TUBERIA POLIPROP. INSONORIZ. DN 40 MM (15/02/2010) | 1 | 2.54 | 2.54 |
| P001 |  | PARTE PROP. PEQUEÑO MATERIAL | 2 | 0.36 | 0.72 |
| M001 | H | CUADRILLA C | 0.1 | 17.09 | 1.71 |
| %03 | % | MEDIOS AUXILIARES | 1.5 % | 4.97 | 0.07 |
|  |  | Total |  |  | 5.05 |

**SAN7** ML TUBERIA PVC ENTERRADO 110 MM (12/11/1996)
15 ML × 7.3 (7.52 con costes indirectos) = 112.80
Tuberia para conducciones de saneamiento enterrado, de las siguientes características:
- TIPO: PVC
- DIAMETRO NOMINAL: 110 mm.
- MARCA: TERRAIN SPD, o equivalente.
Según norma UNE 53.332, tendida sobre cama de arena lavada, con parte proporcional de piezas especiales, codos, tes, injertos, totalmente instalada, incluso excavación para apetura de zanja, retirada y transporte de tierras sobrantes a vertedero y canon de vertido, posterior relleno con tierras procedentes de la excavación o de aportación en caso de ser necesario, transporte, montaje, conexionado y probado.
Con p.p. de medios auxiliares.

| Código | Ud | Descripción | Rendimiento | Precio | Importe |
|---|---|---|---|---|---|
| UFTP1PE015 | ML | TUBERIA PVC 110 MM (21/02/2002) | 1 | 3.05 | 3.05 |
| UFTUMLEXC | ML | EXCAVACION ZANJA Y CAMA ARENA (26/10/2002) | 1 | 1.71 | 1.71 |
| P001 |  | PARTE PROP. PEQUEÑO MATERIAL | 2 | 0.36 | 0.72 |
| M001 | H | CUADRILLA C | 0.1 | 17.09 | 1.71 |
| %03 | % | MEDIOS AUXILIARES | 1.5 % | 7.19 | 0.11 |
|  |  | Total |  |  | 7.3 |

| Medición | Uds. | Largo | Parcial |
|---|---|---|---|
| CONEXIONES APARATOS | 1 | 15 | 15.00 |
| Total |  |  | 15 |

**SAN8** ML TUBERIA PVC ENTERRADO 125 MM (12/11/1996)
250 ML × 8.22 (8.47 con costes indirectos) = 2117.50
Tuberia para conducciones de saneamiento enterrado, de las siguientes características:
- TIPO: PVC.
- DIAMETRO NOMINAL: 125 mm.
- MARCA: TERRAIN SPD, o equivalente.
Según norma UNE-EN 1401-1, tendida sobre cama de arena lavada, con parte proporcional de piezas especiales, codos, tes, injertos, totalmente instalada, incluso excavación para apetura de zanja, retirada y transporte de tierras sobrantes a vertedero y canon de vertido, posterior relleno con tierras procedentes de la excavación o de aportación en caso de ser necesario, transporte, montaje, conexionado y probado.
Con p.p. de medios auxiliares.

| Código | Ud | Descripción | Rendimiento | Precio | Importe |
|---|---|---|---|---|---|
| UFTP1PE020 | ML | TUBERIA PVC 125 MM (material; 26/10/2002) | 1 | 3.96 | 3.96 |
| UFTUMLEXC | ML | EXCAVACION ZANJA Y CAMA ARENA | 1 | 1.71 | 1.71 |
| P001 |  | PARTE PROP. PEQUEÑO MATERIAL | 2 | 0.36 | 0.72 |
| M001 | H | CUADRILLA C | 0.1 | 17.09 | 1.71 |
| %03 | % | MEDIOS AUXILIARES | 1.5 % | 8.10 | 0.12 |
|  |  | Total |  |  | 8.22 |

| Medición | Uds. | Largo | Parcial |
|---|---|---|---|
| PLANTA GENERAL | 1 | 250 | 250.00 |
| Total |  |  | 250 |

**SAN9** ML TUBERIA PVC ENTERRADO 160 MM (12/11/1996)
10 ML × 12.49 (12.86 con costes indirectos) = 128.60
Tuberia para conducciones de saneamiento enterrado, de las siguientes características:
- TIPO: PVC
- DIAMETRO NOMINAL: 160 mm.
- MARCA: TERRAIN SPD, o equivalente.
Según norma UNE 53.332, tendida sobre cama de arena lavada, con parte proporcional de piezas especiales, codos, tes, injertos, totalmente instalada, incluso excavación para apetura de zanja, retirada y transporte de tierras sobrantes a vertedero y canon de vertido, posterior relleno con tierras procedentes de la excavación o de aportación en caso de ser necesario, transporte, montaje, conexionado y probado.

| Código | Ud | Descripción | Rendimiento | Precio | Importe |
|---|---|---|---|---|---|
| UFTP1PE025 | ML | TUBERIA PVC 160 MM (21/02/2002) | 1 | 7.85 | 7.85 |
| UFTUMLEXC1 | ML | EXCAVACION ZANJA Y CAMA ARENA (21/02/2002) | 1 | 2.03 | 2.03 |
| P001 |  | PARTE PROP. PEQUEÑO MATERIAL | 2 | 0.36 | 0.72 |
| M001 | H | CUADRILLA C | 0.1 | 17.09 | 1.71 |
| %03 | % | MEDIOS AUXILIARES | 1.5 % | 12.31 | 0.18 |
|  |  | Total |  |  | 12.49 |

| Medición | Uds. | Largo | Parcial |
|---|---|---|---|
| PLANTA GENERAL | 1 | 10 | 10.00 |
| Total |  |  | 10 |

**SAN10** ML TUBERIA PVC ENTERRADO 200 MM (12/11/1996)
25 ML × 18.09 (18.63 con costes indirectos) = 465.75
Tuberia para conducciones de saneamiento enterrado, de las siguientes características:
- TIPO: PVC
- DIAMETRO NOMINAL: 200 mm.
- MARCA: TERRAIN SPD, o equivalente.
Según norma UNE 53.332, tendida sobre cama de arena lavada, con parte proporcional de piezas especiales, codos, tes, injertos, totalmente instalada, incluso excavación para apetura de zanja, retirada y transporte de tierras sobrantes a vertedero y canon de vertido, posterior relleno con tierras procedentes de la excavación o de aportación en caso de ser necesario, transporte, montaje, conexionado y probado.

| Código | Ud | Descripción | Rendimiento | Precio | Importe |
|---|---|---|---|---|---|
| UFTP1PE030 | ML | TUBERIA PVC 200 MM (21/02/2002) | 1 | 13.36 | 13.36 |
| UFTUMLEXC1 | ML | EXCAVACION ZANJA Y CAMA ARENA | 1 | 2.03 | 2.03 |
| P001 |  | PARTE PROP. PEQUEÑO MATERIAL | 2 | 0.36 | 0.72 |
| M001 | H | CUADRILLA C | 0.1 | 17.09 | 1.71 |
| %03 | % | MEDIOS AUXILIARES | 1.5 % | 17.82 | 0.27 |
|  |  | Total |  |  | 18.09 |

| Medición | Uds. | Largo | Parcial |
|---|---|---|---|
| PLANTA GENERAL 1 | 1 | 25 | 25.00 |
| Total |  |  | 25 |

**SAN11** ud ARQ.PREF.PVC 40x40 CM Dtub=200 mm. (12/11/1996)
78 ud × 47.91 (49.35 con costes indirectos) = 3849.30
Arqueta prefabricada registrable cuadrada de 40X40 cm y de diámetro de tuberías de hasta 200 mm., para alturas según recorridos indicados en planos, con tapa y marco incluidos. Colocada sobre cama de arena de río de 10 cm. de espesor, instalado y conexionado a la red general de desagüe y p.p. de pequeño materiral de agarre y medios auxiliares, incluso excavación, con extracción de tierras a los bordes, y con posterior relleno, apisonado y extendido de las tierras procedentes de la excavación, y carga y transporte a vertedero de tierras sobrantes, incluido canon de vertido, con p.p. de medios auxiliares.

| Código | Ud | Descripción | Rendimiento | Precio | Importe |
|---|---|---|---|---|---|
| UFPA3EXC | M3 | EXCAVACION DE TIERRAS ARQUETAS (21/02/2002) | 2 | 6.33 | 12.66 |
| P02P9AV070 | ud | Arquet.cuadrada PVC 40x40cm D.max=200 (material) | 1 | 18.08 | 18.08 |
| P02EAP020 | ud | Tapa cuadrada PVC 40x40cm (material) | 1 | 14.39 | 14.39 |
| P001 |  | PARTE PROP. PEQUEÑO MATERIAL | 1 | 0.36 | 0.36 |
| M001 | H | CUADRILLA C | 0.1 | 17.09 | 1.71 |
| %03 | % | MEDIOS AUXILIARES | 1.5 % | 47.20 | 0.71 |
|  |  | Total |  |  | 47.91 |

| Medición | Uds. | Parcial |
|---|---|---|
| PLUVIALES | 36 | 36.00 |
| FECALES | 27 | 27.00 |
| DRENAJE | 15 | 15.00 |
| Total |  | 78 |

**SAN12** ud ARQ.SUM.PREF.PVC 40x40 CM Dtub=200 mm. (12/11/1996)
11 ud × 65.98 (67.96 con costes indirectos) = 747.56
Arqueta sumidero prefabricada registrable cuadrada de 40X40 cm y de diámetro de tuberías de hasta 200 mm., para alturas según recorridos indicados en planos, con tapa y marco incluidos y sumidero sifónico con rejilla plana, para colocación en zonas de tráfico rodado. Colocada sobre cama de arena de río de 10 cm. de espesor, instalado y conexionado a la red general de desagüe y p.p. de pequeño materiral de agarre y medios auxiliares, incluso excavación, con extracción de tierras a los bordes, y con posterior relleno, apisonado y extendido de las tierras procedentes de la excavación, y carga y transporte a vertedero de tierras sobrantes, incluido canon de vertido, con p.p. de medios auxiliares.

| Código | Ud | Descripción | Rendimiento | Precio | Importe |
|---|---|---|---|---|---|
| UFPA3EXC | M3 | EXCAVACION DE TIERRAS ARQUETAS | 2 | 6.33 | 12.66 |
| P02P9AV070 | ud | Arquet.cuadrada PVC 40x40cm D.max=200 | 1 | 18.08 | 18.08 |
| P02EAP020 | ud | Tapa cuadrada PVC 40x40cm | 1 | 14.39 | 14.39 |
| p02EDS030 | ud | Sum.sif./rej. PVC L=250 s.vert. D=80-125 (material; 15/02/2010) | 1 | 17.8 | 17.80 |
| P001 |  | PARTE PROP. PEQUEÑO MATERIAL | 1 | 0.36 | 0.36 |
| M001 | H | CUADRILLA C | 0.1 | 17.09 | 1.71 |
| %03 | % | MEDIOS AUXILIARES | 1.5 % | 65.00 | 0.98 |
|  |  | Total |  |  | 65.98 |

| Medición | Uds. | Parcial |
|---|---|---|
| PLANTA GENERAL | 11 | 11.00 |
| Total |  | 11 |

**SAN13** ud CAL.SIF/REF. PVC 250x250 SV 90-110mm (12/11/1996)
21 ud × 32.11 (33.07 con costes indirectos) = 694.47
Caldereta sifónica extensible de PVC para recogida de aguas pluviales o de locales húmedos, con salida vertical desde 90 a 110 mm. y con rejilla de PVC de 250x250 mm. Incluido rebosadero chapa metálica con salida horizontal en previsión de posibles atascos; instalada y conexionada a la red general de desagüe, incluso p.p. de pequeño material de agarre y medios auxiliares, y sin incluir arqueta de apoyo, s/ CTE-HS-5.

| Código | Ud | Descripción | Rendimiento | Precio | Importe |
|---|---|---|---|---|---|
| P02EDC030 | ud | Cal.sif. PVC/rej. L=250 s.vert.D=90-110 (material) | 1 | 15.74 | 15.74 |
| P001 |  | PARTE PROP. PEQUEÑO MATERIAL | 2 | 0.36 | 0.72 |
| REB01 |  | REBOSADERO SALIDA HORIZONTAL MET. (material; 05/04/2010) | 1 | 13.47 | 13.47 |
| M001 | H | CUADRILLA C | 0.1 | 17.09 | 1.71 |
| %03 | % | MEDIOS AUXILIARES | 1.5 % | 31.64 | 0.47 |
|  |  | Total |  |  | 32.11 |

Claves: PVC, red, arqueta, medio, auxiliar, cal, humedad, agua, caldereta, apoyo, salida, vertical, local, material, conexión, desagüe, sifón, rejilla

| Medición | Uds. | Parcial |
|---|---|---|
| CUBIERTA | 21 | 21.00 |
| Total |  | 21 |

**SAN14** ML CANAL DESAGÜE DUCHAS (12/11/1996)
15 ML × 46.92 (48.33 con costes indirectos) = 724.95
Canal prefabricado de hormigón polímero con rejilla desmontable de chapa de acero inoxidable, para colocar en zona de duchas, incluso parte proporcional de piezas especiales, tapas, manguitos, totalmente conexionado a la red general de saneamiento del edificio, transporte y montaje, con medios auxiliares.

| Código | Ud | Descripción | Rendimiento | Precio | Importe |
|---|---|---|---|---|---|
| P02EC80 | ud | Canaleta Horm. rej acero inox (material; 31/01/2000) | 1 | 43.31 | 43.31 |
| P001 |  | PARTE PROP. PEQUEÑO MATERIAL | 1 | 0.36 | 0.36 |
| M001 | H | CUADRILLA C | 0.15 | 17.09 | 2.56 |
| %03 | % | MEDIOS AUXILIARES | 1.5 % | 46.23 | 0.69 |
|  |  | Total |  |  | 46.92 |

| Medición | Uds. | Largo | Parcial |
|---|---|---|---|
| PLANTA GENERAL | 1 | 15 | 15.00 |
| Total |  |  | 15 |

**SAN15** ML REJILLA CONTINUA FUNDICION (12/11/1996)
55 ML × 40.34 (41.55 con costes indirectos) = 2285.25
Rejilla de las siguientes características:
- TIPO: CONTINUA.
- MARCA: ACO DRAIN, sistema S-200, o equivalente.
Formada por rejilla de fundición dúctil clase F, bastidor en fundición dúctil, cuerpo en hormigón poliester con refuerzos laterales, incluso parte proporcional de fijaciones, conexiones entre piezas, salidas a arquetas, manguitos, codos, pequeño material, transporte, y montaje, totalmente terminado, incluso p.p. de medios auxiliares.

| Código | Ud | Descripción | Rendimiento | Precio | Importe |
|---|---|---|---|---|---|
| UFSURJ005 | ML | REJILLA ACO-DRAIN (21/02/2002) | 1 | 33.18 | 33.18 |
| UFSUEXREJ | UD | EXCAVACION REJILLAS (21/02/2002) | 1 | 1.57 | 1.57 |
| P001 |  | PARTE PROP. PEQUEÑO MATERIAL | 2 | 0.36 | 0.72 |
| M001 | H | CUADRILLA C | 0.25 | 17.09 | 4.27 |
| %03 | % | MEDIOS AUXILIARES | 1.5 % | 39.74 | 0.60 |
|  |  | Total |  |  | 40.34 |

| Medición | Uds. | Largo | Parcial |
|---|---|---|---|
| PLANTA GENERAL | 1 | 55 | 55.00 |
| Total |  |  | 55 |

**SAN16** m2 MEM.DRENANTE P.E.A.D. VERT.H-25 (12/11/1996)
300 m2 × 4.93 (5.08 con costes indirectos) = 1524.00
Membrana drenante Danodren H-25 de polietileno de alta densidad nodulado, fijada al muro mediante rosetas Danodren y clavos de acero, con los nódulos contra el muro y solapes de 12 cm., i/protección del borde superior con perfil angular, sin incluir el tubo de drenaje inferior, ni el relleno ni la excavación de la zanja.

| Código | Ud | Descripción | Rendimiento | Precio | Importe |
|---|---|---|---|---|---|
| DC6BG082 | m2 | Lámina drenante Danodren H-25 (15/02/2010) | 1.05 | 2.24 | 2.35 |
| DCEM105 | ud | Fij.autoadhesiva Danodren (15/02/2010) | 1 | 0.32 | 0.32 |
| DCEM110 | m. | Perfil de remate p/membranas drenantes (15/02/2010) | 0.2 | 0.62 | 0.12 |
| P001 |  | PARTE PROP. PEQUEÑO MATERIAL | 1 | 0.36 | 0.36 |
| M001 | H | CUADRILLA C | 0.1 | 17.09 | 1.71 |
| %03 | % | MEDIOS AUXILIARES | 1.5 % | 4.86 | 0.07 |
|  |  | Total |  |  | 4.93 |

**SAN17** m2 ENCACHADO DRENANTE S/TERRENO (12/11/1996)
70 m2 × 6.1 (6.28 con costes indirectos) = 439.60
Encachado drenante sobre terrenos, para la recogida de aguas procedentes de lluvia, para evitar encharcamientos, compuesto por capa de grava filtrante de 20 cm. de espesor extendida por medios mecánicos sobre el terreno, y sobre la anterior, otra capa de gravilla de 15 cm. de espesor, ambas extendidas uniformemente, incluso compactación y apisonado por medios mecánicos, y con p.p. de medios auxiliares.

| Código | Ud | Descripción | Rendimiento | Precio | Importe |
|---|---|---|---|---|---|
| M05PN010 | h. | Pala cargadora neumáticos 85 CV/1,2m3 | 0.01 | 21.07 | 0.21 |
| M07CB020 | h. | Camión basculante 4x4 14 t. | 0.01 | 18.48 | 0.18 |
| M08NM020 | h. | Motoniveladora de 200 CV | 0.01 | 38.16 | 0.38 |
| M08RN010 | h. | Rodillo vibrante autopropuls.mixto 3 t. (maquinaria; 15/02/2010) | 0.01 | 33.12 | 0.33 |
| P01AG130 | m3 | Grava machaqueo 40/80 mm. (material) | 0.1 | 12.34 | 1.23 |
| P01AG050 | m3 | Gravilla 20/40 mm. (material; 15/02/2010) | 0.1 | 16.12 | 1.61 |
| M001 | H | CUADRILLA C | 0.1 | 17.09 | 1.71 |
| P001 |  | PARTE PROP. PEQUEÑO MATERIAL | 1 | 0.36 | 0.36 |
| %03 | % | MEDIOS AUXILIARES | 1.5 % | 6.01 | 0.09 |
|  |  | Total |  |  | 6.1 |

**SAN18** m. TUBO DREN.PVC CORR.SIMPLE ABOV.SN2 90 mm (12/11/1996)
150 m. × 8.3 (8.55 con costes indirectos) = 1282.50
Tubería de drenaje enterrada de PVC corrugado simple abovedado ranurado de diámetro nominal 90 mm. y rigidez esférica SN2 kN/m2 (con manguito incorporado). Colocada sobre cama de arena de río de 10 cm. de espesor, revestida con geotextil de 125 g/m2 y rellena con grava filtrante 25 cm. por encima del tubo con cierre de doble solapa del paquete filtrante (realizado con el propio geotextil). Con p.p. de medios auxiliares, sin incluir la excavación de la zanja ni el tapado posterior de la misma por encima de la grava, s/ CTE-HS-5.

| Código | Ud | Descripción | Rendimiento | Precio | Importe |
|---|---|---|---|---|---|
| P01AA020 | m3 | Arena de río 0/6 mm. (material) | 0.05 | 9.46 | 0.47 |
| P01AG130 | m3 | Grava machaqueo 40/80 mm. | 0.1 | 12.34 | 1.23 |
| P02RVA010 | m. | T.dren.PVC corr.simpl.abov SN2 D=90mm (material; 15/02/2010) | 1 | 2.15 | 2.15 |
| P06BG320 | m2 | Fieltro geotextil 125 g/m2 (material; 15/02/2010) | 1.5 | 0.7 | 1.05 |
| M001 | H | CUADRILLA C | 0.15 | 17.09 | 2.56 |
| P001 |  | PARTE PROP. PEQUEÑO MATERIAL | 2 | 0.36 | 0.72 |
| %03 | % | MEDIOS AUXILIARES | 1.5 % | 8.18 | 0.12 |
|  |  | Total |  |  | 8.3 |

## 04 CI CIMENTACIONES (20/07/2005)
Importe: 48678.49

**04CI1** m3 HORM. LIMP. HM-20/P/20/I V. GRÚA (20/07/2005)
50.61 m3 × 53.53 (55.14 con costes indirectos) = 2790.64
Hormigón en masa HM-20 N/mm2, consistencia plástica, Tmáx.20 mm., para ambiente normal, elaborado en obra para limpieza y nivelado de fondos de cimentación, incluso vertido con grúa, vibrado y colocación. Según normas NTE , EHE-08 y CTE-SE-C.

| Código | Ud | Descripción | Rendimiento | Precio | Importe |
|---|---|---|---|---|---|
| E04CM040 | m3 | HORM.LIMPIEZA HM-20/P/20/I V.MAN (21/02/2007) | 1 | 48.31 | 48.31 |
| M02GT130 | h. | Grúa torre automontante 35 t/m. (maquinaria) | 0.4 | 10.43 | 4.17 |
| %0200 | % | Medios auxiliares | 2 % | 52.48 | 1.05 |
|  |  | Total |  |  | 53.53 |

Claves: vertedero, hormigón, elaboración, norma, colocación, vibración, nivel, consistencia, grúa, masa, plástico, ambiente, cimiento, limpieza

| Medición | Uds. | Largo | Ancho | Alto | Parcial |
|---|---|---|---|---|---|
| Rampa acceso | 2 | 3.2 | 0.4 | 0.1 | 0.26 |
|  | 2 | 3.6 | 0.4 | 0.1 | 0.29 |
| Muro pintor Herrera | 1 | 14.8 | 0.7 | 0.1 | 1.04 |
|  | 1 | 14.5 | 1.5 | 0.1 | 2.18 |
| Rampa patio | 6 | 1.9 | 0.4 | 0.1 | 0.46 |
|  | 2 | 3.4 | 0.4 | 0.1 | 0.27 |
|  | 1 | 14.8 | 0.7 | 0.1 | 1.04 |
|  | 1 | 14.5 | 1.5 | 0.1 | 2.18 |
| Muro de contencion c/ avila | 1 | 36.4 | 1.5 | 0.1 | 5.46 |
| Muro patio | 1 | 26.9 | 0.7 | 0.1 | 1.88 |
|  | 1 | 1.5 | 0.7 | 0.1 | 0.11 |
| Escalera instalaciones | 1 | 1.8 | 0.4 | 0.1 | 0.07 |
| Viga riostra | 1 | 3 | 0.4 | 0.1 | 0.12 |
| Zapatas z-3 | 4 | 1.6 | 1.6 | 0.1 | 1.02 |
| z-1 | 1 | 1 | 1 | 0.1 | 0.10 |
| z-2 | 4 | 1.3 | 1.1 | 0.1 | 0.57 |
| Zapata z-2 | 6 | 1.3 | 1.3 | 0.1 | 1.01 |
| Pozo resalto | 1 | 3.14 | 0.36 | 0.1 | 0.11 |
| Pozos de cimentacion | 3 | 1.6 | 1.6 | 1 | 7.68 |
|  | 4 | 1.3 | 1.3 | 1 | 6.76 |
| Muro | 1 | 15 | 1.5 | 0.8 | 18.00 |
| Total |  |  |  |  | 50.61 |

**04CI2** m3 H.ARM. HA-25/P/40/IIa V.GRÚA (20/07/2005)
89.02 m3 × 88.43 (91.08 con costes indirectos) = 8107.94
Hormigón armado HA-25 N/mm2, Tmáx.40 mm., para ambiente normal, elaborado en central en relleno de zapatas y zanjas de cimentación, incluso armadura segun planos de proyecto, vertido con grúa, vibrado y colocado. Según normas NTE-CSZ , EHE-08 y CTE-SE-C.

| Código | Ud | Descripción | Rendimiento | Precio | Importe |
|---|---|---|---|---|---|
| E04CA011 | m3 | H.ARM. HA-25/P/40/IIa V.MANUAL (21/02/2007) | 1 | 85.21 | 85.21 |
| M02GT120 | h. | Grúa torre automontante 20 t/m. (maquinaria) | 0.2 | 7.47 | 1.49 |
| %0200 | % | Medios auxiliares | 2 % | 86.70 | 1.73 |
|  |  | Total |  |  | 88.43 |

Claves: central, cimiento, ambiente, norma, colocación, vibración, elaboración, zanja, relleno, armadura, hormigón, grúa, vertedero, zapata

| Medición | Uds. | Largo | Ancho | Alto | Parcial |
|---|---|---|---|---|---|
| Rampa acceso | 2 | 3.2 | 0.4 | 0.4 | 1.02 |
|  | 2 | 3.6 | 0.4 | 0.4 | 1.15 |
| Muro pintor Herrera | 1 | 14.8 | 0.7 | 0.5 | 5.18 |
|  | 1 | 14.5 | 1.5 | 0.5 | 10.88 |
| Rampa patio | 6 | 1.9 | 0.4 | 0.4 | 1.82 |
|  | 2 | 3.4 | 0.4 | 0.4 | 1.09 |
|  | 1 | 14.8 | 0.7 | 0.5 | 5.18 |
|  | 1 | 14.5 | 1.5 | 0.5 | 10.88 |
| Muro de contencion c/ avila | 1 | 36.4 | 1.5 | 0.5 | 27.30 |
| Muro patio | 1 | 26.9 | 0.7 | 0.5 | 9.42 |
|  | 1 | 1.5 | 0.7 | 0.5 | 0.53 |
| Escalera instalaciones | 1 | 1.8 | 0.4 | 0.4 | 0.29 |
| Viga riostra | 1 | 3 | 0.4 | 0.4 | 0.48 |
| Zapatas z-3 | 4 | 1.6 | 1.6 | 0.5 | 5.12 |
| z-1 | 1 | 1 | 1 | 0.5 | 0.50 |
| z-2 | 4 | 1.3 | 1.1 | 0.5 | 2.86 |
| Zapata z-2 | 6 | 1.3 | 1.3 | 0.5 | 5.07 |
| ANCLAJE VOLEIVOL | 2 | 0.5 | 0.5 | 0.5 | 0.25 |
| Total |  |  |  |  | 89.02 |

**04CI3** m3 H.ARM. HA-25/P/20/I 2 CARAS 0,25 V.GRÚA (20/07/2005)
68.97 m3 × 182.21 (187.68 con costes indirectos) = 12944.29
Hormigón armado HA-25N/mm2, consistencia plástica, Tmáx. 20 mm. para ambiente normal, elaborado en central, en muro de 25 cm. de espesor, incluso armadura segun planos, encofrado y desencofrado con paneles metálicos de 2,70x2,40 m. a dos caras, vertido, encofrado y desencofrado con grúa, vibrado y colocado. Según normas NTE-CCM , EHE-08 y CTE-SE-C.

| Código | Ud | Descripción | Rendimiento | Precio | Importe |
|---|---|---|---|---|---|
| E04MEF030 | m2 | ENCOFRADO EN MUROS 2 CARAS 3,00m<h<6,00m (21/02/2007) | 4 | 21.44 | 85.76 |
| E04MM028 | m3 | HORMIGÓN HA-25/P/20/I V.GRÚA (21/02/2007) | 1 | 53.69 | 53.69 |
| E04AB020 | kg | ACERO CORRUGADO B 500 S (21/02/2007) | 60 | 0.65 | 39.00 |
| M13EA430 | m. | Tubo PVC diametro 22/26 (maquinaria) | 0.617 | 0.3 | 0.19 |
| %0200 | % | Medios auxiliares | 2 % | 178.64 | 3.57 |
|  |  | Total |  |  | 182.21 |

Claves: panel, encofrar, metal, cara, vibración, muro, colocación, central, norma, vertedero, hormigón, armadura, consistencia, plástico, ambiente, elaboración, grúa, desencofrante

| Medición | Uds. | Largo | Ancho | Alto | Parcial |
|---|---|---|---|---|---|
| Muro c/Pintor Herrera | 1 | 3.6 | 0.25 | 0.9 | 0.81 |
|  | 1 | 0.8 | 0.25 | 3.65 | 0.73 |
|  | 1 | 5 | 0.25 | 1.35 | 1.69 |
|  | 1 | 27.55 | 0.25 | 2.2 | 15.15 |
|  | 1 | 5.5 | 0.25 | 3.2 | 4.40 |
|  | 1 | 7.25 | 0.25 | 2.95 | 5.35 |
| Muro c/Avila | 1 | 31.4 | 0.25 | 2.75 | 21.59 |
|  | 1 | 5.15 | 0.25 | 2.4 | 3.09 |
| Muro patio | 1 | 26.45 | 0.25 | 1.4 | 9.26 |
|  | 1 | 5.1 | 0.25 | 1.4 | 1.79 |
| Muro rampa | 1 | 18.36 | 0.2 | 1.05 | 3.86 |
|  | 1 | 6.25 | 0.2 | 1 | 1.25 |
| Total |  |  |  |  | 68.97 |

**04CI4** m2 SOL.ARM.HA-25, 10cm #15x15x5+ECH.15 (20/07/2005)
1495.4 m2 × 10.62 (10.94 con costes indirectos) = 16359.68
Solera de hormigón de 10 cm. de espesor, realizada con hormigón HA-25 N/mm2, Tmáx.20 mm., elaborado en obra, i/vertido, colocación y armado con mallazo 15x15x5, p.p.lamina de polietileno de 1mm de espesor solape de 40 cm de juntas, aserrado de las mismas y fratasado, i/encachado de piedra caliza 40/80 de 15 cm. de espesor, extendido y compactado con pisón. Según NTE-RSS y EHE-08.

| Código | Ud | Descripción | Rendimiento | Precio | Importe |
|---|---|---|---|---|---|
| E04SE010 | m2 | ENCACHADO PIEDRA 40/80 e=15cm | 1 | 3.57 | 3.57 |
| E04SE090 | m3 | HORMIGÓN HA-25/P/20/I SOLERA (21/02/2007) | 0.1 | 57.79 | 5.78 |
| E04AM020 | m2 | MALLA 15x15 cm. D=5 mm. | 1 | 1.06 | 1.06 |
| %0200 | % | Medios auxiliares | 2 % | 10.41 | 0.21 |
|  |  | Total |  |  | 10.62 |

Claves: solera, junta, armadura, compacto, fratasado, piedra, mallazo, colocación, elaboración, calizo, pisón, hormigón

| Medición | Uds. | Largo | Parcial |
|---|---|---|---|
| Patio superior | 1 | 96 | 96.00 |
| Patio de abajo | 1 | 396 | 396.00 |
| Acceso | 1 | 16.4 | 16.40 |
| SOLERA | 1 | 987 | 987.00 |
| Total |  |  | 1495.4 |

**04CI5** m3 HORM. HA-30/P/20/I LOSA V.GRÚA (20/07/2005)
7.46 m3 × 63.2 (65.1 con costes indirectos) = 485.65
Hormigón en masa para armar HA-30 N/mm2 consistencia plástica, Tmáx.20 mm., para ambiente normal, elaborado en central en losas de cimentación, incluso vertido con grúa, vibrado y colocado. Según normas NTE-CSL , EHE-08 y CTE-SE-C.

| Código | Ud | Descripción | Rendimiento | Precio | Importe |
|---|---|---|---|---|---|
| O01OA070 | h. | Peón ordinario | 0.35 | 8.58 | 3.00 |
| E04LM013 | m3 | HORM. HA-30/P/20/I LOSA V. MAN. (21/02/2007) | 1 | 54.43 | 54.43 |
| M02GT140 | h. | Grúa torre automontante 40 t/m. (maquinaria) | 0.2 | 22.66 | 4.53 |
| %0200 | % | Medios auxiliares | 2 % | 61.96 | 1.24 |
|  |  | Total |  |  | 63.2 |

Claves: consistencia, vertedero, armadura, ambiente, losa, elaboración, masa, colocación, grúa, vibración, norma, plástico, central, cimiento, hormigón

| Medición | Uds. | Largo | Alto | Parcial |
|---|---|---|---|---|
| Rampa acceso | 1 | 16 | 0.15 | 2.40 |
| rampa patio | 1 | 16.5 | 0.15 | 2.48 |
| Escalera patio | 1 | 6.5 | 0.15 | 0.98 |
| Escalera de acceso | 1 | 5.1 | 0.15 | 0.77 |
| Esc cuarto calderas | 1 | 5.55 | 0.15 | 0.83 |
| Total |  |  |  | 7.46 |

**04CI6** m2 BANCADA INSTALACIONES (20/07/2005)
66.5 m2 × 13.05 (13.44 con costes indirectos) = 893.76
Aislamiento térmico en forjados y mejora de 31 dB a ruido impacto, mediante panel PST de 22 mm. de Isover, colocando los paneles soldados a tope entre sí y en zócalos perimetrales de 6 cm. en los tabiques divisorios, sellado de todas las juntas de paneles y zócalos, previo al vertido del mortero sobre mallazo para ejecución de losa flotante de 4 cm., formada por hormigón HA-25/P/20/I, i/p.p. de corte, colocación, mallazo, vertido y fratasado del hormigón y medios auxiliares. Listo para recibir cualquier tipo de pavimento (no incluido).

| Código | Ud | Descripción | Rendimiento | Precio | Importe |
|---|---|---|---|---|---|
| O01OA030 | h. | Oficial primera (mano de obra) | 0.12 | 9.86 | 1.18 |
| O01OA050 | h. | Ayudante | 0.12 | 8.99 | 1.08 |
| P07AL350 | m2 | Panel l.r.altísima densidad Panel PST (material) | 1.15 | 6.52 | 7.50 |
| E04SE090 | m3 | HORMIGÓN HA-25/P/20/I SOLERA | 0.04 | 57.79 | 2.31 |
| %0200 | % | Medios auxiliares | 2 % | 12.07 | 0.24 |
| P03AM020 | m2 | Malla 15x15x5 2,078 kg/m2 (material) | 1 | 0.74 | 0.74 |
|  |  | Total |  |  | 13.05 |

Claves: térmico, vertedero, mallazo, soldadura, panel, perímetro, impacto, zócalo, junta, previo, ejecución, forjado, ruido, losa, auxiliar, aislamiento, medio, hormigón, corte, pavimentación, mejora, flotador, fratasado, mortero, colocación, tabiquería

| Medición | Uds. | Largo | Ancho | Parcial |
|---|---|---|---|---|
| BANCADAS CLIMA | 1 | 9 | 5 | 45.00 |
|  | 1 | 4.5 | 3 | 13.50 |
| BANCADA GRUPO | 1 | 3 | 2 | 6.00 |
| CALDERA | 1 | 2 | 1 | 2.00 |
| Total |  |  |  | 66.5 |

**04CI7** m2 SOLER.HA-25, 10cm.ARMA.#15x15x5 (20/07/2005)
987 m2 × 6.98 (7.19 con costes indirectos) = 7096.53
Solera de hormigón de 10 cm. de espesor, realizada con hormigón HA-25 N/mm2, Tmáx.20 mm., elaborado en obra, i/vertido, colocación y armado con mallazo 15x15x5, p.p. de juntas, aserrado de las mismas y fratasado. Según NTE-RSS y EHE-08.

| Código | Ud | Descripción | Rendimiento | Precio | Importe |
|---|---|---|---|---|---|
| E04SE090 | m3 | HORMIGÓN HA-25/P/20/I SOLERA | 0.1 | 57.79 | 5.78 |
| E04AM020 | m2 | MALLA 15x15 cm. D=5 mm. | 1 | 1.06 | 1.06 |
| %0200 | % | Medios auxiliares | 2 % | 6.84 | 0.14 |
|  |  | Total |  |  | 6.98 |

Claves: armadura, fratasado, junta, mallazo, colocación, elaboración, solera, hormigón

| Medición | Uds. | Largo | Parcial |
|---|---|---|---|
| SOLERA | 1 | 987 | 987.00 |
| Total |  |  | 987 |

## 05 ES ESTRUCTURA (20/07/2005)
Importe: 79229.59

**05ES1** ud PLAC.ANCLAJE S275 30x30x2cm (20/07/2005)
44 ud × 14 (14.42 con costes indirectos) = 634.48
Placa de anclaje de acero S275 en perfil plano, de dimensiones 30x30x2 cm. con cuatro garrotas de acero corrugado de 12 mm. de diámetro y 45 cm. de longitud total, soldadas, i/taladro central, colocada. Según NTE y CTE-DB-SE-A.

| Código | Ud | Descripción | Rendimiento | Precio | Importe |
|---|---|---|---|---|---|
| O01OB130 | h. | Oficial 1ª cerrajero (mano de obra) | 0.42 | 9.67 | 4.06 |
| P13TP020 | kg | Palastro 15 mm. (material) | 12.8 | 0.4 | 5.12 |
| O01OB140 | h. | Ayudante cerrajero (mano de obra) | 0.42 | 9.09 | 3.82 |
| P03ACA080 | kg | Acero corrugado B 400 S/SD (material; 21/02/2007) | 1.6 | 0.32 | 0.51 |
| M12O010 | h. | Equipo oxicorte (maquinaria) | 0.05 | 2.84 | 0.14 |
| P01DW090 | ud | Pequeño material (material) | 0.12 | 0.7 | 0.08 |
| %0200 | % | Medios auxiliares | 2 % | 13.73 | 0.27 |
|  |  | Total |  |  | 14 |

Claves: anclaje, acero, placa, corrugado, dimensión, soldadura, central, colocación, diámetro, perfil, plano

**05ES2** kg ACERO S275 JR EN ESTRUCTURA SOLDADA (20/07/2005)
57551.2 kg × 1.09 (1.12 con costes indirectos) = 64457.34
Acero laminado S275JR, en perfiles laminados en caliente para vigas, pilares, zunchos y correas, mediante uniones soldadas; i/p.p. de soldaduras, cortes, piezas especiales, despuntes y dos manos de imprimación con pintura de minio electrolítico, montado y colocado, según NTE-EAS/EAV y CTE-DB-SE-A.

| Código | Ud | Descripción | Rendimiento | Precio | Importe |
|---|---|---|---|---|---|
| O01OB130 | h. | Oficial 1ª cerrajero | 0.015 | 9.67 | 0.15 |
| O01OB140 | h. | Ayudante cerrajero | 0.015 | 9.09 | 0.14 |
| P03ALP010 | kg | Acero laminado S 275 JR (material) | 1.05 | 0.52 | 0.55 |
| P25OU080 | l. | Minio electrolítico (material) | 0.01 | 6.38 | 0.06 |
| A06T010 | h. | GRÚA TORRE 30 m. FLECHA, 750 kg. (material; 21/02/2007) | 0.01 | 9.72 | 0.10 |
| P01DW090 | ud | Pequeño material | 0.1 | 0.7 | 0.07 |
| %0200 | % | Medios auxiliares | 2 % | 1.07 | 0.02 |
|  |  | Total |  |  | 1.09 |

Claves: pieza, mano, imprimación, minio, plomo, colocación, pintura, especial, corte, soporte, lámina, unión, soldadura, estructura, perfil, caliente, viga, correa, zuncho, acero, montaje

| Medición | Uds. | Largo | Parcial |
|---|---|---|---|
| T100.100.6 | 1 | 729.1 | 729.10 |
| T60.60.5 | 1 | 1884.7 | 1884.70 |
| T80.80.6 | 1 | 5009 | 5009.00 |
| IPE 200 | 1 | 5795.8 | 5795.80 |
| HE200A | 1 | 17758.4 | 17758.40 |
| T120.120.6 | 1 | 2694.7 | 2694.70 |
| UPN200 | 1 | 2775.1 | 2775.10 |
| HE140A | 1 | 1521 | 1521.00 |
| IPE140 | 1 | 243.9 | 243.90 |
| HE240A | 1 | 1263.3 | 1263.30 |
| HE240B | 1 | 1580.1 | 1580.10 |
| T140.140.8 | 1 | 8241.4 | 8241.40 |
| HE220A | 1 | 3767.4 | 3767.40 |
| HEA24O | 1 | 654.7 | 654.70 |
| TUBO 40.40.4 | 1 | 1635.9 | 1635.90 |
| UPN240 | 1 | 1194.5 | 1194.50 |
| UPN140 | 1 | 335.7 | 335.70 |
| IPE120 | 1 | 466.5 | 466.50 |
| Total |  |  | 57551.2 |

**05ES3** m2 PLAC.NERVOMETAL C.COMP.5cm>4m (20/07/2005)
1030.45 m2 × 13.32 (13.72 con costes indirectos) = 14137.77
Forjado realizado a base de plancha metálica nervada galvanizada de 0,75mm. de espesor y longitud mayor de 4 m., con capa de compresión de 5 cm. de hormigón HA-25 N/mm2, Tmáx.20 mm., consistencia plástica, elaborado en central, i/armadura segun planos de proyecto (1,70 kg/m2) y apeos, terminado. Según normas NTE y EHE-08.

| Código | Ud | Descripción | Rendimiento | Precio | Importe |
|---|---|---|---|---|---|
| O01OB010 | h. | Oficial 1ª encofrador (mano de obra) | 0.35 | 9.91 | 3.47 |
| O01OB020 | h. | Ayudante encofrador (mano de obra) | 0.35 | 9.31 | 3.26 |
| E04AB020 | kg | ACERO CORRUGADO B 500 S | 1.7 | 0.65 | 1.11 |
| P01HA010 | m3 | Hormigón HA-25/P/20/I central (material; 21/02/2007) | 0.053 | 44.88 | 2.38 |
| M07CG010 | h. | Camión con grúa 6 t. (maquinaria) | 0.01 | 22.7 | 0.23 |
| P03ALN040A | m2 | Plancha nervometal 0,75 mm. (material) | 1.1 | 2.37 | 2.61 |
| %0200 | % | Medios auxiliares | 2 % | 13.06 | 0.26 |
|  |  | Total |  |  | 13.32 |

Claves: base, galvanizar, elaboración, central, apeo, terminación, norma, capa, plástico, compresor, forjado, compresión, plancha, hormigón, nervio, metal, consistencia

| Medición | Uds. | Largo | Parcial |
|---|---|---|---|
| Polideportivo | 1 | 692 | 692.00 |
|  | -5 | 4.75 | -23.75 |
| Vestuarios | 1 | 407 | 407.00 |
|  | -4 | 11.2 | -44.80 |
| Total |  |  | 1030.45 |

## 06 CD CERRAMIENTOS Y DIVISIONES (20/07/2005)
Importe: 130819.66

**06CD1** m2 FÁB.LADR.PERF.7cm. 1/2P.INT.MORT.M-5 (20/07/2005)
893.16 m2 × 11.43 (11.77 con costes indirectos) = 10512.49
Fábrica de ladrillo perforado tosco de 24x11,5x7 cm., de 1/2 pie de espesor en interior, recibido con mortero de cemento CEM II/B-P 32,5 N y arena de río tipo M-5, preparado en central y suministrado a pie de obra, para revestir, i/replanteo, nivelación y aplomado, p.p. de enjarjes, mermas, roturas, humedecido de las piezas, rejuntado, cargaderos, mochetas, plaquetas, esquinas, limpieza y medios auxiliares. Según UNE-EN-998-1:2004, RC-08, NTE-FFL, CTE-SE-F y medida deduciendo huecos superiores a 1 m2.

| Código | Ud | Descripción | Rendimiento | Precio | Importe |
|---|---|---|---|---|---|
| O01OA030 | h. | Oficial primera | 0.41 | 9.86 | 4.04 |
| O01OA070 | h. | Peón ordinario | 0.41 | 8.58 | 3.52 |
| P01LT020 | mud | Ladrillo perforado tosco 24x11,5x7 cm. (material) | 0.052 | 54.46 | 2.83 |
| P01MC040 | m3 | Mortero cem. gris II/B-M 32,5 M-5/CEM (material) | 0.025 | 32.61 | 0.82 |
| %0200 | % | Medios auxiliares | 2 % | 11.21 | 0.22 |
|  |  | Total |  |  | 11.43 |

Claves: hueco, rotura, humedad, junta, telar, limpieza, auxiliar, nivel, interior, esquina, medio, pieza, ladrillo, plaqueta, fábrica, mortero, preparación, cargadero, areno, revestir, central, pie, tosco, perforación, suministro, cemento, merma, río

| Medición | Uds. | Largo | Alto | Parcial |
|---|---|---|---|---|
| Fachada longitudinal | 2 | 34 | 3.1 | 210.80 |
| c/ avila | 1 | 20.7 | 3.1 | 64.17 |
|  | 1 | 15.1 | 4.1 | 61.91 |
| Fachada patio | 1 | 26 | 4.1 | 106.60 |
|  | 1 | 14.6 | 4.1 | 59.86 |
|  | -1 | 7.8 |  | -7.80 |
|  | 1 | 19.3 | 4.6 | 88.78 |
| Petos | 2 | 34 | 0.5 | 34.00 |
|  | 13 | 21.6 | 0.5 | 140.40 |
|  | 2 | 26.2 | 0.5 | 26.20 |
|  | 8 | 9.6 | 0.5 | 38.40 |
|  | 2 | 14.7 | 0.5 | 14.70 |
|  | 1 | 8 | 0.5 | 4.00 |
| Marquesina | 1 | 24.85 | 0.3 | 7.46 |
|  | 1 | 21.6 | 0.3 | 6.48 |
|  | 2 | 12 | 0.3 | 7.20 |
| divisiones |  |  |  |  |
| caldera | 2 | 5 | 3 | 30.00 |
| Total |  |  |  | 893.16 |

**06CD2** m2 FÁB.LADR.1/2P.HUECO DOBLE 8cm. MORT.M-5 (20/07/2005)
181 m2 × 12.4 (12.77 con costes indirectos) = 2311.37
Fábrica de ladrillo cerámico hueco doble 24x11,5x8 cm., de 1/2 pie de espesor recibido con mortero de cemento CEM II/B-P 32,5 N y arena de río tipo M-5, preparado en central y suministrado a pie de obra, para revestir, i/replanteo, nivelación y aplomado, cargaderos, rejuntado, limpieza y medios auxiliares. Según UNE-EN-998-1:2004, RC-08, NTE-PTL y CTE-SE-F, medido a cinta corrida por recibido de cercos.

| Código | Ud | Descripción | Rendimiento | Precio | Importe |
|---|---|---|---|---|---|
| O01OA030 | h. | Oficial primera | 0.5 | 9.86 | 4.93 |
| O01OA070 | h. | Peón ordinario | 0.5 | 8.58 | 4.29 |
| P01LH020 | mud | Ladrillo hueco doble 24x11,5x8 cm. (material) | 0.047 | 46.49 | 2.19 |
| P01MC040 | m3 | Mortero cem. gris II/B-M 32,5 M-5/CEM | 0.023 | 32.61 | 0.75 |
| %0200 | % | Medios auxiliares | 2 % | 12.16 | 0.24 |
|  |  | Total |  |  | 12.4 |

Claves: suministro, areno, mortero, cerámico, cemento, ladrillo, doble, fábrica, medio, preparación, hueco, junta, central, cinta, nivel, limpieza, auxiliar, revestir, pie, río, medición, corrido

| Medición | Uds. | Largo | Alto | Parcial |
|---|---|---|---|---|
| Vestuarios | 2 | 6.2 | 3.1 | 38.44 |
|  | 2 | 1.9 | 4.25 | 16.15 |
|  | 1 | 9.6 | 3.1 | 29.76 |
|  | 1 | 5.2 | 3.1 | 16.12 |
|  | 1 | 1.6 | 3.1 | 4.96 |
|  | 1 | 1.75 | 4.5 | 7.88 |
|  | 1 | 15.2 | 3.1 | 47.12 |
|  | 5 | 0.6 | 2.1 | 6.30 |
|  | 1 | 0.6 | 3.1 | 1.86 |
| limpieza | 1 | 2.25 | 3.1 | 6.98 |
|  | 1 | 1.75 | 3.1 | 5.43 |
| Total |  |  |  | 181 |

**06CD3** m2 TABICÓN LHD 25x12x8 cm. (20/07/2005)
72.96 m2 × 9.64 (9.93 con costes indirectos) = 724.49
Tabicón de ladrillo hueco doble de 25x12x8 cm. recibido con mortero de cemento CEM II/B-P 32,5 N y arena de río de dosificación, tipo M-7,5, i/p.p. de replanteo, aplomado y recibido de cercos, cargaderos, roturas, humedecido de las piezas, limpieza y medios auxiliares, s/NTE-PTL y NBE-FL-90, medido a cinta corrida por recibido de cercos.

| Código | Ud | Descripción | Rendimiento | Precio | Importe |
|---|---|---|---|---|---|
| O01OA030 | h. | Oficial primera | 0.4 | 9.86 | 3.94 |
| O01OA070 | h. | Peón ordinario | 0.4 | 8.58 | 3.43 |
| P01LH020 | mud | Ladrillo hueco doble 24x11,5x8 cm. | 0.033 | 46.49 | 1.53 |
| P01MC030 | m3 | Mortero cem. gris II/B-M 32,5 M-7,5/CEM (material) | 0.016 | 34.09 | 0.55 |
| %0200 | % | Medios auxiliares | 2 % | 9.45 | 0.19 |
|  |  | Total |  |  | 9.64 |

Claves: dosificación, medio, pieza, auxiliar, medición, areno, tabiquería, ladrillo, cemento, replanteo, cerco, rotura, humedad, limpieza, doble, mortero, río, hueco

| Medición | Uds. | Largo | Alto | Parcial |
|---|---|---|---|---|
| Vestuarios | 4 | 2.9 | 2.2 | 25.52 |
|  | 1 | 1.8 | 2.2 | 3.96 |
|  | 1 | 3.35 | 2.2 | 7.37 |
|  | 1 | 1.25 | 2.2 | 2.75 |
|  | 1 | 3.1 | 2.2 | 6.82 |
|  | 2 | 2.6 | 0.5 | 2.60 |
|  | 4 | 2.1 | 2.1 | 17.64 |
|  | 4 | 0.75 | 2.1 | 6.30 |
| Total |  |  |  | 72.96 |

**06CD4** m2 FACH.VENT.PAN.GRC PROY POLIURETANO 80MM 30/35 KG DENS (20/07/2005)
752.19 m2 × 86.08 (88.66 con costes indirectos) = 66689.17
Suministro y montaje de cerramiento formado por Paneles de GRC de distintos formatos (hormigón armado con fibra de vidrio),con aislamiento de poliuretano de 80mm de espesor y 30/35kgs de densidad, constituido por una mezcla homogénea de cemento Pórtland, arena silícea seleccionada de 0.1mm de grueso, en relación 1/1, porcentaje adecuado de agua y fibra de vidrio dispersa en la masa, siendo resistente al álcalis (A.R.), con un contenido mínimo de zirconio del 15%, mezclada homogéneamente con el mortero en una proporción del 5% en peso, por el procedimiento de proyección, incluso montaje de los paneles, con sujeción a obra mediante anclajes de acero que puedan transmitir a la estructura los esfuerzos de peso propio y cargas de viento, sin impedir las dilataciones del material, según Documento de Idoneidad Técnica del sistema, y el sellado de las juntas de dilatación entre paneles, que se realizará por la zona exterior a base de masilla de silicona neutra, sobre cordón obturador de fondo de neopreno de celda cerrada, previa limpieza e imprimación de los bordes de la junta. Los paneles serán del tipo STUD FRAME, formados por una lámina de 10mm de GRC enmarcada en un bastidor metálico tubular, de acero zincado, siendo su espesor aproximado de 120mm y su acabado en color y textura a definir. El despiece según planos. Incluso parte proporcional de perfilería oculta , con perfiles en tubo de 70x40x3 mm. y perfiles en L de 100x80x8 mm. colocados en l; fijaciones con placa 200x120x8 mm y casquillo angular 40x40mm taco y tornillo hilti M 10x90 y sellado de juntas con sellante elastomérico. Elevación y situación del panel en fachada mediante grúa. Eliminación de restos y limpieza final. Totalmente montado, p.p. de andamiajes y medios auxiliares. Según UNE EN 12 467..

| Código | Ud | Descripción | Rendimiento | Precio | Importe |
|---|---|---|---|---|---|
| O01OB505 | h. | Montador especializado (mano de obra) | 0.4 | 11.11 | 4.44 |
| O01OB510 | h. | Ayudante montador especializado (mano de obra) | 0.4 | 9.16 | 3.66 |
| O01OA070 | h. | Peón ordinario | 0.2 | 8.58 | 1.72 |
| P04FCV010 | m. | Perfil en U de 40x40x1,5 mm. (material) | 1.05 | 2.05 | 2.15 |
| P04FCV020 | m. | Perfil en H de 60x37x0,8 mm. (material) | 1.2 | 1.92 | 2.30 |
| P04FCV030 | ud | Tornillo TI (SPTE SFS) 4,3x30 mm. (material) | 20 | 0.31 | 6.20 |
| P04FCV040 | ud | Cartucho sellante elastomero (300 cc). (material) | 0.15 | 1.83 | 0.27 |
| P04FCP020A | m2 | Panel GRC p.p. PROY POLIURETANO 80MM 30/35 KG DENS (material) | 1.05 | 60.62 | 63.65 |
| %0200 | % | Medios auxiliares | 2 % | 84.39 | 1.69 |
|  |  | Total |  |  | 86.08 |

Claves: medio, grúa, taco, unión, junta, sellador, medición, fijación, elastomérico, base, fachada, solera, cerramiento, auxiliar, hueco, superficie, limpieza, elevación, ventilación, extruido, perfil, suministro, fibra, colocación, montaje, panel, máximo, cemento, pan, tornillo, ligero, poliestireno, andamio, prefabricado, aislamiento, placa

| Medición | Uds. | Largo | Alto | Parcial |
|---|---|---|---|---|
| Fachd Pintor Herrera | 1 | 16.1 | 1.6 | 25.76 |
|  | 1 | 18.5 | 0.9 | 16.65 |
|  | 1 | 34.1 | 4.9 | 167.09 |
|  | 1 | 5.4 | 1.7 | 9.18 |
|  | -5 | 3.8 |  | -19.00 |
| Calle Avila | 1 | 36.6 | 2.4 | 87.84 |
|  | 1 | 21.9 | 3.3 | 72.27 |
| Patio | 1 | 34 | 4.3 | 146.20 |
|  | 1 | 26.5 | 2.7 | 71.55 |
|  | 1 | 7.1 | 3.6 | 25.56 |
|  | 1 | 10.6 | 3.6 | 38.16 |
|  | 1 | 7.1 | 3.6 | 25.56 |
|  | 1 | 21.9 | 4.3 | 94.17 |
|  | 1 | 5.4 | 1.7 | 9.18 |
|  | 1 | 0.6 | 1.7 | 1.02 |
|  | -5 | 3.8 |  | -19.00 |
| Total |  |  |  | 752.19 |

**06CD5** m. FORMACIÓN PELDAÑO PERF.7cm. MORT. (20/07/2005)
33 m. × 9.52 (9.81 con costes indirectos) = 323.73
Formación de peldañeado de escalera con ladrillo cerámico hueco con ladrillo perforado tosco de 24x11,5x7 cm., recibido con mortero de cemento CEM II/B-P 32,5 N y arena de río tipo M-5, i/replanteo y limpieza, medido en su longitud.

| Código | Ud | Descripción | Rendimiento | Precio | Importe |
|---|---|---|---|---|---|
| O01OA030 | h. | Oficial primera | 0.385 | 9.86 | 3.80 |
| O01OA070 | h. | Peón ordinario | 0.385 | 8.58 | 3.30 |
| P01LT020 | mud | Ladrillo perforado tosco 24x11,5x7 cm. | 0.026 | 54.46 | 1.42 |
| A02A080 | m3 | MORTERO CEMENTO M-5 (material) | 0.02 | 40.52 | 0.81 |
| %0200 | % | Medios auxiliares | 2 % | 9.33 | 0.19 |
|  |  | Total |  |  | 9.52 |

Claves: cemento, perforación, mortero, medición, río, tosco, areno, cerámico, ladrillo, peldaño, limpieza, hueco, escalera

| Medición | Uds. | Largo | Parcial |
|---|---|---|---|
| Caldera | 2 | 1.5 | 3.00 |
| Patio | 6 | 3.2 | 19.20 |
|  | 3 | 3.6 | 10.80 |
| Total |  |  | 33 |

**06CD6** ud RECIBIDO DUCHA LHS 4cm. MORT. (20/07/2005)
16 ud × 18.57 (19.13 con costes indirectos) = 306.08
Recibido de plato de ducha y tabicado de su faldón con ladrillo cerámico hueco sencillo 24x11,5x4 cm., con mortero de cemento CEM II/B-P 32,5 N y arena de río tipo M-10, i/ replanteo, apertura de huecos para garras y/o entregas, material auxiliar, limpieza y medios auxiliares. Según RC-08. Medida la unidad realmente ejecutada.

| Código | Ud | Descripción | Rendimiento | Precio | Importe |
|---|---|---|---|---|---|
| O01OA030 | h. | Oficial primera | 0.94 | 9.86 | 9.27 |
| O01OA060 | h. | Peón especializado | 0.94 | 8.65 | 8.13 |
| P01LH010 | mud | Ladrillo hueco sencillo 24x11,5x4 cm. (material) | 0.008 | 43.61 | 0.35 |
| A02A060 | m3 | MORTERO CEMENTO M-10 (material) | 0.01 | 45.75 | 0.46 |
| %0200 | % | Medios auxiliares | 2 % | 18.21 | 0.36 |
|  |  | Total |  |  | 18.57 |

Claves: ejecución, entrega, auxiliar, replanteo, ducha, garra, río, faldón, medio, material, tabiquería, limpieza, cemento, mortero, sencillo, hueco, cerámico, ladrillo, plato, areno

**06CD7** ud AYUDA ALBAÑ. INST. ELECTRIC (20/07/2005)
1 ud × 159.3 (164.08 con costes indirectos) = 164.08
Ayuda de albañilería a instalación de electricidad incluyendo mano de obra en carga y descarga, materiales, apertura y tapado de rozas, recibidos, remates y ayudas a puesta a tierra, caja general de protección, línea general de alimentación, contador en fachada, derivaciones individuales y cuadros de mando y protección, i/p.p. material auxiliar, limpieza y medios auxiliares.

| Código | Ud | Descripción | Rendimiento | Precio | Importe |
|---|---|---|---|---|---|
| O01OA030 | h. | Oficial primera | 8.47 | 9.86 | 83.51 |
| O01OA070 | h. | Peón ordinario | 8.47 | 8.58 | 72.67 |
| %0200 | % | Medios auxiliares | 2 % | 156.18 | 3.12 |
|  |  | Total |  |  | 159.3 |

Claves: protección, ayuda, medición, medio, limpieza, auxiliar, individual, fachada, contador, línea, mando, vivienda, mano, alimentar, caja, derivación, carga, electricidad, vibración, unifamiliar, albañil, descarga, tapa, roza, remate, cuadro, tierra, material

**06CD8** ud AYUDA ALBAÑ. INST. FONTANE. (20/07/2005)
1 ud × 86.68 (89.28 con costes indirectos) = 89.28
Ayuda de albañilería a instalación de fontanería incluyendo mano de obra en carga y descarga, materiales, apertura y tapado de rozas, recibidos, remates y ayudas a acometida, tubo de alimentación, batería de contadores, grupo de presión, depósito, montantes, accesorios y piezas especiales, i/p.p. de elementos comunes, material auxiliar, limpieza y medios auxiliares.

| Código | Ud | Descripción | Rendimiento | Precio | Importe |
|---|---|---|---|---|---|
| O01OA040 | h. | Oficial segunda (mano de obra) | 4.75 | 9.31 | 44.22 |
| O01OA070 | h. | Peón ordinario | 4.75 | 8.58 | 40.76 |
| %0200 | % | Medios auxiliares | 2 % | 84.98 | 1.70 |
|  |  | Total |  |  | 86.68 |

Claves: medición, tubo, limpieza, alimentar, grupo, presión, depósito, montante, pieza, vivienda, auxiliar, accesorio, contador, ayuda, especial, vibración, mano, material, construcción, remate, fontanería, superficie, medio, descarga, acometida, tapa, roza, albañil, carga

**06CD9** ud AYUDA ALBAÑ. INST. GAS. (20/07/2005)
1 ud × 53.06 (54.65 con costes indirectos) = 54.65
Ayuda por vivienda unifamiliar para montaje de instalaciones de gas ciudad incluyendo mano de obra de pasatubos, formación de armario para protección de llaves y contador, apertura y tapado de rozas, i/p.p. de material auxiliar, limpieza y medios auxiliares.

| Código | Ud | Descripción | Rendimiento | Precio | Importe |
|---|---|---|---|---|---|
| O01OA030 | h. | Oficial primera | 2.76 | 9.86 | 27.21 |
| O01OA050 | h. | Ayudante | 2.76 | 8.99 | 24.81 |
| %0200 | % | Medios auxiliares | 2 % | 52.02 | 1.04 |
|  |  | Total |  |  | 53.06 |

Claves: contador, medio, limpieza, auxiliar, material, ayuda, tapa, llave, protección, gas, ciudad, mano, roza, vibración, armario, unifamiliar, montaje, natural, medición, vivienda

**06CD10** ud AYUDA ALBAÑ. INST. TELECOMUNICA. (20/07/2005)
1 ud × 106.57 (109.77 con costes indirectos) = 109.77
Ayuda de albañilería a instalación de telecomunicaciones incluyendo mano de obra en carga y descarga, materiales, apertura y tapado de rozas, recibidos, remates, canalizaciones y cuadros, limpieza y medios auxiliares.

| Código | Ud | Descripción | Rendimiento | Precio | Importe |
|---|---|---|---|---|---|
| O01OA040 | h. | Oficial segunda | 5.84 | 9.31 | 54.37 |
| O01OA070 | h. | Peón ordinario | 5.84 | 8.58 | 50.11 |
| %0200 | % | Medios auxiliares | 2 % | 104.48 | 2.09 |
|  |  | Total |  |  | 106.57 |

Claves: cuadro, auxiliar, limpieza, medio, material, vibración, mano, carga, descarga, albañil, canalización, unifamiliar, ayuda, tapa, remate, roza, vivienda

**06CD11** ud AYUDA ALBAÑ. INST.PCI (20/07/2005)
1 ud × 43.43 (44.73 con costes indirectos) = 44.73
Ayuda de albañilería a instalaciones de proteccion contra incendios, incluyendo mano de obra en carga y descarga, materiales, apertura y tapado de rozas, recibidos, limpieza, remates y medios auxiliares.

| Código | Ud | Descripción | Rendimiento | Precio | Importe |
|---|---|---|---|---|---|
| O01OA040 | h. | Oficial segunda | 2.38 | 9.31 | 22.16 |
| O01OA070 | h. | Peón ordinario | 2.38 | 8.58 | 20.42 |
| %0200 | % | Medios auxiliares | 2 % | 42.58 | 0.85 |
|  |  | Total |  |  | 43.43 |

Claves: vibración, vivienda, superficie, construcción, carga, ayuda, medio, limpieza, mano, albañil, aire, remate, tapa, auxiliar, descarga, roza, material, acondicionar

**06CD12** ud AYUDA ALBAÑ. INST. CALEFAC. (20/07/2005)
1 ud × 106.57 (109.77 con costes indirectos) = 109.77
Ayuda de albañilería a instalación de calefacción ncluyendo mano de obra en carga y descarga, materiales, apertura y tapado de rozas, recibidos y remates, material auxiliar, limpieza y medios auxiliares.

| Código | Ud | Descripción | Rendimiento | Precio | Importe |
|---|---|---|---|---|---|
| O01OA040 | h. | Oficial segunda | 5.84 | 9.31 | 54.37 |
| O01OA070 | h. | Peón ordinario | 5.84 | 8.58 | 50.11 |
| %0200 | % | Medios auxiliares | 2 % | 104.48 | 2.09 |
|  |  | Total |  |  | 106.57 |

Claves: medición, limpieza, carga, vibración, material, auxiliar, medio, remate, mano, roza, tapa, descarga, unifamiliar, vivienda, albañil, ayuda, calefacción

**06CD13** m. RECIBIDO BARAND.MET.ESCALERA MORT. (20/07/2005)
54.65 m. × 9.88 (10.18 con costes indirectos) = 556.34
Recibido de barandilla metálica o de madera en escaleras, con mortero de cemento CEM II/B-P 32,5 N y arena de río tipo M-10, o realizando anclajes específicos sobre los peldaños, totalmente colocada y aplomada, i/apertura y tapado de huecos para garras, material auxiliar, limpieza y medios auxiliares. Según RC-08. Medida la longitud realmente ejecutada.

| Código | Ud | Descripción | Rendimiento | Precio | Importe |
|---|---|---|---|---|---|
| O01OA030 | h. | Oficial primera | 0.4 | 9.86 | 3.94 |
| O01OA060 | h. | Peón especializado | 0.4 | 8.65 | 3.46 |
| A02A060 | m3 | MORTERO CEMENTO M-10 | 0.05 | 45.75 | 2.29 |
| %0200 | % | Medios auxiliares | 2 % | 9.69 | 0.19 |
|  |  | Total |  |  | 9.88 |

Claves: colocación, hueco, garra, material, auxiliar, limpieza, metal, peldaño, areno, medio, tapa, anclaje, específico, escalera, barandilla, madero, mortero, cemento, ejecución, río

| Medición | Uds. | Largo | Parcial |
|---|---|---|---|
| Barandilla rampa | 2 | 5.1 | 10.20 |
|  | 1 | 0.5 | 0.50 |
|  | 1 | 1.25 | 1.25 |
|  | 1 | 1.6 | 1.60 |
|  | 2 | 6 | 12.00 |
|  | 2 | 1.65 | 3.30 |
|  | 2 | 6.05 | 12.10 |
|  | 1 | 2 | 2.00 |
|  | 1 | 2.1 | 2.10 |
| Escaleras | 3 | 0.9 | 2.70 |
|  | 3 | 1.8 | 5.40 |
| Caldera | 1 | 1.5 | 1.50 |
| Total |  |  | 54.65 |

**06CD14** m2 RECIBIDO REJA (20/07/2005)
32.74 m2 × 12.28 (12.65 con costes indirectos) = 414.16
Colocación de reja metálica con garras empotradas en el muro, o sleras con mortero de cemento CEM II/B-P 32,5 N y arena de río tipo M-10, totalmente colocada y aplomada, i/apertura y tapado de huecos para garras, material auxiliar, limpieza y medios auxiliares. Según RC-08. Medida la superficie realmente ejecutada.

| Código | Ud | Descripción | Rendimiento | Precio | Importe |
|---|---|---|---|---|---|
| O01OA040 | h. | Oficial segunda | 0.65 | 9.31 | 6.05 |
| O01OA070 | h. | Peón ordinario | 0.65 | 8.58 | 5.58 |
| A02A060 | m3 | MORTERO CEMENTO M-10 | 0.009 | 45.75 | 0.41 |
| %0200 | % | Medios auxiliares | 2 % | 12.04 | 0.24 |
|  |  | Total |  |  | 12.28 |

Claves: hueco, areno, ejecución, tapa, material, auxiliar, limpieza, superficie, mortero, metal, muro, garra, río, colocación, fábrica, reja, cemento, medio, empotrable

| Medición | Uds. | Largo | Alto | Parcial |
|---|---|---|---|---|
| Cancelas | 1 | 5.1 | 2.1 | 10.71 |
|  | 1 | 5 | 1.95 | 9.75 |
|  | 1 | 3.55 | 2.35 | 8.34 |
| Rejillas | 1 | 1.25 | 1.05 | 1.31 |
|  | 1 | 1.25 | 2.1 | 2.63 |
| Total |  |  |  | 32.74 |

**06CD15** m2 P.SANDW.VERT.CHAPA PREL-80 I/REMATES EI90 (20/07/2005)
845.85 m2 × 33.32 (34.32 con costes indirectos) = 29029.57
Cerramiento en fachada de panel vertical formado por 2 láminas de acero prelacado en perfil comercial de 0,6 mm. de espesor, y núcleo central de espuma de poliuretano de 40 kg./m3. con un espesor total de 5 cm. sobre estructura auxiliar metálica, i/p.p. de solapes, tapajuntas, accesorios de fijación, limahoyas, cumbrera, remates laterales, encuentros de chapa prelacada de 0,6 mm. y 50 cm. desarrollo medio, incluso medios auxiliares. Según NTE-QTG. Medido en verdadera magnitud, deduciendo huecos superiores a 1 m2.I/ Certificado según norma europea de reacción al fuego EN-13501-1:2002 como A2-S1,d0 y resistencia al fuego durante 90 minutos (EI90). Marcado CE s/ norma EN-14509:2006

| Código | Ud | Descripción | Rendimiento | Precio | Importe |
|---|---|---|---|---|---|
| %0200 | % | Medios auxiliares | 2 % | 0.00 | 0.00 |
| O01OA030 | h. | Oficial primera | 0.38 | 9.86 | 3.75 |
| O01OA050 | h. | Ayudante | 0.38 | 8.99 | 3.42 |
| P04FAV085 | ud | Pié angular gav 1,5 mm. (material) | 4 | 0.81 | 3.24 |
| P04FAV086 | ud | Tornillo p/pié (material) | 4 | 0.07 | 0.28 |
| P04FAV090 | m. | Perfil secundario T galv 1,5 mm. (material) | 2.1 | 1.17 | 2.46 |
| P04FAV095 | m. | Perfil primario L galv 1,5 mm. (material) | 2.1 | 1.05 | 2.21 |
| P05CGP310 | m. | Remate ac.prelac. a=50cm e=0,8mm (material) | 0.46 | 6.44 | 2.96 |
| P05CW010 | ud | Tornillería y pequeño material (material) | 1.24 | 0.11 | 0.14 |
| P04SA020A | m2 | P.sand-vert a.prelac+PUR+a.prelac.80mm (material; 16/02/2010) | 1.15 | 12.92 | 14.86 |
|  |  | Total |  |  | 33.32 |

Claves: perfil, lateral, hueco, medición, vertical, desarrollar, comercial, poliuretano, vertedero, laca, medio, panel, chapa, fachada, auxiliar, cumbrera, acero, lámina, espuma, remate, metal, solape, tapajunta, accesorio, fijación, limahoya, núcleo, central, cerramiento, estructura

| Medición | Uds. | Largo | Ancho | Alto | Parcial |
|---|---|---|---|---|---|
| Lucernarios | 5 | 19.6 | 2.3 |  | 225.40 |
|  | 5 | 3 | 2.3 |  | 34.50 |
|  | 6 | 21.6 |  | 2.1 | 272.16 |
|  | 4 | 21.6 |  | 1.6 | 138.24 |
|  | -3 | 20.3 |  | 1.8 | -109.62 |
|  | -2 | 20.3 |  | 1.3 | -52.78 |
|  | 4 | 9.6 | 2 |  | 76.80 |
|  | 8 | 9.6 |  | 1 | 76.80 |
|  | -4 | 6.2 |  | 0.75 | -18.60 |
|  | -8 | 2.75 |  | 0.8 | -17.60 |
|  | 3 | 2.75 | 3.3 |  | 27.23 |
|  | 3 | 3.3 |  | 0.8 | 7.92 |
| Frente marquesina | 1 | 8 |  | 0.7 | 5.60 |
|  | 1 | 24.85 |  | 0.7 | 17.40 |
| Lucernarios | 3 | 20.3 |  | 1.8 | 109.62 |
|  | 2 | 20.3 |  | 1.3 | 52.78 |
| Total |  |  |  |  | 845.85 |

**06CD16** m. CANALÓN PRELACADO CORN.DES. 333mm. (20/07/2005)
12.5 m. × 16.96 (17.47 con costes indirectos) = 218.38
Canalón visto de chapa de acero prelacada de 0,6 mm. de espesor de MetaZinco, de sección tipo cornisa, con un desarrollo de 333 mm., fijado al alero mediante soportes lacados colocados cada 50 cm., totalmente equipado, incluso con p.p. de piezas especiales y remates finales de chapa prelacada, soldaduras y piezas de conexión a bajantes, completamente instalado.

| Código | Ud | Descripción | Rendimiento | Precio | Importe |
|---|---|---|---|---|---|
| O01OB170 | h. | Oficial 1ª fontanero calefactor (mano de obra) | 0.45 | 10.21 | 4.59 |
| %0200 | % | Medios auxiliares | 2 % | 4.59 | 0.09 |
| P17NL100 | m. | Canalón p.lacado corn.333 mm. p.p.piezas (material) | 1.25 | 9.82 | 12.28 |
|  |  | Total |  |  | 16.96 |

Claves: pieza, colocación, soporte, alero, desarrollar, cornisa, soldadura, descripción, canalón, bajante, especial, acero, equipo, laca, chapa, remate, sección, conexión

| Medición | Uds. | Largo | Parcial |
|---|---|---|---|
|  | 5 | 2.5 | 12.50 |
| Total |  |  | 12.5 |

**06CD17** m2 PANEL FONOABSORBENTE 80 mm. EI120 (20/07/2005)
456.12 m2 × 40.79 (42.01 con costes indirectos) = 19161.60
Panel fonoabsorbente fijaciones ocultas ACH (PF1) acústico en 80 mm. de espesor machihembrado en cara exterior e interior, núcleo de lana de roca tipo "M" dispuesto en lámelas con chapas de acero prelacadas 0,5/0,5, una de ellas perforada triple banda, aislamiento acústico certificado según UNE ENE ISO-140-3 como Rw=35 dB y coeficiente de absorción acústica 0,75 según norma europea EN-20354, certificado según norma europea de reacción al fuego EN-13501-1:2002 como A2-S1,d0 y resistencia al fuego durante 120 minutos (EI120). Incluso estructura auxiliar metálica incluida en partida. I/p.p. de solapes, tapajuntas, accesorios de fijación, juntas de estanqueidad, medios auxiliares. Totalmente instalado y terminado.

| Código | Ud | Descripción | Rendimiento | Precio | Importe |
|---|---|---|---|---|---|
| O01OA030 | h. | Oficial primera | 0.4 | 9.86 | 3.94 |
| O01OA050 | h. | Ayudante | 0.4 | 8.99 | 3.60 |
| P04SC3TT | m2 | Panel fach.perf.ACH e=80mm LDR tipo M (material; 15/02/2010) | 1 | 20.95 | 20.95 |
| P05CW030 | ud | Remates, tornillería y pequeño material (material) | 1 | 0.44 | 0.44 |
| M13W210 | h. | Maquinaria de elevación (maquinaria; 15/02/2010) | 0.1 | 28.66 | 2.87 |
| P04FAV085 | ud | Pié angular gav 1,5 mm. | 4 | 0.81 | 3.24 |
| P04FAV086 | ud | Tornillo p/pié | 4 | 0.07 | 0.28 |
| P04FAV090 | m. | Perfil secundario T galv 1,5 mm. | 2.1 | 1.17 | 2.46 |
| P04FAV095 | m. | Perfil primario L galv 1,5 mm. | 2.1 | 1.05 | 2.21 |
| %0200 | % | Medios auxiliares | 2 % | 39.99 | 0.80 |
|  |  | Total |  |  | 40.79 |

Claves: terminación, laca, perforación, europeo, chapa, mano, resistencia, accesorio, norma, coeficiente, aislamiento, banda, absorción, auxiliar, unión, medio, triple, fuego, acústico, fachada, cara, exterior, panel, interior, núcleo, lana, roca, fijación, acero

| Medición | Uds. | Largo | Alto | Parcial |
|---|---|---|---|---|
| pista | 2 | 33 | 4.2 | 277.20 |
|  | 2 | 21.3 | 4.2 | 178.92 |
| Total |  |  |  | 456.12 |

## 07 REV REVESTIMIENTOS (20/07/2005)
Importe: 10514.92

**07REV1** m2 GUARNECIDO MAESTREADO Y ENLUCIDO (20/07/2005)
46.63 m2 × 5.87 (6.05 con costes indirectos) = 282.11
Guarnecido maestreado con yeso negro y enlucido con yeso blanco en paramentos verticales y horizontales de 15 mm. de espesor, con maestras cada 1,50 m., incluso formación de rincones, guarniciones de huecos, remates con pavimento, p.p. de guardavivos de plástico y metal y colocación de andamios, s/NTE-RPG, medido deduciendo huecos superiores a 2 m2.

| Código | Ud | Descripción | Rendimiento | Precio | Importe |
|---|---|---|---|---|---|
| O01OB110 | h. | Oficial yesero o escayolista (mano de obra) | 0.27 | 9.67 | 2.61 |
| O01OA070 | h. | Peón ordinario | 0.27 | 8.58 | 2.32 |
| A01A030 | m3 | PASTA DE YESO NEGRO (material) | 0.012 | 49.13 | 0.59 |
| A01A040 | m3 | PASTA DE YESO BLANCO (material) | 0.003 | 50.95 | 0.15 |
| P04RW060 | m. | Guardavivos plástico y metal (material) | 0.215 | 0.39 | 0.08 |
| %0200 | % | Medios auxiliares | 2 % | 5.75 | 0.12 |
|  |  | Total |  |  | 5.87 |

Claves: hueco, pavimentación, plástico, colocación, medición, rincón, guardavivo, andamio, blanco, horizontal, enlucido, metal, yeso, negro, vertical, paramento, guarnecido, maestra, remate

| Medición | Uds. | Largo | Alto | Parcial |
|---|---|---|---|---|
|  | 1 | 4.8 | 3.1 | 14.88 |
|  | 2 | 3.5 | 3.1 | 21.70 |
|  | 1 | 2.55 | 3.1 | 7.91 |
|  | 1 | 0.69 | 3.1 | 2.14 |
| Total |  |  |  | 46.63 |

**07REV2** m2 ENFOSC. MAESTR.-FRATAS. M-10 VER. (20/07/2005)
1203.86 m2 × 8.25 (8.5 con costes indirectos) = 10232.81
Enfoscado maestreado y fratasado con mortero de cemento CEM II/B-P 32,5 N y arena de río M-10, en paramentos verticales de 20 mm. de espesor, i/regleado, sacado de aristas y rincones con maestras cada 3 m. y andamiaje, s/NTE-RPE-7, medido deduciendo huecos.

| Código | Ud | Descripción | Rendimiento | Precio | Importe |
|---|---|---|---|---|---|
| O01OA030 | h. | Oficial primera | 0.38 | 9.86 | 3.75 |
| O01OA050 | h. | Ayudante | 0.38 | 8.99 | 3.42 |
| A02A060 | m3 | MORTERO CEMENTO M-10 | 0.02 | 45.75 | 0.92 |
| %0200 | % | Medios auxiliares | 2 % | 8.09 | 0.16 |
|  |  | Total |  |  | 8.25 |

Claves: río, paramento, mortero, hueco, enfoscado, maestra, fratasado, arista, rincón, andamio, medición, areno, cemento, vertical

| Medición | Uds. | Largo | Alto | Parcial |
|---|---|---|---|---|
| Cuarto calderas | 2 | 4.5 | 3.1 | 27.90 |
|  | 2 | 4.6 | 3.1 | 28.52 |
| Vestu masc | 2 | 8 | 3.1 | 49.60 |
|  | 2 | 6 | 3.1 | 37.20 |
|  | 4 | 2.5 | 2.2 | 22.00 |
|  | 2 | 1.8 | 4.4 | 15.84 |
|  | 2 | 2.53 | 4.4 | 22.26 |
|  | -1 | 0.8 | 2.1 | -1.68 |
| Vestu femen | 2 | 6.2 | 3.1 | 38.44 |
|  | 1 | 9.25 | 3.1 | 28.68 |
|  | 1 | 8.45 | 3.1 | 26.20 |
|  | 2 | 1.75 | 3.1 | 10.85 |
|  | 2 | 0.8 | 3.1 | 4.96 |
|  | 2 | 1.7 | 4.4 | 14.96 |
|  | 4 | 2.5 | 2.2 | 22.00 |
|  | -1 | 0.8 | 2.1 | -1.68 |
| Monitores | 4 | 1.7 | 3.1 | 21.08 |
|  | 5 | 1.6 | 3.1 | 24.80 |
|  | 5 | 1.6 | 4.3 | 34.40 |
|  | 4 | 3.4 | 3.1 | 42.16 |
|  | 1 | 1.35 | 3.1 | 4.19 |
|  | 1 | 1.6 | 1.5 | 2.40 |
|  | 2 | 3.6 | 3.1 | 22.32 |
|  | -9 | 0.8 | 2.1 | -15.12 |
| Almacen | 2 | 9.5 | 3.1 | 58.90 |
|  | 2 | 3.8 | 3.1 | 23.56 |
|  | -1 | 1.5 | 2.1 | -3.15 |
| Limpieza | 2 | 1.15 | 3.1 | 7.13 |
|  | 2 | 2.95 | 3.1 | 18.29 |
|  | -1 | 0.8 | 3.1 | -2.48 |
| Vestibulo | 1 | 12.5 | 3.1 | 38.75 |
|  | 2 | 2.6 | 3.1 | 16.12 |
|  | 1 | 8.85 | 3.1 | 27.44 |
|  | -3 | 0.8 | 3.1 | -7.44 |
|  | -1 | 2.6 | 2.1 | -5.46 |
| Pista | 2 | 33.7 | 3.1 | 208.94 |
|  | 1 | 20.7 | 3.1 | 64.17 |
|  | -1 | 1.5 | 2.1 | -3.15 |
|  | -1 | 0.8 | 2.1 | -1.68 |
| Petos | 2 | 34 | 0.5 | 34.00 |
|  | 13 | 21.6 | 0.5 | 140.40 |
|  | 2 | 26.2 | 0.5 | 26.20 |
|  | 8 | 9.6 | 0.5 | 38.40 |
|  | 2 | 14.7 | 0.5 | 14.70 |
|  | 1 | 8 | 0.5 | 4.00 |
| diviosiones vest | 4 | 2.1 | 2.1 | 17.64 |
|  | 4 | 0.75 | 2.1 | 6.30 |
| Total |  |  |  | 1203.86 |

## 08 FT FALSOS TECHOS (20/07/2005)
Importe: 20154.52

**08FT1** m2 F.TECH. YESO LAM. VINILO BL.60x60 PV (20/07/2005)
126.25 m2 × 12.72 (13.1 con costes indirectos) = 1653.88
Falso techo registrable de placas de yeso laminado en placa vinílica normal (N) blanca de 60x60 cm. y 10 mm. de espesor, suspendido de perfilería vista, i/p.p. de elementos de remate, accesorios de fijación, montaje y desmontaje de andamios, terminado, s/NTE-RTP-17, medido deduciendo huecos superiores a 2 m2.

| Código | Ud | Descripción | Rendimiento | Precio | Importe |
|---|---|---|---|---|---|
| O01OB110 | h. | Oficial yesero o escayolista | 0.15 | 9.67 | 1.45 |
| O01OB120 | h. | Ayudante yesero o escayolista (mano de obra) | 0.15 | 9.16 | 1.37 |
| P04TK050 | m2 | Placa yeso laminado-vini. N-10 bl.60x60 (material) | 1.05 | 5.1 | 5.36 |
| P04TW023 | m. | Perfil primario 24x43x3600 (material) | 2.1 | 0.71 | 1.49 |
| P04TW025 | m. | Perfil secundario 24x43x3600 (material) | 2.1 | 0.71 | 1.49 |
| P04TW030 | m. | Perfil angular remates (material) | 1.5 | 0.5 | 0.75 |
| P04TW040 | ud | Pieza cuelgue (material) | 1.05 | 0.53 | 0.56 |
| %0200 | % | Medios auxiliares | 2 % | 12.47 | 0.25 |
|  |  | Total |  |  | 12.72 |

Claves: fijación, accesorio, hueco, medición, terminación, andamio, desmontable, lámina, yeso, remate, blanco, placa, registro, falso, vinilo, perfil, montaje, techo

| Medición | Uds. | Largo | Parcial |
|---|---|---|---|
| Vestuarios | 1 | 118 | 118.00 |
|  | -3 | 10.8 | -32.40 |
| Monitores | 1 | 14.75 | 14.75 |
| Almacen/limpieza | 1 | 25.9 | 25.90 |
| Total |  |  | 126.25 |

**08FT2** m2 TECHO HISPALAM TIPO OMEGA (20/07/2005)
20.5 m2 × 11.97 (12.33 con costes indirectos) = 252.77
Techo continuo Hispalam tipo Omega, formado por una estructura a base de maestras de chapa galvanizada separadas 600 mm. entre ellas, ancladas directamente al forjado, sobra las cuales se atornilla una placa de yeso laminado de 13 mm. de espesor, con parte proporcional de cinta y tornillería. Incluido tratamiento y sellado de juntas. Totalmente terminado, listo para pintar o decorar. s/NTE-RTC, medido deduciendo huecos superiores a 2 m2.

| Código | Ud | Descripción | Rendimiento | Precio | Importe |
|---|---|---|---|---|---|
| O01OB110 | h. | Oficial yesero o escayolista | 0.34 | 9.67 | 3.29 |
| O01OB120 | h. | Ayudante yesero o escayolista | 0.32 | 9.16 | 2.93 |
| P04PY025 | m2 | Placa de yeso laminado T. Hispalam (material) | 1.2 | 1.86 | 2.23 |
| P04PW005 | m. | Cinta de juntas rollo 150 m. (material) | 1.3 | 0.03 | 0.04 |
| P04PW036 | kg | Pasta de de juntasC78 lenta saco 25 kg. (material) | 0.4 | 0.64 | 0.26 |
| P04PW285 | m. | Maestra 82 x 3000 mm. / 400 (material) | 2.6 | 0.92 | 2.39 |
| P04PW132 | ud | Tornillo (material) | 12 | 0.05 | 0.60 |
| %0200 | % | Medios auxiliares | 2 % | 11.74 | 0.23 |
|  |  | Total |  |  | 11.97 |

Claves: techo, lámina, cinta, junta, hueco, placa, estructura, medición, terminación, anclaje, yeso, pintura, directo, galvanizar, base, continuo, chapa, tornillo, maestra, forjado

| Medición | Uds. | Largo | Parcial |
|---|---|---|---|
| Caldera | 1 | 20.5 | 20.50 |
| Total |  |  | 20.5 |

**08FT3** m. FAJA/TABICA PERIMETRAL YESO LAM. (20/07/2005)
561.9 m. × 11.29 (11.63 con costes indirectos) = 6534.90
Faja perimetral o tabica de yeso laminado para falsos techos desmontables o lisos hasta 30 cm. de ancho, colocado sobre una estructura oculta de acero galvanizado, formada por perfiles T/C de 47 mm. cada 40 cm. y perfilería, i/replanteo auxiliar, accesorios de fijación, nivelación y repaso de juntas con cinta y pasta, montaje y desmontaje de andamios, terminado s/NTE-RTC, medido en su longitud.

| Código | Ud | Descripción | Rendimiento | Precio | Importe |
|---|---|---|---|---|---|
| O01OB110 | h. | Oficial yesero o escayolista | 0.35 | 9.67 | 3.38 |
| O01OB120 | h. | Ayudante yesero o escayolista | 0.35 | 9.16 | 3.21 |
| P04PY030 | m2 | Placa yeso laminado N-13 (material) | 0.315 | 3.02 | 0.95 |
| P04PW040 | kg | Pasta para juntas yeso (material) | 0.313 | 0.79 | 0.25 |
| P04PW010 | m. | Cinta de juntas yeso (material) | 2.1 | 0.05 | 0.11 |
| P04TW030 | m. | Perfil angular remates | 2.1 | 0.5 | 1.05 |
| P04TW070 | m. | Perfil techo continuo yeso laminado T/C-47 (material) | 2.1 | 0.79 | 1.66 |
| P04TW080 | ud | Pieza empalme techo yeso laminado T-47 (material) | 0.533 | 0.16 | 0.09 |
| P04TW090 | ud | Horquilla techo yeso laminado T-47 (material) | 0.533 | 0.2 | 0.11 |
| P04PW090 | ud | Tornillo 3,9 x 25 (material) | 10 | 0.01 | 0.10 |
| P04PW100 | ud | Tornillo MM-9,5 mm yeso laminado (material) | 5 | 0.02 | 0.10 |
| P04PW030 | kg | Material de agarre yeso (material) | 0.178 | 0.32 | 0.06 |
| %0200 | % | Medios auxiliares | 2 % | 11.07 | 0.22 |
|  |  | Total |  |  | 11.29 |

Claves: nivel, cinta, pasta, montaje, andamio, perfil, medición, accesorio, junta, fijación, desmontable, terminación, yeso, colocación, tabica, auxiliar, lámina, falso, techo, acero, liso, estructura, perímetro, galvanizar

| Medición | Uds. | Largo | Parcial |
|---|---|---|---|
| Lucernarios | 10 | 20.7 | 207.00 |
|  | 8 | 6 | 48.00 |
|  | 12 | 20.7 | 248.40 |
| Vestibulo | 2 | 12.5 | 25.00 |
| Marquesina | 1 | 21 | 21.00 |
|  | 1 | 12.5 | 12.50 |
| Total |  |  | 561.9 |

**08FT4** m2 F.TE. VIRUTA MADERA F/120x60-35 (20/07/2005)
615.5 m2 × 18.48 (19.03 con costes indirectos) = 11712.97
Falso techo formado por paneles acústicos de viruta de madera fina y magnesita de 1200x600 mm. y 35 mm. de espesor, de color natural con cantos vivos y suspendidos de perfilería vista cumpliendo norma DIN antibalonazos, i/p.p. de elementos de remate, accesorios de fijación y andamiaje, s/NTE-RTP, medido deduciendo huecos superiores a 2 m2.

| Código | Ud | Descripción | Rendimiento | Precio | Importe |
|---|---|---|---|---|---|
| O01OB150 | h. | Oficial 1ª carpintero (mano de obra) | 0.24 | 10.15 | 2.44 |
| O01OB160 | h. | Ayudante carpintero (mano de obra) | 0.24 | 9.16 | 2.20 |
| P04TM010 | m2 | Panel vir.mad.120x60 (material) | 1.05 | 9.56 | 10.04 |
| P04TW050 | m. | Perfilería vista blanca (material) | 3 | 0.96 | 2.88 |
| P04TW040 | ud | Pieza cuelgue | 1.05 | 0.53 | 0.56 |
| %0200 | % | Medios auxiliares | 2 % | 18.12 | 0.36 |
|  |  | Total |  |  | 18.48 |

Claves: vivo, fijación, remate, accesorio, andamio, panel, te, viruta, medición, canto, color, acústico, falso, hueco, natural, fino, madero, perfil, techo

| Medición | Uds. | Largo | Ancho | Parcial |
|---|---|---|---|---|
| Horizontales |  |  |  |  |
| Pista | 1 | 698 |  | 698.00 |
|  | -5 | 37.3 |  | -186.50 |
| Vestibulo | 1 | 38.7 |  | 38.70 |
| Marquesina | 1 | 120.1 |  | 120.10 |
| Faja | -1 | 274 | 0.2 | -54.80 |
| Total |  |  |  | 615.5 |

## 09 CUB CUBIERTAS (31/01/2000)
Importe: 45226.51

**09CUB1** m2 CUB.N/TRANS. C/AIS. RHENOFOL CV 1,5 INTEMPER NTALV (31/01/2000)
1070.45 m2 × 41.02 (42.25 con costes indirectos) = 45226.51
Cubierta no transitable con aislamiento formada por: hormigón aligerado de espesor medio 5 cm. en formación de pendientes, con tendido de mortero de cemento de 2 cm. de espesor, barrera de vapor con lámina Rhenofol PE de 0,25 mm., con polietileno, aislamiento térmico de poliestireno extruído de 80 mm. de espesor, capa auxiliar de fieltro de fibra de vidrio Feltemper vidrio de 120 gr/m2. membrana impermeabilizante, apta para intemperie, formada por una lámina de poli (cloruro de vinilo) plastificado Rhenofol CV de 1,5 mm. de espesor color gris, por ambas caras, se fija mecánicamente al soporte resistente, según norma UNE 104.416 y capa de 10 cm. de espesor medio de grava 20/40 mm. de canto rodado y lavada. Incluso p.p. encuentro con sumideros y bajantes, encuentos con paramentos verticales o petos, juntas de dilatación, puntos singulares, etc. Totalmente terminada.

| Código | Ud | Descripción | Rendimiento | Precio | Importe |
|---|---|---|---|---|---|
| O01OA030 | h. | Oficial primera | 0.4 | 9.86 | 3.94 |
| O01OA050 | h. | Ayudante | 0.4 | 8.99 | 3.60 |
| P06SL090 | m2 | Lám. polietileno Rhenofol PE 0,25 mm. azul (material) | 1.1 | 1.51 | 1.66 |
| P06BG120 | m2 | Fieltro fibra vidrio Feltemper (material; 14/01/2008) | 1.1 | 1.47 | 1.62 |
| P06SL105 | m2 | Lám.PVC-P pol.Rhenofol CV 1,5 mm. gris 2,05 (material; 15/02/2010) | 1.1 | 11.96 | 13.16 |
| P06WA020 | kg | THF (material; 31/01/2000) | 0.02 | 11.55 | 0.23 |
| P07TX018 | m2 | P.polies.extruido 40 kg/m3 40 mm. (material; 15/02/2010) | 2.04 | 5.28 | 10.77 |
| P06WA082 | ud | Taco fijación de 8 (material; 14/01/2008) | 6 | 0.35 | 2.10 |
| P06WA060 | ud | Arandela 40 (material; 14/01/2009) | 6 | 0.09 | 0.54 |
| GRA01 | m3 | Grava lavada 20/40 mm. (material; 25/08/2005) | 0.05 | 11.35 | 0.57 |
| A02A080 | m3 | MORTERO CEMENTO M-5 | 0.05 | 40.52 | 2.03 |
| %0200 | % | Medios auxiliares | 2 % | 40.22 | 0.80 |
|  |  | Total |  |  | 41.02 |

Claves: cara, soporte, apto, vinilo, impermeable, plástico, aislamiento, mecánico, membrana, auxiliar, color, norma, gris, vidrio, cloruro, resistencia, vapor, cubierta, barrera, lámina, polietileno, fibra, capa, poliestireno, transitable, extruido, fieltro, térmico

| Medición | Uds. | Largo | Parcial |
|---|---|---|---|
| Polideportivo | 1 | 732 | 732.00 |
|  | -5 | 4.75 | -23.75 |
| Vestuarios | 1 | 407 | 407.00 |
|  | -4 | 11.2 | -44.80 |
| Total |  |  | 1070.45 |

## 10 AI AISLAMIENTO E IMPERMEABILIZACION (31/01/2000)
Importe: 17283.78

**10AI1** m2 TRASDOSADO C/AISL.ROCDAN 231 (31/01/2000)
803.28 m2 × 7.55 (7.78 con costes indirectos) = 6249.52
Instalación de aislamiento acústico con panel tipo Rocdan 231 en 40 mm. de espesor y 70 kg/m3 de densidad, i/elementos de fijación, instalado.

| Código | Ud | Descripción | Rendimiento | Precio | Importe |
|---|---|---|---|---|---|
| O01OA030 | h. | Oficial primera | 0.15 | 9.86 | 1.48 |
| O01OA050 | h. | Ayudante | 0.15 | 8.99 | 1.35 |
| P07AL170 | m2 | Panel Rocdan 231-40 mm. (material; 31/01/2000) | 1.05 | 4.24 | 4.45 |
| P07W170 | m. | Cinta de solape (material; 31/01/2000) | 0.4 | 0.3 | 0.12 |
| %0200 | % | Medios auxiliares | 2 % | 7.40 | 0.15 |
|  |  | Total |  |  | 7.55 |

Claves: fijación, aislamiento, trasdosado, acústico, panel, densidad

| Medición | Uds. | Largo | Parcial |
|---|---|---|---|
| Horizontales |  |  |  |
| Pista | 1 | 698 | 698.00 |
|  | -5 | 37.3 | -186.50 |
| Vestibulo | 1 | 38.7 | 38.70 |
| Marquesina | 1 | 120.1 | 120.10 |
| Verticales |  |  |  |
|  | 10 | 10.1 | 101.00 |
|  | -3 | 3.84 | -11.52 |
|  | 10 | 4.35 | 43.50 |
| Total |  |  | 803.28 |

**10AI2** m. IMPERM.MUROS 1 PIE HUMEDAD CAPILAR (31/01/2000)
158.41 m. × 1.26 (1.3 con costes indirectos) = 205.93
Barrera de corte de humedad por capilaridad en muros de 25 ., mediante la colocación de una banda de lámina bituminosa de oxiasfalto de 2,5 kg./m2., con armadura de fibra de polietileno, tipo Plasfal PE 2,5, instalada en la ejecución de la estructura de muros de fábrica en todo su ancho con un solape de 10 cm. protegida con una capa de 2 cm. de mortero.

| Código | Ud | Descripción | Rendimiento | Precio | Importe |
|---|---|---|---|---|---|
| O01OA030 | h. | Oficial primera | 0.02 | 9.86 | 0.20 |
| O01OA050 | h. | Ayudante | 0.02 | 8.99 | 0.18 |
| P06BL215 | m2 | Lám. Plasfal PE 2,5 kg (material; 31/01/2000) | 0.33 | 2 | 0.66 |
| A02A080 | m3 | MORTERO CEMENTO M-5 | 0.005 | 40.52 | 0.20 |
| %0200 | % | Medios auxiliares | 2 % | 1.24 | 0.02 |
|  |  | Total |  |  | 1.26 |

Claves: banda, corte, fábrica, ladrillo, colocación, barrera, lámina, capilaridad, oxiasfalto, estructura, ejecución, mortero, armadura, fibra, protección, capa, polietileno, capilar, humedad, pie, muro, betún, solape

| Medición | Uds. | Largo | Parcial |
|---|---|---|---|
| Muro c/Pintor Herrera | 1 | 3.6 | 3.60 |
|  | 1 | 0.8 | 0.80 |
|  | 1 | 5 | 5.00 |
|  | 1 | 27.55 | 27.55 |
|  | 1 | 5.5 | 5.50 |
|  | 1 | 7.25 | 7.25 |
| Muro c/Avila | 1 | 31.4 | 31.40 |
|  | 1 | 5.15 | 5.15 |
| Muro patio | 1 | 26.45 | 26.45 |
|  | 1 | 5.1 | 5.10 |
| Muro rampa | 1 | 18.36 | 18.36 |
|  | 1 | 6.25 | 6.25 |
| Ventanas | 10 | 1.6 | 16.00 |
| Total |  |  | 158.41 |

**10AI3** m2 IMPERM.MONO.AUTOPROT.GA-1 (31/01/2000)
280.92 m2 × 6.76 (6.96 con costes indirectos) = 1955.20
Impermeabilización monocapa autoprotegida, constituida por: Imprimación asfáltica tipo Emufal I, lámina asfáltica de betún plastomérico Morterplas FPS 5 kg mineral (tipo LBM-50/G-FP), totalmente adherida al soporte con soporte. Cumple la norma UNE 104-402/96. Según membrada GA-1.

| Código | Ud | Descripción | Rendimiento | Precio | Importe |
|---|---|---|---|---|---|
| O01OA030 | h. | Oficial primera | 0.1 | 9.86 | 0.99 |
| O01OA050 | h. | Ayudante | 0.1 | 8.99 | 0.90 |
| P06BI036 | kg | Emulsión asfáltica Emufal I (material; 31/01/2000) | 0.3 | 1.57 | 0.47 |
| P06BS630 | m2 | Lám. Morterplas FPV-S 5 kg mi. gris (material; 31/01/2000) | 1.1 | 3.88 | 4.27 |
| %0200 | % | Medios auxiliares | 2 % | 6.63 | 0.13 |
|  |  | Total |  |  | 6.76 |

Claves: norma, imprimación, lámina, adherir, soporte, asfalto, capa, mineral, impermeable, mono, protección, betún

| Medición | Uds. | Largo | Alto | Parcial |
|---|---|---|---|---|
| Muro c/Pintor Herrera | 1 | 3.6 | 0.9 | 3.24 |
|  | 1 | 0.8 | 3.65 | 2.92 |
|  | 1 | 5 | 1.35 | 6.75 |
|  | 1 | 27.55 | 2.2 | 60.61 |
|  | 1 | 5.5 | 3.2 | 17.60 |
|  | 1 | 7.25 | 2.95 | 21.39 |
| Muro c/Avila | 1 | 31.4 | 2.75 | 86.35 |
|  | 1 | 5.15 | 2.4 | 12.36 |
| Muro patio | 1 | 26.45 | 1.4 | 37.03 |
|  | 1 | 5.1 | 1.4 | 7.14 |
| Muro rampa | 1 | 18.36 | 1.05 | 19.28 |
|  | 1 | 6.25 | 1 | 6.25 |
| Total |  |  |  | 280.92 |

**10AI4** m2 AISL.T.FORJADO FLOORMATE-500-A-40 (20/07/2005)
987 m2 × 8.73 (8.99 con costes indirectos) = 8873.13
Aislamiento térmico en forjados de uso industrial mediante placas rígidas de poliestireno extruído tipo Floormate-500 de 40 mm. de espesor y p.p. de corte y colocación.

| Código | Ud | Descripción | Rendimiento | Precio | Importe |
|---|---|---|---|---|---|
| O01OA030 | h. | Oficial primera | 0.05 | 9.86 | 0.49 |
| O01OA050 | h. | Ayudante | 0.05 | 8.99 | 0.45 |
| P07TX270 | m2 | P.pol.extr.Floormate-500-A-40 (material; 16/02/2010) | 1.05 | 7.26 | 7.62 |
| %0200 | % | Medios auxiliares | 2 % | 8.56 | 0.17 |
|  |  | Total |  |  | 8.73 |

Claves: poliestireno, colocación, placa, aislante, industrial, extruido, forjado, aislamiento, rígido, térmico, corte

| Medición | Uds. | Largo | Parcial |
|---|---|---|---|
| SOLERA |  |  |  |
|  | 1 | 987 | 987.00 |
| Total |  |  | 987 |

## 11 PAV PAVIMENTOS (31/01/2000)
Importe: 40793

**11PAV1** m2 SOL.T. U/INTENSO MICROG.60x40 C/OSC.C/R (20/07/2005)
66.88 m2 × 24.17 (24.9 con costes indirectos) = 1665.31
Solado de terrazo interior micrograno, uso intensivo, s/norma UNE 127020, de 60x40x3,3 cm. en color oscuro, con pulido inicial en fábrica para pulido y abrillantado final en obra, con marca AENOR o en posesión de ensayos de tipo, en ambos casos con ensayos de tipo para la resistencia al deslizamiento/resbalamiento, recibida con mortero de cemento CEM II/B-P 32,5 N y arena mezcla de miga y río (M-5), i/cama de arena de 2 cm. de espesor, rejuntado con pasta para juntas, i/rodapié de terrazo pulido en fábrica en piezas de 40x7,5 cm. y limpieza, s/NTE-RSR-6 y NTE-RSR-26, medido en superficie realmente ejecutada.

| Código | Ud | Descripción | Rendimiento | Precio | Importe |
|---|---|---|---|---|---|
| O01OB090 | h. | Oficial solador, alicatador (mano de obra) | 0.4 | 9.67 | 3.87 |
| O01OA070 | h. | Peón ordinario | 0.4 | 8.58 | 3.43 |
| P08TB090 | m2 | Baldosa terrazo 60x40x3,3 cm. micro. alta res. (material; 21/02/2007) | 1.05 | 8.68 | 9.11 |
| P08TP120 | m. | Rodapié terrazo 40x7,5 cm. (material; 21/02/2007) | 1.15 | 2.07 | 2.38 |
| A02A160 | m3 | MORTERO CEM. M-5 C/MEZCLA RIO-MIGA (material) | 0.03 | 35.47 | 1.06 |
| P01AA020 | m3 | Arena de río 0/6 mm. | 0.02 | 9.46 | 0.19 |
| P01FJ150 | m2 | Pasta para juntas de terrazo (material; 14/11/2007) | 1 | 0.21 | 0.21 |
| P08TW010 | m2 | Pulido y abri. in situ terrazo (material; 21/02/2007) | 1 | 3.45 | 3.45 |
| %0200 | % | Medios auxiliares | 2 % | 23.70 | 0.47 |
|  |  | Total |  |  | 24.17 |

Claves: oscuro, pulir, mortero, terrazo, interior, color, AENOR, ensayo, solado, cemento, superficie, fábrica, limpieza, resistencia, río, junta, pasta, pieza, areno, ejecución, intensivo, mezcla, medición

| Medición | Uds. | Largo | Parcial |
|---|---|---|---|
| Caldera | 1 | 20.8 | 20.80 |
| Control | 1 | 13 | 13.00 |
| Monitor 1-2 | 2 | 5.44 | 10.88 |
| Almacen | 1 | 22.2 | 22.20 |
| Total |  |  | 66.88 |

**11PAV2** m2 SOLADO GRES PORC. ANTIDESL. 31x31cm.C/SOL (20/07/2005)
123.05 m2 × 30.46 (31.37 con costes indirectos) = 3860.08
Solado de baldosa de gres porcelánico antideslizante de 31x31 cm. (AI,AIIa s/UNE-EN-67), recibido con adhesivo C2TE S1 s/EN-12004 Lankocol flexible blanco, sobre recrecido de mortero de cemento CEM II/B-P 32,5 N y arena de río (M-5) de 5 cm. de espesor, s/NTE-RSR-2, medido en superficie realmente ejecutada.

| Código | Ud | Descripción | Rendimiento | Precio | Importe |
|---|---|---|---|---|---|
| O01OB090 | h. | Oficial solador, alicatador | 0.4 | 9.67 | 3.87 |
| O01OB100 | h. | Ayudante solador, alicatador (mano de obra) | 0.4 | 9.09 | 3.64 |
| O01OA070 | h. | Peón ordinario | 0.25 | 8.58 | 2.15 |
| E11CCC035 | m2 | RECRECIDO 5 cm. MORTERO M-5 | 1 | 5.36 | 5.36 |
| P08EXG052 | m2 | Bald.gres porcel. antid. 31x31 cm. (material; 21/02/2007) | 1.05 | 12.79 | 13.43 |
| P01FJ060 | kg | Mortero rej.CG2 Lankolor junta flexible (material; 14/11/2007) | 0.5 | 0.47 | 0.24 |
| P01FA050 | kg | Adhes.int/ext C2ET S1 Lankocol Flexible bl (material; 14/11/2007) | 3 | 0.39 | 1.17 |
| %0200 | % | Medios auxiliares | 2 % | 29.86 | 0.60 |
|  |  | Total |  |  | 30.46 |

Claves: mortero, flexible, río, solado, gres, baldosa, blanco, areno, medición, superficie, ejecución, adhesivo, cemento, porcelana

| Medición | Uds. | Largo | Parcial |
|---|---|---|---|
| Vestuarios M | 1 | 56 | 56.00 |
| F | 1 | 58.2 | 58.20 |
| Monitor 1-2 | 2 | 2.7 | 5.40 |
| Limpieza | 1 | 3.45 | 3.45 |
| Total |  |  | 123.05 |

**11PAV3** m2 SOL.GRANITO GRIS VILLA 60x40x3cm.C/SIERRA (20/07/2005)
37.91 m2 × 37.16 (38.27 con costes indirectos) = 1450.82
Solado de granito gris villa con corte de sierra en baldosas de 60x40x3 cm., antideslizante, recibido con mortero de cemento CEM II/B-P 32,5 N y arena mezcla de miga y río (M-5), cama de arena de 2 cm. de espesor, i/rejuntado con lechada de cemento CEM II/B-P 32,5 N 1/2 y limpieza, s/NTE-RSR-1, medida la superficie ejecutada.

| Código | Ud | Descripción | Rendimiento | Precio | Importe |
|---|---|---|---|---|---|
| O01OB101 | h. | Oficial marmolista (mano de obra) | 0.58 | 10.41 | 6.04 |
| O01OB102 | h. | Ayudante marmolista (mano de obra) | 0.58 | 9.68 | 5.61 |
| O01OA070 | h. | Peón ordinario | 0.25 | 8.58 | 2.15 |
| P01AA020 | m3 | Arena de río 0/6 mm. | 0.02 | 9.46 | 0.19 |
| P08PLB033 | m2 | Bald. granito gris villa 60x40x3 cm. c/sierra (material; 13/11/2007) | 1.05 | 19.65 | 20.63 |
| A02A160 | m3 | MORTERO CEM. M-5 C/MEZCLA RIO-MIGA | 0.05 | 35.47 | 1.77 |
| A01L020 | m3 | LECHADA CEMENTO 1/2 CEM II/B-P 32,5 N (material) | 0.001 | 41.18 | 0.04 |
| %0200 | % | Medios auxiliares | 2 % | 36.43 | 0.73 |
|  |  | Total |  |  | 37.16 |

Claves: limpieza, areno, mezcla, cemento, mortero, ejecución, superficie, granito, baldosa, sierra, corte, solado, río, gris, lechada

| Medición | Uds. | Largo | Parcial |
|---|---|---|---|
| Acceso | 1 | 18.66 | 18.66 |
| Rampa | 1 | 19.25 | 19.25 |
| Total |  |  | 37.91 |

**11PAV4** m. PELDAÑO GRANITO GRIS VILLA (20/07/2005)
30.9 m. × 35.87 (36.95 con costes indirectos) = 1141.76
Forrado de peldaño de granito gris Villa pulido con huella y tabica de 3 y 2 cm. de espesor respectivamente, antideslizante con diferenciación visual en cantos, recibido con mortero de cemento CEM II/B-P 32,5 N y arena mezcla de miga y río (M-5), i/rejuntado con lechada de cemento CEM II/B-P 32,5 N 1/2 y limpieza, s/NTE-RSR-18, medido en su longitud.

| Código | Ud | Descripción | Rendimiento | Precio | Importe |
|---|---|---|---|---|---|
| O01OB101 | h. | Oficial marmolista | 0.45 | 10.41 | 4.68 |
| O01OB070 | h. | Oficial cantero (mano de obra) | 0.45 | 9.67 | 4.35 |
| O01OA070 | h. | Peón ordinario | 0.25 | 8.58 | 2.15 |
| P08PLP100 | m. | Peld.granito gris Villa h/t (material; 13/11/2007) | 1.05 | 22.13 | 23.24 |
| A02A160 | m3 | MORTERO CEM. M-5 C/MEZCLA RIO-MIGA | 0.02 | 35.47 | 0.71 |
| A01L020 | m3 | LECHADA CEMENTO 1/2 CEM II/B-P 32,5 N | 0.001 | 41.18 | 0.04 |
| %0200 | % | Medios auxiliares | 2 % | 35.17 | 0.70 |
|  |  | Total |  |  | 35.87 |

Claves: gris, areno, medición, río, limpieza, mezcla, cemento, tabica, mortero, huella, peldaño, granito, pulir, forro, lechada

| Medición | Uds. | Largo | Parcial |
|---|---|---|---|
| Acceso | 3 | 3.7 | 11.10 |
| Patio | 6 | 3.3 | 19.80 |
| Total |  |  | 30.9 |

**11PAV5** m2 PAV. DEP. PREFAB. PVC 8,3 mm. (20/07/2005)
705 m2 × 25.7 (26.47 con costes indirectos) = 18661.35
M2 Suministro y colocación de pavimento vinílico heterogéneo modelo TAPIFLEX MULTI - 8,3mm de la firma Tarkett o equivalente, según norma UNE-EN 14904:2007 con clasificación al fuego clase Bfl s1, según norma EN 13501-1; en rollos de 8,3 mm. de espesor y 2 ml de ancho, con un peso total de 6.1500 g/m2. con tratamiento PUR Reinforced y Tratamiento antibacteriano Sanitized. 32% absorcion de energia por impulso segun/norma EN 14808, ? 05 mm deformacion vertical s/norma EN14809, 105 resistencia al deslizamiento s/norma EN 13036 , ? 100% rebote pelota baloncesto segun norma EN 12235 , ? 0,5 mm resistencia a la huella permanente segun norma EN 1516 , 1500 resistencia a carga rodante segun norma EN 1569 , Cfl s1 comportamiento al fuego segun nnorma EN 13501-1, ? 6/8 solidez de los colores segun norma EN ISO 105-B02 , ? 10,8 % brillo segun norma EN 2813, ausencia de formalehido segun norma EN 717 -. 1/717 -2 , ausencia de pentaclorofenol segun norma EN 12673 , ? 49 resistencia a la abrasion segun norma EN ISO 5470-1, ? 8 resistencia al impacto segun norma EN 1517.la instalacion sera autoportante sobre cemento fratasado con juntas soldadas en caliente con cordon de soldadur incluida cinta americana necesaria para poner por debajo de los paños que se suelden. lavado del pavimento, incluido mermas. Construido según normas del fabricante ISO 9001 y ISO 14001, incluso preparación de la base. Según pliego pavimentos deportivos Consejo Superior de Deportes adjunto en memoria.

| Código | Ud | Descripción | Rendimiento | Precio | Importe |
|---|---|---|---|---|---|
| O01OA090 | h. | Cuadrilla A (mano de obra) | 0.11 | 23.14 | 2.55 |
| P30PW280 | m2 | Nivelación c/pasta niveladora (material) | 1 | 1.45 | 1.45 |
| P30PW100 | kg | Adhesivo especial resinas (material) | 0.5 | 4.59 | 2.30 |
| P30PF010 | m2 | Pav.sint.policloruro 8,3 mm. (material) | 1 | 17.93 | 17.93 |
| P30PW270 | m2 | Soldado junt. aporte material (material) | 1 | 0.97 | 0.97 |
| %0200 | % | Medios auxiliares | 2 % | 25.20 | 0.50 |
|  |  | Total |  |  | 25.7 |

Claves: deportivo, vidrio, superficie, preparación, base, adhesivo, especial, soldadura, cerrajería, colocación, interior, montaje, fibra, vinilo, junta, capa, densidad, armadura, rollo, prefabricado, flexible, pavimentación, sintético, PVC, espuma, adherir

| Medición | Uds. | Largo | Parcial |
|---|---|---|---|
| Pista | 1 | 705 | 705.00 |
| Total |  |  | 705 |

**11PAV6** m2 ESTERA C/CEPILLOS NYLÓN SUJECC.PERFILES (20/07/2005)
6.75 m2 × 621.24 (639.88 con costes indirectos) = 4319.19
Estera raspadora, uso interior o exterior, construcción abierta ( 8 mm. de separación) la suciedad cae entre los perfiles de separación de la estera que puede enrrollada para remover la suciedad. Disponibles en varios colores, puede ser puesta en el suelo con un perfil de entrada o puede ser encajada.

| Código | Ud | Descripción | Rendimiento | Precio | Importe |
|---|---|---|---|---|---|
| P34IF025 | m2 | Estera c/cepillos nilón sujecc.perfiles (material; 16/02/2010) | 1 | 609.06 | 609.06 |
| %0200 | % | Medios auxiliares | 2 % | 609.06 | 12.18 |
|  |  | Total |  |  | 621.24 |

Claves: entrada, color, exterior, nylon, perfil, interior, suelo, construcción, abierto

| Medición | Uds. | Largo | Parcial |
|---|---|---|---|
| Acceso poli | 1 | 6.75 | 6.75 |
| Total |  |  | 6.75 |

**11PAV7** m2 PAVIMENTO CONTINUO CUARZO VERDE (20/07/2005)
560.9 m2 × 13.01 (13.4 con costes indirectos) = 7516.06
Pavimento monolítico de cuarzo en color verde, sobre solera o forjado de hormigón en fresco, sin incluir estos, incluye replanteo de solera, encofrado y desencofrado, extendido del hormigón; regleado y nivelado de solera; incorporación de capa de rodadura mediante espolvoreo (rendimiento 5,0 kg/m2.); fratasado mecánico, alisado y pulimentado; curado del hormigón con el líquido incoloro (rendimiento 0,15 kg/m2.); p.p. aserrado de juntas de retracción con disco de diamante y sellado con la masilla elástica, s/NTE-RSC, medido en superficie realmente ejecutada.

| Código | Ud | Descripción | Rendimiento | Precio | Importe |
|---|---|---|---|---|---|
| O01OA030 | h. | Oficial primera | 0.085 | 9.86 | 0.84 |
| O01OA050 | h. | Ayudante | 0.085 | 8.99 | 0.76 |
| O01OA070 | h. | Peón ordinario | 0.085 | 8.58 | 0.73 |
| P08CT060 | kg | Pavimento continuo cuarzo verde (material; 15/02/2010) | 5 | 1.74 | 8.70 |
| P08CT080 | kg | Liquido de curado 130 (material; 10/11/2007) | 0.15 | 1.83 | 0.27 |
| P08FR316 | m. | Sellado de juntas 4 mm. (material; 12/11/2007) | 0.3 | 4.84 | 1.45 |
| %0200 | % | Medios auxiliares | 2 % | 12.75 | 0.26 |
|  |  | Total |  |  | 13.01 |

Claves: alisador, capa, superficie, medición, elástico, masilla, diamante, retracción, junta, disco, curado, ejecución, fratasado, incoloro, replanteo, nivel, continuo, encofrar, forjado, hormigón, solera, color, pulir, cuarzo, verde, pavimentación, líquido, mecánico, desencofrante

| Medición | Uds. | Largo | Parcial |
|---|---|---|---|
| Patio | 1 | 417 | 417.00 |
| Patio superior | 1 | 105 | 105.00 |
| Rampa | 1 | 38.9 | 38.90 |
| Total |  |  | 560.9 |

**11PAV8** m2 SOL.T. RELIEVE U/INTENSO 40x40 BICOL. (20/07/2005)
35.72 m2 × 21.98 (22.64 con costes indirectos) = 808.70
Solado de terrazo relieve bicolor de 40x40 cm., para uso intenso s/UNE 127020, pulido en fábrica, recibido con mortero de cemento CEM II/B-P 32,5 N y arena de mezcla de miga y río (M-5), cama de arena de 2 cm. de espesor, i/rejuntado con lechada de cemento blanco BL 22,5 X y limpieza, s/NTE-RSR-6, medido en superficie realmente ejecutada. Según clasificación CTE-SU-

| Código | Ud | Descripción | Rendimiento | Precio | Importe |
|---|---|---|---|---|---|
| O01OB090 | h. | Oficial solador, alicatador | 0.3 | 9.67 | 2.90 |
| O01OA070 | h. | Peón ordinario | 0.3 | 8.58 | 2.57 |
| P08TB133 | m2 | Baldosa relieve 40x40 cm. bicolor (material; 12/11/2007) | 1.05 | 10.64 | 11.17 |
| A02A160 | m3 | MORTERO CEM. M-5 C/MEZCLA RIO-MIGA | 0.03 | 35.47 | 1.06 |
| P01AA020 | m3 | Arena de río 0/6 mm. | 0.02 | 9.46 | 0.19 |
| P01FJ150 | m2 | Pasta para juntas de terrazo | 1 | 0.21 | 0.21 |
| P08TW010 | m2 | Pulido y abri. in situ terrazo | 1 | 3.45 | 3.45 |
| %0200 | % | Medios auxiliares | 2 % | 21.55 | 0.43 |
|  |  | Total |  |  | 21.98 |

Claves: superficie, solado, blanco, limpieza, río, medición, ejecución, lechada, terrazo, cemento, areno, mortero, fábrica, mezcla, color, intensidad, pulir

| Medición | Uds. | Largo | Parcial |
|---|---|---|---|
| Vestibulo | 1 | 35.72 | 35.72 |
| Total |  |  | 35.72 |

**11PAV9** m2 PAVIM.DE CANTO RODADO 40/60 mm. (31/01/2000)
104.4 m2 × 12.74 (13.12 con costes indirectos) = 1369.73
Pavimento de canto rodado de tamaño 40/60 mm. ausente de polvo e impurezas, amasado con cemento y colocado en capa uniforme de 6 cm. de espesor, sobre base firme (no incluida), i/palmeado, repaso, lavado en fresco, limpieza y p.p. de juntas, terminado

| Código | Ud | Descripción | Rendimiento | Precio | Importe |
|---|---|---|---|---|---|
| MOOC.5dY | H | Oficial 1ª construcción g/270 (mano de obra; 20/07/2005) | 0.5 | 12.05 | 6.03 |
| MOOC13a | H | Peón ordinario construcción (mano de obra; 03/05/2006) | 0.5 | 8.9 | 4.45 |
| A02A080 | m3 | MORTERO CEMENTO M-5 | 0.024 | 40.52 | 0.97 |
| P01AG145 | m3 | Grava selecc.de río 40/60 mm. (material; 15/10/2007) | 0.06 | 16.16 | 0.97 |
| P01CC040 | kg | Cemento CEM II/A-V 32,5 R sacos (material; 15/10/2007) | 0.5 | 0.1 | 0.05 |
| M10AF010 | h. | Sulfatadora mochila (maquinaria; 31/01/2000) | 0.02 | 0.86 | 0.02 |
| %0200 | % | Medios auxiliares | 2 % | 12.49 | 0.25 |
|  |  | Total |  |  | 12.74 |

| Medición | Uds. | Largo | Ancho | Parcial |
|---|---|---|---|---|
|  | 1 | 45 | 1.2 | 54.00 |
|  | 1 | 36 | 1.4 | 50.40 |
| Total |  |  |  | 104.4 |

## 12 AL ALICATADOS, CHAPADOSY PREFABRICADOS (20/07/2005)
Importe: 17623.67

**12AL1** m2 ALICATADO AZULEJO COLOR 10x10cm.REC.ADH (20/07/2005)
313.15 m2 × 16.01 (16.49 con costes indirectos) = 5163.84
Alicatado con azulejo color 10x10 cm. (BIII s/UNE-EN-67), recibido con adhesivo CO según EN-12004 Lankocol Top blanco, sin incluir enfoscado de mortero, p.p. de cortes, ingletes, piezas especiales, rejuntado con adhesivo CG1 según EN-13888 Lankolor borada, con encuentro en escocia entre suelo y paramento el mismo material. Con restencia al raydo igual o superior a 7 en la escala MOHS.

| Código | Ud | Descripción | Rendimiento | Precio | Importe |
|---|---|---|---|---|---|
| O01OB090 | h. | Oficial solador, alicatador | 0.4 | 9.67 | 3.87 |
| O01OB100 | h. | Ayudante solador, alicatador | 0.4 | 9.09 | 3.64 |
| O01OA070 | h. | Peón ordinario | 0.25 | 8.58 | 2.15 |
| P09ABC040 | m2 | Azulejo color 15x15 cm. (material; 14/11/2007) | 1.05 | 5.18 | 5.44 |
| P01FA020 | kg | Adhes. int p/cerámica C1 Lankocol Top blco. (material; 14/11/2007) | 3 | 0.11 | 0.33 |
| P01FJ065 | kg | Lechada blanca CG1 Lankolor Borada (material; 14/11/2007) | 1.5 | 0.18 | 0.27 |
| %0200 | % | Medios auxiliares | 2 % | 15.70 | 0.31 |
|  |  | Total |  |  | 16.01 |

Claves: corte, inglete, mortero, enfoscado, alicatado, azulejo, adhesivo, especial, junta, pieza, color, blanco

| Medición | Uds. | Largo | Alto | Parcial |
|---|---|---|---|---|
| Vestuario M | 4 | 2.5 | 2.1 | 21.00 |
|  | 2 | 6 | 2.1 | 25.20 |
|  | 2 | 9.8 | 2.1 | 41.16 |
|  | 2 | 1.75 | 2.1 | 7.35 |
|  | 2 | 0.8 | 2.1 | 3.36 |
|  | -1 | 0.8 | 2.1 | -1.68 |
| Vestuario F | 2 | 9.22 | 2.1 | 38.72 |
|  | 2 | 6 | 2.1 | 25.20 |
|  | 1 | 1 | 2.1 | 2.10 |
|  | 1 | 3.5 | 2.1 | 7.35 |
|  | 1 | 2.6 | 2.1 | 5.46 |
|  | 4 | 2.5 | 2.1 | 21.00 |
|  | -1 | 0.8 | 2.1 | -1.68 |
| Monitores 1-2 | 4 | 1.6 | 2.1 | 13.44 |
|  | 4 | 1.67 | 2.1 | 14.03 |
| Limpieza | 2 | 1.15 | 2.1 | 4.83 |
|  | 2 | 2.95 | 2.1 | 12.39 |
|  | -3 | 0.8 | 2.1 | -5.04 |
| Vestibulo | 2 | 12.5 | 2.1 | 52.50 |
|  | 2 | 2.6 | 2.1 | 10.92 |
|  | 4 | 0.6 | 2.1 | 5.04 |
|  | -1 | 3 | 2.1 | -6.30 |
|  | -1 | 2.6 | 2.1 | -5.46 |
|  | -1 | 0.8 | 2.1 | -1.68 |
| divisiones vest. | 4 | 2.1 | 2.1 | 17.64 |
|  | 4 | 0.75 | 2.1 | 6.30 |
| Total |  |  |  | 313.15 |

**12AL2** m2 REV.MURAL VINÍLICO 2 mm (20/07/2005)
240.65 m2 × 14.12 (14.54 con costes indirectos) = 3499.05
M2 Suministro y colocación de revestimiento vinílico homogéneo modelo VYLON PLUS de la firma Tarkett o equivalente, con clasificación al fuego clase Bs2 do, segun norma En 13501-1 en rollos de 2 mm. de espesor y 2 ml de ancho, con un peso total de 3,700 kg/m2, , con tratamiento PUR (poliuretano) , clasificación al uso Comercial 34 e Industrial 43 según norma EN 685. Con una solidez de los colores según norma UNE 40187 ? 6, recibido con adhesivo unilateral con paños invertidos y juntas soldadas en caliente con cordón de soldadura, a continuación del pavimento tapiflex multi - 8,3mm del suelo hasta una altura de 3ml aprox. del suelo. Sobre escocia o perfil de apoyo de pvc de 20 x 20 mm. con radio de 25 de Tarkett ref. PA 20 en todos los ángulos interiores y en los exteriores con ángulos romos de obra o biselado 1mm.en el interior del revestimiento, no se realizarán las uniones de los paños coincidiendo con los ángulos interiores ni exteriores, lavado del pavimento, incluido transporte y mermas. Construido según normas del fabricante ISO 9001 y ISO 14001.Garantia 10 años
Revestimiento mural vinílico homogéneo con poliuretano en masa, en rollos de 2,00 m. de ancho y 2 mm. de espesor, resistente a rasguras y golpes, recibido con pegamento sobre enfoscado (sin incluir), i/alisado y limpieza, s/UNE 23727 y resistencia al fuego M2, s/NTE-RSF, medida la superficie ejecutada.

| Código | Ud | Descripción | Rendimiento | Precio | Importe |
|---|---|---|---|---|---|
| O01OA030 | h. | Oficial primera | 0.32 | 9.86 | 3.16 |
| O01OA070 | h. | Peón ordinario | 0.32 | 8.58 | 2.75 |
| P04N060 | m2 | Revest. vinílico 2 mm (material; 16/02/2010) | 1.05 | 6.54 | 6.87 |
| P08MA020 | kg | Adhesivo contacto (material; 13/11/2007) | 0.5 | 2.11 | 1.06 |
| %0200 | % | Medios auxiliares | 2 % | 13.84 | 0.28 |
|  |  | Total |  |  | 14.12 |

Claves: poliuretano, revestimiento, limpieza, ejecución, pegamento, superficie, fuego, resistencia, rollo, masa, vinilo, mural, enfoscado, homogéneo

| Medición | Uds. | Largo | Alto | Parcial |
|---|---|---|---|---|
| Pista | 2 | 33.9 | 3 | 203.40 |
|  | 1 | 21.5 | 3 | 64.50 |
|  | -1 | 3 | 2.1 | -6.30 |
|  | -1 | 2.6 | 2 | -5.20 |
|  | -1 | 1.5 | 2.1 | -3.15 |
|  | -1 | 6 | 2.1 | -12.60 |
| Total |  |  |  | 240.65 |

**12AL3** m. ENCIMERA GRANITO NACIONAL C/HUECO e=2cm (20/07/2005)
4.8 m. × 113.64 (117.05 con costes indirectos) = 561.84
Encimera de granito nacional de 2 cm. de espesor, con hueco para lavabo, i/anclajes, faldón y zócalo, colocada, medida la superficie ejecutada (mínima=1 m2).

| Código | Ud | Descripción | Rendimiento | Precio | Importe |
|---|---|---|---|---|---|
| O01OB070 | h. | Oficial cantero | 0.97 | 9.67 | 9.38 |
| O01OB080 | h. | Ayudante cantero (mano de obra) | 0.97 | 9.16 | 8.89 |
| P09EG010 | m2 | Encimera granito nacional e=2cm. (material; 14/11/2007) | 1 | 69.44 | 69.44 |
| P09EA020 | ud | Hueco para lavabo en granito (material; 14/11/2007) | 1 | 18.18 | 18.18 |
| P09ED030 | ud | Material aux. anclaje encimera (material; 14/11/2007) | 1 | 5.52 | 5.52 |
| %0200 | % | Medios auxiliares | 2 % | 111.41 | 2.23 |
|  |  | Total |  |  | 113.64 |

Claves: encimera, granito, zócalo, ejecución, colocación, faldón, hueco, lavabo, nacional, superficie

| Medición | Uds. | Largo | Parcial |
|---|---|---|---|
| Vestuarios | 2 | 2.4 | 4.80 |
| Total |  |  | 4.8 |

**12AL4** m. VIERTEAG.CH.GALVANIZADA e=1,0mm a=40cm (13/11/2007)
304.04 m. × 25.28 (26.04 con costes indirectos) = 7917.20
Vierteaguas de chapa galvanizada con goterón, formado por piezas de un espesor de 1 mm. y 40 cm. de ancho, recibido con mortero de cemento CEM II/B-P 32,5 N y arena de río M-5, i/sellado de juntas con silicona incolora y limpieza, medido en su longitud.

| Código | Ud | Descripción | Rendimiento | Precio | Importe |
|---|---|---|---|---|---|
| O01OA030 | h. | Oficial primera | 0.25 | 9.86 | 2.47 |
| O01OA040 | h. | Oficial segunda | 0.25 | 9.31 | 2.33 |
| P10VM010 | m. | Vierteaguas chapa galvanizada a=40cm (material; 14/06/2015) | 1 | 15.55 | 15.55 |
| P06SI130 | m. | Sellado silicona neutra e=7 mm. (material; 14/06/2015) | 2.25 | 1.06 | 2.39 |
| P08MA030 | kg | Adhesivo resina epoxi (material; 13/11/2007) | 0.4 | 5.54 | 2.22 |
| A02A080 | m3 | MORTERO CEMENTO M-5 | 0.008 | 40.52 | 0.32 |
|  |  | Total |  |  | 25.28 |

Claves: medición, cemento, galvanizar, areno, silicona, incoloro, limpieza, chapa, junta, pieza, vierteaguas, mortero, gota, río

| Medición | Uds. | Largo | Alto | Parcial |
|---|---|---|---|---|
|  | 10 | 1.8 |  | 18.00 |
|  | 4 | 1.8 |  | 7.20 |
| Petos | 2 | 34 | 0.5 | 34.00 |
|  | 13 | 21.6 | 0.5 | 140.40 |
|  | 2 | 26.2 | 0.5 | 26.20 |
|  | 8 | 9.6 | 0.5 | 38.40 |
|  | 2 | 14.7 | 0.5 | 14.70 |
|  | 1 | 8 | 0.5 | 4.00 |
| Marquesina | 1 | 24.85 | 0.3 | 7.46 |
|  | 1 | 21.6 | 0.3 | 6.48 |
|  | 2 | 12 | 0.3 | 7.20 |
| Total |  |  |  | 304.04 |

**12AL5** m. COND.VENTILACIÓN CHAP.GALVANIZADA D=20cm
9 m. × 27.88 (28.72 con costes indirectos) = 258.48
Conducto de ventilación de chapa galvanizada de 20 cm. de diámetro y 1 mm. de espesor, i/p.p. de piezas de anclaje y recibido de paramentos con mortero de cemento CEM II/B-P 32,5 N y arena de río M-5, s/NTE-ISV, medido en su longitud.

| Código | Ud | Descripción | Rendimiento | Precio | Importe |
|---|---|---|---|---|---|
| O01OA030 | h. | Oficial primera | 0.2 | 9.86 | 1.97 |
| O01OA050 | h. | Ayudante | 0.2 | 8.99 | 1.80 |
| A02A080 | m3 | MORTERO CEMENTO M-5 | 0.001 | 40.52 | 0.04 |
| P10CCM030 | m. | Cond.vent.chapa galvan. e=1mm D=20cm (material; 05/04/2010) | 1 | 11.9 | 11.90 |
| P10CCM220 | ud | Soportes pared chapa galvan. D=20cm (material; 14/06/2015) | 1.5 | 8.11 | 12.17 |
|  |  | Total |  |  | 27.88 |

Claves: pieza, diámetro, medición, río, areno, cemento, chapa, conducción, galvanizar, ventilación, mortero, paramento, anclaje

| Medición | Uds. | Alto | Parcial |
|---|---|---|---|
| vestuarios | 4 | 1.5 | 6.00 |
| aseos prof | 2 | 1.5 | 3.00 |
| Total |  |  | 9 |

**12AL6** ud ASPIR.ESTÁT.GIRATORIO CH.GALVAN. D=20cm
6 ud × 36.13 (37.21 con costes indirectos) = 223.26
Aspirador estático giratorio de chapa galvanizada de 20 cm. de salida acoplado a conducto de ventilación del mismo material y diámetro, y 1 mm. de espesor, instalado, s/NTE-ISV.

| Código | Ud | Descripción | Rendimiento | Precio | Importe |
|---|---|---|---|---|---|
| O01OA030 | h. | Oficial primera | 0.13 | 9.86 | 1.28 |
| P10CHA160 | ud | Sombr.giratorio chapa galvanizada D=20cm (material; 14/06/2015) | 1 | 22.95 | 22.95 |
| P10CCM030 | m. | Cond.vent.chapa galvan. e=1mm D=20cm | 1 | 11.9 | 11.90 |
|  |  | Total |  |  | 36.13 |

Claves: material, ventilación, estático, chapa, galvanizar, conducción, diámetro, giratorio, aspirador, acoplar, salida

| Medición | Uds. | Parcial |
|---|---|---|
| vestuarios | 4 | 4.00 |
| aseos prof | 2 | 2.00 |
| Total |  | 6 |

## 13 CMAD CARPINTERIA DE MADERA (20/07/2005)
Importe: 2891.42

**13CMAD1** ud PUERTA PASO LISA FORMICA (20/07/2005)
9 ud × 105.44 (108.6 con costes indirectos) = 977.40
Puerta de paso formada por hoja de tablero DM macizo de 40 mm. de espesor chapada con revestimiento estratificado "formica" en color a definir por la D.F. y cantos de PVC de 5 mm. de espesor en el mismo color, montada con galce y tapajuntas de DM chapados en formica de idénticas características en color a definir por la D.F.. Incluso precerco, marco de madera de pino de sección acorde con el grueso de la fábrica de ladrillo donde se ubique. Incluso zócalo inferior de acero inoxidable por ambas caras, manillones de acero inoxidable curvos con chapa sobre la hoja con tornillería oculta, cerradura de seguridad con llave maestreada, cuatro pernios cilíndricos de acero inoxidable por hoja. Inluso ajustes, montaje, repaso y p.p. de medios auxiliares. Medida la unidad completamente terminada.

| Código | Ud | Descripción | Rendimiento | Precio | Importe |
|---|---|---|---|---|---|
| O01OB150 | h. | Oficial 1ª carpintero | 1 | 10.15 | 10.15 |
| O01OB160 | h. | Ayudante carpintero | 1 | 9.16 | 9.16 |
| P11PP040 | m. | Precerco de pino 70x30 mm. (material) | 4.845 | 1.26 | 6.10 |
| P11P10h | m. | Galce DM R. pino melix 70x30 mm. (material; 12/10/2009) | 4.845 | 1.45 | 7.03 |
| P11T05h | m. | Tapajuntas DM MR melamina 70x10 mm. (material; 12/10/2009) | 9.69 | 0.64 | 6.20 |
| P11L10ahac | ud | P.paso ciega lisa melamina 825x2030 mm. (material; 12/10/2009) | 1 | 43.15 | 43.15 |
| P11RB040 | ud | Pernio latón 80/95 mm. codillo (material) | 4 | 0.32 | 1.28 |
| P11WP080 | ud | Tornillo ensamble zinc/pavón (material) | 18 | 0.02 | 0.36 |
| P11RP020 | ud | Manillony cerradura pul.brillo c/resbalón (material) | 2 | 5.29 | 10.58 |
| P11RP0602 | ud | Zócalo doble acero inoxidable puerta (material; 25/08/2005) | 1 | 9.36 | 9.36 |
| %0200 | % | Medios auxiliares | 2 % | 103.37 | 2.07 |
|  |  | Total |  |  | 105.44 |

| Medición | Uds. | Parcial |
|---|---|---|
| PM1 | 5 | 5.00 |
| PM3 | 2 | 2.00 |
| PM3' | 1 | 1.00 |
| PM4 | 1 | 1.00 |
| Total |  | 9 |

**13CMAD2** ud P.P.LISA FORMICA 2H 1650x2030 mm. (20/07/2005)
1 ud × 207.64 (213.87 con costes indirectos) = 213.87
Puerta de paso de dos hojas abatibles formada por hojas de tablero DM macizo de 40 mm. de espesor chapada con revestimiento estratificado "formica" en color azul o a definir por la D.F. y cantos de PVC de 5 mm. de espesor en el mismo color, montada con galce y tapajuntas de DM chapado de formica de idénticas características en color a definir por la D.F.. Incluso precerco, marco de madera de pino de sección acorde con el grueso de la fábrica de ladrillo donde se ubique. Incluso zócalos inferiores de acero inoxidable por ambas caras, manillones de acero inoxidable curvos con chapa sobre la hoja con tornillería oculta, cerradura de seguridad, con llave maestreada, cuatro pernios cilíndricos de acero inoxidable por hoja. Inluso ajustes, montaje, repaso y p.p. de medios auxiliares. Medida la unidad completamente terminada.

| Código | Ud | Descripción | Rendimiento | Precio | Importe |
|---|---|---|---|---|---|
| O01OB150 | h. | Oficial 1ª carpintero | 1.8 | 10.15 | 18.27 |
| O01OB160 | h. | Ayudante carpintero | 1.8 | 9.16 | 16.49 |
| P11PP010 | m. | Precerco de pino 70x35 mm. (material) | 9.69 | 1.17 | 11.34 |
| P11P10h | m. | Galce DM R. pino melix 70x30 mm. | 9.69 | 1.45 | 14.05 |
| P11T05h | m. | Tapajuntas DM MR melamina 70x10 mm. | 19.38 | 0.64 | 12.40 |
| P11L10ahac | ud | P.paso ciega lisa melamina 825x2030 mm. | 2 | 43.15 | 86.30 |
| P11RB040 | ud | Pernio latón 80/95 mm. codillo | 6 | 0.32 | 1.92 |
| P11WP080 | ud | Tornillo ensamble zinc/pavón | 36 | 0.02 | 0.72 |
| P11RP0601 | ud | Cerradura y manillón acero inoxidable (material; 25/08/2005) | 2 | 11.68 | 23.36 |
| P11RP0602 | ud | Zócalo doble acero inoxidable puerta | 2 | 9.36 | 18.72 |
| %0200 | % | Medios auxiliares | 2 % | 203.57 | 4.07 |
|  |  | Total |  |  | 207.64 |

| Medición | Uds. | Parcial |
|---|---|---|
| PM2 | 1 | 1.00 |
| Total |  | 1 |

**13CMAD3** ud PRECERCO PINO 90x35 mm.P/1 HOJA (20/07/2005)
11 ud × 9.81 (10.1 con costes indirectos) = 111.10
Precerco de pino de 90x35 mm. de escuadrilla, para puertas normalizadas de 1 hoja, montado, incluso p.p. de medios auxiliares.

| Código | Ud | Descripción | Rendimiento | Precio | Importe |
|---|---|---|---|---|---|
| O01OB160 | h. | Ayudante carpintero | 0.1 | 9.16 | 0.92 |
| P11P05b | ud | Precerco de pino 90x35 mm. (material; 12/10/2009) | 6 | 1.45 | 8.70 |
| %0200 | % | Medios auxiliares | 2 % | 9.62 | 0.19 |
|  |  | Total |  |  | 9.81 |

**13CMAD4** ud PRECERCO PINO 90x35 mm.P/2 HOJAS (20/07/2005)
1 ud × 10.56 (10.88 con costes indirectos) = 10.88
Precerco de pino de 90x35 mm. de escuadrilla, para puertas normalizadas de 2 hojas, montado, incluso p.p. de medios auxiliares.

| Código | Ud | Descripción | Rendimiento | Precio | Importe |
|---|---|---|---|---|---|
| O01OB160 | h. | Ayudante carpintero | 0.18 | 9.16 | 1.65 |
| P11P05b | ud | Precerco de pino 90x35 mm. | 6 | 1.45 | 8.70 |
| %0200 | % | Medios auxiliares | 2 % | 10.35 | 0.21 |
|  |  | Total |  |  | 10.56 |

**13CMAD5** m2 CARP.EXT.P.PAÍS P/P S/GUÍA S/PARTELUNAS (20/07/2005)
2.28 m2 × 173.5 (178.71 con costes indirectos) = 407.46
Carpintería exterior para ventanas y/o balcones de hojas practicables, en madera de pino país, para pintar o lacar, con cerco sin carriles para persianas, con hojas sin partelunas , incluso precerco de pino 70x35 mm., tapajuntas interiores lisos de pino melix macizos 70x12 mm. y herrajes de colgar y de cierre de latón, montada y con p.p. de medios auxiliares.

| Código | Ud | Descripción | Rendimiento | Precio | Importe |
|---|---|---|---|---|---|
| O01OB150 | h. | Oficial 1ª carpintero | 0.9 | 10.15 | 9.14 |
| O01OB160 | h. | Ayudante carpintero | 0.9 | 9.16 | 8.24 |
| P11PP010 | m. | Precerco de pino 70x35 mm. | 4 | 1.17 | 4.68 |
| P11X05aa | ud | Carp.ext.p.país s/partelunas p/pintar (material; 12/10/2009) | 1 | 134.85 | 134.85 |
| P11TM010 | m. | Tapajunt. LM pino melix 70x12 (material) | 4 | 1.02 | 4.08 |
| P11RB070 | ud | Pernio latón plano 80x52 mm. (material) | 12 | 0.51 | 6.12 |
| P11WH010 | ud | Cremona dorada tabla (material) | 1 | 2.65 | 2.65 |
| P11WP080 | ud | Tornillo ensamble zinc/pavón | 17 | 0.02 | 0.34 |
| %0200 | % | Medios auxiliares | 2 % | 170.10 | 3.40 |
|  |  | Total |  |  | 173.5 |

| Medición | Uds. | Largo | Alto | Parcial |
|---|---|---|---|---|
| pm4 | 1 | 0.5 | 1.2 | 0.60 |
| vm1 | 1 | 1.4 | 1.2 | 1.68 |
| Total |  |  |  | 2.28 |

**13CMAS6** m2 VENT.FIJO S/PARTEL. P.PAÍS P/PINTAR (20/07/2005)
10.08 m2 × 74.77 (77.01 con costes indirectos) = 776.26
Marco ventanal fijo para acristalar, sin partelunas, realizado en madera de pino país, para pintar o lacar, con cerco de sección 9x7 cm., colocado sobre precerco de pino 90x40 mm., incluso junquillos de 2x2 cm. y tapajuntas lisos de pino país macizo 85x15 mm., en ambas caras, montado y con p.p. de medios auxiliares.

| Código | Ud | Descripción | Rendimiento | Precio | Importe |
|---|---|---|---|---|---|
| O01OB150 | h. | Oficial 1ª carpintero | 2.5 | 10.15 | 25.38 |
| O01OB160 | h. | Ayudante carpintero | 2.5 | 9.16 | 22.90 |
| P11PP020 | m. | Precerco de pino 90x40 mm. (material) | 4 | 1.52 | 6.08 |
| P01EFC270 | m3 | Pino Soria c/II-75 <12m secado 2 años (material) | 0.03 | 546.1 | 16.38 |
| P11T15a | m. | Tapajuntas LM pino país 85x15 mm. (material; 12/10/2009) | 4 | 0.64 | 2.56 |
| %0200 | % | Medios auxiliares | 2 % | 73.30 | 1.47 |
|  |  | Total |  |  | 74.77 |

| Medición | Uds. | Largo | Alto | Parcial |
|---|---|---|---|---|
| pm3 | 2 | 1.1 | 0.9 | 1.98 |
| pm1 | 4 | 1.2 | 1.2 | 5.76 |
| pm4 | 1 | 2.6 | 0.9 | 2.34 |
| Total |  |  |  | 10.08 |

**13CMAD7** m. ENCIMERA P.PAIS 60x5 (20/07/2005)
1.8 m. × 60.57 (62.39 con costes indirectos) = 112.30
Encimera para mostrador, realizada con madera para barnizar de país de 60x5 cm. de sección, fijada mediante dobles soportes de cuadradillos de acero, atornillados a la encimera, y recibidos al elemento soporte de la misma, montada y con p.p. de medios auxiliares.

| Código | Ud | Descripción | Rendimiento | Precio | Importe |
|---|---|---|---|---|---|
| O01OB150 | h. | Oficial 1ª carpintero | 0.6 | 10.15 | 6.09 |
| O01OB160 | h. | Ayudante carpintero | 0.6 | 9.16 | 5.50 |
| P11K10ab | ud | Encimera pino país 60x5 (material; 12/10/2009) | 1 | 38.01 | 38.01 |
| P11WX010 | ud | Garra acero cuadradillo 12x12 (material) | 4 | 2.24 | 8.96 |
| P11WP080 | ud | Tornillo ensamble zinc/pavón | 8 | 0.02 | 0.16 |
| P01CY010 | t. | Yeso negro en sacos YG (material) | 0.02 | 32.13 | 0.64 |
| P01DW050 | m3 | Agua (material) | 0.04 | 0.61 | 0.02 |
| %0200 | % | Medios auxiliares | 2 % | 59.38 | 1.19 |
|  |  | Total |  |  | 60.57 |

**13CMAD8** m2 FIJO MADERA FORMICA P/PIN. (20/07/2005)
2.79 m2 × 98.18 (101.13 con costes indirectos) = 282.15
Tablero de formica en zonas ciegas, montado y con p.p. de medios auxiliares.

| Código | Ud | Descripción | Rendimiento | Precio | Importe |
|---|---|---|---|---|---|
| O01OB150 | h. | Oficial 1ª carpintero | 1.3 | 10.15 | 13.20 |
| O01OB160 | h. | Ayudante carpintero | 1.3 | 9.16 | 11.91 |
| P11PP010 | m. | Precerco de pino 70x35 mm. | 1.7 | 1.17 | 1.99 |
| P11NP020 | m2 | Mamp.vid.pino/melamina p/pint. (material) | 1 | 66.56 | 66.56 |
| P11TM010 | m. | Tapajunt. LM pino melix 70x12 | 2.5 | 1.02 | 2.55 |
| P11WP080 | ud | Tornillo ensamble zinc/pavón | 2 | 0.02 | 0.04 |
| %0200 | % | Medios auxiliares | 2 % | 96.25 | 1.93 |
|  |  | Total |  |  | 98.18 |

Claves: tablero, herraje, pintura, carril, latón, cierre, colgar, macizo, liso, tapajunta, precerco, plástico, mixto, medio, cara, cristal, cerco, ciego, practicable, exterior, interior, mampara, hoja, melamina, blanco, montaje, pino, laca, auxiliar, persiana, madero

| Medición | Uds. | Ancho | Alto | Parcial |
|---|---|---|---|---|
| VM1 | 1 | 1.4 | 0.85 | 1.19 |
| PM4 | 1 | 1.6 | 1 | 1.60 |
| Total |  |  |  | 2.79 |

## 14 CAL CARPINTERIA DE ALUMINIO (31/01/2000)
Importe: 26981.42

**14CAL1** m2 VENT.AL.ANOD.NATURAL FIJO (20/07/2005)
322.95 m2 × 69.8 (71.89 con costes indirectos) = 23216.88
Carpintería de aluminio anodizado natural Unicity Technal o equivalente en ventanales fijos, o cerramientos en general, para acristalar, compuesta por cerco sin carriles para persiana o cierre, junquillos y accesorios, instalada sobre precerco de aluminio, incluso con p.p. de medios auxiliares. s/NTE-FCL.

| Código | Ud | Descripción | Rendimiento | Precio | Importe |
|---|---|---|---|---|---|
| O01OB130 | h. | Oficial 1ª cerrajero | 0.15 | 9.67 | 1.45 |
| O01OB140 | h. | Ayudante cerrajero | 0.15 | 9.09 | 1.36 |
| P12PW010 | m. | Premarco aluminio (material) | 0.25 | 3.34 | 0.84 |
| P12A75ab | ud | Vent.al.anodiz.nat. cerr.fijo p/vid.doble (material; 12/10/2009) | 1 | 64.78 | 64.78 |
| %0200 | % | Medios auxiliares | 2 % | 68.43 | 1.37 |
|  |  | Total |  |  | 69.8 |

| Medición | Uds. | Largo | Alto | Parcial |
|---|---|---|---|---|
| Lucernarios | 3 | 20.3 | 1.8 | 109.62 |
|  | 2 | 20.3 | 1.3 | 52.78 |
|  | 4 | 4.7 | 0.75 | 14.10 |
|  | 4 | 2 | 1.3 | 10.40 |
|  | 2 | 2 | 2.2 | 8.80 |
|  | 3 | 2 | 2.7 | 16.20 |
| v | 4 | 1.6 | 2.4 | 15.36 |
| v | 6 | 1 | 2.4 | 14.40 |
| vb | 10 | 1.6 | 3 | 48.00 |
| vp | 2 | 1.85 | 0.9 | 3.33 |
| vp | 2 | 2.6 | 2.9 | 15.08 |
| vp | 4 | 0.4 | 2.1 | 3.36 |
| fijo | 6 | 0.6 | 2.4 | 8.64 |
| Val0 | 2 | 1.6 | 0.9 | 2.88 |
| Total |  |  |  | 322.95 |

**13CAL2** ud PUERTA PRACT.ANODIZ.NATURAL 2H. P.E. 180x210 (20/07/2005)
4 ud × 326 (335.78 con costes indirectos) = 1343.12
Puerta balconera practicable de 2 hojas para acristalar, de aluminio anodizado natural de 15 micras, perfil europeo Cortizo o Technal, de 180x210 cm. de medidas totales, compuesta por cerco, hoja para acristalar., y herrajes de colgar y de seguridad, instalada sobre precerco de aluminio, sellado de juntas y limpieza, incluso con p.p. de medios auxiliares. s/NTE-FCL-15.

| Código | Ud | Descripción | Rendimiento | Precio | Importe |
|---|---|---|---|---|---|
| O01OB130 | h. | Oficial 1ª cerrajero | 0.75 | 9.67 | 7.25 |
| O01OB140 | h. | Ayudante cerrajero | 0.375 | 9.09 | 3.41 |
| P12PW010 | m. | Premarco aluminio | 6 | 3.34 | 20.04 |
| P12A10abe | ud | P.al.anodiz.natural abat.2h p.europeo 180x210 (material; 12/10/2009) | 1 | 288.91 | 288.91 |
| %0200 | % | Medios auxiliares | 2 % | 319.61 | 6.39 |
|  |  | Total |  |  | 326 |

**13CAL3** ud ANTIPÁNICO PUERTA 2 HOJAS ENSAMBLADA (31/01/2000)
4 ud × 243.15 (250.44 con costes indirectos) = 1001.76
Cierre antipánico, para puertas cortafuegos de dos hojas ensamblada. Medida la unidad instalada.

| Código | Ud | Descripción | Rendimiento | Precio | Importe |
|---|---|---|---|---|---|
| O01OB130 | h. | Oficial 1ª cerrajero | 1.25 | 9.67 | 12.09 |
| O01OB140 | h. | Ayudante cerrajero | 1.25 | 9.09 | 11.36 |
| P23GGG | ud | Cierre antipánico. 2H. emsamblada (material; 31/01/2000) | 1 | 214.93 | 214.93 |
| %0200 | % | Medios auxiliares | 2 % | 238.38 | 4.77 |
|  |  | Total |  |  | 243.15 |

Claves: cierre, puerta, hoja, pánico, cortafuego

| Medición | Uds. | Parcial |
|---|---|---|
| ACCESO | 4 | 4.00 |
| Total |  | 4 |

**13CAL4** m2 Carp. ext.vent. alumnio abatible (31/01/2000)
4.5 m2 × 306.29 (315.48 con costes indirectos) = 1419.66
Carpintería de aluminio con rotura de puente térmico, de accionamiento ABATIBLE eje horizontal, con precerco de perfiles de aluminio, realizado conforme a instrucciones de la D.F. Incluso herrajes de colgar y de seguridad propios de la marca , perfiles complementarios de remate, tapajuntas o encuentros con otros materiales, manguetones, recibidos, sellado de juntas y limpieza, incluida motorización de su apertura y cierre controlada mediante pulsadores ubicados en el cuarto de control. Medida la superficie ejecutada de fuera a fuera de la carpintería sin premarco.

| Código | Ud | Descripción | Rendimiento | Precio | Importe |
|---|---|---|---|---|---|
| MOOQ8a | h. | Oficial 1ª cerrajero (mano de obra; 19/11/2004) | 0.15 | 12.65 | 1.90 |
| MOOQ10a | h. | Ayudante cerrajero (mano de obra; 19/11/2004) | 0.15 | 11.91 | 1.79 |
| P12AO020XXA | m2 | Carpintería aluminio abatible tipo UNICITY o equivalente (material; 03/09/2006) | 1 | 194.31 | 194.31 |
| P13DM1202 | Ud | Motorización cierre enrollable (material; 20/11/2007) | 0.33 | 294.44 | 97.17 |
| P14KW060 | m. | Sellado silicona Sika Elastosil 605/305 (material; 31/01/2000) | 7 | 0.73 | 5.11 |
| %02 | % | Medios auxiliares (25/08/2005) | 2 % | 300.28 | 6.01 |
|  |  | Total |  |  | 306.29 |

| Medición | Uds. | Largo | Alto | Parcial |
|---|---|---|---|---|
| lucernario aseos | 4 | 1.5 | 0.75 | 4.50 |
| Total |  |  |  | 4.5 |

## 15 CERR CERRAJERIA (31/01/2000)
Importe: 11533.41

**15CERR1** m2 REJA (20/07/2005)
20.54 m2 × 79.16 (81.53 con costes indirectos) = 1674.63
Reja fija construida con cerco y bastidor de tubo de 100.50.4 mm. de espesor y ángulo 50.50.4 cada 10 cm a ejes, alterna int y ext,i/ p.p. de rigidizadores, herrajes de colgar y seguridad, patillas de fijación a obra, elaborada en taller, ajuste y montaje en obra.I/ recibido.

| Código | Ud | Descripción | Rendimiento | Precio | Importe |
|---|---|---|---|---|---|
| O01OB130 | h. | Oficial 1ª cerrajero | 0.4 | 9.67 | 3.87 |
| O01OB140 | h. | Ayudante cerrajero | 0.4 | 9.09 | 3.64 |
| P13DR100A | m2 | Reja fija bastidor tubo100.50.4 + pletinas 50.1,5c/10 cm (material) | 1 | 70.1 | 70.10 |
| %0200 | % | Medios auxiliares | 2 % | 77.61 | 1.55 |
|  |  | Total |  |  | 79.16 |

Claves: reja, albañil, perfil, montaje, barrote, acero, redondo, soldadura, garra, elaboración, taladro, taller, red, pletina, bastidor, caliente, lámina, macizo, paso

| Medición | Uds. | Largo | Alto | Parcial |
|---|---|---|---|---|
| R2 | 1 | 5 | 2 | 10.00 |
| R5 | 1 | 1.7 | 2.1 | 3.57 |
| R5 | 1 | 0.3 | 2.1 | 0.63 |
| R1 | 1 | 2.25 | 2.35 | 5.29 |
| PaC3 | 1 | 0.5 | 2.1 | 1.05 |
| Total |  |  |  | 20.54 |

**15CERR2** m2 CANCELA ABAT. (20/07/2005)
13.47 m2 × 144.7 (149.04 con costes indirectos) = 2007.57
Puerta de cancela abatible, construida con cerco y bastidor de tubo de 100.50.4 mm. de espesor y ángulos 50.50.4 cada 10 cm a ejes,alterna int y ext, herrajes de colgar y seguridad, patillas de fijación a obra, elaborada en taller, ajuste y montaje en obra.I/ recibido.

| Código | Ud | Descripción | Rendimiento | Precio | Importe |
|---|---|---|---|---|---|
| O01OB130 | h. | Oficial 1ª cerrajero | 0.65 | 9.67 | 6.29 |
| O01OB140 | h. | Ayudante cerrajero | 0.65 | 9.09 | 5.91 |
| P13CC030 | m2 | Puerta cancela abatible bastidor tubo100.50.4 + pletinas 50.1,5c (material) | 1 | 129.66 | 129.66 |
| %0200 | % | Medios auxiliares | 2 % | 141.86 | 2.84 |
|  |  | Total |  |  | 144.7 |

Claves: colgar, acero, manivela, seguridad, verja, fijación, taller, elaboración, cara, macizo, cerrajería, herraje, ajustar, cerco, bastidor, hoja, pletina, barrote, patilla, albañil

| Medición | Uds. | Largo | Alto | Parcial |
|---|---|---|---|---|
| R1 | 1 | 1.25 | 2.35 | 2.94 |
| R5 | 1 | 1.05 | 2.1 | 2.21 |
| R5 | 1 | 1 | 2.1 | 2.10 |
| R5 | 1 | 1.35 | 2.1 | 2.84 |
| Caldera | 1 | 0.95 | 2.1 | 2.00 |
| Climatizador terraza | 1 | 0.95 | 1.45 | 1.38 |
| Total |  |  |  | 13.47 |

**15CERR3** m2 CELOSÍA FIJA LAMAS CHAPA GAL. (20/07/2005)
20.62 m2 × 68.33 (70.38 con costes indirectos) = 1451.24
Celosía fija de lamas fijas de acero galvanizado, con plegadura sencilla en los bordes, incluso soportes del mismo material, patillas para anclaje a los paramentos, elaborada en taller y montaje en obra (sin incluir recibido de albañilería).

| Código | Ud | Descripción | Rendimiento | Precio | Importe |
|---|---|---|---|---|---|
| O01OB130 | h. | Oficial 1ª cerrajero | 0.2 | 9.67 | 1.93 |
| O01OB140 | h. | Ayudante cerrajero | 0.2 | 9.09 | 1.82 |
| P13DC020 | m2 | Celosía fija lamas chapa galvan. (material) | 1 | 63.24 | 63.24 |
| %0200 | % | Medios auxiliares | 2 % | 66.99 | 1.34 |
|  |  | Total |  |  | 68.33 |

Claves: anclaje, sencillo, montaje, taller, elaboración, chapa, paramento, albañil, lama, material, acero, galvanizar, plegable, soporte, celosía, patilla

| Medición | Uds. | Largo | Alto | Parcial |
|---|---|---|---|---|
| R3 | 1 | 1.25 | 2.1 | 2.63 |
| R4 | 1 | 1.25 | 1.05 | 1.31 |
| Climatizador teraza | 1 | 4.4 | 1.45 | 6.38 |
|  | 1 | 3.6 | 1.45 | 5.22 |
|  | 1 | 3.5 | 1.45 | 5.08 |
| Total |  |  |  | 20.62 |

**15CERR4** m. BARANDILLA ACERO MACIZO (20/07/2005)
60.25 m. × 21.42 (22.06 con costes indirectos) = 1329.12
Barandilla construida con cerco y bastidor de pletinas de 50.1,5 cada 10 cm a ejes, doble pasamanos d40mm a 65cm y 100cm de h, herrajes de colgar y seguridad, patillas de fijación a obra, elaborada en taller, ajuste y montaje en obra.I/ recibido.

| Código | Ud | Descripción | Rendimiento | Precio | Importe |
|---|---|---|---|---|---|
| O01OB130 | h. | Oficial 1ª cerrajero | 0.4 | 9.67 | 3.87 |
| O01OB140 | h. | Ayudante cerrajero | 0.4 | 9.09 | 3.64 |
| P13BM040 | m. | Barandilla pletina horizontal 50.10 montante c/2m pletina 50.10 (material; 12/10/2009) | 1 | 13.49 | 13.49 |
| %0200 | % | Medios auxiliares | 2 % | 21.00 | 0.42 |
|  |  | Total |  |  | 21.42 |

Claves: elaboración, montaje, barandilla, fábrica, forjado, taller, albañil, barrote, acero, sencillo, anclaje, macizo, lámina, pletina, bastidor, caliente

| Medición | Uds. | Largo | Parcial |
|---|---|---|---|
| B2/B1 | 2 | 5.1 | 10.20 |
| B2/B1 | 2 | 1.25 | 2.50 |
| B2 | 1 | 0.6 | 0.60 |
| B4/B5 | 2 | 6 | 12.00 |
| B4/B5 | 2 | 1.65 | 3.30 |
| B4/B5 | 2 | 6.1 | 12.20 |
| B4/B5 | 2 | 2.1 | 4.20 |
| B3 | 3 | 1 | 3.00 |
| B6 | 3 | 2 | 6.00 |
| B0 | 1 | 6.25 | 6.25 |
| Total |  |  | 60.25 |

**15CERR5** m. BARANDILLA ACERO MACIZO senc (20/07/2005)
31 m. × 21.42 (22.06 con costes indirectos) = 683.86
Suministro y colocación de Barandilla metálica de proteccion en cubierta formado por pletina de acero laminado en frío de 50 mm. y 10mm de espesor y 50cm de altura, en formación de elementos horizontales y verticales cada 2m, incluso p.p. de patillas de sujeción a base de redondo liso macizo de 16 mm. , i/montaje y recibido de albañilería en obra a la altura prescrita en el CTE en su documento básico SU. I/p.p. de elementos móviles.

| Código | Ud | Descripción | Rendimiento | Precio | Importe |
|---|---|---|---|---|---|
| O01OB130 | h. | Oficial 1ª cerrajero | 0.4 | 9.67 | 3.87 |
| O01OB140 | h. | Ayudante cerrajero | 0.4 | 9.09 | 3.64 |
| P13BM040 | m. | Barandilla pletina horizontal 50.10 montante c/2m pletina 50.10 | 1 | 13.49 | 13.49 |
| %0200 | % | Medios auxiliares | 2 % | 21.00 | 0.42 |
|  |  | Total |  |  | 21.42 |

Claves: elaboración, montaje, barandilla, fábrica, forjado, taller, albañil, barrote, acero, sencillo, anclaje, macizo, lámina, pletina, bastidor, caliente

| Medición | Uds. | Largo | Parcial |
|---|---|---|---|
| Petos | 1 | 21.6 | 21.60 |
|  | 2 | 4.7 | 9.40 |
| Total |  |  | 31 |

**15CERR6** m. ESCALERA VERTICAL PATES D=20 mm. (20/07/2005)
4.75 m. × 25.18 (25.94 con costes indirectos) = 123.22
Escalera vertical formada por redondo de acero galvanizado de D=20 mm. y medidas 250x300x25 con garras para recibido a obra y separadas 30 cm., incluso recibido de albañilería.

| Código | Ud | Descripción | Rendimiento | Precio | Importe |
|---|---|---|---|---|---|
| O01OA090 | h. | Cuadrilla A | 0.3 | 23.14 | 6.94 |
| P13EV030 | ud | Pate estándar a.galv. D=20 mm (material) | 3.3 | 5.38 | 17.75 |
| %0200 | % | Medios auxiliares | 2 % | 24.69 | 0.49 |
|  |  | Total |  |  | 25.18 |

Claves: galvanizar, garra, albañil, redondo, escalera, vertical, acero

**15CERR7** ud ESCALERA ESCAMOTEABLE AL. 2T. 3,00 m. (20/07/2005)
1 ud × 247.08 (254.49 con costes indirectos) = 254.49
Escalera escamoteable de aluminio para techo, desplegable en dos tramos con cajón y tapa de pino nórdico de 120x70x22 cm. para una altura máxima de 3,00 m. i/recibido de albañileria y montante en obra, (sin incluir apertura de hueco en forjado).

| Código | Ud | Descripción | Rendimiento | Precio | Importe |
|---|---|---|---|---|---|
| O01OA030 | h. | Oficial primera | 1 | 9.86 | 9.86 |
| P13EM020 | ud | Escalera escamoteable Al. 2 tra. 3,00 (material) | 1 | 231.92 | 231.92 |
| A02A060 | m3 | MORTERO CEMENTO M-10 | 0.01 | 45.75 | 0.46 |
| %0200 | % | Medios auxiliares | 2 % | 242.24 | 4.84 |
|  |  | Total |  |  | 247.08 |

Claves: albañil, techo, máximo, hueco, pino, cajón, aluminio, escalera, montante, tapa, forjado

| Medición | Uds. | Parcial |
|---|---|---|
| C calderas | 1 | 1.00 |
| Total |  | 1 |

**15CERR8** m. LÍNEA VERT. SOBRE CABLE. ABS. ENERG. (20/07/2005)
34 m. × 12.04 (12.4 con costes indirectos) = 421.60
Línea vertical de seguridad sobre cable de acero inoxidable de 8 mm. de espesor, anticaídas con absorbedor de energía con mosquetón de acero, apertura con rosca 18 mm. y mosquetón acero apertura automática 17mm., i/p.p. de soportes extremos, guías intermedias y tensores de cable, incluyendo montaje y desmontaje.

| Código | Ud | Descripción | Rendimiento | Precio | Importe |
|---|---|---|---|---|---|
| O01OA030 | h. | Oficial primera | 0.1 | 9.86 | 0.99 |
| O01OA070 | h. | Peón ordinario | 0.1 | 8.58 | 0.86 |
| P31IS561 | ud | Anticaídas sobre cable con absorb. ener. (material) | 0.07 | 60.99 | 4.27 |
| P31IS562 | ud | Soporte extremo (material) | 0.02 | 34.05 | 0.68 |
| P31IS563 | ud | Guía intemedia (material) | 0.02 | 57.54 | 1.15 |
| P31IS564 | ud | Tensor de cable (material) | 0.02 | 29.7 | 0.59 |
| P31IS565 | m. | Cable inox. 8 mm. (material) | 1.05 | 3.1 | 3.26 |
| %0200 | % | Medios auxiliares | 2 % | 11.80 | 0.24 |
|  |  | Total |  |  | 12.04 |

Claves: montaje, energía, rosca, tensor, guía, límite, soporte, automático, acero, seguridad, vertical, cable, vertedero, línea, desmontable, inoxidable, caída

| Medición | Uds. | Largo | Parcial |
|---|---|---|---|
| Cubierta | 1 | 34 | 34.00 |
| Total |  |  | 34 |

**15CERR9** ud ROTULO COLEGIO (20/07/2005)
5 ud × 40.66 (41.88 con costes indirectos) = 209.40
Rotulo conformando el nombre del colegio a base de letras de platabanda de 150.8mm, según diseño en planos, herrajes de colgar y seguridad, patillas de fijación a obra, elaborada en taller, ajuste y montaje en obra.I/ recibido.

| Código | Ud | Descripción | Rendimiento | Precio | Importe |
|---|---|---|---|---|---|
| O01OB130 | h. | Oficial 1ª cerrajero | 0.4 | 9.67 | 3.87 |
| O01OB140 | h. | Ayudante cerrajero | 0.4 | 9.09 | 3.64 |
| P13BM040R | m | Rotulo Nombre Colegio 150.8 (material; 13/10/2009) | 1 | 32.35 | 32.35 |
| %0200 | % | Medios auxiliares | 2 % | 39.86 | 0.80 |
|  |  | Total |  |  | 40.66 |

**15CERR10** m2 CELOSIA FONDO PISTA (20/07/2005)
51 m2 × 37.91 (39.05 con costes indirectos) = 1991.55
Celosía construida con cerco y bastidor de tubo de 100.50.4 mm. de espesor y 50. 50.4 de acero galvanizado, según planos., i/ p.p. de rigidizadores, herrajes de colgar y seguridad, patillas de fijación a obra, elaborada en taller, ajuste y montaje en obra.I/ recibido.

| Código | Ud | Descripción | Rendimiento | Precio | Importe |
|---|---|---|---|---|---|
| O01OB130 | h. | Oficial 1ª cerrajero | 0.4 | 9.67 | 3.87 |
| O01OB140 | h. | Ayudante cerrajero | 0.4 | 9.09 | 3.64 |
| P13DR100B | m2 | Celosía bastidor tubo100.50.4 + 50. 50.4 (material; 13/10/2009) | 1 | 29.66 | 29.66 |
| %0200 | % | Medios auxiliares | 2 % | 37.17 | 0.74 |
|  |  | Total |  |  | 37.91 |

Claves: reja, albañil, perfil, montaje, barrote, acero, redondo, soldadura, garra, elaboración, taladro, taller, red, pletina, bastidor, caliente, lámina, macizo, paso

| Medición | Uds. | Largo | Alto | Parcial |
|---|---|---|---|---|
|  | 1 | 17 | 3 | 51.00 |
| Total |  |  |  | 51 |

**15CERR11** ud ANTIPÁNICO PUERTA 2 HOJAS ENSAMBLADA (31/01/2000)
1 ud × 238.38 (245.53 con costes indirectos) = 245.53
Cierre antipánico, para puertas cortafuegos de dos hojas ensamblada. Medida la unidad instalada.

| Código | Ud | Descripción | Rendimiento | Precio | Importe |
|---|---|---|---|---|---|
| O01OB130 | h. | Oficial 1ª cerrajero | 1.25 | 9.67 | 12.09 |
| O01OB140 | h. | Ayudante cerrajero | 1.25 | 9.09 | 11.36 |
| P23FM370 | ud | Cierre antipánico. 2H. emsamblada (material; 31/01/2000) | 1 | 214.93 | 214.93 |
|  |  | Total |  |  | 238.38 |

Claves: cierre, puerta, hoja, pánico, cortafuego

| Medición | Uds. | Parcial |
|---|---|---|
| R5 | 1 | 1.00 |
| Total |  | 1 |

**15CERR12** m2 PANTALLA ACÚSTICA 100 mm. EI120 (20/07/2005)
22.5 m2 × 49.24 (50.72 con costes indirectos) = 1141.20
Panel fonoabsorbente fijaciones ocultas ACH (PF1) acústico en 100 mm. de espesor machihembrado en cara exterior e interior, núcleo de lana de roca tipo "M" dispuesto en lámelas con chapas de acero prelacadas 0,5/0,5, una de ellas perforada triple banda, aislamiento acústico certificado según UNE ENE ISO-140-3 como Rw=35 dB y coeficiente de absorción acústica 0,75 según norma europea EN-20354, certificado según norma europea de reacción al fuego EN-13501-1:2002 como A2-S1,d0 y resistencia al fuego durante 120 minutos (EI120). Incluso estructura auxiliar metálica incluida en partida. I/p.p. de solapes, tapajuntas, accesorios de fijación, juntas de estanqueidad, medios auxiliares. Totalmente instalado y terminado.

| Código | Ud | Descripción | Rendimiento | Precio | Importe |
|---|---|---|---|---|---|
| O01OA030 | h. | Oficial primera | 0.4 | 9.86 | 3.94 |
| O01OA050 | h. | Ayudante | 0.4 | 8.99 | 3.60 |
| P04SC3SS | m2 | Panel fach.perf.ACH e=100mm LDR tipo M (material; 15/02/2010) | 1 | 20.95 | 20.95 |
| P05CW030 | ud | Remates, tornillería y pequeño material | 1 | 0.44 | 0.44 |
| M13W210 | h. | Maquinaria de elevación | 0.1 | 28.66 | 2.87 |
| P04FAV085 | ud | Pié angular gav 1,5 mm. | 6 | 0.81 | 4.86 |
| P04FAV086 | ud | Tornillo p/pié | 4 | 0.07 | 0.28 |
| P04FAV090 | m. | Perfil secundario T galv 1,5 mm. | 5.1 | 1.17 | 5.97 |
| P04FAV095 | m. | Perfil primario L galv 1,5 mm. | 5.1 | 1.05 | 5.36 |
| %0200 | % | Medios auxiliares | 2 % | 48.27 | 0.97 |
|  |  | Total |  |  | 49.24 |

Claves: terminación, laca, perforación, europeo, chapa, mano, resistencia, accesorio, norma, coeficiente, aislamiento, banda, absorción, auxiliar, unión, medio, triple, fuego, acústico, fachada, cara, exterior, panel, interior, núcleo, lana, roca, fijación, acero

| Medición | Uds. | Largo | Alto | Parcial |
|---|---|---|---|---|
| cubierta | 1 | 15 | 1.5 | 22.50 |
| Total |  |  |  | 22.5 |

## 16 VID VIDRIERIA (31/01/2000)
Importe: 26247.21

**16VID1** m2 CLIMALIT SILENCE 55.1Sil/20/44.1Sil 46dB (31/01/2000)
290.89 m2 × 72.92 (75.11 con costes indirectos) = 21848.75
Doble acristalamiento Climalit Silence de Rw=46 dB y espesor total 39 mm, formado por un vidrio laminado acústico y de seguridad Stadip Silence 10 mm. de espesor (5+5) y un vidrio laminado acústico y de seguridad Stadip Silence de 8 mm (4+4) y cámara de aire deshidratado de 20 mm con perfil separador de aluminio y doble sellado perimetral, vinilo señalización según planos, fijado sobre carpintería con acuñado mediante calzos de apoyo perimetrales y laterales y sellado en frío con silicona neutra, incluso colocación de junquillos, según NTE-FVP.

| Código | Ud | Descripción | Rendimiento | Precio | Importe |
|---|---|---|---|---|---|
| O01OB250 | h. | Oficial 1ª vidriería (mano de obra) | 1.15 | 9.31 | 10.71 |
| P14ESS070 | m2 | Climalit Silence 55.1Sil/20/44.1Sil 46 dB (material) | 1.006 | 55.23 | 55.56 |
| P14KW065 | m. | Sellado con silicona neutra (material; 31/01/2000) | 7 | 0.52 | 3.64 |
| P01DW090 | ud | Pequeño material | 1.5 | 0.7 | 1.05 |
| P14DFFF | m2 | vinilo color (material; 15/02/2010) | 1.006 | 0.53 | 0.53 |
| %0200 | % | Medios auxiliares | 2 % | 71.49 | 1.43 |
|  |  | Total |  |  | 72.92 |

Claves: separador, apoyo, doble, colocación, perímetro, junquillo, silicona, frío, lateral, carpintería, aluminio, vidrio, cristal, perfil, aire, cámara, seguridad, acústico, lámina, cuña

| Medición | Uds. | Largo | Alto | Parcial |
|---|---|---|---|---|
| vb | 10 | 1.6 | 3 | 48.00 |
| vp | 2 | 1.85 | 0.9 | 3.33 |
| vp | 2 | 2.6 | 0.9 | 4.68 |
| vp | 4 | 0.4 | 2.1 | 3.36 |
| Puertas | 4 | 1.8 | 2.1 | 15.12 |
| Lucernarios | 3 | 20.3 | 1.8 | 109.62 |
|  | 2 | 20.3 | 1.3 | 52.78 |
|  | 4 | 6.2 | 0.75 | 18.60 |
|  | 4 | 2 | 1.3 | 10.40 |
|  | 2 | 2 | 2.2 | 8.80 |
|  | 3 | 2 | 2.7 | 16.20 |
| Total |  |  |  | 290.89 |

**16VID2** m2 V.SEG.SIMPLE 3+3 BUTIRAL INCOLO. (31/01/2000)
15.24 m2 × 23.1 (23.79 con costes indirectos) = 362.56
Acristalamiento con vidrio laminar de seguridad tipo Multipact compuesto por dos vidrios de 3 mm. de espesor unidos mediante lámina de butiral de polivinilo incolora, i.p.p. vinilo color según planos señalización, fijación sobre carpintería con acuñado mediante calzos de apoyo perimetrales y laterales y sellado en frío con silicona, incluso colocación de junquillos, según NTE-FVP.

| Código | Ud | Descripción | Rendimiento | Precio | Importe |
|---|---|---|---|---|---|
| O01OB250 | h. | Oficial 1ª vidriería | 0.6 | 9.31 | 5.59 |
| P14DA010 | m2 | Multipact 3+3 butiral incoloro (material; 31/01/2000) | 1.006 | 14.48 | 14.57 |
| P14KW055 | m. | Sellado con silicona incolora (material) | 3.5 | 0.51 | 1.79 |
| P01DW090 | ud | Pequeño material | 1 | 0.7 | 0.70 |
| %0200 | % | Medios auxiliares | 2 % | 22.65 | 0.45 |
|  |  | Total |  |  | 23.1 |

Claves: silicona, perímetro, frío, carpintería, colocación, seguridad, junquillo, cuña, apoyo, simple, incoloro, butiral, cristal, vidrio, lateral, polivinilo, fijación, lámina, compuesto, unión

| Medición | Uds. | Largo | Alto | Parcial |
|---|---|---|---|---|
| pm4 | 1 | 0.5 | 1.2 | 0.60 |
| vm1 | 1 | 1.4 | 1.2 | 1.68 |
| pm3 | 2 | 1.1 | 0.9 | 1.98 |
| pm1 | 4 | 1.2 | 1.2 | 5.76 |
| pm4 | 1 | 2.6 | 0.9 | 2.34 |
| Val0 | 2 | 1.6 | 0.9 | 2.88 |
| Total |  |  |  | 15.24 |

**16VID3** m2 VIDRIO SEGURIDAD STADIP 44.1 INCOL. (Nivel 2B2) (31/01/2000)
1.68 m2 × 12.09 (12.45 con costes indirectos) = 20.92
Acristalamiento de vidrio laminar de seguridad Stadip compuesto por dos vidrios de 4 mm de espesor unidos mediante lámina de butiral de polivinilo incolora de 0,38 mm, clasificado 2B2 según UNE-EN 12600, fijado sobre carpintería con acuñado mediante calzos de apoyo perimetrales y laterales y sellado en frío con silicona neutra, incluso colocación de junquillos, según NTE-FVP.E16TPA020 trh m2 POLICARB.CEL.ACRIS. 16 mm. INC. 64,65 0

| Código | Ud | Descripción | Rendimiento | Precio | Importe |
|---|---|---|---|---|---|
| O01OB250 | h. | Oficial 1ª vidriería | 0.75 | 9.31 | 6.98 |
| P14DFFF | m2 | vinilo color | 1.006 | 0.53 | 0.53 |
| P14KW065 | m. | Sellado con silicona neutra | 7 | 0.52 | 3.64 |
| P01DW090 | ud | Pequeño material | 1 | 0.7 | 0.70 |
| %0200 | % | Medios auxiliares | 2 % | 11.85 | 0.24 |
|  |  | Total |  |  | 12.09 |

Claves: junquillo, nivel, carpintería, cuña, colocación, silicona, frío, perímetro, vidrio, lateral, compuesto, seguridad, clasificación, lámina, unión, butiral, polivinilo, apoyo, incoloro, cristal

| Medición | Uds. | Largo | Alto | Parcial |
|---|---|---|---|---|
|  | 1 | 1.4 | 1.2 | 1.68 |
| Total |  |  |  | 1.68 |

**16VID4** m2 CLIMALIT PLUS SECURIT COOL-LITE KNT 140 NEUTRO 6/12/6 (31/01/2000)
38.4 m2 × 96.48 (99.37 con costes indirectos) = 3815.81
Doble acristalamiento Climalit Plus formado por un vidrio flotado templado Securit de 6 mm. con capa magnetrónica de control solar, baja emisividad y color neutro Cool-Lite KNT 140 (41/35) y un vidrio flotado incoloro de 6 mm. cámara de aire deshidratado de 12 o 16 mm. con perfil separador de aluminio y doble sellado perimetral, fijado sobre carpintería con acuñado mediante calzos de apoyo perimetrales y laterales y sellado en frío con silicona neutra, incluso colocación de junquillos, según NTE-FVP

| Código | Ud | Descripción | Rendimiento | Precio | Importe |
|---|---|---|---|---|---|
| O01OB250 | h. | Oficial 1ª vidriería | 1.15 | 9.31 | 10.71 |
| P14ESH050 | m2 | Climalit Plus Sec. KNT 140 Neutro 6/12/6 (material) | 1.006 | 78.72 | 79.19 |
| P14KW065 | m. | Sellado con silicona neutra | 7 | 0.52 | 3.64 |
| P01DW090 | ud | Pequeño material | 1.5 | 0.7 | 1.05 |
| %0200 | % | Medios auxiliares | 2 % | 94.59 | 1.89 |
|  |  | Total |  |  | 96.48 |

Claves: silicona, carpintería, cuña, apoyo, junquillo, frío, perfil, separador, doble, lateral, colocación, capa, perímetro, aluminio, templado, aire, cristal, vidrio, emisor, color, cámara, securit, incoloro, control

| Medición | Uds. | Ancho | Alto | Parcial |
|---|---|---|---|---|
| Val1/Val2 | 10 | 1.6 | 2.4 | 38.40 |
| Total |  |  |  | 38.4 |

**16VID5** m2 DIVISIÓN CABINA SANITARIA (20/07/2005)
2.56 m2 × 75.53 (77.8 con costes indirectos) = 199.17
División prefabricada para cabina sanitaria formada por acristalamiento con vidrio templado Securit Parsol en color bronce, gris o verde de 6 mm de espesor, fijado sobre carpintería y sellado en frío con silicona incolora incluso cortes de vidrio y colocación de junquillos, según NTE-FVP., con estructura soporte en perfiles de acero inoxidable, incluso montaje y colocación.

| Código | Ud | Descripción | Rendimiento | Precio | Importe |
|---|---|---|---|---|---|
| O01OA090 | h. | Cuadrilla A | 1 | 23.14 | 23.14 |
| P30EV081 | m2 | División luna 6mm sec. estructura a. inox. completa (material; 16/02/2010) | 1 | 50.46 | 50.46 |
| P30PM060 | ud | Material de fijación (material) | 1 | 0.45 | 0.45 |
| %0200 | % | Medios auxiliares | 2 % | 74.05 | 1.48 |
|  |  | Total |  |  | 75.53 |

Claves: pasador, indicador, inoxidable, colocación, prefabricado, blanco, herraje, bisagra, montaje, acero, pata, telescópico, muelle, pared, cerrajería, cabina, sanitario, tablero, perfil, frente, estrato, compacto, resina, estructura, soporte, división, rojo, sintético

| Medición | Uds. | Ancho | Alto | Parcial |
|---|---|---|---|---|
|  | 2 | 0.8 | 1.6 | 2.56 |
| Total |  |  |  | 2.56 |

## 17 E ELECTRICIDAD- ILUMINACION-TELEC E INFORMATICA (31/01/2000)
Importe: 34645.27

**17E1** u AMPLIACION CUADRO GENERAL RED Y CUADRO (31/01/2000)
1 u × 244.55 (251.89 con costes indirectos) = 251.89
Ampliación de cuadro general colocando automático magnetotérmico de 4x100A y 4x40A

| Código | Ud | Descripción | Rendimiento | Precio | Importe |
|---|---|---|---|---|---|
| 000000001874 | h. | Oficial 1ª electricista (mano de obra) | 0.2 | 10.66 | 2.13 |
| O01OB210 | h. | Oficial 2ª electricista (mano de obra) | 0.2 | 9.16 | 1.83 |
| P15FK240 | ud | PIA ABB 4x40A, 6/15kA curva C (material; 31/01/2000) | 1 | 69.2 | 69.20 |
| P15FK280 | ud | PIA ABB 4x160A, 6/15kA curva C (material; 31/01/2000) | 1 | 165.89 | 165.89 |
| P01DW090 | ud | Pequeño material | 1 | 0.7 | 0.70 |
| %0200 | % | Medios auxiliares | 2 % | 239.75 | 4.80 |
|  |  | Total |  |  | 244.55 |

**17E2** ud. GRUPO ELECTROGENO INSONORIZADO 15 KVAS (20/07/2005)
1 ud. × 3692.66 (3803.44 con costes indirectos) = 3803.44
Grupo Electrógeno de 15 KVA en servicio de emergencia Standby, accionado por motor diesel, marca Cummins tipo 4BT3.3G2, a 1.500 r.p.m., según ISO3046, refrigerado por agua mediante radiador y acoplado a un alternador trifásico marca STAMFORD NEWAGE tipo UCI224D de 4 polos, cos de 0’8, a 230/400 Vca y 50 Hz, autoexcitado, sin escobillas, un cojinete, protección IP-23, autoregulado electrónicamente y aislamiento clase H.

| Código | Ud | Descripción | Rendimiento | Precio | Importe |
|---|---|---|---|---|---|
| 000000001874 | h. | Oficial 1ª electricista | 0.2 | 10.66 | 2.13 |
| O01OB210 | h. | Oficial 2ª electricista | 0.2 | 9.16 | 1.83 |
| 002 | ud. | GRUPO ELECTROGENO INSONORIZADO 15 KVAS (material; 10/02/2010) | 1 | 3615.59 | 3615.59 |
| P01DW090 | ud | Pequeño material | 1 | 0.7 | 0.70 |
| %0200 | % | Medios auxiliares | 2 % | 3620.25 | 72.41 |
|  |  | Total |  |  | 3692.66 |

**17E3** m. LÍNEA GRAL. ALIMENTACIÓN 4(1x50)mm2 Cu (20/07/2005)
85 m. × 41.05 (42.28 con costes indirectos) = 3593.80
Línea general de alimentación (LGA) en canalización entubada formada por conductor de Cu 4(1x50) mm2 con aislamiento 0,6/1 kV libre de halógenos. Instalación incluyendo conexionado.

| Código | Ud | Descripción | Rendimiento | Precio |
|---|---|---|---|---|
| 000000001874 | h. | Oficial 1ª electricista | 0.5 | 10.66 |
| O01OB210 | h. | Oficial 2ª electricista | 0.5 | 9.16 |
| P15AI050 | m. | C.aisl.l.halóg.RZ1-k 0,6/1kV 1x50mm2 Cu (material) | 4 | 3.51 |
| P15GD030 | m. | Tubo PVC ríg. der.ind. M 50/gp5 (material) | 1 | 0.53 |
| P01DW090 | ud | Pequeño material | 1 | 0.7 |
| %0200 | % | Medios auxiliares | 2 % |  |

Claves: entubación, canalización, aislamiento, línea, alimentar, conductor, halógeno, conexión

**17E4** m LÍNEA GRAL. ALIMENTACIÓN 4(1x16)mm2 Cu (20/07/2005)
45 m × 23.53 (24.24 con costes indirectos) = 1090.80
Línea general de alimentación (LGA) en canalización entubada formada por conductor de Cu 4(1x16) mm2 con aislamiento 0,6/1 kV libre de halógenos, resistente al fuego (AS+). Instalación incluyendo conexionado. Partida alzada.

| Código | Ud | Descripción | Rendimiento | Precio |
|---|---|---|---|---|
| 000000001874 | h. | Oficial 1ª electricista | 0.5 | 10.66 |
| O01OB210 | h. | Oficial 2ª electricista | 0.5 | 9.16 |
| P15AI020 | m. | C.aisl.l.halóg.RZ1-k 0,6/1kV 1x16mm2 Cu (material) | 4 | 1.3 |
| P15GD040 | m. | Tubo PVC ríg. der.ind. M 63/gp5 (material) | 1 | 0.74 |
| P01DW090 | ud | Pequeño material | 1 | 0.7 |
| %0200 | % | Medios auxiliares | 2 % |  |

Claves: línea, entubación, conexión, halógeno, alimentar, conductor, aislamiento, canalización

**17E5** ud CUADRO PROTEC.GENERAL (31/01/2000)
1 ud × 4815 (4959.45 con costes indirectos) = 4959.45
Cuadro eléctrico General de Mando y Protección PRAGMA, intensidad de cortocircuito y tipo de protección según esquemas unifilares de proyecto, montado en armario con bastidor para protección de las partes en tensión, equipado en su interior con elementos ABB,
1 Equipos de medida
1 Automatico general 4x160.
4 Diferenciales de 4x40 A 30 ma.
9 Diferenciales de 2x40 A 30 ma.
1 Automático mag. de 4x63 A
7 Automáticos mag. de 4x40 A
2 Magnetotermicos de, 4x16 A.
36 mag de 2x10 A y 2x16 A
Tomas de corriente monofasicas y trifásicas.
Se emplearan automaticos de 10 Ka de poder de corte minimo.
1 conmutación mediante un conjunto de contactores de 4x40A con enclavamiento electromecánico.
.Incluido suministro transporte, montaje, zócalo, conexionado y puesta en servicio con todos sus accesorios y soportajes M.O. y P.M.

| Código | Ud | Descripción | Rendimiento | Precio |
|---|---|---|---|---|
| 000000001874 | h. | Oficial 1ª electricista | 1.5 | 10.66 |
| P15FK280 | ud | PIA ABB 4x160A, 6/15kA curva C | 1 | 165.89 |
| P15FJ080 | ud | Diferencial ABB 4x40A a 30mA tipo AC (material; 31/01/2000) | 4 | 135.5 |
| P15FD020 | ud | Int.aut.di. Legrand 2x40 A 30 mA (material; 31/01/2000) | 9 | 70.63 |
| P15FK240 | ud | PIA ABB 4x40A, 6/15kA curva C | 7 | 69.2 |
| P15FK200 | ud | PIA ABB 4x16A, 6/15kA curva C (material; 31/01/2000) | 2 | 53.78 |
| P15FK060 | ud | PIA ABB 2x16A, 6/10kA curva C (material; 31/01/2000) | 12 | 25.03 |
| P15FK050 | ud | PIA ABB 2x10A, 6/10kA curva C (material; 31/01/2000) | 24 | 24.48 |
| P15FF030 | ud | Minut.escal.Legrand 16 A.Conex.3-4 hilos (material; 31/01/2000) | 1 | 29.12 |
| P01DW090 | ud | Pequeño material | 1 | 0.7 |
| %0200 | % | Medios auxiliares | 2 % |  |

Claves: ascensor, temporización, alumbrado, escalera, cableado, conexión, automático, línea, reloj, embarrado, empotrable, servicio, interruptor, diferencial, doble, perfil, aislamiento, cuadro, caja, protección, Legrand

**17E6** ud. CIRCUITO MONOF. POTENCIA 15 A. (20/07/2005)
37 ud. × 15.12 (15.57 con costes indirectos) = 576.09
Unidad de Circuito para tomas de uso general, realizado con tubo PVC corrugado M 25/gp5, conductores de cobre rígido de 2,5 mm2, aislamiento VV 750 V, líbre de halógenos., en sistema monofásico (fase neutro y tierra), incluido p./p. de cajas de registro, regletas de conexión y bandeja de chapa.

| Código | Ud | Descripción | Rendimiento | Precio | Importe |
|---|---|---|---|---|---|
| 000000001874 | h. | Oficial 1ª electricista | 0.15 | 10.66 | 1.60 |
| O01OB210 | h. | Oficial 2ª electricista | 0.15 | 9.16 | 1.37 |
| P15GB020 | m. | Tubo PVC corrugado M 25/gp5 (material) | 20 | 0.12 | 2.40 |
| P15GA020 | m. | Cond. rígi. 750 V 2,5 mm2 Cu (material; 12/02/2010) | 25 | 0.35 | 8.75 |
| P01DW090 | ud | Pequeño material | 1 | 0.7 | 0.70 |
| %0200 | % | Medios auxiliares | 2 % | 14.82 | 0.30 |
|  |  | Total |  |  | 15.12 |

Claves: monofásico, conductor, aislamiento, cobre, toma, circuito, tierra, rígido, regla, caja, corrugado, registro, PVC, tubo, conexión

**17E7** ud. CIRCUITO TRIF. POTENCIA 15 A. (20/07/2005)
2 ud. × 31.83 (32.78 con costes indirectos) = 65.56
Unidad de Circuito de potencia para una intensidad máxima de 15 A. o una potencia de 8 kW. Constituido por cinco conductores (tres fases, neutro y tierra) de cobre de 2,5 mm2 de sección y aislamiento tipo W 750 V líbre de halógenos. Montado en bandeja de chapa de 10x30 mm., incluyendo hilos de maniobra, ángulos y accesorios de montaje.

| Código | Ud | Descripción | Rendimiento | Precio | Importe |
|---|---|---|---|---|---|
| 000000001874 | h. | Oficial 1ª electricista | 0.2 | 10.66 | 2.13 |
| O01OB210 | h. | Oficial 2ª electricista | 0.2 | 9.16 | 1.83 |
| P15GF030 | m. | Moldura PVC. tapa ext. 10x30 mm. (material) | 20 | 0.89 | 17.80 |
| P15GA020 | m. | Cond. rígi. 750 V 2,5 mm2 Cu | 25 | 0.35 | 8.75 |
| P01DW090 | ud | Pequeño material | 1 | 0.7 | 0.70 |
| %0200 | % | Medios auxiliares | 2 % | 31.21 | 0.62 |
|  |  | Total |  |  | 31.83 |

Claves: tierra, canal, accesorio, aislamiento, circuito, PVC, ángulo, conductor, intensidad, sección, montaje, máximo, cobre

**17E8** ud. CIRCUITO TRIF. POTENCIA 30 A. (20/07/2005)
1 ud. × 164.69 (169.63 con costes indirectos) = 169.63
Unidad de Circuito de potencia para una intensidad máxima de 30 A. o una potencia de 16 kW. Constituido por cinco conductores (tres fases, neutro y tierra) de cobre de 10 mm2 de sección y aislamiento tipo W 750 V, líbre de halógenos. Montado en bandeja de chapa de 40x100 mm., incluyendo ángulos y accesorios de montaje.

| Código | Ud | Descripción | Rendimiento | Precio | Importe |
|---|---|---|---|---|---|
| 000000001874 | h. | Oficial 1ª electricista | 0.2 | 10.66 | 2.13 |
| O01OB210 | h. | Oficial 2ª electricista | 0.2 | 9.16 | 1.83 |
| P15GF100 | m. | Canaleta PVC tapa ext. 40x100 mm (material) | 20 | 6.79 | 135.80 |
| P15GA050 | m. | Cond. rígi. 750 V 10 mm2 Cu (material) | 25 | 0.84 | 21.00 |
| P01DW090 | ud | Pequeño material | 1 | 0.7 | 0.70 |
| %0200 | % | Medios auxiliares | 2 % | 161.46 | 3.23 |
|  |  | Total |  |  | 164.69 |

Claves: tierra, accesorio, ángulo, PVC, conductor, montaje, aislamiento, máximo, intensidad, cobre, sección, circuito, canal

**17E9** m. LÍNEA ALIMENTACIÓN CLIMATIZACIÓN 4(1x10)mm2 Cu (20/07/2005)
60 m. × 11.37 (11.71 con costes indirectos) = 702.60

| Código | Ud | Descripción | Rendimiento | Precio |
|---|---|---|---|---|
| 000000001874 | h. | Oficial 1ª electricista | 0.01 | 10.66 |
| O01OB210 | h. | Oficial 2ª electricista | 0.01 | 9.16 |
| P15AI020 | m. | C.aisl.l.halóg.RZ1-k 0,6/1kV 1x16mm2 Cu | 4 | 1.3 |
| P15GD040 | m. | Tubo PVC ríg. der.ind. M 63/gp5 | 1 | 0.74 |
| P01DW090 | ud | Pequeño material | 1 | 0.7 |
| %0200 | % | Medios auxiliares | 2 % |  |

**17E10** ud P.LUZ BIPOLAR LEGRAND PLEXO 55 (20/07/2005)
41 ud × 20.89 (21.52 con costes indirectos) = 882.32
Punto de luz bipolar estanco con Intensidad de 10A realizado con tubo PVC corrugado de M 20/gp5 y conductor rígido de 1,5 mm2 de Cu, y aislamiento VV 750 V, líbre de halógenos, incluyendo caja de registro, interruptor bipolar 10A con grado IP55 IK 07, con marco Legrand serie serie Plexo 55 superficie monobloc gris bicolor, instalado.

| Código | Ud | Descripción | Rendimiento | Precio | Importe |
|---|---|---|---|---|---|
| 000000001874 | h. | Oficial 1ª electricista | 0.4 | 10.66 | 4.26 |
| O01OB220 | h. | Ayudante electricista (mano de obra) | 0.4 | 9.97 | 3.99 |
| P15GB010 | m. | Tubo PVC corrugado M 20/gp5 (material) | 8 | 0.1 | 0.80 |
| P15GA010 | m. | Cond. rígi. 750 V 1,5 mm2 Cu (material) | 16 | 0.14 | 2.24 |
| P15GK050 | ud | Caja mecan. empotrar enlazable (material) | 1 | 0.2 | 0.20 |
| P15MLD010 | ud | Interruptor bip. Legrand Plexo 55 IP55 IK07 (material) | 1 | 8.3 | 8.30 |
| %0200 | % | Medios auxiliares | 2 % | 19.79 | 0.40 |
| P01DW090 | ud | Pequeño material | 1 | 0.7 | 0.70 |
|  |  | Total |  |  | 20.89 |

Claves: color, caja, gris, estanco, registro, luz, monobloc, tubo, aislamiento, marco, conductor, superficie, punto, Legrand, rígido, bipolar, intensidad, PVC, corrugado, interruptor, graduación

**17E11** ud P.LUZ EMERGENCIA (20/07/2005)
9 ud × 33 (33.99 con costes indirectos) = 305.91
Punto de luz conmutado estanco con Intensidad de 10A realizado con tubo PVC corrugado de M 20/gp5 y conductor rígido de 1,5 mm2 de Cu, y aislamiento VV 750 V, líbre de halógenos, incluyendo caja de registro, interruptor-conmutador 10A con grado IP55 IK 07, con marco Legrand serie Plexo 55 superficie monobloc gris bicolor, instalado

| Código | Ud | Descripción | Rendimiento | Precio |
|---|---|---|---|---|
| 000000001874 | h. | Oficial 1ª electricista | 0.5 | 10.66 |
| O01OB220 | h. | Ayudante electricista | 0.5 | 9.97 |
| P15GB010 | m. | Tubo PVC corrugado M 20/gp5 | 13 | 0.1 |
| P15GA010 | m. | Cond. rígi. 750 V 1,5 mm2 Cu | 39 | 0.14 |
| P01DW090 | ud | Pequeño material | 1 | 0.7 |
| %0200 | % | Medios auxiliares | 2 % |  |

Claves: marco, superficie, caja, rígido, color, registro, corrugado, tubo, PVC, monobloc, graduación, intensidad, conductor, luz, Legrand, punto, conmutado, aislamiento, gris, estanco

**17E12** ud B.ENCH.SCHUKO LEGRAND PLEXO 55 (20/07/2005)
6 ud × 23 (23.69 con costes indirectos) = 142.14
Base de enchufe estanca con toma de tierra lateral tipo Schuko realizado con tubo PVC corrugado de M 20/gp5 y conductor rígido de 2,5 mm2 de Cu., y aislamiento VV 750 V, líbre de halógenos., incluyendo caja de registro, toma de corriente 16A-250V con tapa y embornamiento a tornillo, grado IP55 IK 07, y con marco Legrand serie Plexo 55 superficie monobloc gris bicolor, instalado.

| Código | Ud | Descripción | Rendimiento | Precio | Importe |
|---|---|---|---|---|---|
| 000000001874 | h. | Oficial 1ª electricista | 0.45 | 10.66 | 4.80 |
| O01OB220 | h. | Ayudante electricista | 0.45 | 9.97 | 4.49 |
| P15GB010 | m. | Tubo PVC corrugado M 20/gp5 | 6 | 0.1 | 0.60 |
| P15GA020 | m. | Cond. rígi. 750 V 2,5 mm2 Cu | 18 | 0.35 | 6.30 |
| P15GK050 | ud | Caja mecan. empotrar enlazable | 1 | 0.2 | 0.20 |
| P15MLD090 | ud | Base enchu.schuko Legrand Plexo 55 (material) | 1 | 5.46 | 5.46 |
| P01DW090 | ud | Pequeño material | 1 | 0.7 | 0.70 |
| %0200 | % | Medios auxiliares | 2 % | 22.55 | 0.45 |
|  |  | Total |  |  | 23 |

Claves: marco, corrugado, Legrand, color, aislamiento, caja, registro, gris, graduación, monobloc, PVC, tornillo, schuko, conductor, tubo, rígido, tapa, base, estanco, toma, tierra, lateral, superficie, enchufe

**17E13** ud P.LUZ SENCILLO BJC IRIS (20/07/2005)
8 ud × 17.54 (18.07 con costes indirectos) = 144.56
Punto de luz sencillo realizado con tubo PVC corrugado de M 20/gp5 y conductor rígido de 1,5 mm2 de Cu., y aislamiento VV 750 V, líbre de halógenos., incluyendo caja de registro, caja de mecanismo universal con tornillos, interruptor unipolar BJC Iris, instalado.

| Código | Ud | Descripción | Rendimiento | Precio | Importe |
|---|---|---|---|---|---|
| 000000001874 | h. | Oficial 1ª electricista | 0.4 | 10.66 | 4.26 |
| O01OB220 | h. | Ayudante electricista | 0.4 | 9.97 | 3.99 |
| P15GB010 | m. | Tubo PVC corrugado M 20/gp5 | 8 | 0.1 | 0.80 |
| P15GA010 | m. | Cond. rígi. 750 V 1,5 mm2 Cu | 16 | 0.14 | 2.24 |
| P15GK050 | ud | Caja mecan. empotrar enlazable | 1 | 0.2 | 0.20 |
| P15MHC010 | ud | Interruptor BJC Iris (material) | 1 | 5.01 | 5.01 |
| P01DW090 | ud | Pequeño material | 1 | 0.7 | 0.70 |
| %0200 | % | Medios auxiliares | 2 % | 17.20 | 0.34 |
|  |  | Total |  |  | 17.54 |

Claves: caja, punto, corrugado, interruptor, PVC, luz, sencillo, conductor, aislamiento, tubo, registro, mecanismo, tornillo, rígido

**17E14** ud P.LUZ PULSADOR BJC IRIS (20/07/2005)
4 ud × 18.05 (18.59 con costes indirectos) = 74.36
Punto luz de alumbrado de escalera realizado con tubo PVC corrugado de M 20/gp5 y conductor rígido de 1,5 mm2 de Cu., y aislamiento VV 750 V, líbre de halógenos, incluyendo caja de registro, cajas de mecanismo universal con tornillos, pulsador BJC Iris, instalado.

| Código | Ud | Descripción | Rendimiento | Precio | Importe |
|---|---|---|---|---|---|
| 000000001874 | h. | Oficial 1ª electricista | 0.45 | 10.66 | 4.80 |
| O01OB220 | h. | Ayudante electricista | 0.45 | 9.97 | 4.49 |
| P15GB010 | m. | Tubo PVC corrugado M 20/gp5 | 6 | 0.1 | 0.60 |
| P15GA010 | m. | Cond. rígi. 750 V 1,5 mm2 Cu | 12 | 0.14 | 1.68 |
| P15GK050 | ud | Caja mecan. empotrar enlazable | 1 | 0.2 | 0.20 |
| P15MHC060 | ud | Pulsador BJC Iris (material) | 1 | 5.23 | 5.23 |
| P01DW090 | ud | Pequeño material | 1 | 0.7 | 0.70 |
| %0200 | % | Medios auxiliares | 2 % | 17.70 | 0.35 |
|  |  | Total |  |  | 18.05 |

Claves: escalera, rígido, luz, corrugado, PVC, alumbrado, aislamiento, tubo, caja, conductor, registro, punto, pulsador, tornillo, mecanismo

**17E15** ud P.LUZ DETECTOR PRESENCIA BJC IRIS (20/07/2005)
25 ud × 38.35 (39.5 con costes indirectos) = 987.50
Punto cruzamiento realizado con tubo PVC corrugado de M 20/gp5 y conductor rígido de 1,5 mm2 de Cu., y aislamiento VV 750 V, líbre de halógenos., incluyendo caja de registro, cajas de mecanismo universal con tornillos, conmutadores y cruzamiento BJC Iris, instalado.

| Código | Ud | Descripción | Rendimiento | Precio | Importe |
|---|---|---|---|---|---|
| 000000001874 | h. | Oficial 1ª electricista | 0.6 | 10.66 | 6.40 |
| O01OB220 | h. | Ayudante electricista | 0.6 | 9.97 | 5.98 |
| P15GB010 | m. | Tubo PVC corrugado M 20/gp5 | 18 | 0.1 | 1.80 |
| P15GA010 | m. | Cond. rígi. 750 V 1,5 mm2 Cu | 72 | 0.14 | 10.08 |
| P15GK050 | ud | Caja mecan. empotrar enlazable | 3 | 0.2 | 0.60 |
| P15MHC050 | ud | Detector presencia (material; 22/09/2009) | 1 | 12.04 | 12.04 |
| P01DW090 | ud | Pequeño material | 1 | 0.7 | 0.70 |
| %0200 | % | Medios auxiliares | 2 % | 37.60 | 0.75 |
|  |  | Total |  |  | 38.35 |

Claves: corrugado, aislamiento, caja, luz, conmutador, tornillo, registro, mecanismo, PVC, tubo, cruzar, punto, rígido, conductor

**17E16** ud B.ENCH.SCHUKO BJC IRIS (20/07/2005)
24 ud × 22.23 (22.9 con costes indirectos) = 549.60
Base de enchufe con toma de tierra lateral realizada con tubo PVC corrugado de M 20/gp5 y conductor rígido de 2,5 mm2 de Cu., y aislamiento VV 750 V, líbre de halógenos., en sistema monofásico con toma de tierra (fase, neutro y tierra), incluyendo caja de registro, caja de mecanismo universal con tornillos, base de enchufe sistema schuko 10-16 A. (II+t.) BJC Iris, instalada.

| Código | Ud | Descripción | Rendimiento | Precio | Importe |
|---|---|---|---|---|---|
| 000000001874 | h. | Oficial 1ª electricista | 0.45 | 10.66 | 4.80 |
| O01OB220 | h. | Ayudante electricista | 0.45 | 9.97 | 4.49 |
| P15GB010 | m. | Tubo PVC corrugado M 20/gp5 | 6 | 0.1 | 0.60 |
| P15GA020 | m. | Cond. rígi. 750 V 2,5 mm2 Cu | 18 | 0.35 | 6.30 |
| P15GK050 | ud | Caja mecan. empotrar enlazable | 1 | 0.2 | 0.20 |
| P15MHC080 | ud | Base enchufe schuko BJC Iris (material) | 1 | 4.7 | 4.70 |
| P01DW090 | ud | Pequeño material | 1 | 0.7 | 0.70 |
| %0200 | % | Medios auxiliares | 2 % | 21.79 | 0.44 |
|  |  | Total |  |  | 22.23 |

Claves: tierra, mecanismo, rígido, aislamiento, monofásico, caja, PVC, lateral, conductor, corrugado, tubo, registro, schuko, base, enchufe, toma, tornillo

**17E17** ud BASE TOMA DE DATOS (20/07/2005)
2 ud × 21.03 (21.66 con costes indirectos) = 43.32
Base de datos, incluyendo caja de registro, caja de mecanismo universal con tornillos, base de enchufe sistema schuko 10-16 A. (II+t.) BJC Iris, instalada.

| Código | Ud | Descripción | Rendimiento | Precio | Importe |
|---|---|---|---|---|---|
| 000000001874 | h. | Oficial 1ª electricista | 0.45 | 10.66 | 4.80 |
| O01OB220 | h. | Ayudante electricista | 0.45 | 9.97 | 4.49 |
| P15GB010 | m. | Tubo PVC corrugado M 20/gp5 | 6 | 0.1 | 0.60 |
| P15GA020 | m. | Cond. rígi. 750 V 2,5 mm2 Cu | 18 | 0.35 | 6.30 |
| P15GK050 | ud | Caja mecan. empotrar enlazable | 1 | 0.2 | 0.20 |
| P150000154 | ud | bade toma datos (material; 12/02/2010) | 1 | 3.53 | 3.53 |
| P01DW090 | ud | Pequeño material | 1 | 0.7 | 0.70 |
| %0200 | % | Medios auxiliares | 2 % | 20.62 | 0.41 |
|  |  | Total |  |  | 21.03 |

**17E18** ud P.LUZ EMERGENCIA (20/07/2005)
22 ud × 11.18 (11.52 con costes indirectos) = 253.44
Punto de luz sencillo realizado con tubo PVC corrugado de M 20/gp5 y conductor rígido de 1,5 mm2 de Cu., y aislamiento VV 750 V, líbre de halógenos., incluyendo caja de registro, caja de mecanismo universal con tornillos, interruptor unipolar BJC Coral, instalado.

| Código | Ud | Descripción | Rendimiento | Precio | Importe |
|---|---|---|---|---|---|
| 000000001874 | h. | Oficial 1ª electricista | 0.35 | 10.66 | 3.73 |
| O01OB220 | h. | Ayudante electricista | 0.35 | 9.97 | 3.49 |
| P15GB010 | m. | Tubo PVC corrugado M 20/gp5 | 8 | 0.1 | 0.80 |
| P15GA010 | m. | Cond. rígi. 750 V 1,5 mm2 Cu | 16 | 0.14 | 2.24 |
| P01DW090 | ud | Pequeño material | 1 | 0.7 | 0.70 |
| %0200 | % | Medios auxiliares | 2 % | 10.96 | 0.22 |
|  |  | Total |  |  | 11.18 |

Claves: rígido, caja, registro, mecanismo, tornillo, interruptor, corrugado, conductor, PVC, punto, luz, tubo, sencillo, aislamiento

**17E19** m LINEA VOZ Y DATOS (20/07/2005)
170 m × 1.93 (1.99 con costes indirectos) = 338.30
Línea voz y datos en canalización entubada formada por conductor UTP CAT 6. Instalación incluyendo conexionado.

| Código | Ud | Descripción | Rendimiento | Precio | Importe |
|---|---|---|---|---|---|
| 000000001874 | h. | Oficial 1ª electricista | 0.01 | 10.66 | 0.11 |
| O01OB210 | h. | Oficial 2ª electricista | 0.01 | 9.16 | 0.09 |
| 000001654 | ud. | Cable utp voz y datos (material; 17/02/2010) | 1 | 0.46 | 0.46 |
| P15GD030 | m. | Tubo PVC ríg. der.ind. M 50/gp5 | 1 | 0.53 | 0.53 |
| P01DW090 | ud | Pequeño material | 1 | 0.7 | 0.70 |
| %0200 | % | Medios auxiliares | 2 % | 1.89 | 0.04 |
|  |  | Total |  |  | 1.93 |

| Medición | Uds. | Largo | Parcial |
|---|---|---|---|
| VOZ | 1 | 85 | 85.00 |
| DATOS | 1 | 85 | 85.00 |
| Total |  |  | 170 |

**17E20** ud LUMINAR.INDUS.DESCAR.HALOGENUR. 400W (20/07/2005)
11 ud × 152.64 (157.22 con costes indirectos) = 1729.42
Luminaria industrial de 515 mm/515 mm. de diámetro, constituida por una carcasa de aluminio fundido y resina fenólica, reflector de distribución extensiva o semi-intensiva de chapa de aluminio anodizado, con cierre de vidrio templado y junta de silicona, grado de protección con el cierre IP54 clase I y sin cierre IP20 clase I, con lámpara de vapor de mercurio con halogenuros metálicos ovoide de posición de funcionamiento vertical con casquillo arriba de 400 W. y equipo de arranque electrónico. Instalado, incluyendo replanteo, accesorios de anclaje y conexionado.

| Código | Ud | Descripción | Rendimiento | Precio | Importe |
|---|---|---|---|---|---|
| 000000001874 | h. | Oficial 1ª electricista | 1 | 10.66 | 10.66 |
| P16BC070 | ud | Lumi.indus.descar.halogenur. 400 W. (material) | 1 | 116.98 | 116.98 |
| P16CD130 | ud | Lámp.halgnur.ovoide fto.vert. 400W. (material) | 1 | 19.91 | 19.91 |
| P01DW090 | ud | Pequeño material | 3 | 0.7 | 2.10 |
| %0200 | % | Medios auxiliares | 2 % | 149.65 | 2.99 |
|  |  | Total |  |  | 152.64 |

Claves: accesorio, luminaria, replanteo, protección, lámpara, mercurio, metal, vertical, equipo, clase, graduación, conexión, vapor, anclaje, arranque, cierre, junta, diámetro, carcasa, aluminio, fundido, resina, templado, reflejo, chapa, vidrio, ánodo, halogenuro, distribución, industrial, silicona

**17E21** ud LUMINAR.INDUS.DESCAR.HALOGENUR. 400W. DOBLE ENCENDIDO (20/07/2005)
9 ud × 152.64 (157.22 con costes indirectos) = 1414.98
Luminaria industrial de deoble encendido de 515 mm/515 mm. de diámetro, constituida por una carcasa de aluminio fundido y resina fenólica, reflector de distribución extensiva o semi-intensiva de chapa de aluminio anodizado, con cierre de vidrio templado y junta de silicona, grado de protección con el cierre IP54 clase I y sin cierre IP20 clase I, con lámpara de vapor de mercurio con halogenuros metálicos ovoide de posición de funcionamiento vertical con casquillo arriba de 400 W. y equipo de arranque electrónico. Instalado, incluyendo replanteo, accesorios de anclaje y conexionado.

| Código | Ud | Descripción | Rendimiento | Precio | Importe |
|---|---|---|---|---|---|
| 000000001874 | h. | Oficial 1ª electricista | 1 | 10.66 | 10.66 |
| P16BC070 | ud | Lumi.indus.descar.halogenur. 400 W. | 1 | 116.98 | 116.98 |
| P16CD130 | ud | Lámp.halgnur.ovoide fto.vert. 400W. | 1 | 19.91 | 19.91 |
| P01DW090 | ud | Pequeño material | 3 | 0.7 | 2.10 |
| %0200 | % | Medios auxiliares | 2 % | 149.65 | 2.99 |
|  |  | Total |  |  | 152.64 |

Claves: accesorio, luminaria, replanteo, protección, lámpara, mercurio, metal, vertical, equipo, clase, graduación, conexión, vapor, anclaje, arranque, cierre, junta, diámetro, carcasa, aluminio, fundido, resina, templado, reflejo, chapa, vidrio, ánodo, halogenuro, distribución, industrial, silicona

**17E22** ud DOWNLIGHT ALUMINIO 2x26W.AF D=200mm (20/07/2005)
24 ud × 95 (97.85 con costes indirectos) = 2348.40
Luminaria para empotrar con 2 lámparas fluorescentes compactas de 26 W./840, D=200 mm. Estructura de acero, tapa y aro de aluminio fundido, reflector de aluminio color plata, cristal de protección, equipos electrónico, portalámparas y lámparas fluorescentes compactas de nueva generación. Grado de protección IP20 clase I. Instalado incluyendo replanteo y conexionado.

| Código | Ud | Descripción | Rendimiento | Precio |
|---|---|---|---|---|
| 000000001874 | h. | Oficial 1ª electricista | 0.3 | 10.66 |
| P16BI200 | ud | Downlight aluminio 2x26W. AF D=200mm. (material) | 1 | 61.21 |
| P16CC040 | ud | Lámp.flu.compa.G24 d3-26 W. (material) | 2 | 2.22 |
| P01DW090 | ud | Pequeño material | 1 | 0.7 |
| %0200 | % | Medios auxiliares | 2 % |  |

Claves: equipo, aluminio, clase, cristal, protección, cebador, graduación, plata, conexión, generación, replanteo, eléctrico, luminaria, condensador, empotrable, lámpara, fluorescencia, compacto, color, tapa, aro, fundido, estructura, acero, reflejo

**17E23** ud REGLETA ESTANCA 2x58W. AF (20/07/2005)
15 ud × 48.44 (49.89 con costes indirectos) = 748.35
Regleta estanca en fibra de vidrio reforzado con poliéster de 2x58 W., con protección IP 65/clase II. Equipo electrónico, portalámparas, lámpara fluroescente de nueva generación y bornes de conexión. Posibilidad de montaje individual o en línea. Instalado, incluyendo replanteo, accesorios de anclaje y conexionado.

| Código | Ud | Descripción | Rendimiento | Precio | Importe |
|---|---|---|---|---|---|
| 000000001874 | h. | Oficial 1ª electricista | 0.3 | 10.66 | 3.20 |
| O01OB220 | h. | Ayudante electricista | 0.3 | 9.97 | 2.99 |
| P16BB060 | ud | Regleta estanca 2x58 W. AF (material) | 1 | 36.88 | 36.88 |
| P16CC100 | ud | Tubo fluorescente 58 W./830-840-827 (material) | 2 | 1.86 | 3.72 |
| P01DW090 | ud | Pequeño material | 1 | 0.7 | 0.70 |
| %0200 | % | Medios auxiliares | 2 % | 47.49 | 0.95 |
|  |  | Total |  |  | 48.44 |

Claves: eléctrico, montaje, regla, anclaje, accesorio, replanteo, generación, equipo, lámpara, individual, vidrio, estanco, línea, fibra, condensador, refuerzo, poliéster, protección, conexión, cebador

**17E24** ud ARO EMPOTR.LED 6W/12V (20/07/2005)
4 ud × 32 (32.96 con costes indirectos) = 131.84
Aro para empotrar con lámpara led con transformador, con protección IP20 clase III. En cuerpo de aleación de aluminio (Zamac) en color blanco, dorado, cromado, negro o gris. Instalado incluyendo replanteo y conexionado.

| Código | Ud | Descripción | Rendimiento | Precio |
|---|---|---|---|---|
| 000000001874 | h. | Oficial 1ª electricista | 0.3 | 10.66 |
| P16BI010 | ud | Aro lámp.led 6W./12V.i/transf. (material) | 1 | 7.26 |
| P16CA030 | ud | Lámp. 26W (material) | 1 | 1.98 |
| P01DW090 | ud | Pequeño material | 1 | 0.7 |
| %0200 | % | Medios auxiliares | 2 % |  |

Claves: gris, cromado, conexión, dorado, blanco, replanteo, aluminio, lámpara, color, halógeno, negro, transformador, protección, dicroica, empotrable, aro, aleación, clase

**17E25** ud BLQ.AUT.EMERG.DAISALUX ZENIT PL ZG4-N48 (20/07/2005)
2 ud × 236.02 (243.1 con costes indirectos) = 486.20
Proyector autónomo de emergencia IP42 IK 04. De tamaño grande con 4 focos, de 2.300 Lúm. con 4 lámparas de emergencia PL de 11 W. Acabado en color blanco, gris oscuro metalizado, gris plata, gris industrial. Autonomia 1 hora. Equipado con batería Ni-Cd estanca de alta temperatura. Opción de telemando. Construido según normas UNE 20-392-93 y UNE-EN 60598-2-22. Instalado incluyendo replanteo, accesorios de anclaje y conexionado.

| Código | Ud | Descripción | Rendimiento | Precio | Importe |
|---|---|---|---|---|---|
| 000000001874 | h. | Oficial 1ª electricista | 0.6 | 10.66 | 6.40 |
| P16EDE030 | ud | Bl.Aut.Emerg.Daisalux Zenit PL ZG4-N48 (material) | 1 | 224.29 | 224.29 |
| P01DW090 | ud | Pequeño material | 1 | 0.7 | 0.70 |
| %0200 | % | Medios auxiliares | 2 % | 231.39 | 4.63 |
|  |  | Total |  |  | 236.02 |

Claves: construcción, proyección, foco, replanteo, hora, plata, accesorio, temperatura, norma, mando, oscuro, industrial, estanco, equipo, conexión, alto, autónomo, color, opcional, metal, emergencia, gris, lámpara, blanco, anclaje, automático

**17E26** ud BLQ.AUT.EMERG.DAISALUX NOVA N3 (20/07/2005)
22 ud × 66 (67.98 con costes indirectos) = 1495.56
Bloque autónomo de emergencia IP44 IK 04, de superficie, empotrado o estanco (caja estanca: IP66 IK08), de 150 Lúm. con lámpara de emergencia FL. 6W, con caja de empotrar blanca o negra, con difusor transparente o biplano opal. Piloto testigo de carga LED blanco. Autonomía 1 hora. Equipado con batería Ni-Cd estanca de alta temperatura. Base y difusor construidos en policarbonato resistente a la prueba del hilo incandescente 850º. Opción de telemando. Construido según normas UNE 20-392-93 y UNE-EN 60598-2-22. Instalado incluyendo replanteo, accesorios de anclaje y conexionado.

| Código | Ud | Descripción | Rendimiento | Precio |
|---|---|---|---|---|
| 000000001874 | h. | Oficial 1ª electricista | 0.6 | 10.66 |
| P16EDA010 | ud | Bl.Aut.Emerg.Daisalux Nova N8 (material) | 1 | 19.42 |
| P01DW090 | ud | Pequeño material | 1 | 0.7 |
| %0200 | % | Medios auxiliares | 2 % |  |

Claves: bloque, base, construcción, temperatura, resistencia, cable, mando, hora, opcional, norma, policarbonato, replanteo, accesorio, conexión, equipo, automático, anclaje, emergencia, piloto, alto, estanco, carga, autónomo, superficie, empotrable, blanco, negro, incandescencia, prueba, caja, difusor, transparente, testigo, lámpara

**17E27** ud BLQ.AUT.EMERG.DAISALUX NOVA N8 (20/07/2005)
9 ud × 82 (84.46 con costes indirectos) = 760.14
Bloque autónomo de emergencia IP44 IK 04, de superficie, empotrado o estanco (caja estanca: IP66 IK08), de 300 Lúm. con lámpara de emergencia FL. 6W, con caja de empotrar blanca o negra, con difusor transparente o biplano opal. Piloto testigo de carga LED blanco. Autonomía 1 hora. Equipado con batería Ni-Cd estanca de alta temperatura. Base y difusor construidos en policarbonato resistente a la prueba del hilo incandescente 850º. Opción de telemando. Construido según normas UNE 20-392-93 y UNE-EN 60598-2-22. Instalado incluyendo replanteo, accesorios de anclaje y conexionado.

| Código | Ud | Descripción | Rendimiento | Precio |
|---|---|---|---|---|
| 000000001874 | h. | Oficial 1ª electricista | 0.6 | 10.66 |
| P16EDA010 | ud | Bl.Aut.Emerg.Daisalux Nova N8 | 1 | 19.42 |
| P01DW090 | ud | Pequeño material | 1 | 0.7 |
| %0200 | % | Medios auxiliares | 2 % |  |

Claves: bloque, base, construcción, temperatura, resistencia, cable, mando, hora, opcional, norma, policarbonato, replanteo, accesorio, conexión, equipo, automático, anclaje, emergencia, piloto, alto, estanco, carga, autónomo, superficie, empotrable, blanco, negro, incandescencia, prueba, caja, difusor, transparente, testigo, lámpara

**17E28** ud DOWNLIGHT ALUMINIO 2x26W.AF D=200mm. IP65 (20/07/2005)
9 ud × 61.49 (63.33 con costes indirectos) = 569.97
Luminaria para empotrar con 2 lámparas fluorescentes compactas de 26 W./840, D=200 mm. Estructura de acero, tapa y aro de aluminio fundido, reflector de aluminio color plata, cristal de protección, equipos electrónico, portalámparas y lámparas fluorescentes compactas de nueva generación. Grado de protección IP65 clase I. Instalado incluyendo replanteo y conexionado.

| Código | Ud | Descripción | Rendimiento | Precio | Importe |
|---|---|---|---|---|---|
| 000000001874 | h. | Oficial 1ª electricista | 1 | 10.66 | 10.66 |
| P16AD010 | ud | Downlight 2x26W (material; 12/02/2010) | 1 | 46.94 | 46.94 |
| P16CA030 | ud | Lámp. 26W | 1 | 1.98 | 1.98 |
| P01DW090 | ud | Pequeño material | 1 | 0.7 | 0.70 |
| %0200 | % | Medios auxiliares | 2 % | 60.28 | 1.21 |
|  |  | Total |  |  | 61.49 |

Claves: halógeno, lámpara, equipo, replanteo, vidrio, accesorio, anclaje, conexión, poliuretano, gris, oscuro, carga, color, cierre, templado, resistencia, marco, cuadrado, redondo, empotrable, dicroica, recubrimiento, suelo, eléctrico, aluminio, fundición, proyección

**17E29** ud LUMINARIA LEDS-C4 NEMESIS PARED EXTERIOR 60W (20/07/2005)
6 ud × 60.06 (61.86 con costes indirectos) = 371.16
Luminaria de superficie de 60 W. Estructura de acero, cristal de protección, equipos electrónico, portalámparas y lámparas fluorescentes compactas de nueva generación. Grado de protección IP65 clase I. Instalado incluyendo replanteo y conexionado.

| Código | Ud | Descripción | Rendimiento | Precio | Importe |
|---|---|---|---|---|---|
| 000000001874 | h. | Oficial 1ª electricista | 1 | 10.66 | 10.66 |
| 00000000145 | ud | Aplique exterior LEDS C4 (material; 12/02/2010) | 1 | 47.52 | 47.52 |
| P01DW090 | ud | Pequeño material | 1 | 0.7 | 0.70 |
| %0200 | % | Medios auxiliares | 2 % | 58.88 | 1.18 |
|  |  | Total |  |  | 60.06 |

**17E30** ud COLUMNA ACÚSTICA INTERIOR 30 W (20/07/2005)
6 ud × 167.71 (172.74 con costes indirectos) = 1036.44
Columna acústica para voz/música de plástico ABS color gris para instalación en interiores, con 6 altavoces de 3,5" con transformador a línea 100V y potencia de 30 Wr.m.s., con línea de alimentación de 1,5mm2, bajo tubo corrugado de PVC D=20 mm., instalado.

| Código | Ud | Descripción | Rendimiento | Precio | Importe |
|---|---|---|---|---|---|
| O01OB222 | h. | Oficial 1ª Instalador telecomunicación (mano de obra) | 1 | 10.66 | 10.66 |
| O01OB224 | h. | Ayudante Instalador telecomunicación (mano de obra) | 1 | 9.59 | 9.59 |
| P22DN020 | ud | Col. acúst.interior 30 WRMS (material) | 1 | 128.86 | 128.86 |
| P15GB010 | m. | Tubo PVC corrugado M 20/gp5 | 10 | 0.1 | 1.00 |
| %0200 | % | Medios auxiliares | 2 % | 150.11 | 3.00 |
| P22DQ010 | m. | 2 hilos 1,5 mm2. (material) | 10 | 1.11 | 11.10 |
| P01DW090 | ud | Pequeño material | 5 | 0.7 | 3.50 |
|  |  | Total |  |  | 167.71 |

Claves: altavoz, interior, PVC, corrugado, alimentar, plástico, acústico, columna, línea, gris, color, transformador, tubo

**17E31** ud SIST. MENSAJE Y MÚSICA (RADIO/CD.)300W (20/07/2005)
1 ud × 490.23 (504.94 con costes indirectos) = 504.94
Sistema de sobremesa para mensaje y música continua de 300 W. RMS de potencia, con 4 entradas de micrófono y una entrada auxiliar para fuentes musicales, Prioridad de mensaje en entrada nº 1 y preaviso, formado por lector de cd con mecánica digital, con amplificador integrado y sintonizador de radio FM/AM digital, micrófono con cápsula unidireccional cardiode con controles de volumen y preaviso con 4 notas, instalado y probado.

| Código | Ud | Descripción | Rendimiento | Precio | Importe |
|---|---|---|---|---|---|
| O01OB222 | h. | Oficial 1ª Instalador telecomunicación | 1 | 10.66 | 10.66 |
| O01OB224 | h. | Ayudante Instalador telecomunicación | 1 | 9.59 | 9.59 |
| P22DA010 | ud | Ampl.con radio y cd 300W RMS (material; 16/02/2010) | 1 | 313.32 | 313.32 |
| P22DM030 | ud | Pupitre micro. gong (material; 16/02/2010) | 1 | 61.05 | 61.05 |
| P01DW090 | ud | Pequeño material | 30 | 0.7 | 21.00 |
| P22DD060 | m. | Tubo PVC corrugado M 20-C/5 (material; 25/04/2006) | 100 | 0.19 | 19.00 |
| P22DD050 | m. | Paralelo de 2x0,75 mm2. (material; 25/04/2006) | 100 | 0.46 | 46.00 |
| %0200 | % | Medios auxiliares | 2 % | 480.62 | 9.61 |
|  |  | Total |  |  | 490.23 |

Claves: música, mecánico, radio, control, cápsula, sintonizador, unidireccional, entrada, micrófono, auxiliar, mesa, compacto, fuente, continuo, digital, amplificador

**17E32** ud. CENTRAL ANTIRROBO 8-16 ZONAS RADIO GSM (20/07/2005)
1 ud. × 531.44 (547.38 con costes indirectos) = 547.38
Central microprocesada de detección de robo e incendio bidireccional con recepción vía radio. Consta de 8 zonas (ampliables a 16) programables, opción para 8 salidas de relé programables, supervisión corte línea telefónica y cable de sirena, teclado de control alfanumérico en castellano, 2 salidas PGM, batería y sistema de comunicación telefónico por cable o GSM. Medida la unidad instalada.

| Código | Ud | Descripción | Rendimiento | Precio | Importe |
|---|---|---|---|---|---|
| 000000001874 | h. | Oficial 1ª electricista | 0.2 | 10.66 | 2.13 |
| O01OB210 | h. | Oficial 2ª electricista | 0.2 | 9.16 | 1.83 |
| 001 | ud | CENTRAL ANTIRROBO 8-16 ZONAS RADIO GSM (mano de obra; 10/02/2010) | 1 | 516.36 | 516.36 |
| P01DW090 | ud | Pequeño material | 1 | 0.7 | 0.70 |
| %0200 | % | Medios auxiliares | 2 % | 521.02 | 10.42 |
|  |  | Total |  |  | 531.44 |

**17E33** ud. CONTACTO MAGN. VÍA RADIO (20/07/2005)
3 ud. × 106.48 (109.67 con costes indirectos) = 329.01
Transmisor universal con contacto magnético vía radio. Medida la unidad instalada.

| Código | Ud | Descripción | Rendimiento | Precio | Importe |
|---|---|---|---|---|---|
| 000000001874 | h. | Oficial 1ª electricista | 0.2 | 10.66 | 2.13 |
| O01OB210 | h. | Oficial 2ª electricista | 0.2 | 9.16 | 1.83 |
| 003 | ud | CONTACTO MAGN. VÍA RADIO (material; 10/02/2010) | 1 | 99.73 | 99.73 |
| P01DW090 | ud | Pequeño material | 1 | 0.7 | 0.70 |
| %0200 | % | Medios auxiliares | 2 % | 104.39 | 2.09 |
|  |  | Total |  |  | 106.48 |

**17E34** ud. DET. INFRARROJO. VÍA RADIO (20/07/2005)
3 ud. × 159.17 (163.95 con costes indirectos) = 491.85
Detector infrarrojo pasivo vía radio bidireccional de 18 m. de alcance, 105º de apertura. Medida la unidad instalada.

| Código | Ud | Descripción | Rendimiento | Precio | Importe |
|---|---|---|---|---|---|
| 000000001874 | h. | Oficial 1ª electricista | 0.2 | 10.66 | 2.13 |
| O01OB210 | h. | Oficial 2ª electricista | 0.2 | 9.16 | 1.83 |
| 004 | ud | CONTACTO MAGN. VÍA RADIO (material; 10/02/2010) | 1 | 151.39 | 151.39 |
| P01DW090 | ud | Pequeño material | 1 | 0.7 | 0.70 |
| %0200 | % | Medios auxiliares | 2 % | 156.05 | 3.12 |
|  |  | Total |  |  | 159.17 |

**17E35** m RED DE TIERRAS COMPLETA (20/07/2005)
320 m × 4.1 (4.22 con costes indirectos) = 1350.40
Instalación de puesta a tierra del edificio, realizada con cable de cobre desnudo de 35 mm2 de sección; puente de seccionamiento y comprobación de puesta a tierra, montado en caja de doble aislamiento montada en pared; conexiones mediante soldadura aluminotérmica en "T" para derivación de la red de tierras; picas de puesta a tierra de acero cobreado de 2 m de longitud y 20 mm de diámetro, con grapa de conexión cable-pica, accesorios completos y registro de conexión, incluido suministro, instalación y conexionado, así como los accesorios, fijaciones y terminales.

| Código | Ud | Descripción | Rendimiento | Precio |
|---|---|---|---|---|
| 000000001874 | h. | Oficial 1ª electricista | 0.2 | 10.66 |
| O01OB210 | h. | Oficial 2ª electricista | 0.2 | 9.16 |
| 013 | m | Cable desnudo cobre 35 mm (material; 10/02/2010) | 1 | 0 |
| P01DW090 | ud | Pequeño material | 1 | 0.7 |
| %0200 | % | Medios auxiliares | 2 % |  |

**17E36** ud. PARARRAYOS (20/07/2005)
1 ud. × 1100.5 (1133.52 con costes indirectos) = 1133.52
Suministro e instalación de sistema de protección contra el rayo formado pararrayos con dispositivo de cebado de la firma PSR.

| Código | Ud | Descripción | Rendimiento | Precio | Importe |
|---|---|---|---|---|---|
| 000000001874 | h. | Oficial 1ª electricista | 0.2 | 10.66 | 2.13 |
| O01OB210 | h. | Oficial 2ª electricista | 0.2 | 9.16 | 1.83 |
| 014 | ud | pararrayos (material; 16/02/2010) | 1 | 1074.26 | 1074.26 |
| P01DW090 | ud | Pequeño material | 1 | 0.7 | 0.70 |
| %0200 | % | Medios auxiliares | 2 % | 1078.92 | 21.58 |
|  |  | Total |  |  | 1100.5 |

**17E37** Ud CIRCUITO SEGURIDAD (20/07/2005)
100 Ud × 2.53 (2.61 con costes indirectos) = 261.00
Circuito de Seguridad compuesto por conductor de cobre de sección 3x1.5 mm2 de sección (fase neutro y tierra) con aislamiento tipo W-0,6/1Kv libres de halógenos tipo Afumex, cumpliendo UNE 21123 o UNE 211002, montado en el interior de un tubo de PVC rígido D= 16 mm en montaje interior o canaleta, de acero galvanizado en montaje exterior y corrugado forrado en montaje empotrado (incluido) anclado a los paramentos, con pp. de línea en empalmes, cajas de conexión y registro, clemas, bornes y fijaciones. totalmente instalado incluso mano de obra y material auxiliar.

| Código | Ud | Descripción | Rendimiento | Precio | Importe |
|---|---|---|---|---|---|
| MOOE.5a | H | Oficial 1ª electricidad (material; 18/10/2006) | 0.075 | 12.95 | 0.97 |
| MOOE.7a | H | Oficial 2ª electricidad (mano de obra; 20/07/2005) | 0.075 | 11.34 | 0.85 |
| %0200 | % | Medios auxiliares | 2 % | 1.82 | 0.04 |
| SIEC.3c | M | Tubo flex 2 capa PVC Ø 16 mm (material; 04/07/2006) | 1 | 0.13 | 0.13 |
| SIEC39aba | M | Conduc uni Cu ríg 0.6/1KV 1.5mm² (material; 04/07/2006) | 3 | 0.18 | 0.54 |
|  |  | Total |  |  | 2.53 |

Claves: aislamiento, diámetro, tubo, PVC, corrugado, sección, graduación, protección, rígido, aislante, conexión, caja, circuito, registro, flexible, monofásico, cobre, conductor, alumbrado, regla

| Medición | Uds. | Largo | Parcial |
|---|---|---|---|
| INTRUSION | 1 | 100 | 100.00 |
| Total |  |  | 100 |

## 18 CLIM INSTALACIÓN DE CLIMATIZACIÓN (12/11/1996)
Importe: 72681.23

**CLIM1** UD CALDERA VITOPLEX 200 SX2 200 KW (12/11/1996)
1 UD × 10860.27 (11186.08 con costes indirectos) = 11186.08
Caldera de baja temperatura a gas, Marca VIESSMANN o equivalente, modelo VITOPLEX 200 SX2, de tres pasos de humos según EN 14394, con cámara de combustión cilíndrica y con muy baja carga de la cámara de combustión, para combustión poco contaminante con bajo nivel de emisiones de óxido de nitrógeno, de acero para el funcionamiento económico con descenso progresivo de la temperatura de caldera, con superficies de calefacción por convección situadas encima de la cámara de combustión y gran volumen de agua. Cuerpo de la caldera térmicamente aislado en todos los lados mediante un aislamiento compuesto de dos materiales de 100 mm de espesor, funcionamiento con descenso progresivo de la temperatura de la caldera entre 110º y 35ºC, incluyendo carcasa de chapa placada con protección anticorrosión. Aislamiento térmico de alta densidad de lana mineral con refuerzo de fibra de vidrio de 120 mm. Protección contrafuego MO. Certificación CE de caldera a gas. Anillos de elevación. Con las siguientes características:
- Potencia útil: 200 kW.
- Rendimiento estacional 94%.
- Dimensiones L/A/H: 1580x650x1180.
- Incluyendo quemador modulante marca MONARCH-WEISHAUPT WG30N/1-CMLN 40kW-350kW.
- Incluyendo rampa y línea de gas.
- Sonda de O2.
- Toma de salida de humos (diámetro interior):200 mm
- Con sifón para evacuación y tratamiento de condensados.
- Argollas de elevación.
- Provista de cuadro de regulación digital del circuito de la caldera y secuencia de hasta 2 calderas en función de la temperatura exterior y de hasta 2 circuitos de calefacción con válvula mezcladora, control, termómetros, manómetro, visor de llama, tubuladuras, bancada, puerta de limpieza, termostatos de seguridad y manguitos de alojamiento de bulbos de control.
- Interface para conexión al ordenador de control 0-10V.
- Accesorios circuito hidráulico: válvulas de seguridad, purgador automático, detector de caudal, presostato de seguridad y válvulas de paso, tuberías según esquema hidraulico.
- Linea de gas con multibloque de gas provisto de un filtro, de un presostato de mínima y de una válvula de corte, válvula general, electroválvula de corte, pulmón de gas, filtro, válvula para caldera y centralita de gas con sonda de detección.
- Circuito eléctrico: Interruptor general, cableado interno, armario eléctrico con regulación según necesidades y equipos instalados, incluyendo protecciones eléctricas y elementos de maniobra.
- Sistema de evacuación de condensados instalado en sistema de evacuación de humos construido en acero inoxidable.
- Conexiones imp./ret. con tubería embridada PN6/DN65.
- Garantía de 10 años.
Totalmente instalada, válvulas, termómetros y manómetros en impulsión y retorno, bancada hormigón de 15 cm con mallazo y remate perimetral con angulares, montaje de manguitos antivibratorios,incluso conexionado a las tuberías de impulsión y retorno, pequeño material auxiliar, transporte y montaje.

| Código | Ud | Descripción | Rendimiento | Precio | Importe |
|---|---|---|---|---|---|
| UCGIMCALD1 | UD | CALDERA BAJA TEMPERATURA 200 KW (14/11/2003) | 1 | 8280.78 | 8280.78 |
| UCGQMDR2 | UD | QUEMADOR MODULANTE (14/11/2003) | 1 | 2193.31 | 2193.31 |
| P001 |  | PARTE PROP. PEQUEÑO MATERIAL | 216.26 | 0.36 | 77.85 |
| M001 | H | CUADRILLA C | 8.65 | 17.09 | 147.83 |
| %03 | % | MEDIOS AUXILIARES | 1.5 % | 10699.77 | 160.50 |
|  |  | Total |  |  | 10860.27 |

**CLIM2** ML CHIMENEA MODULAR 200 MM (12/11/1996)
18 ML × 97.56 (100.49 con costes indirectos) = 1808.82
Chimenea aislada modular de doble pared inox/inox, homologada por el Ministerio de Industria, de las siguientes características:
- MARCA: DINAK, o equivalente.
- Diámetro interior: 200 mm.
Totalmente instalada, fabricada con doble pared en acero inoxidable y provista de aislamiento, incluso parte proporcional de codos, bridas de conexión, manguitos de toma de muestras, piezas especiales, pieza final de terminación en cubierta, soportes, pequeño material auxiliar, transporte, montaje y conexionado.

| Código | Ud | Descripción | Rendimiento | Precio | Importe |
|---|---|---|---|---|---|
| UCCHIX250 | ML | CHIMENEA MODULAR 200 MM DIAMETRO (21/02/2002) | 1 | 93.98 | 93.98 |
| P001 |  | PARTE PROP. PEQUEÑO MATERIAL | 1.2 | 0.36 | 0.43 |
| M001 | H | CUADRILLA C | 0.1 | 17.09 | 1.71 |
| %03 | % | MEDIOS AUXILIARES | 1.5 % | 96.12 | 1.44 |
|  |  | Total |  |  | 97.56 |

**CLIM3** UD DEPOSITO EXPANSION 100 l (12/11/1996)
1 UD × 171.2 (176.34 con costes indirectos) = 176.34
Depósito de expansión cerrado de las siguientes características:
- VOLUMEN: 100 l.
- MARCA/MODELO: SEDICAL / NG-100/6 o equivalente.
Incluso válvula de seguridad, tarada a la presión de 6 bar, pequeño material auxiliar transporte montaje y conexionado totalmente instalado.

| Código | Ud | Descripción | Rendimiento | Precio | Importe |
|---|---|---|---|---|---|
| UCTVEX100L | UD | DEPOSITO EXPANSION 100 L (15/08/2002) | 1 | 85.04 | 85.04 |
| U0078 | UD | VALVULA SEGURIDAD (21/02/2002) | 1 | 63.75 | 63.75 |
| P001 |  | PARTE PROP. PEQUEÑO MATERIAL | 22 | 0.36 | 7.92 |
| M001 | H | CUADRILLA C | 0.7 | 17.09 | 11.96 |
| %03 | % | MEDIOS AUXILIARES | 1.5 % | 168.67 | 2.53 |
|  |  | Total |  |  | 171.2 |

**SOL6** UD SIST. LLENADO/VACIADO INSTAL. (12/11/1996)
1 UD × 385.36 (396.92 con costes indirectos) = 396.92
Sistemas de llenado y vaciado de la instalación, incluyendo tubería de diámetro DN 40 según tabla 3.4.2.2.del RITE, válvula de cierre, filtro de cesta, un contador, un presostato que actuará como alarma para la parada de los equipos, llave de llenado conexión a la red de fontanería, válvula de retención. Para el vaciado, se instalará en el punto accesible más bajo de la instalación un llave de vaciado DN 50 y con conexión a la red de saneamiento, conectado a tubería de retorno, la conexión entre la válvula de vaciado y el desagüe se hará de forma que el paso de agua sea visible, según esquemas e indicaciones de la D.F., incluso pequeño material auxiliar, transporte montaje y conexionado.

| Código | Ud | Descripción | Rendimiento | Precio | Importe |
|---|---|---|---|---|---|
| UCTULL05G | UD | SISTEMA LLENADO/VACIADO INSTAL (15/08/2002) | 1 | 353.62 | 353.620 |
| P001 |  | PARTE PROP. PEQUEÑO MATERIAL | 13 | 0.36 | 4.680 |
| M001 | H | CUADRILLA C | 1.25 | 17.09 | 21.363 |
| %03 | % | MEDIOS AUXILIARES | 1.5 % | 379.663 | 5.695 |
|  |  | Total |  |  | 385.36 |

**SOL7** UD SIST. DESAIRE INSTALACION (12/11/1996)
1 UD × 616.41 (634.9 con costes indirectos) = 634.90
Sistema de desaire de la instalación incluyendo canalización mediante una tubería independiente de 1/2" de acero negro DIN 2440 para cada punto alto de la instalación con válvula de esfera de 1/2" y vertido a canalón de la red de saneamiento, incluso pequeño material auxiliar, transporte montaje y conexionado.

| Código | Ud | Descripción | Rendimiento | Precio | Importe |
|---|---|---|---|---|---|
| UCTULL015a | UD | SISTEMA DE DESAIRE (15/08/2002) | 1 | 521.03 | 521.03 |
| P001 |  | PARTE PROP. PEQUEÑO MATERIAL | 26 | 0.36 | 9.36 |
| M001 | H | CUADRILLA C | 4.5 | 17.09 | 76.91 |
| %03 | % | MEDIOS AUXILIARES | 1.5 % | 607.30 | 9.11 |
|  |  | Total |  |  | 616.41 |

**SOL8** UD LIMPIEZA TUBERIAS (12/11/1996)
1 UD × 545.64 (562.01 con costes indirectos) = 562.01
Limpieza exhaustiva de tuberias para garantizar el correcto funcionamiento de las válvulas de dos y tres vías, mediante la puesta en marcha de las bombas de la instalación durante el tiempo necesario y la posterior eliminación de rebabas y demás residuos depositados en los filtros.

| Código | Ud | Descripción | Rendimiento | Precio | Importe |
|---|---|---|---|---|---|
| UCTULL020a | UD | LIMPIEZA TUBERIAS (15/08/2002) | 1 | 460.22 | 460.22 |
| P001 |  | PARTE PROP. PEQUEÑO MATERIAL | 25 | 0.36 | 9.00 |
| M001 | H | CUADRILLA C | 4 | 17.09 | 68.36 |
| %03 | % | MEDIOS AUXILIARES | 1.5 % | 537.58 | 8.06 |
|  |  | Total |  |  | 545.64 |

**CLIM7** UD BOMBA GEMELA 11,5 M³/H 10 MCA (12/11/1996)
1 UD × 1157.25 (1191.97 con costes indirectos) = 1191.97
Grupo moto-bomba gemela tipo "in line", con las siguientes características:
- Marca / Modelo: SEDICAL / SDP 32/105.1-0,65/K o equivalente..
- Circuito: PRIMARIO CALEFACCIÓN (a,b) (1+1 reserva)
- Caudal: 11,5 m³/h
- Presion: 10 m.c.a.
- Potencia: 0,65 kW
- Velocidad: 2900 r.p.m.
Totalmente instalado, incluyendo anclajes, incluso antivibratorios para apoyo en bancada, vávulas de corte, válvula de retención, filtro de cesta y válvula de asiento, montadas según esquema, del mismo diámetro que la tubería, manómetro con válvulas corte, juego de contrabridas, juego de contrabridas, conexiones hidráulicas y eléctricas, bancada de hormigón de 15 cm de espesor, pequeño material auxiliar, transporte, montaje, y conexionado con juntas antivibratorias.

| Código | Ud | Descripción | Rendimiento | Precio | Importe |
|---|---|---|---|---|---|
| UCPPNCB1 | UD | BOMBA GEMELA INLINE 11,5 M³/H 10 MCA (15/08/2002) | 1 | 989.21 | 989.21 |
| U0BANCBOM | UD | BANCADA (21/02/2002) | 1 | 89.54 | 89.54 |
| P001 |  | PARTE PROP. PEQUEÑO MATERIAL | 30.5 | 0.36 | 10.98 |
| M001 | H | CUADRILLA C | 2.95 | 17.09 | 50.42 |
| %03 | % | MEDIOS AUXILIARES | 1.5 % | 1140.15 | 17.10 |
|  |  | Total |  |  | 1157.25 |

**CLIM8** UD BOMBA GEMELA 8,1 M³/H 14 MCA (12/11/1996)
1 UD × 1270.84 (1308.97 con costes indirectos) = 1308.97
Grupo moto-bomba gemela tipo "in line", con las siguientes características:
- Marca / Modelo: SEDICAL / SDP 40/145.1-1,1/K o equivalente..
- Circuito: SEC. CLIMATIZADORES (a,b) (1+1 reserva)
- Caudal: 8,1 m³/h
- Presion: 14 m.c.a.
- Potencia: 1,1 kW
- Velocidad: 2900 r.p.m.
Totalmente instalado, incluyendo anclajes, incluso antivibratorios para apoyo en bancada, vávulas de corte, válvula de retención, filtro de cesta y válvula de asiento, montadas según esquema, del mismo diámetro que la tubería, manómetro con válvulas corte, juego de contrabridas, juego de contrabridas, conexiones hidráulicas y eléctricas, bancada de hormigón de 15 cm de espesor, pequeño material auxiliar, transporte, montaje, y conexionado con juntas antivibratorias.

| Código | Ud | Descripción | Rendimiento | Precio | Importe |
|---|---|---|---|---|---|
| UCPPNCB2 | UD | BOMBA GEMELA INLINE 8,1 M³/H 14 MCA (15/08/2002) | 1 | 1101.12 | 1101.12 |
| U0BANCBOM | UD | BANCADA | 1 | 89.54 | 89.54 |
| P001 |  | PARTE PROP. PEQUEÑO MATERIAL | 30.5 | 0.36 | 10.98 |
| M001 | H | CUADRILLA C | 2.95 | 17.09 | 50.42 |
| %03 | % | MEDIOS AUXILIARES | 1.5 % | 1252.06 | 18.78 |
|  |  | Total |  |  | 1270.84 |

**CLIM9** UD BOMBA GEMELA 3,5 M³/H 10 MCA (12/11/1996)
1 UD × 984.62 (1014.16 con costes indirectos) = 1014.16
Grupo moto-bomba gemela tipo "in line", con las siguientes características:
- Marca / Modelo: SEDICAL / SADP 40/12T o equivalente.
- Circuito: SEC. ACS (a,b) (1+1 reserva)
- Caudal: 3,5 m³/h
- Presion: 10 m.c.a.
- Potencia: 0,63 kW
- Velocidad: 2900 r.p.m.
Totalmente instalado, incluyendo anclajes, incluso antivibratorios para apoyo en bancada, vávulas de corte, válvula de retención, filtro de cesta y válvula de asiento, montadas según esquema, del mismo diámetro que la tubería, manómetro con válvulas corte, juego de contrabridas, juego de contrabridas, conexiones hidráulicas y eléctricas, bancada de hormigón de 15 cm de espesor, pequeño material auxiliar, transporte, montaje, y conexionado con juntas antivibratorias.

| Código | Ud | Descripción | Rendimiento | Precio | Importe |
|---|---|---|---|---|---|
| UCPPNCB3 | UD | BOMBA GEMELA INLINE 3,5 M³/H 10 MCA (15/08/2002) | 1 | 819.13 | 819.13 |
| U0BANCBOM | UD | BANCADA | 1 | 89.54 | 89.54 |
| P001 |  | PARTE PROP. PEQUEÑO MATERIAL | 30.5 | 0.36 | 10.98 |
| M001 | H | CUADRILLA C | 2.95 | 17.09 | 50.42 |
| %03 | % | MEDIOS AUXILIARES | 1.5 % | 970.07 | 14.55 |
|  |  | Total |  |  | 984.62 |

**CLIM10** UD CLIMATIZADOR CANCHA (12/11/1996)
1 UD × 8094.69 (8337.53 con costes indirectos) = 8337.53
Unidad de Tratamiento de Aire para Climatización de la CANCHA, para montaje en exterior, disposición horizontal, Marca TROX serie TKM 75 o equivalente, construida con bastidor en perfil de aluminio extruido y paneles del tipo sandwich de 40 mm de espesor, con chapa galvanizada interior y chapa prelacada exterior, acabado exterior en color, con aislamiento interior termoacústico de espuma de poliuretano inyectado, puertas de acceso para mantenimiento de cada uno de los módulos, con manecillas de apertura rápida, compuesto por los siguientes elementos:
- Silenciador.
- Plenum expansión.
- Filtro compacto clase F6.
- Sección de ventilación con ventilador de retorno, con una potencia sonora menor de 75 dB(A) con las siguientes caracteristicas:
CAUDAL: 12.033 m³/h
PRESIÓN EST.DISPONIBLE: 20 mm.c.a.
POTENCIA: 5,5 kW.
- Seccion de mezcla y free-cooling, con 3 compuertas.
- Filtro compacto clase F6 antes del recuperador en sentido entrada de aire.
- Recuperador rotativo entálpico.
- Filtro compacto clase F6.
- Sección de batería calor con un mínimo de 2 filas, construida con tubos de cobre con aletas de aluminio, con una potencia de 105.000 Kcal/h.
- Sección de ventilación con ventilador de impulsión, con una potencia sonora menor de 75 dB(A) con las siguientes caracteristicas:
CAUDAL: 13.370 m³/h
PRESIÓN EST.DISPONIBLE: 30 mm.c.a.
POTENCIA: 7,5 kW.
- Plenum expansión.
- Filtro compacto clase F7.
- Silenciador.
Valvulería:
- Un filtro de cesta en entrada batería calor.
- Cuatro válvulas de esfera/mariposa de 1/4 de vuelta y paso total PN10, para batería de calor.
- Una válvula de control de tres vías de zona Motorizada y de Equilibrado Dinámico, incluyendo actuador proporcional y cartucho de ajuste del caudal en entrada de batería calor.
- Una válvula de regulación de caudal marca TA, o similar, para batería calor.
- Termómetro y manómetro en entrada y salida batería de calor.
Totalmente terminado, incluso p.p de pequeño material auxiliar, transporte y montaje de todos los elementos, puesta en marcha, conexionado a saneamiento mediante tubo de fundición de 2", conexionado eléctrico, a control e hidráulico, elementos de emboquillado a conductos, ejecucion y montaje de soportes provistos de antivibratorios y bancada de hormigon de 15 cm con mallazo, remate perimetral con angulares y 5 cm de corcho antivibratorio.

| Código | Ud | Descripción | Rendimiento | Precio | Importe |
|---|---|---|---|---|---|
| UCGPPNCL1 | UD | CL-CANCHA (15/02/2010) | 1 | 7743.66 | 7743.66 |
| p001 |  | PARTE PROP. PEQUEÑO MATERIAL (15/05/2002) | 150 | 1.12 | 168.00 |
| M001 | H | CUADRILLA C | 3.71 | 17.09 | 63.40 |
| %03 | % | MEDIOS AUXILIARES | 1.5 % | 7975.06 | 119.63 |
|  |  | Total |  |  | 8094.69 |

**CLIM11** UD CLIMATIZADOR VESTUARIO (12/11/1996)
1 UD × 3278.84 (3377.21 con costes indirectos) = 3377.21
Unidad de Tratamiento de Aire para Climatización de los VESTUARIOS, para montaje en exterior, disposición horizontal, Marca TROX serie TKM 75 o equivalente, construida con bastidor en perfil de aluminio extruido y paneles del tipo sandwich de 40 mm de espesor, con chapa galvanizada interior y chapa prelacada exterior, acabado exterior en color, con aislamiento interior termoacústico de espuma de poliuretano inyectado, puertas de acceso para mantenimiento de cada uno de los módulos, con manecillas de apertura rápida, compuesto por los siguientes elementos:
- Silenciador.
- Plenum expansión.
- Filtro compacto clase F6.
- Sección de ventilación con ventilador de retorno, con una potencia sonora menor de 75 dB(A) con las siguientes caracteristicas:
CAUDAL: 1.540 m³/h
PRESIÓN EST.DISPONIBLE: 20 mm.c.a.
POTENCIA: 0,55 kW.
- Filtro compacto clase F6.
- Sección de batería calor con un mínimo de 2 filas, construida con tubos de cobre con aletas de aluminio, con una potencia de 16.000 Kcal/h.
- Sección de ventilación con ventilador de impulsión, con una potencia sonora menor de 75 dB(A) con las siguientes caracteristicas:
CAUDAL: 1.710 m³/h
PRESIÓN EST.DISPONIBLE: 25 mm.c.a.
POTENCIA: 0,75 kW.
- Plenum expansión.
- Filtro compacto clase F7.
- Silenciador.
Valvulería:
- Un filtro de cesta en entrada batería calor.
- Cuatro válvulas de esfera/mariposa de 1/4 de vuelta y paso total PN10, para batería de calor.
- Una válvula de control de tres vías de zona Motorizada y de Equilibrado Dinámico, incluyendo actuador proporcional y cartucho de ajuste del caudal en entrada de batería calor.
- Una válvula de regulación de caudal marca TA, o similar, para batería calor.
- Termómetro y manómetro en entrada y salida batería de calor.
Totalmente terminado, incluso p.p de pequeño material auxiliar, transporte y montaje de todos los elementos, puesta en marcha, conexionado a saneamiento mediante tubo de fundición de 2", conexionado eléctrico, a control e hidráulico, elementos de emboquillado a conductos, ejecucion y montaje de soportes provistos de antivibratorios y bancada de hormigon de 15 cm con mallazo, remate perimetral con angulares y 5 cm de corcho antivibratorio.

| Código | Ud | Descripción | Rendimiento | Precio | Importe |
|---|---|---|---|---|---|
| UCGPPNCL2 | UD | CL-VESTUARIO (15/02/2010) | 1 | 2998.98 | 2998.98 |
| p001 |  | PARTE PROP. PEQUEÑO MATERIAL | 150 | 1.12 | 168.00 |
| M001 | H | CUADRILLA C | 3.71 | 17.09 | 63.40 |
| %03 | % | MEDIOS AUXILIARES | 1.5 % | 3230.38 | 48.46 |
|  |  | Total |  |  | 3278.84 |

**CLIM12** UD DESAGUE BANDEJAS PVC 32 MM (12/11/1996)
2 UD × 34.55 (35.59 con costes indirectos) = 71.18
Desagüe de bandejas de condensación de Climatizadores, realizada en tubería de PVC de 32 mm de diámetro para las bajantes y conexiones a climatizadores, totalmente instalada, incluso piezas especiales y sifón en la conexión a bajante(s), con sistema de goteo desde red de fontanería.

| Código | Ud | Descripción | Rendimiento | Precio | Importe |
|---|---|---|---|---|---|
| UCTULL001A | UD | DESAGUE BANDEJA CLIMATIZADOR (15/08/2002) | 1 | 30.94 | 30.94 |
| P001 |  | PARTE PROP. PEQUEÑO MATERIAL | 1.51 | 0.36 | 0.54 |
| M001 | H | CUADRILLA C | 0.15 | 17.09 | 2.56 |
| %03 | % | MEDIOS AUXILIARES | 1.5 % | 34.04 | 0.51 |
|  |  | Total |  |  | 34.55 |

**CLIM13** UD EXTRACTOR ASEOS 900 M3/H (12/11/1996)
1 UD × 325.41 (335.17 con costes indirectos) = 335.17
Módulo de ventilación temporizado para extracción de ASEOS, formado por ventilador centrífugo de cubierta y envolvente, Marca NOVOVENT o equivalente, modelo CRE 2-250 (0,15 kW) con caja insonorizada capaz de mover un caudal de 900 m3/h con una presión estática disponible de 20 mmca. aislamiento interior térmico y debidamente insonorizado según normativa vigente, con tapa de registro, incluye prensaestopas para entrada de cable conexionado, totalmente instalado, incluso conexionado eléctrico y a control, conexionado a conductos, ejecución y pequeño material auxiliar transporte, montaje y conexionado.

| Código | Ud | Descripción | Rendimiento | Precio | Importe |
|---|---|---|---|---|---|
| UCGPDPEXA6 | UD | EXT. ASEOS 900 M3/H (15/08/2002) | 1 | 299.91 | 299.91 |
| P001 |  | PARTE PROP. PEQUEÑO MATERIAL | 10 | 0.36 | 3.60 |
| M001 | H | CUADRILLA C | 1 | 17.09 | 17.09 |
| %03 | % | MEDIOS AUXILIARES | 1.5 % | 320.60 | 4.81 |
|  |  | Total |  |  | 325.41 |

**CLIM14** UD BOCA EXTRACCION CIRCULAR D-100 (12/11/1996)
10 UD × 19.17 (19.75 con costes indirectos) = 197.50
Boca de extracción para aseos, de las siguientes características:
- TIPO: Circular.
- MARCA/MODELO: TROX / LVS-100, o equivalente.
Totalmente instalada, incluso acoplamiento a conductos, sellado de juntas, pequeño material auxiliar, transporte, montaje y conexionado.

| Código | Ud | Descripción | Rendimiento | Precio | Importe |
|---|---|---|---|---|---|
| UCMDBE100 | UD | BOCA EXTRACCION CIRCULAR D-100 (21/02/2002) | 1 | 14.51 | 14.51 |
| P001 |  | PARTE PROP. PEQUEÑO MATERIAL | 0.78 | 0.36 | 0.28 |
| M001 | H | CUADRILLA C | 0.24 | 17.09 | 4.10 |
| %03 | % | MEDIOS AUXILIARES | 1.5 % | 18.89 | 0.28 |
|  |  | Total |  |  | 19.17 |

**CLIM15** UD DIFUSOR ROTACIONAL VDW-500x24 (12/11/1996)
4 UD × 179.15 (184.52 con costes indirectos) = 738.08
Difusor rotacional cuadrado o circular según D.F. para acoplamiento a falso techo, de color a elegir por D.F, de las siguientes características:
- TIPO: Rotacional.
- MARCA/MODELO: TROX / VDW-Q-Z-H-M 500x24 o equivalente.
- TAMAÑO: 498 mm.
Equipado con compuerta de regulación manual, incluso ajuste de lamas al caudal deseado, totalmente instalado, incluso acoplamiento a conductos, sellado de juntas, pequeño material auxiliar, transporte, montaje y conexionado.

| Código | Ud | Descripción | Rendimiento | Precio | Importe |
|---|---|---|---|---|---|
| UCMDDR524 | UD | DIFUSOR ROTACIONAL VDW-500x24 (21/02/2002) | 1 | 171.88 | 171.88 |
| P001 |  | PARTE PROP. PEQUEÑO MATERIAL | 1.45 | 0.36 | 0.52 |
| M001 | H | CUADRILLA C | 0.24 | 17.09 | 4.10 |
| %03 | % | MEDIOS AUXILIARES | 1.5 % | 176.50 | 2.65 |
|  |  | Total |  |  | 179.15 |

**CLIM16** UD MULTITOBERA TROX DUE 160-M3 (12/11/1996)
30 UD × 122.1 (125.76 con costes indirectos) = 3772.80
Multitobera orientable de largo alcance, de las siguientes características:
- MARCA/MODELO: TROX / DUE-160-M-3 o equivalente.
- TAMAÑO: 3 x 160
- Equipada con chapa perforada en el cuello para reg. caudal.
Totalmente instalada, RAL según D.F, incluso acoplamiento a conducto circular y realización de plenum, según planos y orientaciones D.F, sellado de juntas, pequeño material auxiliar, transporte, montaje y conexionado.

| Código | Ud | Descripción | Rendimiento | Precio | Importe |
|---|---|---|---|---|---|
| UCGTB160M3 | UD | MULTITOBERA TROX DUE-M-160-3 (21/02/2002) | 1 | 102.93 | 102.93 |
| P001 |  | PARTE PROP. PEQUEÑO MATERIAL | 0.78 | 0.36 | 0.28 |
| M001 | H | CUADRILLA C | 1 | 17.09 | 17.09 |
| %03 | % | MEDIOS AUXILIARES | 1.5 % | 120.30 | 1.80 |
|  |  | Total |  |  | 122.1 |

**CLIM17** UD REJILLA IMPULSIÓN ATDG 225x125 (12/11/1996)
3 UD × 30.41 (31.32 con costes indirectos) = 93.96
Rejilla de las siguientes características:
- TIPO: Impulsión.
- MARCA/MODELO: TROX / AT-DG-225x125 mm, o equivalente.
De doble deflexión con compuerta de regulación de caudal, totalmente instalada, incluso acoplamiento a conductos, sellado de juntas, pequeño material auxiliar, transporte, montaje y conexionado.

| Código | Ud | Descripción | Rendimiento | Precio | Importe |
|---|---|---|---|---|---|
| UCLDG1225 | UD | REJILLA IMPULSIÓN ATDG 225x125MM (21/02/2002) | 1 | 25.58 | 25.58 |
| P001 |  | PARTE PROP. PEQUEÑO MATERIAL | 0.78 | 0.36 | 0.28 |
| M001 | H | CUADRILLA C | 0.24 | 17.09 | 4.10 |
| %03 | % | MEDIOS AUXILIARES | 1.5 % | 29.96 | 0.45 |
|  |  | Total |  |  | 30.41 |

**CLIM18** UD REJILLA AT-AG 225x225 (12/11/1996)
7 UD × 32.62 (33.6 con costes indirectos) = 235.20
Rejilla de las siguientes características:
- TIPO: Retorno.
- MARCA/MODELO: TROX / AT-AG 225x225 mm, o equivalente.
De simple deflexión con compuerta de regulación de caudal, totalmente instalada, incluso acoplamiento a conductos, sellado de juntas, pequeño material auxiliar, transporte, montaje y conexionado.

| Código | Ud | Descripción | Rendimiento | Precio | Importe |
|---|---|---|---|---|---|
| UCLAG2225 | UD | REJILLA RETORNO ATAG 225x225MM (21/02/2002) | 1 | 27.76 | 27.76 |
| P001 |  | PARTE PROP. PEQUEÑO MATERIAL | 0.78 | 0.36 | 0.28 |
| M001 | H | CUADRILLA C | 0.24 | 17.09 | 4.10 |
| %03 | % | MEDIOS AUXILIARES | 1.5 % | 32.14 | 0.48 |
|  |  | Total |  |  | 32.62 |

**CLIM19** UD REJILLA RETORNO ATAG 1225x225 (12/11/1996)
4 UD × 99.84 (102.84 con costes indirectos) = 411.36
Rejilla de las siguientes características:
- TIPO: Retorno.
- MARCA/MODELO: TROX / AT-AG-1225x225 mm, o equivalente.
De simple deflexión con compuerta de regulación de caudal, totalmente instalada, incluso acoplamiento a conductos, sellado de juntas, pequeño material auxiliar, transporte, montaje y conexionado.

| Código | Ud | Descripción | Rendimiento | Precio | Importe |
|---|---|---|---|---|---|
| UCLAG12225 | UD | REJILLA RETORNO ATAG 1225x225MM (21/02/2002) | 1 | 93.98 | 93.98 |
| P001 |  | PARTE PROP. PEQUEÑO MATERIAL | 0.78 | 0.36 | 0.28 |
| M001 | H | CUADRILLA C | 0.24 | 17.09 | 4.10 |
| %03 | % | MEDIOS AUXILIARES | 1.5 % | 98.36 | 1.48 |
|  |  | Total |  |  | 99.84 |

**CLIM20** ML CONDUCTO CIRCULAR DE 300 MM (12/11/1996)
10 ML × 13.18 (13.58 con costes indirectos) = 135.80
Conducto para extracción totalmente instalado de las siguientes características:
TIPO: CIRCULAR
MATERIAL: CHAPA ACERO GALVANIZADA
DIAMETRO: 300 mm
Incluso sellado de juntas, soportes, parte proporcional de piezas especiales, codos, tes, entronques, tolvas, reducciones, uniones con los difusores y rejillas, uniones flexibles de acoplamiento a unidades de ventilacion, con espesores según RITE, cumpliendo la normativa RITE de registros de limpieza con uniones solapadas y pegadas, pequeño material auxiliar, transporte, montaje y conexionado.

| Código | Ud | Descripción | Rendimiento | Precio | Importe |
|---|---|---|---|---|---|
| UCCOCI030 | ML | COND.CIRCULAR CHAPA GALV.300 MM. (21/02/2002) | 1 | 9.95 | 9.950 |
| P001 |  | PARTE PROP. PEQUEÑO MATERIAL | 1.31 | 0.36 | 0.472 |
| M001 | H | CUADRILLA C | 0.15 | 17.09 | 2.564 |
| %03 | % | MEDIOS AUXILIARES | 1.5 % | 12.986 | 0.195 |
|  |  | Total |  |  | 13.18 |

| Medición | Uds. | Parcial |
|---|---|---|
| Aseos | 10 | 10.00 |
| Total |  | 10 |

**CLIM21** ML CONDUCTO CIRCULAR DE 250 MM (12/11/1996)
10 ML × 10.31 (10.62 con costes indirectos) = 106.20
Conducto para extracción totalmente instalado de las siguientes características:
TIPO: CIRCULAR
MATERIAL: CHAPA ACERO GALVANIZADA
DIAMETRO: 250 mm
Incluso sellado de juntas, soportes, parte proporcional de piezas especiales, codos, tes, entronques, tolvas, reducciones, uniones con los difusores y rejillas, uniones flexibles de acoplamiento a unidades de ventilacion, con espesores según RITE, cumpliendo la normativa RITE de registros de limpieza con uniones solapadas y pegadas, pequeño material auxiliar, transporte, montaje y conexionado.

| Código | Ud | Descripción | Rendimiento | Precio | Importe |
|---|---|---|---|---|---|
| UCCOCI025 | ML | COND.CIRCULAR CHAPA GALV.250 MM. (21/02/2002) | 1 | 7.13 | 7.13 |
| P001 |  | PARTE PROP. PEQUEÑO MATERIAL | 1.31 | 0.36 | 0.47 |
| M001 | H | CUADRILLA C | 0.15 | 17.09 | 2.56 |
| %03 | % | MEDIOS AUXILIARES | 1.5 % | 10.16 | 0.15 |
|  |  | Total |  |  | 10.31 |

| Medición | Uds. | Parcial |
|---|---|---|
| Aseos | 10 | 10.00 |
| Total |  | 10 |

**CLIM22** ML CONDUCTO CIRCULAR DE 200 MM (12/11/1996)
15 ML × 8.89 (9.16 con costes indirectos) = 137.40
Conducto para extracción totalmente instalado de las siguientes características:
TIPO: CIRCULAR
MATERIAL: CHAPA ACERO GALVANIZADA
DIAMETRO: 200 mm
Incluso sellado de juntas, soportes, parte proporcional de piezas especiales, codos, tes, entronques, tolvas, reducciones, uniones con los difusores y rejillas, uniones flexibles de acoplamiento a unidades de ventilacion, con espesores según RITE, cumpliendo la normativa RITE de registros de limpieza con uniones solapadas y pegadas, pequeño material auxiliar, transporte, montaje y conexionado.

| Código | Ud | Descripción | Rendimiento | Precio | Importe |
|---|---|---|---|---|---|
| UCCOCI020 | ML | COND.CIRCULAR CHAPA GALV.200 MM. (21/02/2002) | 1 | 5.73 | 5.73 |
| P001 |  | PARTE PROP. PEQUEÑO MATERIAL | 1.31 | 0.36 | 0.47 |
| M001 | H | CUADRILLA C | 0.15 | 17.09 | 2.56 |
| %03 | % | MEDIOS AUXILIARES | 1.5 % | 8.76 | 0.13 |
|  |  | Total |  |  | 8.89 |

| Medición | Uds. | Parcial |
|---|---|---|
| Aseos | 15 | 15.00 |
| Total |  | 15 |

**CLIM23** ML CONDUCTO CIRCULAR DE 150 MM (12/11/1996)
55 ML × 7.5 (7.73 con costes indirectos) = 425.15
Conducto para extracción totalmente instalado de las siguientes características:
TIPO: CIRCULAR
MATERIAL: CHAPA ACERO GALVANIZADA
DIAMETRO: 150 mm
Incluso sellado de juntas, soportes, parte proporcional de piezas especiales, codos, tes, entronques, tolvas, reducciones, uniones con los difusores y rejillas, uniones flexibles de acoplamiento a unidades de ventilacion, con espesores según RITE, cumpliendo la normativa RITE de registros de limpieza con uniones solapadas y pegadas, pequeño material auxiliar, transporte, montaje y conexionado.

| Código | Ud | Descripción | Rendimiento | Precio | Importe |
|---|---|---|---|---|---|
| UCCOCI015 | ML | COND.CIRCULAR CHAPA GALV.150 MM. (21/02/2002) | 1 | 4.36 | 4.36 |
| P001 |  | PARTE PROP. PEQUEÑO MATERIAL | 1.31 | 0.36 | 0.47 |
| M001 | H | CUADRILLA C | 0.15 | 17.09 | 2.56 |
| %03 | % | MEDIOS AUXILIARES | 1.5 % | 7.39 | 0.11 |
|  |  | Total |  |  | 7.5 |

| Medición | Uds. | Parcial |
|---|---|---|
| Aseos | 55 | 55.00 |
| Total |  | 55 |

**CLIM24** ML CONDUCTO CIRCULAR AISLADO 850 MM (12/11/1996)
20 ML × 125.74 (129.51 con costes indirectos) = 2590.20
Conducto para distribución de aire de impulsión y retorno a baja velocidad.
TIPO: CIRCULAR AISLADO
MATERIAL: CHAPA A. GALVANIZADA + AISLAMIENTO(IBR) + CHAPA A. GALVANIZADA
DIAMETRO: 850 mm
Incluso sellado de juntas, soportes, parte proporcional de piezas especiales, codos, tes, entronques, tolvas, reducciones, uniones con los difusores y rejillas, uniones flexibles de acoplamiento a unidades de ventilacion, con espesores según RITE, cumpliendo la normativa RITE de registros de limpieza con uniones solapadas y pegadas, pequeño material auxiliar, transporte, montaje y conexionado.

| Código | Ud | Descripción | Rendimiento | Precio | Importe |
|---|---|---|---|---|---|
| UCCOCA085 | ML | COND.CIRC. AIS.CHAPA GALV.850 MM (21/02/2002) | 1 | 120.85 | 120.85 |
| P001 |  | PARTE PROP. PEQUEÑO MATERIAL | 1.31 | 0.36 | 0.47 |
| M001 | H | CUADRILLA C | 0.15 | 17.09 | 2.56 |
| %03 | % | MEDIOS AUXILIARES | 1.5 % | 123.88 | 1.86 |
|  |  | Total |  |  | 125.74 |

**CLIM25** ML CONDUCTO CIRCULAR AISLADO 800 MM (12/11/1996)
10 ML × 123.02 (126.71 con costes indirectos) = 1267.10
Conducto para distribución de aire de impulsión y retorno a baja velocidad.
TIPO: CIRCULAR AISLADO
MATERIAL: CHAPA A. GALVANIZADA + AISLAMIENTO(IBR) + CHAPA A. GALVANIZADA
DIAMETRO: 800 mm
Incluso sellado de juntas, soportes, parte proporcional de piezas especiales, codos, tes, entronques, tolvas, reducciones, uniones con los difusores y rejillas, uniones flexibles de acoplamiento a unidades de ventilacion, con espesores según RITE, cumpliendo la normativa RITE de registros de limpieza con uniones solapadas y pegadas, pequeño material auxiliar, transporte, montaje y conexionado.

| Código | Ud | Descripción | Rendimiento | Precio | Importe |
|---|---|---|---|---|---|
| UCCOCA080 | ML | COND.CIRC. AIS.CHAPA GALV.800 MM (21/02/2002) | 1 | 118.17 | 118.17 |
| P001 |  | PARTE PROP. PEQUEÑO MATERIAL | 1.31 | 0.36 | 0.47 |
| M001 | H | CUADRILLA C | 0.15 | 17.09 | 2.56 |
| %03 | % | MEDIOS AUXILIARES | 1.5 % | 121.20 | 1.82 |
|  |  | Total |  |  | 123.02 |

**CLIM26** ML CONDUCTO CIRCULAR AISLADO 700 MM (12/11/1996)
10 ML × 104.84 (107.99 con costes indirectos) = 1079.90
Conducto para distribución de aire de impulsión y retorno a baja velocidad.
TIPO: CIRCULAR AISLADO
MATERIAL: CHAPA A. GALVANIZADA + AISLAMIENTO(IBR) + CHAPA A. GALVANIZADA
DIAMETRO: 700 mm
Incluso sellado de juntas, soportes, parte proporcional de piezas especiales, codos, tes, entronques, tolvas, reducciones, uniones con los difusores y rejillas, uniones flexibles de acoplamiento a unidades de ventilacion, con espesores según RITE, cumpliendo la normativa RITE de registros de limpieza con uniones solapadas y pegadas, pequeño material auxiliar, transporte, montaje y conexionado.

| Código | Ud | Descripción | Rendimiento | Precio | Importe |
|---|---|---|---|---|---|
| UCCOCA070 | ML | COND.CIRC. AIS.CHAPA GALV.700 MM (21/02/2002) | 1 | 100.26 | 100.26 |
| P001 |  | PARTE PROP. PEQUEÑO MATERIAL | 1.31 | 0.36 | 0.47 |
| M001 | H | CUADRILLA C | 0.15 | 17.09 | 2.56 |
| %03 | % | MEDIOS AUXILIARES | 1.5 % | 103.29 | 1.55 |
|  |  | Total |  |  | 104.84 |

**CLIM27** ML CONDUCTO CIRCULAR AISLADO 600 MM (12/11/1996)
10 ML × 80.31 (82.72 con costes indirectos) = 827.20
Conducto para distribución de aire de impulsión y retorno a baja velocidad.
TIPO: CIRCULAR AISLADO
MATERIAL: CHAPA A. GALVANIZADA + AISLAMIENTO(IBR) + CHAPA A. GALVANIZADA
DIAMETRO: 600 mm
Incluso sellado de juntas, soportes, parte proporcional de piezas especiales, codos, tes, entronques, tolvas, reducciones, uniones con los difusores y rejillas, uniones flexibles de acoplamiento a unidades de ventilacion, con espesores según RITE, cumpliendo la normativa RITE de registros de limpieza con uniones solapadas y pegadas, pequeño material auxiliar, transporte, montaje y conexionado.

| Código | Ud | Descripción | Rendimiento | Precio | Importe |
|---|---|---|---|---|---|
| UCCOCA060 | ML | COND.CIRC. AIS.CHAPA GALV.600 MM (21/02/2002) | 1 | 76.09 | 76.09 |
| P001 |  | PARTE PROP. PEQUEÑO MATERIAL | 1.31 | 0.36 | 0.47 |
| M001 | H | CUADRILLA C | 0.15 | 17.09 | 2.56 |
| %03 | % | MEDIOS AUXILIARES | 1.5 % | 79.12 | 1.19 |
|  |  | Total |  |  | 80.31 |

**CLIM28** ML CONDUCTO CIRCULAR AISLADO 450 MM (12/11/1996)
35 ML × 66.69 (68.69 con costes indirectos) = 2404.15
Conducto para distribución de aire de impulsión y retorno a baja velocidad.
TIPO: CIRCULAR AISLADO
MATERIAL: CHAPA A. GALVANIZADA + AISLAMIENTO(IBR) + CHAPA A. GALVANIZADA
DIAMETRO: 450 mm
Incluso sellado de juntas, soportes, parte proporcional de piezas especiales, codos, tes, entronques, tolvas, reducciones, uniones con los difusores y rejillas, uniones flexibles de acoplamiento a unidades de ventilacion, con espesores según RITE, cumpliendo la normativa RITE de registros de limpieza con uniones solapadas y pegadas, pequeño material auxiliar, transporte, montaje y conexionado.

| Código | Ud | Descripción | Rendimiento | Precio | Importe |
|---|---|---|---|---|---|
| UCCOCA045 | ML | COND.CIRC. AIS.CHAPA GALV.450 MM (21/02/2002) | 1 | 62.67 | 62.67 |
| P001 |  | PARTE PROP. PEQUEÑO MATERIAL | 1.31 | 0.36 | 0.47 |
| M001 | H | CUADRILLA C | 0.15 | 17.09 | 2.56 |
| %03 | % | MEDIOS AUXILIARES | 1.5 % | 65.70 | 0.99 |
|  |  | Total |  |  | 66.69 |

**CLIM29** ML CONDUCTO CIRCULAR AISLADO 400 MM (12/11/1996)
25 ML × 58.49 (60.24 con costes indirectos) = 1506.00
Conducto para distribución de aire de impulsión y retorno a baja velocidad.
TIPO: CIRCULAR AISLADO
MATERIAL: CHAPA A. GALVANIZADA + AISLAMIENTO(IBR) + CHAPA A. GALVANIZADA
DIAMETRO: 400 mm
Incluso sellado de juntas, soportes, parte proporcional de piezas especiales, codos, tes, entronques, tolvas, reducciones, uniones con los difusores y rejillas, uniones flexibles de acoplamiento a unidades de ventilacion, con espesores según RITE, cumpliendo la normativa RITE de registros de limpieza con uniones solapadas y pegadas, pequeño material auxiliar, transporte, montaje y conexionado.

| Código | Ud | Descripción | Rendimiento | Precio | Importe |
|---|---|---|---|---|---|
| UCCOCA040 | ML | COND.CIRC. AIS.CHAPA GALV.400 MM (21/02/2002) | 1 | 54.6 | 54.60 |
| P001 |  | PARTE PROP. PEQUEÑO MATERIAL | 1.31 | 0.36 | 0.47 |
| M001 | H | CUADRILLA C | 0.15 | 17.09 | 2.56 |
| %03 | % | MEDIOS AUXILIARES | 1.5 % | 57.63 | 0.86 |
|  |  | Total |  |  | 58.49 |

**CLIM30** ML CONDUCTO CIRCULAR AISLADO 350 MM (12/11/1996)
20 ML × 48.51 (49.97 con costes indirectos) = 999.40
Conducto para distribución de aire de impulsión y retorno a baja velocidad.
TIPO: CIRCULAR AISLADO
MATERIAL: CHAPA A. GALVANIZADA + AISLAMIENTO(IBR) + CHAPA A. GALVANIZADA
DIAMETRO: 300 mm
Incluso sellado de juntas, soportes, parte proporcional de piezas especiales, codos, tes, entronques, tolvas, reducciones, uniones con los difusores y rejillas, uniones flexibles de acoplamiento a unidades de ventilacion, con espesores según RITE, cumpliendo la normativa RITE de registros de limpieza con uniones solapadas y pegadas, pequeño material auxiliar, transporte, montaje y conexionado.

| Código | Ud | Descripción | Rendimiento | Precio | Importe |
|---|---|---|---|---|---|
| UCCOCA035 | ML | COND.CIRC. AIS.CHAPA GALV.350 MM (21/02/2002) | 1 | 44.76 | 44.76 |
| P001 |  | PARTE PROP. PEQUEÑO MATERIAL | 1.31 | 0.36 | 0.47 |
| M001 | H | CUADRILLA C | 0.15 | 17.09 | 2.56 |
| %03 | % | MEDIOS AUXILIARES | 1.5 % | 47.79 | 0.72 |
|  |  | Total |  |  | 48.51 |

**CLIM31** ML CONDUCTO CIRCULAR AISLADO 300 MM (12/11/1996)
20 ML × 37.62 (38.75 con costes indirectos) = 775.00
Conducto para distribución de aire de impulsión y retorno a baja velocidad.
TIPO: CIRCULAR AISLADO
MATERIAL: CHAPA A. GALVANIZADA + AISLAMIENTO(IBR) + CHAPA A. GALVANIZADA
DIAMETRO: 300 mm
Incluso sellado de juntas, soportes, parte proporcional de piezas especiales, codos, tes, entronques, tolvas, reducciones, uniones con los difusores y rejillas, uniones flexibles de acoplamiento a unidades de ventilacion, con espesores según RITE, cumpliendo la normativa RITE de registros de limpieza con uniones solapadas y pegadas, pequeño material auxiliar, transporte, montaje y conexionado.

| Código | Ud | Descripción | Rendimiento | Precio | Importe |
|---|---|---|---|---|---|
| UCCOCA030 | ML | COND.CIRC. AIS.CHAPA GALV.300 MM (21/02/2002) | 1 | 34.03 | 34.03 |
| P001 |  | PARTE PROP. PEQUEÑO MATERIAL | 1.31 | 0.36 | 0.47 |
| M001 | H | CUADRILLA C | 0.15 | 17.09 | 2.56 |
| %03 | % | MEDIOS AUXILIARES | 1.5 % | 37.06 | 0.56 |
|  |  | Total |  |  | 37.62 |

**CLIM32** ML CONDUCTO CIRCULAR AISLADO 250 MM (12/11/1996)
25 ML × 27.61 (28.44 con costes indirectos) = 711.00
Conducto para distribución de aire de impulsión y retorno a baja velocidad.
TIPO: CIRCULAR AISLADO
MATERIAL: CHAPA A. GALVANIZADA + AISLAMIENTO(IBR) + CHAPA A. GALVANIZADA
DIAMETRO: 250 mm
Incluso sellado de juntas, soportes, parte proporcional de piezas especiales, codos, tes, entronques, tolvas, reducciones, uniones con los difusores y rejillas, uniones flexibles de acoplamiento a unidades de ventilacion, con espesores según RITE, cumpliendo la normativa RITE de registros de limpieza con uniones solapadas y pegadas, pequeño material auxiliar, transporte, montaje y conexionado.

| Código | Ud | Descripción | Rendimiento | Precio | Importe |
|---|---|---|---|---|---|
| UCCOCA025 | ML | COND.CIRC. AIS.CHAPA GALV.250 MM (21/02/2002) | 1 | 24.17 | 24.17 |
| P001 |  | PARTE PROP. PEQUEÑO MATERIAL | 1.31 | 0.36 | 0.47 |
| M001 | H | CUADRILLA C | 0.15 | 17.09 | 2.56 |
| %03 | % | MEDIOS AUXILIARES | 1.5 % | 27.20 | 0.41 |
|  |  | Total |  |  | 27.61 |

**CLIM33** ML CONDUCTO CIRCULAR AISLADO 200 MM (12/11/1996)
15 ML × 25.78 (26.55 con costes indirectos) = 398.25
Conducto para distribución de aire de impulsión y retorno a baja velocidad.
TIPO: CIRCULAR AISLADO
MATERIAL: CHAPA A. GALVANIZADA + AISLAMIENTO(IBR) + CHAPA A. GALVANIZADA
DIAMETRO: 200 mm
Incluso sellado de juntas, soportes, parte proporcional de piezas especiales, codos, tes, entronques, tolvas, reducciones, uniones con los difusores y rejillas, uniones flexibles de acoplamiento a unidades de ventilacion, con espesores según RITE, cumpliendo la normativa RITE de registros de limpieza con uniones solapadas y pegadas, pequeño material auxiliar, transporte, montaje y conexionado.

| Código | Ud | Descripción | Rendimiento | Precio | Importe |
|---|---|---|---|---|---|
| UCCOCA0200 | ML | COND.CIRC. AIS.CHAPA GALV.250 MM (21/02/2002) | 1 | 22.37 | 22.37 |
| P001 |  | PARTE PROP. PEQUEÑO MATERIAL | 1.31 | 0.36 | 0.47 |
| M001 | H | CUADRILLA C | 0.15 | 17.09 | 2.56 |
| %03 | % | MEDIOS AUXILIARES | 1.5 % | 25.40 | 0.38 |
|  |  | Total |  |  | 25.78 |

**CLIM34** M2 CONDUCTO CHAPA C/AISL DE ARMAFLEX (12/11/1996)
35 M2 × 46.66 (48.06 con costes indirectos) = 1682.10
Conducto de distribución de aire de impulsión y retorno a baja velocidad, en patinillos verticales interiores y tramos interiores realizado en chapa de acero galvanizada con espesores según RITE y con certificación de estanqueidad para humos 600ºC durante 90 minutos, marca JUGRESA, tipo JPES-30-E600/90 o similar, con juntas, uniones y accesorios de tipo "Metu", con aislamiento exterior con ARMAFLEX o similar, clasificado MO con espesores según RITE, cumpliendo la normativa RITE de registros de limpieza con uniones solapadas y pegadas, incluso soportes, parte proporcional de piezas especiales, codos, tes, entronques, tolvas, reducciones, uniones mediante junta metu, uniones flexibles de acoplamiento a unidades de ventilación y plenums, totalmente instalado, pequeño material auxiliar, montaje y conexionado.

| Código | Ud | Descripción | Rendimiento | Precio | Importe |
|---|---|---|---|---|---|
| UCCBGSA1 | M2 | CONDUCTO ACERO GALVANIZADO E600/90 (21/02/2002) | 1 | 20.14 | 20.14 |
| UCCBASAR | M2 | AISLAMIENTO EXT. CON ARMAFLEX (21/02/2002) | 1 | 16.58 | 16.58 |
| P001 |  | PARTE PROP. PEQUEÑO MATERIAL | 1.94 | 0.36 | 0.70 |
| M001 | H | CUADRILLA C | 0.5 | 17.09 | 8.55 |
| %03 | % | MEDIOS AUXILIARES | 1.5 % | 45.97 | 0.69 |
|  |  | Total |  |  | 46.66 |

**CLIM35** M2 CONDUCTO CHAPA ACERO GALVANIZADO (12/11/1996)
125 M2 × 22.89 (23.58 con costes indirectos) = 2947.50
Conducto de distribución de aire de impulsión y retorno a baja velocidad, realizado en chapa de acero galvanizada con espesores según RITE y con certificación de estanqueidad para humos 600ºC durante 90 minutos, marca JUGRESA, tipo JPES-30-E600/90 o similar, con juntas, uniones y accesorios de tipo "Metu", cumpliendo la normativa RITE de registros de limpieza con uniones solapadas y pegadas, incluso soportes, parte proporcional de piezas especiales, codos, tes, entronques, tolvas, reducciones, uniones mediante junta metu, uniones flexibles de acoplamiento a unidades de ventilación y plenums, totalmente instalado, pequeño material auxiliar, montaje y conexionado.

| Código | Ud | Descripción | Rendimiento | Precio | Importe |
|---|---|---|---|---|---|
| UCCBGSA1 | M2 | CONDUCTO ACERO GALVANIZADO E600/90 | 1 | 20.14 | 20.14 |
| P001 |  | PARTE PROP. PEQUEÑO MATERIAL | 1.94 | 0.36 | 0.70 |
| M001 | H | CUADRILLA C | 0.1 | 17.09 | 1.71 |
| %03 | % | MEDIOS AUXILIARES | 1.5 % | 22.55 | 0.34 |
|  |  | Total |  |  | 22.89 |

**CLIM36** M² ALUMINIO PULIDO CONDUCTOS 1 MM (12/11/1996)
30 M² × 23.15 (23.84 con costes indirectos) = 715.20
Terminación de conductos y elementos situados en intemperie o salas de maquinaria, con lámina de aluminio pulido de 1 mm de espesor con uniones remachadas o atornilladas, totalmente instalado, incluso pequeño material auxiliar, transporte y montaje.

| Código | Ud | Descripción | Rendimiento | Precio | Importe |
|---|---|---|---|---|---|
| UCTURC001A | M2 | LAMINA ALUMINIO PULIDO 1 MM ESP. (15/08/2002) | 1 | 20.12 | 20.12 |
| P001 |  | PARTE PROP. PEQUEÑO MATERIAL | 0.35 | 0.36 | 0.13 |
| M001 | H | CUADRILLA C | 0.15 | 17.09 | 2.56 |
| %03 | % | MEDIOS AUXILIARES | 1.5 % | 22.81 | 0.34 |
|  |  | Total |  |  | 23.15 |

**CLIM37** UD COLECTOR 4" C/AISL. (12/11/1996)
2 UD × 286.56 (295.16 con costes indirectos) = 590.32
Suministro y montaje de colectores de tuberia de acero negro DIN 2440 de ø 4" para los circuitos de impulsion y retorno. Dotados de 3 tomas cada uno y picajes para elementos de medicion de temperatura y/o sondas.
-MATERIAL: ACERO NEGRO DIN 2440.
-DIAMETRO: 4".
-AISLAMIENTO: Coquilla Armaflex 4" (Según RITE) y recubrimiento en chapa de aluminio..
Incluso aislamiento, parte proporcional picejes, tes, entronques, termómetros, derivaciones, reducciones, soportes, dilatadores, antiarietes, manguitos electrostáticos, pequeño material auxiliar, transporte, montaje y conexionado.

| Código | Ud | Descripción | Rendimiento | Precio | Importe |
|---|---|---|---|---|---|
| UCTACOLAD4 | UD | COLECTOR 4" (21/02/2002) | 1 | 255.12 | 255.12 |
| UCTUAR045 | ML | COQUILLA ARMAFLEX P/TUB 4" (21/02/2002) | 1 | 12.64 | 12.64 |
| P001 |  | PARTE PROP. PEQUEÑO MATERIAL | 2.5 | 0.36 | 0.90 |
| M001 | H | CUADRILLA C | 0.8 | 17.09 | 13.67 |
| %03 | % | MEDIOS AUXILIARES | 1.5 % | 282.33 | 4.23 |
|  |  | Total |  |  | 286.56 |

**CLIM38** ML TUB. ACERO NEGRO 3" C/AISL. (12/11/1996)
50 ML × 30.46 (31.37 con costes indirectos) = 1568.50
Tubería totalmente instalada con las siguientes características:.
-MATERIAL: ACERO NEGRO DIN 2440.
-DIAMETRO: 3".
-UNIONES: SOLDADAS
-AISLAMIENTO: Coquilla Armaflex 3" (Según RITE).
Incluso aislamiento, parte proporcional de codos, tes, entronques, derivaciones, reducciones, soportes, dilatadores, antiarietes, manguitos electrostáticos, pequeño material auxiliar, transporte, montaje y conexionado.

| Código | Ud | Descripción | Rendimiento | Precio | Importe |
|---|---|---|---|---|---|
| UCTUAN035 | ML | TUBERIA ACERO NEGRO 3" (21/02/2002) | 1 | 5.49 | 5.49 |
| UCTUAR040 | ML | COQUILLA ARMAFLEX P/TUB 3" (21/02/2002) | 1 | 11.66 | 11.66 |
| P001 |  | PARTE PROP. PEQUEÑO MATERIAL | 2.5 | 0.36 | 0.90 |
| M001 | H | CUADRILLA C | 0.7 | 17.09 | 11.96 |
| %03 | % | MEDIOS AUXILIARES | 1.5 % | 30.01 | 0.45 |
|  |  | Total |  |  | 30.46 |

**CLIM39** ML TUB. ACERO NEGRO 2" C/AISL. (12/11/1996)
35 ML × 21.65 (22.3 con costes indirectos) = 780.50
Tubería totalmente instalada con las siguientes características:.
-MATERIAL: ACERO NEGRO DIN 2440.
-DIAMETRO: 2".
-UNIONES: SOLDADAS
-AISLAMIENTO: Coquilla Armaflex 2" (Según RITE).
Incluso aislamiento, parte proporcional de codos, tes, entronques, derivaciones, reducciones, soportes, dilatadores, antiarietes, manguitos electrostáticos, pequeño material auxiliar, transporte, montaje y conexionado.

| Código | Ud | Descripción | Rendimiento | Precio | Importe |
|---|---|---|---|---|---|
| UCTUAN025 | ML | TUBERIA ACERO NEGRO 2" (21/02/2002) | 1 | 3.21 | 3.21 |
| UCTUAR030 | ML | COQUILLA ARMAFLEX P/TUB 2" (21/02/2002) | 1 | 8.85 | 8.85 |
| P001 |  | PARTE PROP. PEQUEÑO MATERIAL | 2 | 0.36 | 0.72 |
| M001 | H | CUADRILLA C | 0.5 | 17.09 | 8.55 |
| %03 | % | MEDIOS AUXILIARES | 1.5 % | 21.33 | 0.32 |
|  |  | Total |  |  | 21.65 |

**CLIM40** ML TUB. ACERO NEGRO 1 1/4" C/AISL. (12/11/1996)
40 ML × 12.26 (12.63 con costes indirectos) = 505.20
Tubería totalmente instalada con las siguientes características:.
-MATERIAL: ACERO NEGRO DIN 2440.
-DIAMETRO: 1 1/4".
-UNIONES: SOLDADAS
-AISLAMIENTO: Coquilla Armaflex 1 1/4" (Según RITE).
Incluso aislamiento, parte proporcional de codos, tes, entronques, derivaciones, reducciones, soportes, dilatadores, antiarietes, manguitos electrostáticos, pequeño material auxiliar, transporte, montaje y conexionado.

| Código | Ud | Descripción | Rendimiento | Precio | Importe |
|---|---|---|---|---|---|
| UCTUAN015 | ML | TUBERIA ACERO NEGRO 1 1/4" (21/02/2002) | 1 | 1.96 | 1.96 |
| UCTUAR020 | ML | COQUILLA ARMAFLEX P/TUB 1 1/4" (material; 21/02/2002) | 1 | 3.69 | 3.69 |
| P001 |  | PARTE PROP. PEQUEÑO MATERIAL | 1.25 | 0.36 | 0.45 |
| M001 | H | CUADRILLA C | 0.35 | 17.09 | 5.98 |
| %03 | % | MEDIOS AUXILIARES | 1.5 % | 12.08 | 0.18 |
|  |  | Total |  |  | 12.26 |

**SOL20** M² ALUMINIO PULIDO TUBERÍAS 1 MM (12/11/1996)
20 M² × 26.64 (27.44 con costes indirectos) = 548.80
Terminación de tuberías, válvulas, filtros y elementos situados en intemperie o salas de maquinaria, con lámina de aluminio pulido de 1 mm de espesor con uniones remachadas o atornilladas, totalmente instalado, incluso pequeño material auxiliar, transporte y montaje.

| Código | Ud | Descripción | Rendimiento | Precio | Importe |
|---|---|---|---|---|---|
| UCTURC001C | M2 | ALUMINIO PULIDO TUBERÍAS 1 MM (15/08/2002) | 1 | 22.67 | 22.67 |
| P001 |  | PARTE PROP. PEQUEÑO MATERIAL | 0.45 | 0.36 | 0.16 |
| M001 | H | CUADRILLA C | 0.2 | 17.09 | 3.42 |
| %03 | % | MEDIOS AUXILIARES | 1.5 % | 26.25 | 0.39 |
|  |  | Total |  |  | 26.64 |

**CLIM42** UD VALVULA MARIPOSA 3" (12/11/1996)
4 UD × 76.41 (78.7 con costes indirectos) = 314.80
Válvula totalmente instalada con las siguientes características:
-TIPO: Válvula de Mariposa
-DIAMETRO NOMINAL: 3"
-PRESION NOMINAL: 10 Bar
Incluso aislamiento similar al de la tubería en que esta montada, pequeño material auxiliar, transporte, montaje y conexionado.

| Código | Ud | Descripción | Rendimiento | Precio | Importe |
|---|---|---|---|---|---|
| UCTVMP001 | UD | VALV. MARIPOSA PN-10 3" (21/02/2002) | 1 | 60.6 | 60.60 |
| P001 |  | PARTE PROP. PEQUEÑO MATERIAL | 2.8 | 0.36 | 1.01 |
| M001 | H | CUADRILLA C | 0.8 | 17.09 | 13.67 |
| %03 | % | MEDIOS AUXILIARES | 1.5 % | 75.28 | 1.13 |
|  |  | Total |  |  | 76.41 |

**CLIM43** UD VALVULA ESFERA 2" (12/11/1996)
2 UD × 28.03 (28.87 con costes indirectos) = 57.74
Válvula totalmente instalada con las siguientes características:
-TIPO: DE ESFERA
-DIAMETRO NOMINAL: 2"
-PRESION NOMINAL: 10 Bar
Incluso aislamiento similar al de la tubería en que esta montada, pequeño material auxiliar, transporte, montaje y conexionado.

| Código | Ud | Descripción | Rendimiento | Precio | Importe |
|---|---|---|---|---|---|
| UCTVBO025 | UD | VALV. ESFERA PN-10 2" (21/02/2002) | 1 | 16.47 | 16.47 |
| P001 |  | PARTE PROP. PEQUEÑO MATERIAL | 2.5 | 0.36 | 0.90 |
| M001 | H | CUADRILLA C | 0.6 | 17.09 | 10.25 |
| %03 | % | MEDIOS AUXILIARES | 1.5 % | 27.62 | 0.41 |
|  |  | Total |  |  | 28.03 |

**CLIM44** UD VALVULA ESFERA 1 1/4" (12/11/1996)
2 UD × 11.13 (11.46 con costes indirectos) = 22.92
Válvula totalmente instalada con las siguientes características:
-TIPO: DE ESFERA
-DIAMETRO NOMINAL: 1 1/4"
-PRESION NOMINAL: 10 Bar
Incluso aislamiento similar al de la tubería en que esta montada, pequeño material auxiliar, transporte, montaje y conexionado.

| Código | Ud | Descripción | Rendimiento | Precio | Importe |
|---|---|---|---|---|---|
| UCTVBO015 | UD | VALV. ESFERA PN-10 1 1/4" (material; 21/02/2002) | 1 | 7.22 | 7.22 |
| P001 |  | PARTE PROP. PEQUEÑO MATERIAL | 2.3 | 0.36 | 0.83 |
| M001 | H | CUADRILLA C | 0.17 | 17.09 | 2.91 |
| %03 | % | MEDIOS AUXILIARES | 1.5 % | 10.96 | 0.16 |
|  |  | Total |  |  | 11.13 |

**SOL25** UD TERMOMETRO ESFERA 100 MM (12/11/1996)
6 UD × 14.24 (14.67 con costes indirectos) = 88.02
Termómetro de esfera con bano en glicerina, de 100 mm de diámetro, con escala adecuada a las temperaturas a medir y sonda, totalmente instalado.

| Código | Ud | Descripción | Rendimiento | Precio | Importe |
|---|---|---|---|---|---|
| UCTVAC001 | UD | TERMOMETRO DE ESFERA C/SONDA (21/02/2002) | 1 | 9.97 | 9.97 |
| P001 |  | PARTE PROP. PEQUEÑO MATERIAL | 0.37 | 0.36 | 0.13 |
| M001 | H | CUADRILLA C | 0.23 | 17.09 | 3.93 |
| %03 | % | MEDIOS AUXILIARES | 1.5 % | 14.03 | 0.21 |
|  |  | Total |  |  | 14.24 |

**CLIM46** UD MANOMETRO (12/11/1996)
2 UD × 18.19 (18.74 con costes indirectos) = 37.48
Manómetro de 100 mm de diámetro, con escala adecuada a las presiones a medir, montado sobre lira, con válvulas de corte y purga, totalmente instalado.

| Código | Ud | Descripción | Rendimiento | Precio | Importe |
|---|---|---|---|---|---|
| UCTVAC005 | UD | MANOMETRO C/VALVULAS Y PURGA (21/02/2002) | 1 | 12.15 | 12.15 |
| P001 |  | PARTE PROP. PEQUEÑO MATERIAL | 0.37 | 0.36 | 0.13 |
| M001 | H | CUADRILLA C | 0.33 | 17.09 | 5.64 |
| %03 | % | MEDIOS AUXILIARES | 1.5 % | 17.92 | 0.27 |
|  |  | Total |  |  | 18.19 |

**CLIM47** UD CONTROL CENTRALIZADO PANT. TÁCTIL (12/11/1996)
1 UD × 7299.16 (7518.13 con costes indirectos) = 7518.13
CONTROL GENERAL DEL EDIFICIO, marca JOHNSON o equivalente, formado por conjunto de controladores distribuidos, compuesto por microprocesadores, tarjetas de entrada/salida, cuadros eléctricos, transformadores, relés, contactores, cableado y conexionado de los elementos de que consta toda la instalación, con tipo de conductor a definir por el fabricante, canalizados bajo tubo rígido de PVC o en bandeja, preparados para atender todas las señales más un 5% adicional de reserva:
Totalmente instalado y en orden de funcionamiento.
Sistema de control de los equipos de las salas de máquinas para atender todas las señales más un 5% adicional de reserva, formado por los siguientes elementos:
1)Terminales de mando / reguladores de control necesarios para controlar los equipos según la lista de señales que se adjunta al final, con las siguientes características cada uno de los reguladores:
- Reguladores para procesos de calefacción /climatización.
- Conexión de bus de los equipos a los que regula.
-Con salida RS232 para ordenador.
- Con registro gráfico de temperatura en pantalla.
- Menús específicos de calefacción/climatización.
2) Estación de automatización pantalla táctil con superficie de usuario grande para control remoto de los sistemas, conexión a la estación de automatización a través de Ethernet y TCP/IP, con navegación mediante textos sencillos.
- Programas de aplicación. Software y herramientas. Incluye licencia.
- Software de visualización abstracta de datos de la instalación, con diversos formatos interactivos.
- Incluye licencia válida para conexión desde un puesto de operador.
- Programación del puesto central, configuración e implementación de la base de datos, creación de los menús gráficos de introducción al sistema y gráficos en color de las instalaciones.
3)Cuadro de control para el montaje de los terminales de mando/ reguladores de control formado por los siguientes elementos.
- Armario metálico tipo Himel con puerta opaca.
- Fuente de alimentación 24Vcc.
- Automáticos de protección.
- Bornas Prohenix, numeradas.
- Cables numerados.
- Mano de obra necesaria.
4) Material de Campo, Valvulería, compuesto por los siguientes elementos:
Equipo de campo asociado necesario para atender a la lista de señales que se adjunta, formado por sondas (inmersión, presión, temperatura, calidad de aire), válvulas motorizadas de dos vías y tres vías, actuadores para válvulas y para compuertas, termostatos, presostatos, interruptores de flujo, servomotores, interruptores de nivel, pirostatos, analizadores de redes, etc., incluso todos los elementos de conexión y montaje adecuados para el tipo y ubicación de los elementos a controlar. Totalmente instalado, incluso cableado correspondiente, y en orden de funcionamiento.
5) Cableado y trabajos varios correspondientes a la instalación de control, según la siguiente relación:
- 1 ud. Instalación eléctrica, que consiste en los trabajos de conexionado y cableado , bajo tubo o bandeja de los elementos anteriormente relacionados.
- 1 ud. Cursillo de formación para los operadores del sistema de gestión centralizada, de un día de duración con entrega de los manuales de usuario Fundamentos y Guía del Operador.
- 1 ud. Realización y suministro de planos y esquemas de conexionado para la correcta instalación de los equipos, e Ingeniería de programación en microprocesadores-equipo de campo.
- 1 ud. Puesta en marcha una vez finalizados los trabajos de instalación, conexionado , y con las instalaciones en las condiciones necesarias para el chequeo del correcto funcionamiento de los equipos de control.
- 1 ud. Entrega de Documentación final de obra.
Totalmente instalado, todo en orden de funcionamiento, según indicaciones del fabricante y orientaciones de la dirección facultativa, incluso parte proporcional de pequeño material, transporte, montaje y conexionado.
7) Lista de funciones /puntos a controlar por los terminales de mando:
CALDERA
Entradas de señal digital (total):
- 1 ud. para interruptor de flujo.
- 1 ud. para estado (marcha/paro).
- 1 ud. para alarma general.
- 1 ud. para alarma humos.
Entradas de señal analógica (total):
- 2 uds. para sondas de temperatura.
Salidas de señal digital (total):
- 1 ud. para orden de arranque/parada.
COLECTOR
Entradas de señal analógica:
- 2 uds. para sonda de temperatura de inmersión.
MOTOBOMBAS (6 UDS.)
Entradas de señal digital (total):
- 6 uds. para estado (marcha/paro).
Salidas de señal digital (total):
- 6 uds. para orden arranque/parada.
Entradas de señal analogica:
- 6 uds. para sondas de temperatura circuitos.
PRODUCCIÓN DE A.C.S. ENERGÍA SOLAR
Entradas de señal digital:
- 2 uds. para estado (marcha/paro) bomba primario solar.
- 1 ud. para estado (marcha/paro) bomba recirculación.
- 1 ud. para estado ventilador disipador térmico (marcha/paro).
Entradas de señal analógica:
- 12 uds. para sonda de temperatura.
Salidas de señal digital (total):
- 2 uds. para orden arranque/parada bomba primario solar.
- 1 ud. para orden arranque/parada bomba recirculación.
- 1 ud. para orden arranque/parada ventilador disipador.
Salidas de señal analógica:
- 2 uds. para actuación sobre válvula de tres vías ACS.
- 1 ud. para actuación sobre válvula de 3 vías batería de calor disipador.
- 1 ud. para actuación variador de velocidad Bomba.
CLIMATIZADORES (2 UDs)
Entradas de señal digital (total):
- 7 uds. para alarma filtros sucios.
- 2 uds. para estado ventilador impulsión (marcha/paro).
- 2 uds. para estado ventilador retorno (marcha/paro).
Entradas de senal analógica (total):
- 2 uds. para sondas de temperatura en conducto retorno.
- 2 uds. para sondas de temperatura en conducto impulsión.
- 1 ud. para sonda de calidad de aire retorno.
- 2 uds. sonda de temperatura sala.
- 2 uds. contador horas funcionamiento.
Salidas de señal digital (total):
- 2 uds. para orden arranque/parada ventilador impulsión.
- 2 uds. para orden arranque/parada ventilador retorno.
- 1 ud. para orden arranque/parada recuperador de energía.
Salidas de señal analógica (total):
- 1 ud. para actuación sobre recuperador de energía.
- 3 uds. para motorización de compuertas free cooling.
MEDIDA DE TEMPERATURA/HUMEDAD EXTERIOR(1 UD.)
Entradas de señal analógica:
- 1 ud. para sonda de temperatura/humedad exterior.
EXTRACTORES (1 UDS.)
Entradas de señal digital (total):
- 1 ud. para estado (marcha/paro).
- 1 ud. para alarma de térmico.
DETECCIÓN DE INCENDIOS
Entradas de señales digitales:
- 1 ud. para alarma de incendios.
Totalmente instalado y en orden de funcionamiento.

| Código | Ud | Descripción | Rendimiento | Precio | Importe |
|---|---|---|---|---|---|
| UCCOAYT1 | UD | CONJUNTO DE CONTROLADORES (17/10/2003) | 1 | 6879.78 | 6879.78 |
| P001 |  | PARTE PROP. PEQUEÑO MATERIAL | 82 | 0.36 | 29.52 |
| M001 | H | CUADRILLA C | 16.5 | 17.09 | 281.99 |
| %03 | % | MEDIOS AUXILIARES | 1.5 % | 7191.29 | 107.87 |
|  |  | Total |  |  | 7299.16 |

**CLIM48** UD SEÑALIZACIÓN (12/11/1996)
1 UD × 594.75 (612.59 con costes indirectos) = 612.59
Señalización de las conducciones mediante señalización según norma UNE 100100, se enmarcará en un cuadro de protección un plano del esquema de principio de la instalación y se dejarán todas las instrucciones de seguridad, manejo, maniobrabilidad y de funcionamiento de equipos situadas en lugar visible, incluso pequeño material auxiliar, transporte, montaje y colocación.

| Código | Ud | Descripción | Rendimiento | Precio | Importe |
|---|---|---|---|---|---|
| UNPCLIMS1 | UD | LETREROS SEÑALIZACION (30/06/2002) | 1 | 581.9 | 581.90 |
| P001 |  | PARTE PROP. PEQUEÑO MATERIAL | 0.37 | 0.36 | 0.13 |
| M001 | H | CUADRILLA C | 0.23 | 17.09 | 3.93 |
| %03 | % | MEDIOS AUXILIARES | 1.5 % | 585.96 | 8.79 |
|  |  | Total |  |  | 594.75 |

**CLIM49** UD AMPLIACIÓN CGBT EXISTENTE (12/11/1996)
1 UD × 416.42 (428.91 con costes indirectos) = 428.91
AMPLIACIÓN CGBT EXISTENTE, para incorporar las protecciones de las líneas de los cuadros secundarios de nueva instalación, comprendiendo los elementos señalados en el esquema unifilar, totalmente instalado, incluso pequeño material auxiliar, cableado, transporte, montaje y conexionado.

| Código | Ud | Descripción | Rendimiento | Precio | Importe |
|---|---|---|---|---|---|
| UECG02 | UD | AMPLIACIÓN CGBT EXISTENTE (15/02/2010) | 1 | 358.09 | 358.09 |
| P001 |  | PARTE PROP. PEQUEÑO MATERIAL | 50 | 0.36 | 18.00 |
| M001 | H | CUADRILLA C | 2 | 17.09 | 34.18 |
| %03 | % | MEDIOS AUXILIARES | 1.5 % | 410.27 | 6.15 |
|  |  | Total |  |  | 416.42 |

**CLIM50** UD CUADRO SECUNDARIO C (12/11/1996)
1 UD × 1465.38 (1509.34 con costes indirectos) = 1509.34
Cuadro secundario para MÁQUINAS CUBIERTA, (codificación en planos: CSC), formado por armario estanco metálico de superficie, marca MERLIN GERIN, ABB, SIEMENS, TERASAKI, o equivalente, conteniendo todos los elementos señalados en el esquema unifilar, incluso líneas eléctricas, protección contra sobretensiones del tipo 2 - DENHguard TT 230 400 o DENHguard M TT 2P, (incluso 25 % reserva de espacio vacío para futuras ampliaciones), incluso parte proporcional de pequeño material, aparellaje, cableado, transporte, montaje y conexionado. Incluso esquema unifilar plastificado y dispuesto en carpeta en el propio cuadro. Incluso Certificado del aparellaje por el fabricante.

| Código | Ud | Descripción | Rendimiento | Precio | Importe |
|---|---|---|---|---|---|
| UECSC02 | UD | CUADRO SECUNDARIO C (21/02/2003) | 1 | 1387.58 | 1387.58 |
| P001 |  | PARTE PROP. PEQUEÑO MATERIAL | 61 | 0.36 | 21.96 |
| M001 | H | CUADRILLA C | 2 | 17.09 | 34.18 |
| %03 | % | MEDIOS AUXILIARES | 1.5 % | 1443.72 | 21.66 |
|  |  | Total |  |  | 1465.38 |

**CLIM51** UD CUADRO SECUNDARIO B (12/11/1996)
1 UD × 1360.89 (1401.72 con costes indirectos) = 1401.72
Cuadro secundario para MÁQUINAS CUBIERTA, (codificación en planos: CSC), formado por armario estanco metálico de superficie, marca MERLIN GERIN, ABB, SIEMENS, TERASAKI, o equivalente, conteniendo todos los elementos señalados en el esquema unifilar, incluso líneas eléctricas, protección contra sobretensiones del tipo 2 - DENHguard TT 230 400 o DENHguard M TT 2P, (incluso 25 % reserva de espacio vacío para futuras ampliaciones), incluso parte proporcional de pequeño material, aparellaje, cableado, transporte, montaje y conexionado. Incluso esquema unifilar plastificado y dispuesto en carpeta en el propio cuadro. Incluso Certificado del aparellaje por el fabricante.

| Código | Ud | Descripción | Rendimiento | Precio | Importe |
|---|---|---|---|---|---|
| UECSB02 | UD | CUADRO SECUNDARIO B (21/02/2003) | 1 | 1284.64 | 1284.64 |
| P001 |  | PARTE PROP. PEQUEÑO MATERIAL | 61 | 0.36 | 21.96 |
| M001 | H | CUADRILLA C | 2 | 17.09 | 34.18 |
| %03 | % | MEDIOS AUXILIARES | 1.5 % | 1340.78 | 20.11 |
|  |  | Total |  |  | 1360.89 |

**CLIM52** ML LINEA 0,6/1KV 5x10 (12/11/1996)
20 ML × 8.22 (8.47 con costes indirectos) = 169.40
Línea de alimentación eléctrica formada por conductores unipolares de cobre, de las siguientes características:
- SECCION: LINEA 0,6/1KV 5x10 mm2.
- AISLAMIENTO: RZ1-K 0,6/1KV.
- MARCA/MODELO: PRYSMIAN / AFUMEX 1000 V, o similar.
Totalmente instalada, incluso parte proporcional de piezas especiales, soportes, pasamuros, elementos de conexión, cajas de derivación, pequeño material auxiliar, transporte, montaje y conexionado.

| Código | Ud | Descripción | Rendimiento | Precio | Importe |
|---|---|---|---|---|---|
| UELBK10RV | ML | CONDUCTOR CU 10mm2 0,6/1KV (material; 16/10/2003) | 5 | 1.53 | 7.65 |
| P001 |  | PARTE PROP. PEQUEÑO MATERIAL | 0.05 | 0.36 | 0.02 |
| M001 | H | CUADRILLA C | 0.025 | 17.09 | 0.43 |
| %03 | % | MEDIOS AUXILIARES | 1.5 % | 8.10 | 0.12 |
|  |  | Total |  |  | 8.22 |

| Medición | Uds. | Largo | Parcial |
|---|---|---|---|
| Línea a CSC | 1 | 20 | 20.00 |
| Total |  |  | 20 |

**CLIM53** ML LINEA 0,6/1KV 5x6 (12/11/1996)
20 ML × 5.9 (6.08 con costes indirectos) = 121.60
Línea de alimentación eléctrica formada por conductores unipolares de cobre, de las siguientes características:
- SECCION: LINEA 0,6/1KV 5x6 mm2.
- AISLAMIENTO: RZ1-K 0,6/1KV.
- MARCA/MODELO: PRYSMIAN / AFUMEX 1000 V, o similar.
Totalmente instalada, incluso parte proporcional de piezas especiales, soportes, pasamuros, elementos de conexión, cajas de derivación, pequeño material auxiliar, transporte, montaje y conexionado.

| Código | Ud | Descripción | Rendimiento | Precio | Importe |
|---|---|---|---|---|---|
| UELBK06RV | ML | CONDUCTOR CU 6mm2 0,6/1KV (material; 16/10/2003) | 5 | 1.09 | 5.45 |
| P001 |  | PARTE PROP. PEQUEÑO MATERIAL | 0.05 | 0.36 | 0.02 |
| M001 | H | CUADRILLA C | 0.02 | 17.09 | 0.34 |
| %03 | % | MEDIOS AUXILIARES | 1.5 % | 5.81 | 0.09 |
|  |  | Total |  |  | 5.9 |

| Medición | Uds. | Largo | Parcial |
|---|---|---|---|
| Línea a CSB | 1 | 20 | 20.00 |
| Total |  |  | 20 |

**CLIM54** ML LINEA 0,6/1KV 8x2,5 (12/11/1996)
15 ML × 4.1 (4.22 con costes indirectos) = 63.30
Línea de alimentación eléctrica formada por conductores unipolares de cobre con las siguientes características:
- SECCION: LINEA 0,6/1KV 8x2,5 mm2.
- AISLAMIENTO: RZ1-K 0,6/1KV.
- MARCA/MODELO: PRYSMIAN / AFUMEX 1000 V, o similar.
Totalmente instalada, incluso parte proporcional de piezas especiales, soportes, pasamuros, elementos de conexión, cajas de derivación, pequeño material auxiliar, transporte, montaje y conexionado.

| Código | Ud | Descripción | Rendimiento | Precio | Importe |
|---|---|---|---|---|---|
| UELBK02I5RV | ML | CONDUCTOR CU 2,5mm2 0,6/1KV (material; 21/02/2002) | 8 | 0.46 | 3.68 |
| P001 |  | PARTE PROP. PEQUEÑO MATERIAL | 0.05 | 0.36 | 0.02 |
| M001 | H | CUADRILLA C | 0.02 | 17.09 | 0.34 |
| %03 | % | MEDIOS AUXILIARES | 1.5 % | 4.04 | 0.06 |
|  |  | Total |  |  | 4.1 |

**CLIM55** ML LINEA 0,6/1KV 5x2,5 (12/11/1996)
35 ML × 2.7 (2.78 con costes indirectos) = 97.30
Línea de alimentación eléctrica formada por conductores unipolares de cobre, de las siguientes características:
- SECCION: LINEA 0,6/1KV 5x2,5 mm2.
- AISLAMIENTO: RZ1-K 0,6/1KV.
- MARCA/MODELO: PRYSMIAN / AFUMEX 1000 V, o similar.
Totalmente instalada, incluso parte proporcional de piezas especiales, soportes, pasamuros, elementos de conexión, cajas de derivación, pequeño material auxiliar, transporte, montaje y conexionado.

| Código | Ud | Descripción | Rendimiento | Precio | Importe |
|---|---|---|---|---|---|
| UELBK02I5RV | ML | CONDUCTOR CU 2,5mm2 0,6/1KV | 5 | 0.46 | 2.30 |
| P001 |  | PARTE PROP. PEQUEÑO MATERIAL | 0.05 | 0.36 | 0.02 |
| M001 | H | CUADRILLA C | 0.02 | 17.09 | 0.34 |
| %03 | % | MEDIOS AUXILIARES | 1.5 % | 2.66 | 0.04 |
|  |  | Total |  |  | 2.7 |

**CLIM56** ML LINEA 0,6/1KV 3x2,5 (12/11/1996)
200 ML × 1.77 (1.82 con costes indirectos) = 364.00
Línea de alimentación eléctrica formada por conductores unipolares de cobre, de las siguientes características:
- SECCION: LINEA 0,6/1KV 3x2,5 mm2.
- AISLAMIENTO: RZ1-K 0,6/1KV.
- MARCA/MODELO: PRYSMIAN / AFUMEX 1000 V, o similar.
Totalmente instalada, incluso parte proporcional de piezas especiales, soportes, pasamuros, elementos de conexión, cajas de derivación, pequeño material auxiliar, transporte, montaje y conexionado.

| Código | Ud | Descripción | Rendimiento | Precio | Importe |
|---|---|---|---|---|---|
| UELBK02I5RV | ML | CONDUCTOR CU 2,5mm2 0,6/1KV | 3 | 0.46 | 1.38 |
| P001 |  | PARTE PROP. PEQUEÑO MATERIAL | 0.05 | 0.36 | 0.02 |
| M001 | H | CUADRILLA C | 0.02 | 17.09 | 0.34 |
| %03 | % | MEDIOS AUXILIARES | 1.5 % | 1.74 | 0.03 |
|  |  | Total |  |  | 1.77 |

**CLIM57** ML TUBO ACERO GALV.ROSCADO M20 (12/11/1996)
340 ML × 3.56 (3.67 con costes indirectos) = 1247.80
Tubo para canalización de circuitos con las siguientes características:
- MATERIAL: Acero galvanizado roscado (Ag).
- GRADO DE PROTECCION: IP7.
- EJECUCION: Vista.
- TAMAÑO: M20.
Totalmente instalado, incluso parte proporcional de fijaciones, registros metálicos IP65, racores, prensas, piezas especiales, soportes, pasamuros, elementos de conexión, cajas de derivación, pequeño material auxiliar, transporte, montaje y conexionado.

| Código | Ud | Descripción | Rendimiento | Precio | Importe |
|---|---|---|---|---|---|
| UELBPAG20 | ML | TUBO ACERO GALVANIZADO Ag20 (material; 16/10/2003) | 1 | 2.89 | 2.89 |
| P001 |  | PARTE PROP. PEQUEÑO MATERIAL | 0.3 | 0.36 | 0.11 |
| M001 | H | CUADRILLA C | 0.03 | 17.09 | 0.51 |
| %03 | % | MEDIOS AUXILIARES | 1.5 % | 3.51 | 0.05 |
|  |  | Total |  |  | 3.56 |

**CLIM58** ML TUBO ACERO GALV.ROSCADO M32 (12/11/1996)
15 ML × 4.86 (5.01 con costes indirectos) = 75.15
Tubo para canalización de circuitos con las siguientes características:
- MATERIAL: Acero galvanizado roscado (Ag).
- GRADO DE PROTECCION: IP7.
- EJECUCION: Vista.
- TAMAÑO: M32.
Totalmente instalado, incluso parte proporcional de fijaciones, registros metálicos IP65, racores, prensas, piezas especiales, soportes, pasamuros, elementos de conexión, cajas de derivación, pequeño material auxiliar, transporte, montaje y conexionado.

| Código | Ud | Descripción | Rendimiento | Precio | Importe |
|---|---|---|---|---|---|
| UELBPAG32 | ML | TUBO ACERO GALVANIZADO Ag32 (material; 16/10/2003) | 1 | 4.17 | 4.17 |
| P001 |  | PARTE PROP. PEQUEÑO MATERIAL | 0.3 | 0.36 | 0.11 |
| M001 | H | CUADRILLA C | 0.03 | 17.09 | 0.51 |
| %03 | % | MEDIOS AUXILIARES | 1.5 % | 4.79 | 0.07 |
|  |  | Total |  |  | 4.86 |

## 19 FON INSTALACIÓN DE FONTANERÍA (12/11/1996)
Importe: 13585.94

**FON1** ud CORTE, VACIADO Y LLENADO DE FONT.DE EDIF (12/11/1996)
1 ud × 174.17 (179.4 con costes indirectos) = 179.40
Corte de la red de fontanería del colegio y vaciado de la instalación afectada por las obras para la ejecución del ramal de ampliación del edificio y posterior llenado de la instalación una vez finalizados los trabajos, incluso investigación de la red existente y determinación de puntos de conexión, con p.p. de materiales, limpieza, medios auxiliares necesarios, incluso retirada de escombros a pie de carga situado a nivel de calle, carga y transporte al vertedero y canon de vertido; probado de la instalación y limpieza de la zona afectada.

| Código | Ud | Descripción | Rendimiento | Precio | Importe |
|---|---|---|---|---|---|
| M07CB005 | h. | Camión basculante de 8 t. (maquinaria; 17/02/2005) | 1 | 33.06 | 33.06 |
| P001 |  | PARTE PROP. PEQUEÑO MATERIAL | 100 | 0.36 | 36.00 |
| M001 | H | CUADRILLA C | 6 | 17.09 | 102.54 |
| %03 | % | MEDIOS AUXILIARES | 1.5 % | 171.60 | 2.57 |
|  |  | Total |  |  | 174.17 |

**FON2** ML TUBERIA POLIET. ENTERRADA 90 MM (12/11/1996)
30 ML × 28.68 (29.54 con costes indirectos) = 886.20
Tubería en ejecución enterrada a 30 cm de profundidad, protegida por lecho de arena de río, de las siguientes características:
- TIPO: POLIETILENO.
- PRESION NOMINAL: 10
- DIAMETRO NOMINAL: 90 mm.
Incluso excavación de zanja y relleno de la misma, totalmente instalada, incluso parte proporcional de piezas especiales, pequeño material auxiliar, transporte, montaje y conexionado.

| Código | Ud | Descripción | Rendimiento | Precio | Importe |
|---|---|---|---|---|---|
| UFRITE90 | ML | TUBERIA POLIETILENO 90 MM (21/02/2002) | 1 | 18.35 | 18.35 |
| UFRIMLZAN | ML | APERTURA Y RELLENO ZANJA 30 CM (21/02/2002) | 1 | 0.46 | 0.46 |
| P001 |  | PARTE PROP. PEQUEÑO MATERIAL | 2.5 | 0.36 | 0.90 |
| M001 | H | CUADRILLA C | 0.5 | 17.09 | 8.55 |
| %03 | % | MEDIOS AUXILIARES | 1.5 % | 28.26 | 0.42 |
|  |  | Total |  |  | 28.68 |

**FON3** UD PURGADOR (12/11/1996)
2 UD × 39.15 (40.32 con costes indirectos) = 80.64
Purgador automático (latón) con llave de cierre y pieza en T de latón con unión de anillos opresores (22mm) para Vitosol, totalmente instalado, conexionado, p.p de accesorios de montaje, pequeño material auxiliar, transporte y montaje.

| Código | Ud | Descripción | Rendimiento | Precio | Importe |
|---|---|---|---|---|---|
| UCTVACAE4 | UD | PURGADOR (material; 11/03/2003) | 1 | 37.59 | 37.59 |
| P001 |  | PARTE PROP. PEQUEÑO MATERIAL | 0.37 | 0.36 | 0.13 |
| M001 | H | CUADRILLA C | 0.05 | 17.09 | 0.85 |
| %03 | % | MEDIOS AUXILIARES | 1.5 % | 38.57 | 0.58 |
|  |  | Total |  |  | 39.15 |

**FON4** ud VÁLVULA RETENCIÓN DE 1 1/4" (12/11/1996)
1 ud × 13.42 (13.82 con costes indirectos) = 13.82
Suministro y colocación de válvula de retención de 1 1/4", de latón fundido; colocada mediante unión roscada, totalmente equipada, instalada y funcionando. s/CTE-HS-4.

| Código | Ud | Descripción | Rendimiento | Precio | Importe |
|---|---|---|---|---|---|
| mP17XR040 | ud | Válv.retención latón rosc.1 1/4" (15/09/2008) | 1 | 9.83 | 9.83 |
| P001 |  | PARTE PROP. PEQUEÑO MATERIAL | 2.3 | 0.36 | 0.83 |
| M001 | H | CUADRILLA C | 0.15 | 17.09 | 2.56 |
| %03 | % | MEDIOS AUXILIARES | 1.5 % | 13.22 | 0.20 |
|  |  | Total |  |  | 13.42 |

**FON5** ud VÁLVULA RETENCIÓN DE 2 3/4" (12/11/1996)
1 ud × 36.07 (37.15 con costes indirectos) = 37.15
Suministro y colocación de válvula de retención de 2 3/4", de latón fundido; colocada mediante unión roscada, totalmente equipada, instalada y funcionando. s/CTE-HS-4.

| Código | Ud | Descripción | Rendimiento | Precio | Importe |
|---|---|---|---|---|---|
| DCXR080 | ud | Válv.retención latón roscar 2 3/4" (15/09/2008) | 1 | 32.15 | 32.15 |
| P001 |  | PARTE PROP. PEQUEÑO MATERIAL | 2.3 | 0.36 | 0.83 |
| M001 | H | CUADRILLA C | 0.15 | 17.09 | 2.56 |
| %03 | % | MEDIOS AUXILIARES | 1.5 % | 35.54 | 0.53 |
|  |  | Total |  |  | 36.07 |

**FON6** UD VALVULA ESFERA 1 1/4" C/VACIADO (12/11/1996)
1 UD × 14.84 (15.29 con costes indirectos) = 15.29
Válvula totalmente instalada con las siguientes características:
-TIPO: DE ESFERA CON GRIFO DE VACIADO.
-DIAMETRO NOMINAL: 1 1/4".
-PRESION NOMINAL: 10 Bar.
Incluso aislamiento similar al de la tubería en que esta montada, pequeño material auxiliar, transporte, montaje y conexionado.

| Código | Ud | Descripción | Rendimiento | Precio | Importe |
|---|---|---|---|---|---|
| UCTVL026 | UD | VALV. ESFERA PN-10 1 1/4" C/VACIADO (material; 21/02/2002) | 1 | 11.23 | 11.23 |
| P001 |  | PARTE PROP. PEQUEÑO MATERIAL | 2.3 | 0.36 | 0.83 |
| M001 | H | CUADRILLA C | 0.15 | 17.09 | 2.56 |
| %03 | % | MEDIOS AUXILIARES | 1.5 % | 14.62 | 0.22 |
|  |  | Total |  |  | 14.84 |

**FON7** UD VALVULA ESFERA 2 3/4" C/VACIADO (12/11/1996)
1 UD × 49.78 (51.27 con costes indirectos) = 51.27
Válvula totalmente instalada con las siguientes características:
-TIPO: DE ESFERA CON GRIFO DE VACIADO.
-DIAMETRO NOMINAL: 2 3/4".
-PRESION NOMINAL: 10 Bar.
Incluso aislamiento similar al de la tubería en que esta montada, pequeño material auxiliar, transporte, montaje y conexionado.

| Código | Ud | Descripción | Rendimiento | Precio | Importe |
|---|---|---|---|---|---|
| DCTVBV014 | UD | VALV. ESFERA PN-10 2 3/4" C/VACIADO (material; 21/02/2002) | 1 | 45.65 | 45.65 |
| P001 |  | PARTE PROP. PEQUEÑO MATERIAL | 2.3 | 0.36 | 0.83 |
| M001 | H | CUADRILLA C | 0.15 | 17.09 | 2.56 |
| %03 | % | MEDIOS AUXILIARES | 1.5 % | 49.04 | 0.74 |
|  |  | Total |  |  | 49.78 |

**FON8** ML TUB. POLIPROPILENO 20 MM C/AISL-AF (12/11/1996)
65 ML × 6.72 (6.92 con costes indirectos) = 449.80
Tubería totalmente para AFS instalada con las siguientes características:
-MATERIAL: POLIPROPILENO
-DIAMETRO: 20 mm.
-MARCA/MODELO: AQUATHERM/FUSIOTHERM-SDR 7.4. o equivalente.
-ESPESOR: 2,8 mm
-UNIONES: Soldadura en caliente
-AISLAMIENTO: Coquilla Armaflex 1" (Segun RITE).
Incluso aislamiento, parte proporcional de codos, tes, entronques, derivaciones, reducciones, soportes, dilatadores, antiarietes, manguitos electrostáticos, pequeño material auxiliar, transporte, montaje y conexionado.

| Código | Ud | Descripción | Rendimiento | Precio | Importe |
|---|---|---|---|---|---|
| UCTAPP005F | ML | TUBERIA POLIPROPILENO 20 MM (material; 21/02/2002) | 1 | 0.85 | 0.85 |
| UCTUAR015 | ML | COQUILLA ARMAFLEX P/TUB 1" (material; 21/02/2002) | 1 | 3.34 | 3.34 |
| P001 |  | PARTE PROP. PEQUEÑO MATERIAL | 2 | 0.36 | 0.72 |
| M001 | H | CUADRILLA C | 0.1 | 17.09 | 1.71 |
| %03 | % | MEDIOS AUXILIARES | 1.5 % | 6.62 | 0.10 |
|  |  | Total |  |  | 6.72 |

**FON9** ML TUB. POLIPROPILENO 32 MM C/AISL-AF (12/11/1996)
15 ML × 10.49 (10.8 con costes indirectos) = 162.00
Tubería totalmente para AFS instalada con las siguientes características:
-MATERIAL: POLIPROPILENO
-DIAMETRO: 32 mm.
-MARCA/MODELO: AQUATHERM/FUSIOTHERM-SDR 7.4. o equivalente.
-ESPESOR: 4,4 mm
-UNIONES: Soldadura en caliente
-AISLAMIENTO: Coquilla Armaflex 1 1/2" (Segun RITE).
Incluso aislamiento, parte proporcional de codos, tes, entronques, derivaciones, reducciones, soportes, dilatadores, antiarietes, manguitos electrostáticos, pequeño material auxiliar, transporte, montaje y conexionado.

| Código | Ud | Descripción | Rendimiento | Precio | Importe |
|---|---|---|---|---|---|
| UCTAPP015F | ML | TUBERIA POLIPROPILENO 32 MM (material; 21/02/2002) | 1 | 2.47 | 2.470 |
| UCTUAR025 | ML | COQUILLA ARMAFLEX P/TUB 1 1/2" (material; 21/02/2002) | 1 | 5.08 | 5.080 |
| P001 |  | PARTE PROP. PEQUEÑO MATERIAL | 3 | 0.36 | 1.080 |
| M001 | H | CUADRILLA C | 0.1 | 17.09 | 1.709 |
| %03 | % | MEDIOS AUXILIARES | 1.5 % | 10.339 | 0.155 |
|  |  | Total |  |  | 10.49 |

**FON10** ML TUB. POLIPROPILENO 40 MM C/AISL-AF (12/11/1996)
45 ML × 12.87 (13.26 con costes indirectos) = 596.70
Tubería totalmente para AFS instalada con las siguientes características:
-MATERIAL: POLIPROPILENO
-DIAMETRO: 40 mm
-MARCA/MODELO: AQUATHERM/FUSIOTHERM-SDR 7.4. o equivalente.
-ESPESOR: 5,5 mm
-UNIONES: Soldadura en caliente
-AISLAMIENTO: Coquilla Armaflex 1 1/2" (Segun RITE).
Incluso aislamiento, parte proporcional de codos, tes, entronques, derivaciones, reducciones, soportes, dilatadores, antiarietes, manguitos electrostáticos, pequeño material auxiliar, transporte, montaje y conexionado.

| Código | Ud | Descripción | Rendimiento | Precio | Importe |
|---|---|---|---|---|---|
| UCTAPP020F | ML | TUBERIA POLIPROPILENO 40 MM (material; 21/02/2002) | 1 | 3.96 | 3.96 |
| UCTUAR025 | ML | COQUILLA ARMAFLEX P/TUB 1 1/2" | 1 | 5.08 | 5.08 |
| P001 |  | PARTE PROP. PEQUEÑO MATERIAL | 3 | 0.36 | 1.08 |
| M001 | H | CUADRILLA C | 0.15 | 17.09 | 2.56 |
| %03 | % | MEDIOS AUXILIARES | 1.5 % | 12.68 | 0.19 |
|  |  | Total |  |  | 12.87 |

**FON11** ML TUB. POLIPROPILENO 50 MM C/AISL-AF (12/11/1996)
15 ML × 18.74 (19.3 con costes indirectos) = 289.50
Tubería totalmente para AFS instalada con las siguientes características:
-MATERIAL: POLIPROPILENO
-DIAMETRO: 50 mm
-MARCA/MODELO: AQUATHERM/FUSIOTHERM-SDR 7.4. o equivalente.
-ESPESOR: 6,9 mm
-UNIONES: Soldadura en caliente
-AISLAMIENTO: Coquilla Armaflex 2 1/2" (Segun RITE).
Incluso aislamiento, parte proporcional de codos, tes, entronques, derivaciones, reducciones, soportes, dilatadores, antiarietes, manguitos electrostáticos, pequeño material auxiliar, transporte, montaje y conexionado.

| Código | Ud | Descripción | Rendimiento | Precio | Importe |
|---|---|---|---|---|---|
| UCTAPP025F | ML | TUBERIA POLIPROPILENO 50 MM (material; 21/02/2002) | 1 | 6.56 | 6.56 |
| UCTUAR035 | ML | COQUILLA ARMAFLEX P/TUB 2 1/2" (material; 21/02/2002) | 1 | 8.26 | 8.26 |
| P001 |  | PARTE PROP. PEQUEÑO MATERIAL | 3 | 0.36 | 1.08 |
| M001 | H | CUADRILLA C | 0.15 | 17.09 | 2.56 |
| %03 | % | MEDIOS AUXILIARES | 1.5 % | 18.46 | 0.28 |
|  |  | Total |  |  | 18.74 |

**FON12** ML TUB. POLIPROPILENO 63 MM C/AISL-AF (12/11/1996)
20 ML × 21.53 (22.18 con costes indirectos) = 443.60
Tubería totalmente para AFS instalada con las siguientes características:
-MATERIAL: POLIPROPILENO
-DIAMETRO: 63 mm
-MARCA/MODELO: AQUATHERM/FUSIOTHERM-SDR 7.4. o equivalente.
-ESPESOR: 8,6 mm
-UNIONES: Soldadura en caliente
-AISLAMIENTO: Coquilla Armaflex 2 1/2" (Segun RITE).
Incluso aislamiento, parte proporcional de codos, tes, entronques, derivaciones, reducciones, soportes, dilatadores, antiarietes, manguitos electrostáticos, pequeño material auxiliar, transporte, montaje y conexionado.

| Código | Ud | Descripción | Rendimiento | Precio | Importe |
|---|---|---|---|---|---|
| UCTAPP030F | ML | TUBERIA POLIPROPILENO 63 MM (material; 21/02/2002) | 1 | 9.31 | 9.31 |
| UCTUAR035 | ML | COQUILLA ARMAFLEX P/TUB 2 1/2" | 1 | 8.26 | 8.26 |
| P001 |  | PARTE PROP. PEQUEÑO MATERIAL | 3 | 0.36 | 1.08 |
| M001 | H | CUADRILLA C | 0.15 | 17.09 | 2.56 |
| %03 | % | MEDIOS AUXILIARES | 1.5 % | 21.21 | 0.32 |
|  |  | Total |  |  | 21.53 |

**FON13** ML TUB. POLIPROPILENO 75 MM C/AISL-AF (12/11/1996)
15 ML × 26.09 (26.87 con costes indirectos) = 403.05
Tubería totalmente para AFS instalada con las siguientes características:
-MATERIAL: POLIPROPILENO
-DIAMETRO: 75 mm
-MARCA/MODELO: AQUATHERM/FUSIOTHERM-SDR 7.4. o equivalente.
-ESPESOR: 10,4 mm
-UNIONES: Soldadura en caliente
-AISLAMIENTO: Coquilla Armaflex 3" (Segun RITE).
Incluso aislamiento, parte proporcional de codos, tes, entronques, derivaciones, reducciones, soportes, dilatadores, antiarietes, manguitos electrostáticos, pequeño material auxiliar, transporte, montaje y conexionado.

| Código | Ud | Descripción | Rendimiento | Precio | Importe |
|---|---|---|---|---|---|
| UCTAPP035F | ML | TUBERIA POLIPROPILENO 75 MM (material; 21/02/2002) | 1 | 11.84 | 11.84 |
| UCTUR040 | ML | COQUILLA ARMAFLEX P/TUB 3" (16/10/2003) | 1 | 9.87 | 9.87 |
| P001 |  | PARTE PROP. PEQUEÑO MATERIAL | 3 | 0.36 | 1.08 |
| M001 | H | CUADRILLA C | 0.17 | 17.09 | 2.91 |
| %03 | % | MEDIOS AUXILIARES | 1.5 % | 25.70 | 0.39 |
|  |  | Total |  |  | 26.09 |

**FON14** ML TUB. POLIPROPILENO 90 MM C/AISL-AF (12/11/1996)
20 ML × 27.88 (28.72 con costes indirectos) = 574.40
Tubería totalmente para AFS instalada con las siguientes características:
-MATERIAL: POLIPROPILENO
-DIAMETRO: 90 mm
-MARCA/MODELO: AQUATHERM/FUSIOTHERM-SDR 7.4. o equivalente.
-ESPESOR: 15 mm
-UNIONES: Soldadura en caliente
-AISLAMIENTO: Coquilla Armaflex 3" (Segun RITE).
Incluso aislamiento, parte proporcional de codos, tes, entronques, derivaciones, reducciones, soportes, dilatadores, antiarietes, manguitos electrostáticos, pequeño material auxiliar, transporte, montaje y conexionado.

| Código | Ud | Descripción | Rendimiento | Precio | Importe |
|---|---|---|---|---|---|
| UCTAPP040F | ML | TUBERIA POLIPROPILENO 90 MM (material; 21/02/2002) | 1 | 13.61 | 13.61 |
| UCTUR040 | ML | COQUILLA ARMAFLEX P/TUB 3" | 1 | 9.87 | 9.87 |
| P001 |  | PARTE PROP. PEQUEÑO MATERIAL | 3 | 0.36 | 1.08 |
| M001 | H | CUADRILLA C | 0.17 | 17.09 | 2.91 |
| %03 | % | MEDIOS AUXILIARES | 1.5 % | 27.47 | 0.41 |
|  |  | Total |  |  | 27.88 |

**FON15** ML TUB. POLIPROPILENO 20 MM C/AISL-FASER (12/11/1996)
70 ML × 7.46 (7.68 con costes indirectos) = 537.60
Tubería totalmente instalada con las siguientes características:
-MATERIAL: POLIPROPILENO
-DIAMETRO: 20 mm.
-MARCA/MODELO: AQUATHERM/FASER-SDR 7.4. o equivalente.
-ESPESOR: 2,8 mm
-UNIONES: Soldadura en caliente
-AISLAMIENTO: Coquilla Armaflex 1" (Segun RITE).
Incluso aislamiento, parte proporcional de codos, tes, entronques, derivaciones, reducciones, soportes, dilatadores, antiarietes, manguitos electrostáticos, pequeño material auxiliar, transporte, montaje y conexionado.

| Código | Ud | Descripción | Rendimiento | Precio | Importe |
|---|---|---|---|---|---|
| UCTAPP005C | ML | TUBERIA POLIPROPILENO 20 MM (material; 21/02/2002) | 1 | 1.58 | 1.58 |
| UCTUAR015 | ML | COQUILLA ARMAFLEX P/TUB 1" | 1 | 3.34 | 3.34 |
| P001 |  | PARTE PROP. PEQUEÑO MATERIAL | 2 | 0.36 | 0.72 |
| M001 | H | CUADRILLA C | 0.1 | 17.09 | 1.71 |
| %03 | % | MEDIOS AUXILIARES | 1.5 % | 7.35 | 0.11 |
|  |  | Total |  |  | 7.46 |

**FON16** ML TUB. POLIPROPILENO 25 MM C/AISL-FASER (12/11/1996)
15 ML × 8.72 (8.98 con costes indirectos) = 134.70
Tubería totalmente instalada con las siguientes características:
-MATERIAL: POLIPROPILENO
-DIAMETRO: 25 mm.
-MARCA/MODELO: AQUATHERM/FASER-SDR 7.4. o equivalente.
-ESPESOR: 3,5 mm
-UNIONES: Soldadura en caliente
-AISLAMIENTO: Coquilla Armaflex 1 1/4" (Segun RITE).
Incluso aislamiento, parte proporcional de codos, tes, entronques, derivaciones, reducciones, soportes, dilatadores, antiarietes, manguitos electrostáticos, pequeño material auxiliar, transporte, montaje y conexionado.

| Código | Ud | Descripción | Rendimiento | Precio | Importe |
|---|---|---|---|---|---|
| UCTAPP010C | ML | TUBERIA POLIPROPILENO 25 MM (material; 21/02/2002) | 1 | 2.29 | 2.29 |
| UCTUAR020 | ML | COQUILLA ARMAFLEX P/TUB 1 1/4" | 1 | 3.69 | 3.69 |
| P001 |  | PARTE PROP. PEQUEÑO MATERIAL | 2.5 | 0.36 | 0.90 |
| M001 | H | CUADRILLA C | 0.1 | 17.09 | 1.71 |
| %03 | % | MEDIOS AUXILIARES | 1.5 % | 8.59 | 0.13 |
|  |  | Total |  |  | 8.72 |

**FON17** ML TUB. POLIPROPILENO 32 MM C/AISL-FASER (12/11/1996)
35 ML × 11.63 (11.98 con costes indirectos) = 419.30
Tubería totalmente instalada con las siguientes características:
-MATERIAL: POLIPROPILENO
-DIAMETRO: 32 mm.
-MARCA/MODELO: AQUATHERM/FASER-SDR 7.4. o equivalente.
-ESPESOR: 4,4 mm
-UNIONES: Soldadura en caliente
-AISLAMIENTO: Coquilla Armaflex 1 1/2" (Segun RITE).
Incluso aislamiento, parte proporcional de codos, tes, entronques, derivaciones, reducciones, soportes, dilatadores, antiarietes, manguitos electrostáticos, pequeño material auxiliar, transporte, montaje y conexionado.

| Código | Ud | Descripción | Rendimiento | Precio | Importe |
|---|---|---|---|---|---|
| UCTAPP015C | ML | TUBERIA POLIPROPILENO 32 MM (material; 21/02/2002) | 1 | 3.59 | 3.59 |
| UCTUAR025 | ML | COQUILLA ARMAFLEX P/TUB 1 1/2" | 1 | 5.08 | 5.08 |
| P001 |  | PARTE PROP. PEQUEÑO MATERIAL | 3 | 0.36 | 1.08 |
| M001 | H | CUADRILLA C | 0.1 | 17.09 | 1.71 |
| %03 | % | MEDIOS AUXILIARES | 1.5 % | 11.46 | 0.17 |
|  |  | Total |  |  | 11.63 |

**FON18** ML TUB. POLIPROPILENO 40 MM C/AISL-FASER (12/11/1996)
25 ML × 16.8 (17.3 con costes indirectos) = 432.50
Tubería totalmente instalada con las siguientes características:
-MATERIAL: POLIPROPILENO
-DIAMETRO: 40 mm
-MARCA/MODELO: AQUATHERM/FASER-SDR 7.4. o equivalente.
-ESPESOR: 5,5 mm
-UNIONES: Soldadura en caliente
-AISLAMIENTO: Coquilla Armaflex 1 1/2" (Segun RITE).
Incluso aislamiento, parte proporcional de codos, tes, entronques, derivaciones, reducciones, soportes, dilatadores, antiarietes, manguitos electrostáticos, pequeño material auxiliar, transporte, montaje y conexionado.

| Código | Ud | Descripción | Rendimiento | Precio | Importe |
|---|---|---|---|---|---|
| UCTAPP120C | ML | TUBERIA POLIPROPILENO 40 MM (21/02/2002) | 1 | 7.65 | 7.65 |
| UCTUAR025 | ML | COQUILLA ARMAFLEX P/TUB 1 1/2" | 1 | 5.08 | 5.08 |
| P001 |  | PARTE PROP. PEQUEÑO MATERIAL | 3.5 | 0.36 | 1.26 |
| M001 | H | CUADRILLA C | 0.15 | 17.09 | 2.56 |
| %03 | % | MEDIOS AUXILIARES | 1.5 % | 16.55 | 0.25 |
|  |  | Total |  |  | 16.8 |

**SOL21** UD VALVULA ESFERA 3/4" (12/11/1996)
1 UD × 5.63 (5.8 con costes indirectos) = 5.80
Válvula totalmente instalada con las siguientes características:
-TIPO: DE ESFERA.
-DIAMETRO NOMINAL: 3/4".
-PRESION NOMINAL: 10 Bar.
Incluso aislamiento similar al de la tubería en que esta montada, pequeño material auxiliar, transporte, montaje y conexionado.

| Código | Ud | Descripción | Rendimiento | Precio | Importe |
|---|---|---|---|---|---|
| UCTVBO005 | UD | VALV. ESFERA PN-10 3/4" (material; 21/02/2002) | 1 | 2.74 | 2.74 |
| P001 |  | PARTE PROP. PEQUEÑO MATERIAL | 2.1 | 0.36 | 0.76 |
| M001 | H | CUADRILLA C | 0.12 | 17.09 | 2.05 |
| %03 | % | MEDIOS AUXILIARES | 1.5 % | 5.55 | 0.08 |
|  |  | Total |  |  | 5.63 |

**FON20** UD VALVULA ESFERA 1" (12/11/1996)
1 UD × 7.34 (7.56 con costes indirectos) = 7.56
Válvula totalmente instalada con las siguientes características:
-TIPO: DE ESFERA.
-DIAMETRO NOMINAL: 1".
-PRESION NOMINAL: 10 Bar.
Incluso aislamiento similar al de la tubería en que esta montada, pequeño material auxiliar, transporte, montaje y conexionado.

| Código | Ud | Descripción | Rendimiento | Precio | Importe |
|---|---|---|---|---|---|
| UCTVBO010 | UD | VALV. ESFERA PN-10 1" (material; 21/02/2002) | 1 | 3.88 | 3.88 |
| P001 |  | PARTE PROP. PEQUEÑO MATERIAL | 2.2 | 0.36 | 0.79 |
| M001 | H | CUADRILLA C | 0.15 | 17.09 | 2.56 |
| %03 | % | MEDIOS AUXILIARES | 1.5 % | 7.23 | 0.11 |
|  |  | Total |  |  | 7.34 |

**CLIM44** UD VALVULA ESFERA 1 1/4"
1 UD × 11.13 (11.46 con costes indirectos) = 11.46

**SOL22** UD VALVULA ESFERA 1 1/2" (12/11/1996)
1 UD × 14.73 (15.17 con costes indirectos) = 15.17
Válvula totalmente instalada con las siguientes características:
-TIPO: DE ESFERA.
-DIAMETRO NOMINAL: 1 1/2".
-PRESION NOMINAL: 15 Bar.
Incluso aislamiento similar al de la tubería en que esta montada, pequeño material auxiliar, transporte, montaje y conexionado.

| Código | Ud | Descripción | Rendimiento | Precio | Importe |
|---|---|---|---|---|---|
| UCTVBO020 | UD | VALV. ESFERA PN-10 1 1/2" (material; 21/02/2002) | 1 | 10.23 | 10.23 |
| P001 |  | PARTE PROP. PEQUEÑO MATERIAL | 2.4 | 0.36 | 0.86 |
| M001 | H | CUADRILLA C | 0.2 | 17.09 | 3.42 |
| %03 | % | MEDIOS AUXILIARES | 1.5 % | 14.51 | 0.22 |
|  |  | Total |  |  | 14.73 |

**FON23** UD LLAVE DE PASO EMPOTRABLE 3/4" (12/11/1996)
2 UD × 16.22 (16.71 con costes indirectos) = 33.42
Llave de paso empotrable para corte general de cuartos de baño y aseos de las siguientes características:
- TIPO: EMPOTRABLE.
- MARCA/MODELO: ROCA, o equivalente.
- DIAMETRO: 3/4".
Incluso pequeño material auxiliar, transporte montaje conexionado y funcionando.

| Código | Ud | Descripción | Rendimiento | Precio | Importe |
|---|---|---|---|---|---|
| UFGRLL002 | UD | LLAVE DE PASO EMPOTRAR 3/4" (material; 21/02/2002) | 1 | 13.98 | 13.98 |
| P001 |  | PARTE PROP. PEQUEÑO MATERIAL | 0.81 | 0.36 | 0.29 |
| M001 | H | CUADRILLA C | 0.1 | 17.09 | 1.71 |
| %03 | % | MEDIOS AUXILIARES | 1.5 % | 15.98 | 0.24 |
|  |  | Total |  |  | 16.22 |

**FON24** UD LLAVE DE PASO EMPOTRABLE 1" (12/11/1996)
2 UD × 18.24 (18.79 con costes indirectos) = 37.58
Llave de paso empotrable para corte general de cuartos de baño, aseos, etc. de las siguientes características:
- TIPO: EMPOTRABLE.
- MARCA/MODELO: ROCA, o equivalente..
- DIAMETRO: 1".
Con indices azul y rojo y escudo deslizante, incluso pequeño material auxiliar, transporte montaje conexionado y funcionando.

| Código | Ud | Descripción | Rendimiento | Precio | Importe |
|---|---|---|---|---|---|
| UFGRLL003 | UD | LLAVE DE PASO EMPOTRAR 1" (28/03/2002) | 1 | 15.06 | 15.06 |
| P001 |  | PARTE PROP. PEQUEÑO MATERIAL | 2.4 | 0.36 | 0.86 |
| M001 | H | CUADRILLA C | 0.12 | 17.09 | 2.05 |
| %03 | % | MEDIOS AUXILIARES | 1.5 % | 17.97 | 0.27 |
|  |  | Total |  |  | 18.24 |

**FON25** UD LLAVE DE PASO EMPOTRABLE 1 1/4" (12/11/1996)
2 UD × 20.67 (21.29 con costes indirectos) = 42.58
Llave de paso empotrable para corte general de cuartos de baño, aseos, etc., de las siguientes características:
- TIPO: EMPOTRABLE
- MARCA: ROCA o equivalente.
- DIAMETRO: 1 1/4".
Con indices azul y rojo y escudo deslizante, incluso pequeño material auxiliar, transporte montaje conexionado y funcionando.

| Código | Ud | Descripción | Rendimiento | Precio | Importe |
|---|---|---|---|---|---|
| UFGRLL004 | UD | LLAVE DE PASO EMPOTRAR 1 1/4" (21/02/2002) | 1 | 16.94 | 16.94 |
| P001 |  | PARTE PROP. PEQUEÑO MATERIAL | 2.4 | 0.36 | 0.86 |
| M001 | H | CUADRILLA C | 0.15 | 17.09 | 2.56 |
| %03 | % | MEDIOS AUXILIARES | 1.5 % | 20.36 | 0.31 |
|  |  | Total |  |  | 20.67 |

**FON26** UD LLAVE DE PASO EMPOTRABLE 2" (12/11/1996)
2 UD × 23 (23.69 con costes indirectos) = 47.38
Llave de paso empotrable para corte general de cuartos de baño, aseos, etc. de las siguientes características:
- TIPO: EMPOTRABLE.
- MARCA/MODELO: ROCA, o equivalente.
- DIAMETRO: 2".
Con indices azul y rojo y escudo deslizante, incluso pequeño material auxiliar, transporte montaje conexionado y funcionando.

| Código | Ud | Descripción | Rendimiento | Precio | Importe |
|---|---|---|---|---|---|
| UFGRL013 | UD | LLAVE DE PASO EMPOTRAR 2" (28/03/2002) | 1 | 18.38 | 18.38 |
| P001 |  | PARTE PROP. PEQUEÑO MATERIAL | 2.4 | 0.36 | 0.86 |
| M001 | H | CUADRILLA C | 0.2 | 17.09 | 3.42 |
| %03 | % | MEDIOS AUXILIARES | 1.5 % | 22.66 | 0.34 |
|  |  | Total |  |  | 23 |

**FON27** UD LAVABO SEMIEMPOTRAR BLANCO (12/11/1996)
8 UD × 50.34 (51.85 con costes indirectos) = 414.80
Lavabo de las siguientes características:
- TIPO: SEMIEMPOTRAR.
- COLOR: BLANCO.
- MARCA/SERIE: ROCA / VITORIA, o equivalente.
Totalmente instalado segun diseño en planos, incluso parte proporcional de piezas especiales, desagüe sifónico con sifón de botella, válvula, tapón y cadenilla de acero, conexión a bajante en tubería de PVC de 40 mm de diámetro y bote sifónico, pequeño material auxiliar, transporte, montaje, conexionado y funcionando.

| Código | Ud | Descripción | Rendimiento | Precio | Importe |
|---|---|---|---|---|---|
| UFAPLA003 | UD | LAVABO SEMIEMPOTRAR BLANCO (material; 21/02/2002) | 1 | 42.32 | 42.32 |
| UFAPDELAV | UD | DESAGUE DE LAVABO (material; 21/02/2002) | 1 | 2.49 | 2.49 |
| UFAPSFBOT | UD | SIFON DE BOTELLA DESAGUE 1 1/4". (material; 21/02/2002) | 1 | 1.3 | 1.30 |
| P001 |  | PARTE PROP. PEQUEÑO MATERIAL | 1.62 | 0.36 | 0.58 |
| M001 | H | CUADRILLA C | 0.17 | 17.09 | 2.91 |
| %03 | % | MEDIOS AUXILIARES | 1.5 % | 49.60 | 0.74 |
|  |  | Total |  |  | 50.34 |

**FON28** UD LAVABO MINUSVALIDOS (12/11/1996)
2 UD × 234.29 (241.32 con costes indirectos) = 482.64
Lavabo de las siguientes características:
- TIPO: MINUSVALIDOS
- MATERIAL: PORCELANA .
- MARCA/SERIE: DURAVIT/H70, o equivalente.
Incluso sellado, totalmente instalado, sin rebosadero y sifón empotrado, parte proporcional de piezas especiales, válvula, conexión a bajante en tubería de PVC de 40 mm de diámetro, pequeño material auxiliar, transporte, montaje, conexionado y funcionando.

| Código | Ud | Descripción | Rendimiento | Precio | Importe |
|---|---|---|---|---|---|
| UFAPLA00M | UD | LAVABO MINUSVALIDOS (15/02/2010) | 1 | 168.32 | 168.32 |
| UFAPDELAV | UD | DESAGUE DE LAVABO | 1 | 2.49 | 2.49 |
| UFAPSFBOTa | UD | SIFON CROMADO MODELO TOTEM. (15/02/2010) | 1 | 55.49 | 55.49 |
| P001 |  | PARTE PROP. PEQUEÑO MATERIAL | 4.5 | 0.36 | 1.62 |
| M001 | H | CUADRILLA C | 0.17 | 17.09 | 2.91 |
| %03 | % | MEDIOS AUXILIARES | 1.5 % | 230.83 | 3.46 |
|  |  | Total |  |  | 234.29 |

**FON29** UD INODORO BLANCO MERIDIAN (12/11/1996)
6 UD × 172.62 (177.8 con costes indirectos) = 1066.80
Inodoro de las siguientes características:
- TIPO: PARA FLUXOR
- COLOR: BLANCO
- MATERIAL: PORCELANA
- MARCA/SERIE: ROCA / MERIDIAN , o equivalente.
Incluso asiento con mecanismos y tapa, asiento, bastidor autoportante para montaje de inodoro suspendido AQUACONTROL-SCHELL, o similar. Totalmente instalado segun diseño en planos, soportado y anclado, incluso sellado de juntas con silicona, p.p. de piezas especiales, manguetón de desagüe en tubería de PVC de 110 mm de diámetro y conexión hasta bajante, pequeño material auxiliar, transporte, montaje y conexionado funcionando.

| Código | Ud | Descripción | Rendimiento | Precio | Importe |
|---|---|---|---|---|---|
| UFAPIN0413 | UD | INODORO C/ASIENTO Y TAPA (material; 21/02/2002) | 1 | 112.17 | 112.17 |
| UFAPAI0413 | UD | ASIENTO Y TAPA INODORO CELULIT (material; 21/02/2002) | 1 | 51.93 | 51.93 |
| UFAPMGINO | UD | MANGUETON INODORO (material; 21/02/2002) | 1 | 1.82 | 1.82 |
| P001 |  | PARTE PROP. PEQUEÑO MATERIAL | 2.03 | 0.36 | 0.73 |
| M001 | H | CUADRILLA C | 0.2 | 17.09 | 3.42 |
| %03 | % | MEDIOS AUXILIARES | 1.5 % | 170.07 | 2.55 |
|  |  | Total |  |  | 172.62 |

**FON30** UD INODORO SUSPENDIDO MINUSVALIDOS (12/11/1996)
2 UD × 326.82 (336.62 con costes indirectos) = 673.24
Inodoro para MINUSVALIDOS con asiento y tapa lacados,será con salida a suelo o horizontal segun planos.De las siguientes características:
- TIPO: SUSPENDIDO CON FLUXOR
- COLOR: BLANCO
- MATERIAL: PORCELANA
- MARCA/SERIE: DURAVIT/ STARCK 3 con saliente de 700 mm, o equivalente.
Incluso mecanismos y tapa, asiento, bastidor autoportante para montaje de inodoro suspendido AQUACONTROL-SCHELL, o similar. Totalmente instalado segun diseño en planos, soportado y anclado, incluso sellado de juntas con silicona, p.p. de piezas especiales, manguetón de desagüe en tubería de PVC de 110 mm de diámetro y conexión hasta bajante, pequeño material auxiliar, transporte, montaje y conexionado funcionando.

| Código | Ud | Descripción | Rendimiento | Precio | Importe |
|---|---|---|---|---|---|
| UFAPIN006m | UD | INODORO SUSPENDIDO MINUSV. (15/02/2010) | 1 | 316.02 | 316.02 |
| UFAPMGINO | UD | MANGUETON INODORO | 1 | 1.82 | 1.82 |
| P001 |  | PARTE PROP. PEQUEÑO MATERIAL | 2.03 | 0.36 | 0.73 |
| M001 | H | CUADRILLA C | 0.2 | 17.09 | 3.42 |
| %03 | % | MEDIOS AUXILIARES | 1.5 % | 321.99 | 4.83 |
|  |  | Total |  |  | 326.82 |

**FON31** UD BARRA MINUSVALIDO PRESTO LARGA (12/11/1996)
2 UD × 110.64 (113.96 con costes indirectos) = 227.92
Barra larga de apoyo mural para lavabos, Inodoros, etc, especial para minusválidos, de las siguientes características:
- COLOR: BLANCO
- MARCA/SERIE: PRESTO/ PRESTOBAR o equivalente.
Totalmente instalada, pequeño material auxiliar, transporte, montaje y conexionado.

| Código | Ud | Descripción | Rendimiento | Precio | Importe |
|---|---|---|---|---|---|
| UFAPINmv06 | UD | BARRA ESPECIAL MINUSVALIDO (21/02/2002) | 1 | 106.53 | 106.53 |
| P001 |  | PARTE PROP. PEQUEÑO MATERIAL | 4.5 | 0.36 | 1.62 |
| M001 | H | CUADRILLA C | 0.05 | 17.09 | 0.85 |
| %03 | % | MEDIOS AUXILIARES | 1.5 % | 109.00 | 1.64 |
|  |  | Total |  |  | 110.64 |

**FON32** UD VERTEDERO C/REJILLA (12/11/1996)
1 UD × 137.06 (141.17 con costes indirectos) = 141.17
Vertedero de las siguientes características:
- COLOR: BLANCO
- MATERIAL: PORCELANA.
- MARCA/MODELO: ROCA / GARDA, o equivalente.
Con tanque, reja cromada y almohadilla de goma, soportado y anclado, sellado de juntas con silicona, p.p. de piezas especiales, manguetón de desagüe en tubería de PVC de 110 mm de diámetro y conexión hasta bajante, pequeño material auxiliar, transporte, montaje y conexionado.

| Código | Ud | Descripción | Rendimiento | Precio | Importe |
|---|---|---|---|---|---|
| UFAPVE001 | UD | VERTEDERO C/ACESORIOS (21/02/2002) | 1 | 132.1 | 132.10 |
| UFAPMGVER | UD | MANGUETON VERTEDERO (21/02/2002) | 1 | 1.82 | 1.82 |
| P001 |  | PARTE PROP. PEQUEÑO MATERIAL | 0.73 | 0.36 | 0.26 |
| M001 | H | CUADRILLA C | 0.05 | 17.09 | 0.85 |
| %03 | % | MEDIOS AUXILIARES | 1.5 % | 135.03 | 2.03 |
|  |  | Total |  |  | 137.06 |

**FON33** UD FLUXOR INODORO (12/11/1996)
8 UD × 47.37 (48.79 con costes indirectos) = 390.32
Fluxor para inodoro, visto, de las siguientes características:
- DIAMETRO NOMINAL: 3/4".
- MARCA/MODELO: GROHE, o equivalente.
-TERMINACIÓN: Cromado
Con tubo de descarga cromado, totalmente instalado, incluso fijación a pared, pequeño material auxiliar, transporte, montaje y conexionado.

| Código | Ud | Descripción | Rendimiento | Precio | Importe |
|---|---|---|---|---|---|
| UFGR02 | UD | FLUXOR INODORO 3/4" (21/02/2002) | 1 | 44.49 | 44.49 |
| P001 |  | PARTE PROP. PEQUEÑO MATERIAL | 1.3 | 0.36 | 0.47 |
| M001 | H | CUADRILLA C | 0.1 | 17.09 | 1.71 |
| %03 | % | MEDIOS AUXILIARES | 1.5 % | 46.67 | 0.70 |
|  |  | Total |  |  | 47.37 |

**FON34** UD GRIFERIA TEMPORIZADA DUCHA (12/11/1996)
12 UD × 108.66 (111.92 con costes indirectos) = 1343.04
Grifería de agua mezclada para ducha de las siguientes características:
- TIPO: MEZCLADOR TEMPORIZADO
- EJECUCION: VISTA MURAL
- CAUDAL: 10 l/min
Totalmente instalado, con cierre automático a los 30 segundos, incluso cuerpo de laton cromado, desinfección antilegionella, soportes y anclajes, tubo y rociador antivandalico, distintivo rojo para agua templada, pequeño material auxiliar, transporte, montaje y conexionado.

| Código | Ud | Descripción | Rendimiento | Precio | Importe |
|---|---|---|---|---|---|
| DC4RBA00Mpc | UD | GRIFERIA TEMPORIZADA DUCHA (21/02/2002) | 1 | 103.84 | 103.84 |
| P001 |  | PARTE PROP. PEQUEÑO MATERIAL | 1.8 | 0.36 | 0.65 |
| M001 | H | CUADRILLA C | 0.15 | 17.09 | 2.56 |
| %03 | % | MEDIOS AUXILIARES | 1.5 % | 107.05 | 1.61 |
|  |  | Total |  |  | 108.66 |

**FON35** ud VÁLVULA MEZCL. TERMOSTÁTICA DN20 (12/11/1996)
12 ud × 48.26 (49.71 con costes indirectos) = 596.52
Suministro y colocación de válvula mezcladora termostática de bronce fundido diámetro DN20, con temperatura de salida regulable entre 36 y 53º C; incluso juego de racores de 1", colocada mediante unión roscada, totalmente instalada y funcionando. S/CTE-DB-HS-4, i/ p.p. de medios auxiliares.

| Código | Ud | Descripción | Rendimiento | Precio | Importe |
|---|---|---|---|---|---|
| DC0SE110 | ud | Valvula Mezcl. Termostática DN20 - 1" (15/09/2008) | 1 | 42.69 | 42.69 |
| P001 |  | PARTE PROP. PEQUEÑO MATERIAL | 4 | 0.36 | 1.44 |
| M001 | H | CUADRILLA C | 0.2 | 17.09 | 3.42 |
| %03 | % | MEDIOS AUXILIARES | 1.5 % | 47.55 | 0.71 |
|  |  | Total |  |  | 48.26 |

**FON36** UD GRIFERIA MONOMANDO DUCHA (12/11/1996)
4 UD × 81.56 (84.01 con costes indirectos) = 336.04
Grifería para ducha de las siguientes características:
- TIPO: MONOMANDO MEZCLADOR EMPOTRADO
- TERMINACION: CROMADO
- MARCA/SERIE: GROHE/EURODISC, o equivalente.
Con rociador, incluso pequeño material auxiliar, transporte, montaje y conexionado.

| Código | Ud | Descripción | Rendimiento | Precio | Importe |
|---|---|---|---|---|---|
| UFGRJ7A002 | UD | GRIFERIA BAÑO/DUCHA MONOMANDO (21/02/2002) | 1 | 79.4 | 79.40 |
| P001 |  | PARTE PROP. PEQUEÑO MATERIAL | 0.29 | 0.36 | 0.10 |
| M001 | H | CUADRILLA C | 0.05 | 17.09 | 0.85 |
| %03 | % | MEDIOS AUXILIARES | 1.5 % | 80.35 | 1.21 |
|  |  | Total |  |  | 81.56 |

**FON37** UD GRIFO MEZCLADOR TEMPORIZADO LAVABO (12/11/1996)
6 UD × 126.65 (130.45 con costes indirectos) = 782.70
Mezclador temporizado para lavabo, con aireador, desagüe automático y enlaces de alimentación flexibles, de las siguientes características:
- TIPO: MEZCLADOR TEMPORIZADO
- MARCA/SERIE: GROHE / CONTROMIX, o equivalente.
- TERMINACION: CROMADO
Totalmente instalado, incluso latiguillos flexibles cromados con llaves de ecuadra, pequeño material auxiliar, transporte, montaje y conexionado.

| Código | Ud | Descripción | Rendimiento | Precio | Importe |
|---|---|---|---|---|---|
| UFGRLVMG01 | UD | MONOMANDO LAVABO GROHE Eurodisc (21/02/2002) | 1 | 121.49 | 121.49 |
| P001 |  | PARTE PROP. PEQUEÑO MATERIAL | 2.03 | 0.36 | 0.73 |
| M001 | H | CUADRILLA C | 0.15 | 17.09 | 2.56 |
| %03 | % | MEDIOS AUXILIARES | 1.5 % | 124.78 | 1.87 |
|  |  | Total |  |  | 126.65 |

**FON38** UD GRIFO MEZCLADOR MONOMANDO (12/11/1996)
5 UD × 83.02 (85.51 con costes indirectos) = 427.55
Mezclador para lavabo, con aireador y desagüe automático, de las siguientes características:
- TIPO: MONOMANDO.
- MARCA/SERIE: ROCA / LOGICA, o equivalente.
- TERMINACION: CROMADO.
Totalmente instalado, incluso latiguillos flexibles con llaves de escuadra, pequeño material auxiliar, transporte, montaje y conexionado.

| Código | Ud | Descripción | Rendimiento | Precio | Importe |
|---|---|---|---|---|---|
| UFGRLV010 | UD | MEZCLADOR MONOMANDO LAVABO (material; 21/02/2002) | 1 | 78.5 | 78.50 |
| P001 |  | PARTE PROP. PEQUEÑO MATERIAL | 2.03 | 0.36 | 0.73 |
| M001 | H | CUADRILLA C | 0.15 | 17.09 | 2.56 |
| %03 | % | MEDIOS AUXILIARES | 1.5 % | 81.79 | 1.23 |
|  |  | Total |  |  | 83.02 |

**FON39** UD GRIFO PARED C/ESCUDO (12/11/1996)
1 UD × 9.43 (9.71 con costes indirectos) = 9.71
Grifo de las siguientes características:
- TIPO: PARED CON ESCUDO.
De boca roscada, incluso pequeño material auxiliar, transporte, montaje conexionado y funcionando.

| Código | Ud | Descripción | Rendimiento | Precio | Importe |
|---|---|---|---|---|---|
| UFGRPA001 | UD | GRIFO DE PARED (material; 21/02/2002) | 1 | 6 | 6.00 |
| P001 |  | PARTE PROP. PEQUEÑO MATERIAL | 2.03 | 0.36 | 0.73 |
| M001 | H | CUADRILLA C | 0.15 | 17.09 | 2.56 |
| %03 | % | MEDIOS AUXILIARES | 1.5 % | 9.29 | 0.14 |
|  |  | Total |  |  | 9.43 |

**FON40** ud DEPÓSITO HIDRONEUMÁTICO 100L (12/11/1996)
2 ud × 252.4 (259.97 con costes indirectos) = 519.94
Suministro y montaje de depósito hidroneumático cerrado para red de fluxores, de 100 lts de capacidad:
-Marca/modelo:SEDICAL NG 100/6 o equivalente.
-Conexiones roscadas
-Membrana no recambiable según DIN 4807. Tª máxima hasta 70ºC
-Homologado según directiva 97/23/CE de aparatos a presión
-Color rojo
-Presión inicial: 1,5 bar (nitrógeno)

| Código | Ud | Descripción | Rendimiento | Precio | Importe |
|---|---|---|---|---|---|
| P17DF010A | ud | Depósito Hidroneumático fluxores 100l. (material; 13/10/2009) | 1 | 230.14 | 230.14 |
| P001 |  | PARTE PROP. PEQUEÑO MATERIAL | 4 | 0.36 | 1.44 |
| M001 | H | CUADRILLA C | 1 | 17.09 | 17.09 |
| %03 | % | MEDIOS AUXILIARES | 1.5 % | 248.67 | 3.73 |
|  |  | Total |  |  | 252.4 |

**FON41** ud DEPÓSITO HIDRONEUMÁTICO 50L (12/11/1996)
2 ud × 128.97 (132.84 con costes indirectos) = 265.68
Suministro y montaje de depósito hidroneumático cerrado para red de fluxores, de 50 lts de capacidad:
-Marca/modelo:SEDICAL NG 50/6 o equivalente.
-Conexiones roscadas
-Membrana no recambiable según DIN 4807. Tª máxima hasta 70ºC
-Homologado según directiva 97/23/CE de aparatos a presión
-Color rojo
-Presión inicial: 1,5 bar (nitrógeno)

| Código | Ud | Descripción | Rendimiento | Precio | Importe |
|---|---|---|---|---|---|
| P17DF010B | ud | Depósito Hidroneumático fluxores 50l. (material; 13/10/2009) | 1 | 108.53 | 108.53 |
| P001 |  | PARTE PROP. PEQUEÑO MATERIAL | 4 | 0.36 | 1.44 |
| M001 | H | CUADRILLA C | 1 | 17.09 | 17.09 |
| %03 | % | MEDIOS AUXILIARES | 1.5 % | 127.06 | 1.91 |
|  |  | Total |  |  | 128.97 |

## 20 GAS INSTALACIÓN DE GAS (12/11/1996)
Importe: 2733.05

**GAS1** UD ACOMETIDA GAS NATURAL (12/11/1996)
1 UD × 541.3 (557.54 con costes indirectos) = 557.54
Acometida de gas natural, realizada según normas de la Compañía suministradora, incluyendo derivación desde la red general, rotura de acera o calzada, apertura de zanja, tendido de canalización hasta el punto de toma del abonado, válvula de acometida, relleno de zanja, y reposición de pavimento en acera o calzada, incluso tasas y cánones de enganche, pequeño material auxiliar, transporte y montaje.

| Código | Ud | Descripción | Rendimiento | Precio | Importe |
|---|---|---|---|---|---|
| UGANAC001 | UD | ACOMETIDA GAS NATURAL (21/02/2002) | 1 | 402.85 | 402.85 |
| P001 |  | PARTE PROP. PEQUEÑO MATERIAL | 125 | 0.36 | 45.00 |
| M001 | H | CUADRILLA C | 5 | 17.09 | 85.45 |
| %03 | % | MEDIOS AUXILIARES | 1.5 % | 533.30 | 8.00 |
|  |  | Total |  |  | 541.3 |

**GAS2** UD CONTADOR 25 + REGULACIÓN EN ARMARIO (12/11/1996)
1 UD × 380.48 (391.89 con costes indirectos) = 391.89
Armario de poliéster reforzado con fibra de vidrio, autoextinguible, IP43, con puerta provista de dispositivo de cierre normalizado, marca CLAVED o equivalente, equipado con contador de gas natural tipo G-16, caudal mínimo 0.16 m3/h y caudal máximo 25 m3/h, presión máxima de servicio 0.50 bar homologado por la Compañía suministradora, incluso racores de conexión, llave y verificación y regulador TECNOFLUID o equivalente para media-baja, incluso tubería polietileno entrada/salida, incluso válvulas de entrada y salida, tramos de tubería con codos y accesorios, tomas de presión, reductores, purgador, filtro, incluso llave de contador homologado por la Compañía suministradora, totalmente instalado, incluso parte proporcional de tubería y accesorios, pequeño material auxiliar, transporte, montaje y conexionado.

| Código | Ud | Descripción | Rendimiento | Precio | Importe |
|---|---|---|---|---|---|
| UGARREG250 | UD | ARMARIO REGULACIÓN y CONTADOR GAS (15/02/2010) | 1 | 246.18 | 246.18 |
| UGANCO025 | UD | CONTADOR GAS NATURAL 25 M3/H (21/02/2002) | 1 | 85.04 | 85.04 |
| P001 |  | PARTE PROP. PEQUEÑO MATERIAL | 50 | 0.36 | 18.00 |
| M001 | H | CUADRILLA C | 1.5 | 17.09 | 25.64 |
| %03 | % | MEDIOS AUXILIARES | 1.5 % | 374.86 | 5.62 |
|  |  | Total |  |  | 380.48 |

**GAS3** UD CENTRAL DETECCION DE GAS 4-20 mA (12/11/1996)
1 UD × 791 (814.73 con costes indirectos) = 814.73
Central de detección de gas compacta, para detectores de gas con salida anlógica de 4 - 20 mA, para conectar en estrella hasta un máximo de 4 detectores, para protección contra explosiones (Gases inflamables), con tres niveles de sucesos libremente programables para cada detector (Aviso, Prealarma, Alarma), con tarjeta de relés para actuación sobre elementos externos, visualización digital de la concentración de gas medida para cada detector, equipada con fuente y batería, marca NOTIFIER o equivalente, totalmente instalada, incluso parte proporcional de cableado de interconexión con detectores, fuente y batería, pequeño material auxiliar, transporte, montaje y conexionado.

| Código | Ud | Descripción | Rendimiento | Precio | Importe |
|---|---|---|---|---|---|
| UPCGAN01a | UD | CENTRAL DET.GAS SALIDA ANALOG. (21/02/2002) | 1 | 760.93 | 760.93 |
| P001 |  | PARTE PROP. PEQUEÑO MATERIAL | 5 | 0.36 | 1.80 |
| M001 | H | CUADRILLA C | 0.97 | 17.09 | 16.58 |
| %03 | % | MEDIOS AUXILIARES | 1.5 % | 779.31 | 11.69 |
|  |  | Total |  |  | 791 |

**GAS4** UD DETECTOR GAS (12/11/1996)
2 UD × 70.48 (72.59 con costes indirectos) = 145.18
Detector de gases tóxicos e inflamable. Con avisador óptico y acústico de alarma, salida a 12 V por relé para actuación sobre válvula de corte de instalación de suministro de gas a caldera.
- MARCA: NOTIFIER o equivalente.
Incluso fuente de alimentación con transformador encapsulado y clavija para su conexión a la red, parte proporcional de pequeño material, montaje y conexionado.

| Código | Ud | Descripción | Rendimiento | Precio | Importe |
|---|---|---|---|---|---|
| UPDEGA0012 | UD | DETECTOR DE GASES (21/02/2002) | 1 | 51.99 | 51.99 |
| P001 |  | PARTE PROP. PEQUEÑO MATERIAL | 1 | 0.36 | 0.36 |
| M001 | H | CUADRILLA C | 1 | 17.09 | 17.09 |
| %03 | % | MEDIOS AUXILIARES | 1.5 % | 69.44 | 1.04 |
|  |  | Total |  |  | 70.48 |

**GAS5** ML TUBERIA PE SDR11 ENTERRADA 40MM (12/11/1996)
20 ML × 13.47 (13.87 con costes indirectos) = 277.40
Tubería en ejecución enterrada de 30 cm. de profundidad, protegida por lecho de arena de río, de las siguientes características.
- TIPO: POLIETILENO SDR 11.
- PRESION NOMINAL: 10
- DIAMETRO NOMINAL: 40 mm
Incluso pruebas de presión, incluso excavación de zanja y relleno de la misma, totalmente instalada, incluso parte proporcional de piezas especiales, pequeño material auxiliar, transporte, montaje y conexionado.

| Código | Ud | Descripción | Rendimiento | Precio | Importe |
|---|---|---|---|---|---|
| UGTUBPE40 | ML | TUBERIA POLIETILENO 40MM (21/02/2002) | 1 | 4.04 | 4.04 |
| UFRIMLZAN | ML | APERTURA Y RELLENO ZANJA 30 CM | 5 | 0.46 | 2.30 |
| P001 |  | PARTE PROP. PEQUEÑO MATERIAL | 5 | 0.36 | 1.80 |
| M001 | H | CUADRILLA C | 0.3 | 17.09 | 5.13 |
| %03 | % | MEDIOS AUXILIARES | 1.5 % | 13.27 | 0.20 |
|  |  | Total |  |  | 13.47 |

**GAS6** ML TUB. ACERO 1 1/2" (12/11/1996)
8 ML × 20.58 (21.2 con costes indirectos) = 169.60
Tubería totalmente instalada con las siguientes características:.
-MATERIAL: Acero DIN 2440 estirado sin soldadura ST35.
-DIAMETRO:1 1/2".
-UNIONES: SOLDADAS
Incluso pasatubos de PVC para paso de las canalizaciones, ventilados por ambos extremos, grapas de fijación (colocadas cada 2 m), incluso parte proporcional de codos, tes, entronques, derivaciones, reducciones, soportes, dilatadores, incluyendo tres manos de pintura al esmalte, pequeño material auxiliar, transporte, montaje y conexionado.

| Código | Ud | Descripción | Rendimiento | Precio | Importe |
|---|---|---|---|---|---|
| UCTSEM126 | ML | TUBERIA ACERO 1 1/2" (16/10/2003) | 1 | 2.29 | 2.29 |
| P001 |  | PARTE PROP. PEQUEÑO MATERIAL | 2.5 | 0.36 | 0.90 |
| M001 | H | CUADRILLA C | 1 | 17.09 | 17.09 |
| %03 | % | MEDIOS AUXILIARES | 1.5 % | 20.28 | 0.30 |
|  |  | Total |  |  | 20.58 |

**GAS7** UD VALVULA CORTE 1 1/2" (12/11/1996)
3 UD × 16.62 (17.12 con costes indirectos) = 51.36
Válvula apta para Gas Natural, en baja presión, totalmente instalada con las siguientes características:
-TIPO: CORTE
-DIAMETRO NOMINAL: 1 1/2"
Incluso pequeño material auxiliar, transporte, montaje y conexionado.

| Código | Ud | Descripción | Rendimiento | Precio | Importe |
|---|---|---|---|---|---|
| UGNATVC112 | UD | VALV. CORTE CROMADA 1 1/2" (21/02/2002) | 1 | 15.45 | 15.45 |
| P001 |  | PARTE PROP. PEQUEÑO MATERIAL | 0.2 | 0.36 | 0.07 |
| M001 | H | CUADRILLA C | 0.05 | 17.09 | 0.85 |
| %03 | % | MEDIOS AUXILIARES | 1.5 % | 16.37 | 0.25 |
|  |  | Total |  |  | 16.62 |

**GAS8** UD ELEC-VALVULA CIERRE RAPIDO 1 1/2" (12/11/1996)
1 UD × 244.92 (252.27 con costes indirectos) = 252.27
Electroválvula de seguridad para gas de las siguientes características:
TIPO: APERTURA Y CIERRE RAPIDO
DIAMETRO NOMINAL: 1 1/2"
CONEXION: BRIDAS
Totalmente instalada, conectada con sistema de seguridad, para una presión de 200 mbar, incluso transporte, montaje y conexionado.

| Código | Ud | Descripción | Rendimiento | Precio | Importe |
|---|---|---|---|---|---|
| UGNAVA1-25 | UD | ELCTROVALVULA C. RAPIDO 1 1/2" (21/02/2002) | 1 | 223.82 | 223.82 |
| P001 |  | PARTE PROP. PEQUEÑO MATERIAL | 25.79 | 0.36 | 9.28 |
| M001 | H | CUADRILLA C | 0.48 | 17.09 | 8.20 |
| %03 | % | MEDIOS AUXILIARES | 1.5 % | 241.30 | 3.62 |
|  |  | Total |  |  | 244.92 |

**GAS9** UD REJILLA AT 525x325 (12/11/1996)
1 UD × 46.06 (47.44 con costes indirectos) = 47.44
Rejilla de las siguientes características:
- MARCA/MODELO: TROX / AT-525x325 mm, o equivalente.
De simple deflexión con compuerta de regulación de caudal, totalmente instalada, incluso acoplamiento a conductos, sellado de juntas, pequeño material auxiliar, transporte, montaje y conexionado.

| Código | Ud | Descripción | Rendimiento | Precio | Importe |
|---|---|---|---|---|---|
| UCLAG5325 | UD | REJILLA RETORNO ATAG 525x325MM (21/02/2002) | 1 | 41 | 41.00 |
| P001 |  | PARTE PROP. PEQUEÑO MATERIAL | 0.78 | 0.36 | 0.28 |
| M001 | H | CUADRILLA C | 0.24 | 17.09 | 4.10 |
| %03 | % | MEDIOS AUXILIARES | 1.5 % | 45.38 | 0.68 |
|  |  | Total |  |  | 46.06 |

**GAS10** UD REJILLA AT 325x125 (12/11/1996)
1 UD × 24.89 (25.64 con costes indirectos) = 25.64
Rejilla de las siguientes características:
- MARCA/MODELO: TROX / AT-325x125 mm, o equivalente.
De simple deflexión con compuerta de regulación de caudal, totalmente instalada, incluso acoplamiento a conductos, sellado de juntas, pequeño material auxiliar, transporte, montaje y conexionado.

| Código | Ud | Descripción | Rendimiento | Precio | Importe |
|---|---|---|---|---|---|
| UCLAG3212 | UD | REJILLA RETORNO ATAG 325x125MM (21/02/2002) | 1 | 20.14 | 20.14 |
| P001 |  | PARTE PROP. PEQUEÑO MATERIAL | 0.78 | 0.36 | 0.28 |
| M001 | H | CUADRILLA C | 0.24 | 17.09 | 4.10 |
| %03 | % | MEDIOS AUXILIARES | 1.5 % | 24.52 | 0.37 |
|  |  | Total |  |  | 24.89 |

## 21 IPCI INSTALACIÓN PCI (12/11/1996)
Importe: 6769.44

**IPCI1** UD CORTE, VACIADO Y LLENADO DE INST.PCI (12/11/1996)
1 UD × 623.63 (642.34 con costes indirectos) = 642.34
Corte de la red de PCI del edificio y vaciado de la instalación afectada por las obras para la ejecución de zonas afectadas y posterior llenado de la instalación una vez finalizados los trabajos, incluyendo tubería, llave de llenado conexión a la red de incendios, tapón para cierre, medios auxiliares necesarios, incluso obra civil auxiliar, retirada de escombros a pie de carga situado a nivel de calle, carga y transporte al vertedero; probado de la instalación y limpieza de la zona afectada según indicaciones de la D.F, incluso pequeño material auxiliar, transporte montaje y conexionado.

| Código | Ud | Descripción | Rendimiento | Precio | Importe |
|---|---|---|---|---|---|
| UCTULLC846 | UD | CORTE SISTEMA LLENADO/VACIADO INSTAL (21/02/2002) | 1 | 541.63 | 541.63 |
| p001 |  | PARTE PROP. PEQUEÑO MATERIAL | 26.83 | 1.12 | 30.05 |
| M001 | H | CUADRILLA C | 2.5 | 17.09 | 42.73 |
| %03 | % | MEDIOS AUXILIARES | 1.5 % | 614.41 | 9.22 |
|  |  | Total |  |  | 623.63 |

**IPCI2** UD CENTRAL CONVENCIONAL 4 LAZOS (12/11/1996)
1 UD × 267.07 (275.08 con costes indirectos) = 275.08
Central de detección automática de incendios convencional microprocesada, con cuatro zonas de detección, marca NOTIFIER o equivalente, con tensión de alimentación de 220 VDC. y tensión baterías 24 V., con dos salidas de sirenas, una salida C-NC-NA de alarma, una salida C-NC-NA de avería, salida auxiliar y salida rearmable, incluso fuente de alimentación 230/24 V para alimentación de los dispositivos conectados en el lazo, con baterías de emergencia de 12 V, 6 A., dispositivo automático para funcionamiento con baterías por fallo de red y cargador de baterías incorporado, temporización de sirenas de alarma autorearme y salida cambio de clase. Medida la unidad instalada. Según norma EN-54-2. totalmente instalada, incluso transporte, montaje y conexionado.

| Código | Ud | Descripción | Rendimiento | Precio | Importe |
|---|---|---|---|---|---|
| UCICTAN967 | UD | CENTRAL CONVENCIONAL (22/02/2003) | 1 | 246.18 | 246.18 |
| P001 |  | PARTE PROP. PEQUEÑO MATERIAL | 1 | 0.36 | 0.36 |
| M001 | H | CUADRILLA C | 0.97 | 17.09 | 16.58 |
| %03 | % | MEDIOS AUXILIARES | 1.5 % | 263.12 | 3.95 |
|  |  | Total |  |  | 267.07 |

**IPCI3** ML TUB. ACERO NEGRO 1 1/2" PINT S/AISL. (12/11/1996)
90 ML × 6.34 (6.53 con costes indirectos) = 587.70
Tubería totalmente instalada con las siguientes características:.
-MATERIAL: ACERO NEGRO DIN 2440.
-DIAMETRO: 1 1/2".
-UNIONES: SOLDADAS.
-SIN AISLAMIENTO.
Incluso parte proporcional de codos, tes, entronques, derivaciones, reducciones, soportes, dilatadores, antiarietes, manguitos electrostáticos, pequeño material auxiliar, transporte, montaje, conexionado, con imprimación en minio electrolítico y acabado en esmalte rojo bombero.

| Código | Ud | Descripción | Rendimiento | Precio | Importe |
|---|---|---|---|---|---|
| UCTUAN020M | ML | TUBERIA ACERO NEGRO 1 1/2" (21/02/2002) | 1 | 2.29 | 2.29 |
| P001 |  | PARTE PROP. PEQUEÑO MATERIAL | 1.5 | 0.36 | 0.54 |
| M001 | H | CUADRILLA C | 0.2 | 17.09 | 3.42 |
| %03 | % | MEDIOS AUXILIARES | 1.5 % | 6.25 | 0.09 |
|  |  | Total |  |  | 6.34 |

**IPCI4** ML TUB. ACERO NEGRO 2" PINT S/AISL. (12/11/1996)
60 ML × 9.44 (9.72 con costes indirectos) = 583.20
Tubería totalmente instalada, pintada en color rojo en tramos vistos, con las siguientes características:.
-MATERIAL: ACERO NEGRO DIN 2440.
-DIAMETRO: 2".
-UNIONES: SOLDADAS.
-SIN AISLAMIENTO.
Incluso parte proporcional de codos, tes, entronques, derivaciones, reducciones, soportes, dilatadores, antiarietes, manguitos electrostaticos, pequeño material auxiliar, transporte, montaje y conexionado, con imprimación en minio electrolítico y acabado en esmalte rojo bombero.

| Código | Ud | Descripción | Rendimiento | Precio | Importe |
|---|---|---|---|---|---|
| UPTBIE050M | ML | TUBERIA ACERO NEGRO 2" (21/02/2002) | 1 | 3.45 | 3.45 |
| P001 |  | PARTE PROP. PEQUEÑO MATERIAL | 2 | 0.36 | 0.72 |
| M001 | H | CUADRILLA C | 0.3 | 17.09 | 5.13 |
| %03 | % | MEDIOS AUXILIARES | 1.5 % | 9.30 | 0.14 |
|  |  | Total |  |  | 9.44 |

**IPCI5** UD BOCA DE INCENDIOS EQUIPADA 25 MM (12/11/1996)
2 UD × 364.32 (375.25 con costes indirectos) = 750.50
Equipo de manguera contra incendios en montaje empotrado, marca KOMTES RIBÓ serie BIE CHESTERFIRE modelo 25/4 o equivalente. Con armario de 600x750x215 mm con puerta acristalada pintada, bisagras y cierre de resbalón con precinto. Incluye cristal ahumado de 4 mm. Contiene:
- Válvula de bola con volante desmultiplicador y válvula antiretorno para manómetro.
- Manguera semirrigida de 25 mm. de diámetro extensible 20 m. Certificada.
- Racorada de 25 mm de diámetro.
- Toma extra para conexión racorada de 45 mm de diámetro.
- Devanadera de alimentación axial, fija y lanza cromada con soporte, manómetro, letrero.
Totalmente instalada, incluso accesorios de montaje, recibido, pequeño material auxiliar, transporte, conexionado y prueba. Según UNE 23091.

| Código | Ud | Descripción | Rendimiento | Precio | Importe |
|---|---|---|---|---|---|
| UPBI025K | UD | EQUIPO MANGUERA 25MM Y 25M (21/02/2002) | 1 | 353.62 | 353.62 |
| P001 |  | PARTE PROP. PEQUEÑO MATERIAL | 3.38 | 0.36 | 1.22 |
| M001 | H | CUADRILLA C | 0.24 | 17.09 | 4.10 |
| %03 | % | MEDIOS AUXILIARES | 1.5 % | 358.94 | 5.38 |
|  |  | Total |  |  | 364.32 |

**IPCI6** UD EXT. MANUAL 6 KG/ABC (12/11/1996)
7 UD × 35.21 (36.27 con costes indirectos) = 253.89
Extintor manual de polvo polivalente ABC de 6 Kg de capacidad de la marca EXMON o equivalente, en montaje empotrado en caja metálica decorativa, en el caso de ir junto a BIE formando un único puesto de incendios, eficacia 21A-113B, con botella de acero, válvula de disparo, manómetro, bocina difusora, totalmente instalado, incluso soporte mural, transporte y montaje.

| Código | Ud | Descripción | Rendimiento | Precio | Importe |
|---|---|---|---|---|---|
| UPEXPO006K | UD | EXTINTOR MAN. POLVO ABC 6 KG (21/02/2002) | 1 | 27.76 | 27.76 |
| P001 |  | PARTE PROP. PEQUEÑO MATERIAL | 5 | 0.36 | 1.80 |
| M001 | H | CUADRILLA C | 0.3 | 17.09 | 5.13 |
| %03 | % | MEDIOS AUXILIARES | 1.5 % | 34.69 | 0.52 |
|  |  | Total |  |  | 35.21 |

**IPCI7** UD EXTINTOR MANUAL 5 KG CO2 (12/11/1996)
2 UD × 89.73 (92.42 con costes indirectos) = 184.84
Extintor manual de 5 KG de CO2 de capacidad, eficacia 89 B, de la marca EXMON o equivalente,, en montaje empotrado en caja metálica decorativa, en el caso de ir junto a BIE formando un único puesto de incendioscon botella de acero, válvula de disparo, manómetro, manguera y lanza ligero, totalmente instalado, incluso soporte mural, transporte y montaje.

| Código | Ud | Descripción | Rendimiento | Precio | Importe |
|---|---|---|---|---|---|
| UPEXCO005K | UD | EXTINTOR MAN. 10 L H2O (21/02/2002) | 1 | 81.47 | 81.47 |
| P001 |  | PARTE PROP. PEQUEÑO MATERIAL | 5 | 0.36 | 1.80 |
| M001 | H | CUADRILLA C | 0.3 | 17.09 | 5.13 |
| %03 | % | MEDIOS AUXILIARES | 1.5 % | 88.40 | 1.33 |
|  |  | Total |  |  | 89.73 |

**IPCI8** UD DET. ÓPTICO CONVENCIONAL (12/11/1996)
25 UD × 41.22 (42.46 con costes indirectos) = 1061.50
Detector Óptico de humos. Sensor tecnología convencional, marca NOTIFIRE o equivalente, compuesto por camára óptica. Incorpora una entrada auxiliar supervisada-fuego, fallo, no fuego ó Salida auxiliar programable valida para conectar LED remoto (Led de alta luminosidad visible 360º), con sensibilidad programable desde la central mediante Estados, compensación automática del nivel de contaminación de las cámaras y aviso de mantenimiento cuando la limpieza de la cámara se hace necesaria. Incorpora aislador de línea. Incluso base de montaje. Fabricado y diseñado según normas EN54-7. Totalmente instalado, incluso parte proporcional de pequeño material, montaje y conexionado.

| Código | Ud | Descripción | Rendimiento | Precio | Importe |
|---|---|---|---|---|---|
| UPDEHUC0KM | UD | DET. OPT. DE HUMOS (30/06/2002) | 1 | 34.49 | 34.49 |
| UPDETE005K | UD | BASE PARA DETECTOR (30/06/2002) | 1 | 4.32 | 4.32 |
| P001 |  | PARTE PROP. PEQUEÑO MATERIAL | 0.24 | 0.36 | 0.09 |
| M001 | H | CUADRILLA C | 0.1 | 17.09 | 1.71 |
| %03 | % | MEDIOS AUXILIARES | 1.5 % | 40.61 | 0.61 |
|  |  | Total |  |  | 41.22 |

**IPCI9** UD DETECTOR TERMICO CONVENCIONAL (12/11/1996)
2 UD × 33.93 (34.95 con costes indirectos) = 69.90
Detector Térmico. Sensor tecnología convencional marca NOTIFIER o equivalente, compuesto por camára óptica y detector de calor. Incorpora una entrada auxiliar supervisada-fuego, fallo, no fuego ó Salida auxiliar programable valida para conectar LED remoto (Led de alta luminosidad visible 360º), con sensibilidad programable desde la central mediante Estados, compensación automática del nivel de contaminación de las cámaras y aviso de mantenimiento cuando la limpieza de la cámara se hace necesaria. Incorpora aislador de línea. Incluso base de montaje. Fabricado y diseñado según normas EN54-5. Totalmente instalado, incluso parte proporcional de pequeño material, montaje y conexionado.

| Código | Ud | Descripción | Rendimiento | Precio | Importe |
|---|---|---|---|---|---|
| UPDETE005dK | UD | DETECTOR DETECTOR TERMICO (30/06/2002) | 1 | 27.31 | 27.31 |
| UPDETE005K | UD | BASE PARA DETECTOR | 1 | 4.32 | 4.32 |
| P001 |  | PARTE PROP. PEQUEÑO MATERIAL | 0.24 | 0.36 | 0.09 |
| M001 | H | CUADRILLA C | 0.1 | 17.09 | 1.71 |
| %03 | % | MEDIOS AUXILIARES | 1.5 % | 33.43 | 0.50 |
|  |  | Total |  |  | 33.93 |

**IPCI10** UD DETECTOR DE CONDUCTO (12/11/1996)
3 UD × 147.22 (151.64 con costes indirectos) = 454.92
Detector convencional para montaje en base para detección en conducto. Montaje en conductos de ventilación. Permite velocidades de aire de hasta 20 m/s, control independiente de humo y ensuciamiento del detector, actualización automática del umbral de respuesta, identificación individual del detector, auto monitorización activa de los sensores, diagnóstico remoto. El detector es evaluado rutinariamente sobre la desviación frente al valor base, fallo del detector debido a riesgo de falsas alarmas, contaminación, solicitud de cambio, prealarma y alarma. Tensión de funcionamiento 12,5 Vdc a 33 Vdc, consumo 0,7 mA. Dimensiones Ø 64 x 66 mm. Incluso caja de análisis, tubería de muestreo y rejilla textil para protección contra el polvo, con materiales de montaje. Totalmente instalado, incluso parte proporcional de pequeño material, montaje y conexionado.

| Código | Ud | Descripción | Rendimiento | Precio | Importe |
|---|---|---|---|---|---|
| UPDECON01K | UD | DETECTOR DE CONDUCTO (30/06/2002) | 1 | 143.24 | 143.24 |
| P001 |  | PARTE PROP. PEQUEÑO MATERIAL | 0.24 | 0.36 | 0.09 |
| M001 | H | CUADRILLA C | 0.1 | 17.09 | 1.71 |
| %03 | % | MEDIOS AUXILIARES | 1.5 % | 145.04 | 2.18 |
|  |  | Total |  |  | 147.22 |

**IPCI11** UD MODULOS AISLADORES (12/11/1996)
2 UD × 283.56 (292.07 con costes indirectos) = 584.14
Módulos aisladores de fallos, marca compatible con la existente, que detectan y aislan el segmento del circuito cortocircuitado, permitiendo que el lazo de comunicación continúe operativo cuando se produce un cortocircuito. El módulo recupera su estado inicial cuando se soluciona el problema.Dispone de un led que parpadea cada vez que se comunica con la central.Incluye caja para contaje en superficie.
Totalmente instalado, incluso parte proporcional de pequeño material, montaje y conexionado.

| Código | Ud | Descripción | Rendimiento | Precio | Importe |
|---|---|---|---|---|---|
| uCMPODbn2 | UD | MODULOS AISLADORES (23/02/2003) | 1 | 268.57 | 268.57 |
| mP01D150 | ud | Pequeño material (material; 15/09/2008) | 0.06 | 1.12 | 0.07 |
| mO01OA110 | h | Cuadrilla C (mano de obra; 15/09/2008) | 0.3 | 35.75 | 10.73 |
| %03 | % | MEDIOS AUXILIARES | 1.5 % | 279.37 | 4.19 |
|  |  | Total |  |  | 283.56 |

**IPCI12** UD MODULOS ELEMENTOS NO DIRECCIONABLES (12/11/1996)
2 UD × 5.23 (5.39 con costes indirectos) = 10.78
Módulos no direccionables para la supervisión y/o actuación de equipos de iniciación de alarma o de señales técnicas que dispongan de contacto libre de tensión:
- 2 Climatizadores
Totalmente instalado, incluso parte proporcional de pequeño material, montaje y conexionado.

| Código | Ud | Descripción | Rendimiento | Precio | Importe |
|---|---|---|---|---|---|
| uCMPODUmK | UD | MODULOS ELEMENTOS NO DIRECC. (23/02/2003) | 1 | 0 | 0.00 |
| P001 |  | PARTE PROP. PEQUEÑO MATERIAL | 0.06 | 0.36 | 0.02 |
| M001 | H | CUADRILLA C | 0.3 | 17.09 | 5.13 |
| %03 | % | MEDIOS AUXILIARES | 1.5 % | 5.15 | 0.08 |
|  |  | Total |  |  | 5.23 |

**IPCI13** UD PULSADOR ALARMA INTELIGENTE (12/11/1996)
2 UD × 34.32 (35.35 con costes indirectos) = 70.70
Pulsador convencional, direccionable de rotura de cristal, para montaje en superficie, marca NOTIFIER o equivalente, acabado en policarbonato color rojo. Incorpora LED señalizados de activación y aislador de línea en cada pulsador. Incluye llave para comprobación de su funcionamiento. Incluso caja de montaje para montaje en superficie, con cristal de fractura controlada y protegido mediante lámina de butiral para impedir cortes al efectuar su accionamiento. Totalmente instalado, incluso pequeño material auxiliar, transporte, montaje y conexionado.

| Código | Ud | Descripción | Rendimiento | Precio | Importe |
|---|---|---|---|---|---|
| UPPU005KM | UD | PULSADOR DE ALARMA INTELIGENTE (30/06/2002) | 1 | 31.32 | 31.32 |
| UPPUC005K | UD | CAJA DE MONTAJE DE ALARMA (30/06/2002) | 0 | 2.27 | 0.00 |
| P001 |  | PARTE PROP. PEQUEÑO MATERIAL | 0.29 | 0.36 | 0.10 |
| M001 | H | CUADRILLA C | 0.14 | 17.09 | 2.39 |
| %03 | % | MEDIOS AUXILIARES | 1.5 % | 33.81 | 0.51 |
|  |  | Total |  |  | 34.32 |

**IPCI14** UD SIRENA ELECTR. ALARMA 24 V (12/11/1996)
2 UD × 33.93 (34.95 con costes indirectos) = 69.90
Sirena electrónica convencional bucle alimentada por lazo (hasta 200 Sirenas por lazo), marca BOSCH o equivalente, autodireccionables (no necesitan ser programadas por el instalador), con conexión directa al bucle analógico de 2 hilos y tres sonidos diferentes configurables desde la central de control, con control de volumen incorporado (103 db a 1 m. y máx. 110 dB). Nivel de protección ambiental IP31. Incorpora aisladores de línea en cada sirena. Totalmente instalada, incluso parte proporcional de pequeño material, transporte, montaje y conexionado.

| Código | Ud | Descripción | Rendimiento | Precio | Importe |
|---|---|---|---|---|---|
| UPPUC003K | UD | SIRENA ELECTRONICA (30/06/2002) | 1 | 31.32 | 31.32 |
| P001 |  | PARTE PROP. PEQUEÑO MATERIAL | 1.1 | 0.36 | 0.40 |
| M001 | H | CUADRILLA C | 0.1 | 17.09 | 1.71 |
| %03 | % | MEDIOS AUXILIARES | 1.5 % | 33.43 | 0.50 |
|  |  | Total |  |  | 33.93 |

**IPCI15** UD CABLEADO INSTALACION DE PCI. (12/11/1996)
1 UD × 853.59 (879.2 con costes indirectos) = 879.20
Cableado de control y alimentación de equipos centrales, detectores, pulsadores, sirenas, y demás elementos de la instalación, canalizado bajo tubo flexible de PVC reforzado de doble capa, incluyendo cajas de registro/derivación, conexionado con control y módulos incluso pequeño material auxiliar, transporte, montaje y puesta en servicio.

| Código | Ud | Descripción | Rendimiento | Precio | Importe |
|---|---|---|---|---|---|
| uPVA030MK | UD | CABLEADO PCI (24/07/2003) | 1 | 577.42 | 577.420 |
| P001 |  | PARTE PROP. PEQUEÑO MATERIAL | 20 | 0.36 | 7.200 |
| M001 | H | CUADRILLA C | 15 | 17.09 | 256.350 |
| %03 | % | MEDIOS AUXILIARES | 1.5 % | 840.970 | 12.615 |
|  |  | Total |  |  | 853.59 |

**IPCI16** UD LETREROS SEÑALIZADORES (12/11/1996)
1 UD × 282.38 (290.85 con costes indirectos) = 290.85
Señalización de equipos contra incendios: extintores, pulsadores, alarmas, señales de riesgo diverso, advertencias de peligro, prohibición, uso obligatorio, evacuación y salvamento, ejecutadas en polietileno fotoluminiscente de dimensiónes conforme CTE-DB-SI., incluso pequeño material auxiliar, transporte, montaje y colocación.

| Código | Ud | Descripción | Rendimiento | Precio | Importe |
|---|---|---|---|---|---|
| UPVA025b | UD | LETREROS SEÑALIZACION (material; 22/02/2004) | 1 | 134.29 | 134.29 |
| P001 |  | PARTE PROP. PEQUEÑO MATERIAL | 20 | 0.36 | 7.20 |
| M001 | H | CUADRILLA C | 8 | 17.09 | 136.72 |
| %03 | % | MEDIOS AUXILIARES | 1.5 % | 278.21 | 4.17 |
|  |  | Total |  |  | 282.38 |

## 22 SOL INSTALACIÓN SOLAR (12/11/1996)
Importe: 22821.4

**SOL1** UD COLECTOR SOLAR PLANO VITOSOL 200 F (12/11/1996)
6 UD × 648.72 (668.18 con costes indirectos) = 4009.08
Colector solar marca VIESSMANN, modelo Vitosol 200 F SV-2, o equivalente, colector para montaje en vertical, con recubrimiento selectivo de Titanio Solar, de 2,33 m² de superficie de absorción y 2,51 m² de superficie bruta. Totalmente instalado, incluso soportación y anclaje, puesta en marcha por personal del fabricante, conexionado a las tuberías de impulsión y retorno, válvula de seguridad, p.p de accesorios de montaje, pequeño material auxiliar, transporte y montaje.

| Código | Ud | Descripción | Rendimiento | Precio | Importe |
|---|---|---|---|---|---|
| UCEQBO01 | UD | PLACA SOLAR (28/12/2003) | 1 | 577.42 | 577.42 |
| P001 |  | PARTE PROP. PEQUEÑO MATERIAL | 10 | 0.36 | 3.60 |
| M001 | H | CUADRILLA C | 3.4 | 17.09 | 58.11 |
| %03 | % | MEDIOS AUXILIARES | 1.5 % | 639.13 | 9.59 |
|  |  | Total |  |  | 648.72 |

**SOL2** UD UNIDAD DE ENGANCHE 6C (12/11/1996)
1 UD × 844.61 (869.95 con costes indirectos) = 869.95
Conjunto de montaje y enganche en cubierta plana compuesto con perfiles con soportes de acero galvanizado para fijar con una inclinación de 40º respecto a la horizontal y con los elementos de fijación necesarios, para el montaje de 6 colectores modelos Vitosol 200 F o equivalente, incluso bancada de apoyo, totalmente instalado, conexionado, p.p de accesorios de montaje, pequeño material auxiliar, transporte y montaje.

| Código | Ud | Descripción | Rendimiento | Precio | Importe |
|---|---|---|---|---|---|
| UCTVACLH6 | UD | UNIDAD DE ENGANCHE (11/03/2003) | 1 | 828.07 | 828.07 |
| P001 |  | PARTE PROP. PEQUEÑO MATERIAL | 0.37 | 0.36 | 0.13 |
| M001 | H | CUADRILLA C | 0.23 | 17.09 | 3.93 |
| %03 | % | MEDIOS AUXILIARES | 1.5 % | 832.13 | 12.48 |
|  |  | Total |  |  | 844.61 |

**SOL3** UD TUBOS UNIÓN (12/11/1996)
5 UD × 30.46 (31.37 con costes indirectos) = 156.85
Tubos de unión del Vitosol 200 F, o equivalente, totalmente instalado, conexionado, p.p de accesorios de montaje, pequeño material auxiliar, transporte y montaje.

| Código | Ud | Descripción | Rendimiento | Precio | Importe |
|---|---|---|---|---|---|
| UCTVACAE2 | UD | TUBOS UNIÓN (11/03/2003) | 1 | 25.95 | 25.95 |
| P001 |  | PARTE PROP. PEQUEÑO MATERIAL | 0.37 | 0.36 | 0.13 |
| M001 | H | CUADRILLA C | 0.23 | 17.09 | 3.93 |
| %03 | % | MEDIOS AUXILIARES | 1.5 % | 30.01 | 0.45 |
|  |  | Total |  |  | 30.46 |

**SOL4** UD PURGADOR (12/11/1996)
1 UD × 42.28 (43.55 con costes indirectos) = 43.55
Purgador automático (latón) con llave de cierre y pieza en T de catón con unión de anillos opresores (22mm) para Vitosol, o equivalente, totalmente instalado, conexionado, p.p de accesorios de montaje, pequeño material auxiliar, transporte y montaje.

| Código | Ud | Descripción | Rendimiento | Precio | Importe |
|---|---|---|---|---|---|
| UCTVACAE4 | UD | PURGADOR | 1 | 37.59 | 37.590 |
| P001 |  | PARTE PROP. PEQUEÑO MATERIAL | 0.37 | 0.36 | 0.133 |
| M001 | H | CUADRILLA C | 0.23 | 17.09 | 3.931 |
| %03 | % | MEDIOS AUXILIARES | 1.5 % | 41.654 | 0.625 |
|  |  | Total |  |  | 42.28 |

**SOL5** UD MEDIO PORTADOR 25l (12/11/1996)
8 UD × 100.41 (103.42 con costes indirectos) = 827.36
Medio portador de calor Tyfocor G-LS de 25 litros,o equivalente, totalmente instalado, conexionado, p.p de accesorios de montaje, pequeño material auxiliar, transporte y montaje.

| Código | Ud | Descripción | Rendimiento | Precio | Importe |
|---|---|---|---|---|---|
| UCTVACAE5 | UD | MEDIO PORTADOR (11/03/2003) | 1 | 94.87 | 94.87 |
| P001 |  | PARTE PROP. PEQUEÑO MATERIAL | 0.37 | 0.36 | 0.13 |
| M001 | H | CUADRILLA C | 0.23 | 17.09 | 3.93 |
| %03 | % | MEDIOS AUXILIARES | 1.5 % | 98.93 | 1.48 |
|  |  | Total |  |  | 100.41 |

**SOL6** UD SIST. LLENADO/VACIADO INSTAL.
1 UD × 385.36 (396.92 con costes indirectos) = 396.92

**SOL7** UD SIST. DESAIRE INSTALACION
1 UD × 616.41 (634.9 con costes indirectos) = 634.90

**SOL8** UD LIMPIEZA TUBERIAS
1 UD × 545.64 (562.01 con costes indirectos) = 562.01

**SOL9** UD DISIPADOR TERMICO (12/11/1996)
1 UD × 736.1 (758.18 con costes indirectos) = 758.18
Disipador Térmico para montaje en exterior, denominación en planos disipador termico, Marca TERMOVEN, modelo CLA-2007/1, o equivalente, construida con bastidor en perfil de aluminio extruido y paneles del tipo sandwich de 40 mm de espesor, con chapa galvanizada en ambas caras, acabado exterior en color, con aislamiento interior termoacústico de espuma de poliuretano inyectado, puertas de acceso para mantenimiento de cada uno de los módulos, con manecillas de apertura rápida, compuesto por los siguientes elementos:
- Sección de entrada.
- Sección de calor en tubos de cobre con aletas de aluminio.
- Seccion de ventilacion con ventilador de impulsion con las siguientes caracteristicas:
CAUDAL: 800 m³/h
Valvulería:
- Un filtro de cesta en entrada batería de calor.
- Cuatro válvulas de esfera/mariposa de 1/4 de vuelta y paso total PN10, para batería de calor.
- Una válvula de tres vías PN10 de regulación todo nada, marca HEIMEIER o equivalente, para batería de calor.
- Termómetro y manómetro en entrada y salida batería de calor.
Totalmente terminado, incluso p.p de pequeño material auxiliar, transporte y montaje de todos los elementos, puesta en marcha, conexionado eléctrico, a control e hidráulico, elementos de emboquillado a conductos, ejecucion y montaje de soportes provistos de antivibratorios y bancada de hormigon de 15 cm con mallazo, remate perimetral con angulares y 5 cm de corcho antivibratorio.

| Código | Ud | Descripción | Rendimiento | Precio | Importe |
|---|---|---|---|---|---|
| UNCATAC001cM | UD | DISIPADOR TERMICO (21/02/2002) | 1 | 720.65 | 720.65 |
| P001 |  | PARTE PROP. PEQUEÑO MATERIAL | 3.2 | 0.36 | 1.15 |
| M001 | H | CUADRILLA C | 0.2 | 17.09 | 3.42 |
| %03 | % | MEDIOS AUXILIARES | 1.5 % | 725.22 | 10.88 |
|  |  | Total |  |  | 736.1 |

**SOL10** UD DEPOSITO EXPANSION 50 l (12/11/1996)
1 UD × 120.46 (124.07 con costes indirectos) = 124.07
Depósito de expansión cerrado de las siguientes características:
- VOLUMEN: 50 l.
- MARCA/MODELO: SEDICAL / S-50, o equivalente.
Incluso válvula de seguridad, tarada a la presión de 6 bar, pequeño material auxiliar transporte montaje y conexionado totalmente instalado.

| Código | Ud | Descripción | Rendimiento | Precio | Importe |
|---|---|---|---|---|---|
| UNCTVEX50L | UD | DEPOSITO EXPANSION 50 L (15/08/2002) | 1 | 35.82 | 35.82 |
| U0078 | UD | VALVULA SEGURIDAD | 1 | 63.75 | 63.75 |
| P001 |  | PARTE PROP. PEQUEÑO MATERIAL | 21.28 | 0.36 | 7.66 |
| M001 | H | CUADRILLA C | 0.67 | 17.09 | 11.45 |
| %03 | % | MEDIOS AUXILIARES | 1.5 % | 118.68 | 1.78 |
|  |  | Total |  |  | 120.46 |

**SOL11** UD BOMBA INLINE 0,6 M³/H 15 MCA VAR (12/11/1996)
2 UD × 1561.6 (1608.45 con costes indirectos) = 3216.90
Grupo moto-bomba tipo "in line", con las siguientes características:
- Marca / Modelo: SEDICAL/ SAP 25/125-0,65/K HV o equivalente.
- Circuito: PRIMARIO SOLAR (a,b) (1+1 reserva)
- Caudal: 0,6 m³/h
- Presion: 15 m.c.a.
- Potencia: 0,65 kW
- Velocidad: 2900 r.p.m.
- Incluyendo variador de velocidad.
Totalmente instalado, incluyendo anclajes, incluso antivibratorios para apoyo en bancada, vávulas de corte, válvula de retención, filtro de cesta y válvula de asiento, montadas según esquema, del mismo diámetro que la tubería, manómetro con válvulas corte, juego de contrabridas, juego de contrabridas, conexiones hidráulicas y eléctricas, bancada de hormigón de 15 cm de espesor, pequeño material auxiliar, transporte, montaje, y conexionado con juntas antivibratorias.

| Código | Ud | Descripción | Rendimiento | Precio | Importe |
|---|---|---|---|---|---|
| UDCBPB1SRM | UD | MOTO-BOMBA 0,6 M³/H 15 MCA VAR (15/08/2002) | 1 | 1477.12 | 1477.12 |
| P001 |  | PARTE PROP. PEQUEÑO MATERIAL | 30.49 | 0.36 | 10.98 |
| M001 | H | CUADRILLA C | 2.95 | 17.09 | 50.42 |
| %03 | % | MEDIOS AUXILIARES | 1.5 % | 1538.52 | 23.08 |
|  |  | Total |  |  | 1561.6 |

**SOL12** UD BOMBA INLINE 1 M³/H 8,5 MCA (12/11/1996)
1 UD × 471.21 (485.35 con costes indirectos) = 485.35
Grupo moto-bomba tipo "in line", con las siguientes características:
- Marca / Modelo: SEDICAL/ SAP 25/125-0,45/K o equivalente.
- Circuito: RECIRCULACIÓN ACS (a,b) (1+1 reserva)
- Caudal: 1 m³/h
- Presion: 8,5 m.c.a.
- Potencia: 0,45 kW
- Velocidad: 2900 r.p.m.
Totalmente instalado, incluyendo anclajes, incluso antivibratorios para apoyo en bancada, vávulas de corte, válvula de retención, filtro de cesta y válvula de asiento, montadas según esquema, del mismo diámetro que la tubería, manómetro con válvulas corte, juego de contrabridas, juego de contrabridas, conexiones hidráulicas y eléctricas, bancada de hormigón de 15 cm de espesor, pequeño material auxiliar, transporte, montaje, y conexionado con juntas antivibratorias.

| Código | Ud | Descripción | Rendimiento | Precio | Importe |
|---|---|---|---|---|---|
| UDCBPB1REC | UD | MOTO-BOMBA 1 M³/H 8,5 MCA (15/08/2002) | 1 | 402.85 | 402.85 |
| P001 |  | PARTE PROP. PEQUEÑO MATERIAL | 30.49 | 0.36 | 10.98 |
| M001 | H | CUADRILLA C | 2.95 | 17.09 | 50.42 |
| %03 | % | MEDIOS AUXILIARES | 1.5 % | 464.25 | 6.96 |
|  |  | Total |  |  | 471.21 |

| Medición | Uds. | Parcial |
|---|---|---|
| REC ACS | 1 | 1.00 |
| Total |  | 1 |

**SOL13** UD INTERACUMULADOR VERT. ACS 750 L (12/11/1996)
2 UD × 1505.65 (1550.82 con costes indirectos) = 3101.64
Interacumulador de A.C.S. vertical con un serpentín, marca VIESSMANN modelo VITOCELL 100V o equivalente, para la producción de A.C.S. en combinación con calderas, cumpliendo la normativa del CTE, fabricado según DIN 4753, cumple los requerimientos de la Normativa Asociación Alemana de Instalaciones de Gas, para instalaciones de calefacción según DIN 4751, temperaturas de impulsión de calefacción admisibles hasta 160 grados centígrados, para temperaturas de A.C.S. hasta 95 grados centígrados .Presiones máximas de servicio:- en el circuito primario hasta 25 bar- en el circuito secundario de A.C.S. hasta 10 bar Acumulador y serpentín de acero(material St37-2) resistentes a la corrosión mediante esmaltado de dos capas Ceraprotect. Protección catódica adicional mediante ánodo de magnesio. Versión C según DIN 1988-2, con abertura de limpieza y de inspección frontal. Interacumulador de A.C.S. con aislamiento térmico de espuma blanda de poliuretano por todos los lados, exteriormente plastificado, color plateado, con sondas de temperatura de inmersión, reguladores de circuito primario, reguladores de circuito secundario, sistema de entrada de agua de red, sistema de vaciado a saneamiento, valvula de seguridad y purgador, termómetros, incluso conexionado a las tuberías de circuito primario y secundario, incluso cinco llaves de corte, pequeño material, transporte, montaje y conexionado.
-Capacidad del interacumulador: 750 l
-Dimens.totales con aislamiento térmico
-Longitud: 960 mm
-Anchura: 1046 mm
-Altura: 2100 mm
- Peso con aislamiento térmico: 295 kg
- Volumen de suministro: Interacumulador de A.C.S. con aislamiento térmico embalado por separado, ánodo de sacrificio, tornillos niveladores, termómetro y vaina de inmersión soldada para sonda de temperatura del interacumulador o regulador de temperatura.

| Código | Ud | Descripción | Rendimiento | Precio | Importe |
|---|---|---|---|---|---|
| UINTMVR700 | UD | INTERACUMULADOR ACS 750 L (26/12/2003) | 1 | 1387.58 | 1387.58 |
| P001 |  | PARTE PROP. PEQUEÑO MATERIAL | 100 | 0.36 | 36.00 |
| M001 | H | CUADRILLA C | 3.5 | 17.09 | 59.82 |
| %03 | % | MEDIOS AUXILIARES | 1.5 % | 1483.40 | 22.25 |
|  |  | Total |  |  | 1505.65 |

**SOL14** ML TUB. COBRE 20/22 C/AISL. (12/11/1996)
175 ML × 21.84 (22.5 con costes indirectos) = 3937.50
Tubería totalmente instalada con las siguientes características:
-MATERIAL: Cobre recocido.
-DIAMETRO: 20/22 mm.
-UNIONES: Soldadura por capilaridad estano/plata (94/6).
-AISLAMIENTO: Coquilla Armaflex (Según RITE).
Incluso aislamiento, parte proporcional de codos, tes, entronques, derivaciones, reducciones, soportes, dilatadores, antiarietes, manguitos electrostáticos, pequeño material auxiliar, transporte, montaje y conexionado.

| Código | Ud | Descripción | Rendimiento | Precio | Importe |
|---|---|---|---|---|---|
| UCTUCO015 | ML | TUBERIA COBRE 20/22 (21/02/2002) | 1 | 13.86 | 13.86 |
| UCTUAR015 | ML | COQUILLA ARMAFLEX P/TUB 1" | 1 | 3.34 | 3.34 |
| P001 |  | PARTE PROP. PEQUEÑO MATERIAL | 2.5 | 0.36 | 0.90 |
| M001 | H | CUADRILLA C | 0.2 | 17.09 | 3.42 |
| %03 | % | MEDIOS AUXILIARES | 1.5 % | 21.52 | 0.32 |
|  |  | Total |  |  | 21.84 |

**SOL15** ML TUB. POLIPROPILENO 40 MM C/AISL-FASER (12/11/1996)
25 ML × 25.03 (25.78 con costes indirectos) = 644.50
Tubería totalmente instalada con las siguientes características:
-MATERIAL: POLIPROPILENO
-DIAMETRO: 40 mm
-MARCA/MODELO: AQUATHERM/FASER-SDR 7.4. o equivalente.
-ESPESOR: 5,5 mm
-UNIONES: Soldadura en caliente
-AISLAMIENTO: Coquilla Armaflex 2" (Segun RITE).
Incluso aislamiento, parte proporcional de codos, tes, entronques, derivaciones, reducciones, soportes, dilatadores, antiarietes, manguitos electrostáticos, pequeño material auxiliar, transporte, montaje y conexionado.

| Código | Ud | Descripción | Rendimiento | Precio | Importe |
|---|---|---|---|---|---|
| UCTAPP020C | ML | TUBERIA POLIPROPILENO 40 MM (21/02/2002) | 1 | 6.21 | 6.21 |
| UCTUAR025 | ML | COQUILLA ARMAFLEX P/TUB 1 1/2" | 1 | 5.08 | 5.08 |
| mP01D150 | ud | Pequeño material | 3 | 1.12 | 3.36 |
| mO01OA110 | h | Cuadrilla C | 0.28 | 35.75 | 10.01 |
| %03 | % | MEDIOS AUXILIARES | 1.5 % | 24.66 | 0.37 |
|  |  | Total |  |  | 25.03 |

| Medición | Uds. | Largo | Parcial |
|---|---|---|---|
| ACS | 1 | 25 | 25.00 |
| Total |  |  | 25 |

**SOL16** ML TUB. POLIPROPILENO 20 MM C/AISL-FASER (12/11/1996)
25 ML × 12.84 (13.23 con costes indirectos) = 330.75
Tubería totalmente instalada con las siguientes características:
-MATERIAL: POLIPROPILENO
-DIAMETRO: 16 mm.
-MARCA/MODELO: AQUATHERM/FASER-SDR 7.4. o equivalente.
-ESPESOR: 2,8 mm
-UNIONES: Soldadura en caliente
-AISLAMIENTO: Coquilla Armaflex 1" (Segun RITE).
Incluso aislamiento, parte proporcional de codos, tes, entronques, derivaciones, reducciones, soportes, dilatadores, antiarietes, manguitos electrostáticos, pequeño material auxiliar, transporte, montaje y conexionado.

| Código | Ud | Descripción | Rendimiento | Precio | Importe |
|---|---|---|---|---|---|
| UCTAPP005MM | ML | TUBERIA POLIPROPILENO 20 MM (21/02/2002) | 1 | 2.42 | 2.42 |
| UCTUAR015 | ML | COQUILLA ARMAFLEX P/TUB 1" | 1 | 3.34 | 3.34 |
| mP01D150 | ud | Pequeño material | 2 | 1.12 | 2.24 |
| mO01OA110 | h | Cuadrilla C | 0.13 | 35.75 | 4.65 |
| %03 | % | MEDIOS AUXILIARES | 1.5 % | 12.65 | 0.19 |
|  |  | Total |  |  | 12.84 |

| Medición | Uds. | Largo | Parcial |
|---|---|---|---|
| REC | 1 | 25 | 25.00 |
| Total |  |  | 25 |

**SOL17** ML TUB. POLIPROPILENO 50 MM C/AISL-AF (12/11/1996)
10 ML × 21 (21.63 con costes indirectos) = 216.30
Tubería totalmente para AFS instalada con las siguientes características:
-MATERIAL: POLIPROPILENO
-DIAMETRO: 50 mm
-MARCA/MODELO: AQUATHERM/FUSIOTHERM-SDR 7.4. o equivalente.
-ESPESOR: 6,9 mm
-UNIONES: Soldadura en caliente
-AISLAMIENTO: Coquilla Armaflex 2 1/2" (Segun RITE).
Incluso aislamiento, parte proporcional de codos, tes, entronques, derivaciones, reducciones, soportes, dilatadores, antiarietes, manguitos electrostáticos, pequeño material auxiliar, transporte, montaje y conexionado.

| Código | Ud | Descripción | Rendimiento | Precio | Importe |
|---|---|---|---|---|---|
| UCTAPP025F | ML | TUBERIA POLIPROPILENO 50 MM | 1 | 6.56 | 6.56 |
| UCTUAR035 | ML | COQUILLA ARMAFLEX P/TUB 2 1/2" | 1 | 8.26 | 8.26 |
| P001 |  | PARTE PROP. PEQUEÑO MATERIAL | 3 | 0.36 | 1.08 |
| M001 | H | CUADRILLA C | 0.28 | 17.09 | 4.79 |
| %03 | % | MEDIOS AUXILIARES | 1.5 % | 20.69 | 0.31 |
|  |  | Total |  |  | 21 |

| Medición | Uds. | Largo | Parcial |
|---|---|---|---|
| AFC | 10 | 1 | 10.00 |
| Total |  |  | 10 |

**SOL18** ML TUB. POLIPROPILENO 40 MM C/AISL-AF (12/11/1996)
20 ML × 15.13 (15.58 con costes indirectos) = 311.60
Tubería totalmente para AFS instalada con las siguientes características:
-MATERIAL: POLIPROPILENO
-DIAMETRO: 40 mm
-MARCA/MODELO: AQUATHERM/FUSIOTHERM-SDR 7.4. o equivalente.
-ESPESOR: 5,5 mm
-UNIONES: Soldadura en caliente
-AISLAMIENTO: Coquilla Armaflex 2" (Segun RITE).
Incluso aislamiento, parte proporcional de codos, tes, entronques, derivaciones, reducciones, soportes, dilatadores, antiarietes, manguitos electrostáticos, pequeño material auxiliar, transporte, montaje y conexionado.

| Código | Ud | Descripción | Rendimiento | Precio | Importe |
|---|---|---|---|---|---|
| UCTAPP020F | ML | TUBERIA POLIPROPILENO 40 MM | 1 | 3.96 | 3.96 |
| UCTUAR025 | ML | COQUILLA ARMAFLEX P/TUB 1 1/2" | 1 | 5.08 | 5.08 |
| P001 |  | PARTE PROP. PEQUEÑO MATERIAL | 3 | 0.36 | 1.08 |
| M001 | H | CUADRILLA C | 0.28 | 17.09 | 4.79 |
| %03 | % | MEDIOS AUXILIARES | 1.5 % | 14.91 | 0.22 |
|  |  | Total |  |  | 15.13 |

| Medición | Uds. | Largo | Parcial |
|---|---|---|---|
| AFC | 1 | 20 | 20.00 |
| Total |  |  | 20 |

**SOL19** ML TUB. POLIPROPILENO 25 MM C/AISL-AF (12/11/1996)
10 ML × 9.74 (10.03 con costes indirectos) = 100.30
Tubería totalmente para AFS instalada con las siguientes características:
-MATERIAL: POLIPROPILENO
-DIAMETRO: 25 mm.
-MARCA/MODELO: AQUATHERM/FUSIOTHERM-SDR 7.4. o equivalente.
-ESPESOR: 3,5 mm
-UNIONES: Soldadura en caliente
-AISLAMIENTO: Coquilla Armaflex 1 1/4" (Segun RITE).
Incluso aislamiento, parte proporcional de codos, tes, entronques, derivaciones, reducciones, soportes, dilatadores, antiarietes, manguitos electrostáticos, pequeño material auxiliar, transporte, montaje y conexionado.

| Código | Ud | Descripción | Rendimiento | Precio | Importe |
|---|---|---|---|---|---|
| UCTAPP010F | ML | TUBERIA POLIPROPILENO 25 MM (21/02/2002) | 1 | 1.59 | 1.59 |
| UCTUAR020 | ML | COQUILLA ARMAFLEX P/TUB 1 1/4" | 1 | 3.69 | 3.69 |
| P001 |  | PARTE PROP. PEQUEÑO MATERIAL | 2.5 | 0.36 | 0.90 |
| M001 | H | CUADRILLA C | 0.2 | 17.09 | 3.42 |
| %03 | % | MEDIOS AUXILIARES | 1.5 % | 9.60 | 0.14 |
|  |  | Total |  |  | 9.74 |

| Medición | Uds. | Largo | Parcial |
|---|---|---|---|
| AFC | 1 | 10 | 10.00 |
| Total |  |  | 10 |

**SOL20** M² ALUMINIO PULIDO TUBERÍAS 1 MM
35 M² × 26.64 (27.44 con costes indirectos) = 960.40

**SOL21** UD VALVULA ESFERA 3/4"
12 UD × 5.63 (5.8 con costes indirectos) = 69.60

**SOL22** UD VALVULA ESFERA 1 1/2"
12 UD × 14.73 (15.17 con costes indirectos) = 182.04

**SOL23** UD VALVULA 3V MOTORIZADA DN-40 (12/11/1996)
2 UD × 267.62 (275.65 con costes indirectos) = 551.30
Válvula totalmente instalada de las siguientes características:
TIPO: MOTORIZADA DE TRES VIAS
DIAMETRO NOMINAL: 40
Con actuador magnético, resistente al agua caliente hasta 110, transporte, montaje y conexionado.

| Código | Ud | Descripción | Rendimiento | Precio | Importe |
|---|---|---|---|---|---|
| UCTVRPK40 | UD | VALVULA MOT. 3 VIAS DN 40 (21/02/2002) | 1 | 246.18 | 246.180 |
| P001 |  | PARTE PROP. PEQUEÑO MATERIAL | 25.79 | 0.36 | 9.284 |
| M001 | H | CUADRILLA C | 0.48 | 17.09 | 8.203 |
| %03 | % | MEDIOS AUXILIARES | 1.5 % | 263.667 | 3.955 |
|  |  | Total |  |  | 267.62 |

**SOL24** UD VALVULA 3V MOTORIZADA DN-20 (12/11/1996)
1 UD × 121.33 (124.97 con costes indirectos) = 124.97
Válvula totalmente instalada de las siguientes características:
TIPO: MOTORIZADA DE TRES VIAS
DIAMETRO NOMINAL: 20
Con actuador magnético, resistente al agua caliente hasta 110, transporte, montaje y conexionado.

| Código | Ud | Descripción | Rendimiento | Precio | Importe |
|---|---|---|---|---|---|
| UCTVRPK20 | UD | VALVULA MOT. 3 VIAS DN 20 (21/02/2002) | 1 | 102.06 | 102.06 |
| P001 |  | PARTE PROP. PEQUEÑO MATERIAL | 25.79 | 0.36 | 9.28 |
| M001 | H | CUADRILLA C | 0.48 | 17.09 | 8.20 |
| %03 | % | MEDIOS AUXILIARES | 1.5 % | 119.54 | 1.79 |
|  |  | Total |  |  | 121.33 |

**SOL25** UD TERMOMETRO ESFERA 100 MM
14 UD × 14.24 (14.67 con costes indirectos) = 205.38

## 23 PINT PINTURA (31/01/2000)
Importe: 21074.04

**23PINT1** m2 PINT.PLÁST. B/COLOR INT-EXT BUENA ADHER. (20/07/2005)
622.43 m2 × 4.3 (4.43 con costes indirectos) = 2757.36
Pintura plástica blanca o pigmentada, lisa mate buena adherencia en interior o exterior climas benévolos, sobre placas de cartón-yeso, yeso y superficies de baja adherencia como enfoscados lisos o fibrocemento, dos manos, incluso mano de fondo, plastecido y acabado.

| Código | Ud | Descripción | Rendimiento | Precio | Importe |
|---|---|---|---|---|---|
| O01OB230 | h. | Oficial 1ª pintura (mano de obra) | 0.15 | 9.59 | 1.44 |
| O01OB240 | h. | Ayudante pintura (mano de obra) | 0.15 | 8.75 | 1.31 |
| P25OZ040 | l. | E. fijadora muy penetrante obra/mad e/int (material) | 0.08 | 4.31 | 0.34 |
| P25ES080 | l. | P. pl. int/ext alta adherencia (material) | 0.3 | 3.41 | 1.02 |
| P25WW220 | ud | Pequeño material (material) | 0.2 | 0.55 | 0.11 |
| %0200 | % | Medios auxiliares | 2 % | 4.22 | 0.08 |
|  |  | Total |  |  | 4.3 |

Claves: pasta, enfoscado, placa, blanco, mano, fibrocemento, yeso, interior, adherencia, colorante, plástico, pintura, exterior, liso, superficie, mate

| Medición | Uds. | Largo | Alto | Parcial |
|---|---|---|---|---|
| Cuarto calderas | 2 | 4.5 | 3.1 | 27.90 |
|  | 2 | 4.6 | 3.1 | 28.52 |
| Vestu masc | 2 | 8 | 3.1 | 49.60 |
|  | 2 | 6 | 3.1 | 37.20 |
|  | 4 | 2.5 | 2.2 | 22.00 |
|  | 2 | 1.8 | 4.4 | 15.84 |
|  | 2 | 2.53 | 4.4 | 22.26 |
|  | -1 | 0.8 | 2.1 | -1.68 |
| Vestu femen | 2 | 6.2 | 3.1 | 38.44 |
|  | 1 | 9.25 | 3.1 | 28.68 |
|  | 1 | 8.45 | 3.1 | 26.20 |
|  | 2 | 1.75 | 3.1 | 10.85 |
|  | 2 | 0.8 | 3.1 | 4.96 |
|  | 2 | 1.7 | 4.4 | 14.96 |
|  | 4 | 2.5 | 2.2 | 22.00 |
|  | -1 | 0.8 | 2.1 | -1.68 |
| Monitores | 4 | 1.7 | 3.1 | 21.08 |
|  | 5 | 1.6 | 3.1 | 24.80 |
|  | 5 | 1.6 | 4.3 | 34.40 |
|  | 4 | 3.4 | 3.1 | 42.16 |
|  | 1 | 1.35 | 3.1 | 4.19 |
|  | 1 | 1.6 | 1.5 | 2.40 |
|  | 2 | 3.6 | 3.1 | 22.32 |
|  | -9 | 0.8 | 2.1 | -15.12 |
| Almacen | 2 | 9.5 | 3.1 | 58.90 |
|  | 2 | 3.8 | 3.1 | 23.56 |
|  | -1 | 1.5 | 2.1 | -3.15 |
| Limpieza | 2 | 1.15 | 3.1 | 7.13 |
|  | 2 | 2.95 | 3.1 | 18.29 |
|  | -1 | 0.8 | 3.1 | -2.48 |
| Vestibulo | 1 | 12.5 | 3.1 | 38.75 |
|  | 2 | 2.6 | 3.1 | 16.12 |
|  | 1 | 8.85 | 3.1 | 27.44 |
|  | -3 | 0.8 | 3.1 | -7.44 |
|  | -1 | 2.6 | 2.1 | -5.46 |
| Petos | 2 | 34 | 0.5 | 34.00 |
|  | 13 | 21.6 | 0.5 | 140.40 |
|  | 2 | 26.2 | 0.5 | 26.20 |
|  | 8 | 9.6 | 0.5 | 38.40 |
|  | 2 | 14.7 | 0.5 | 14.70 |
|  | 1 | 8 | 0.5 | 4.00 |
| Adeducir |  |  |  |  |
| Alicatados | -1 | 289.21 |  | -289.21 |
| Total |  |  |  | 622.43 |

**23PINT2** m2 ESMALTE SATINADO S/MADERA (31/01/2000)
17.68 m2 × 9.4 (9.68 con costes indirectos) = 171.14
Pintura al esmalte satinado sobre carpintería de madera, i/lijado, imprimación, plastecido, mano de fondo y acabado con una mano de esmalte.

| Código | Ud | Descripción | Rendimiento | Precio | Importe |
|---|---|---|---|---|---|
| O01OB230 | h. | Oficial 1ª pintura | 0.31 | 9.59 | 2.97 |
| O01OB240 | h. | Ayudante pintura | 0.31 | 8.75 | 2.71 |
| P25MA030 | l. | Imp. p. abierto fungi. incol. (material; 31/01/2000) | 0.13 | 4.73 | 0.61 |
| P25OS030 | l. | Imprimac. sintética bla. satin. (material) | 0.2 | 5.12 | 1.02 |
| P25JA100 | l. | E. laca poliuret. satinada color (material) | 0.25 | 7.46 | 1.87 |
| P25WW220 | ud | Pequeño material | 0.08 | 0.55 | 0.04 |
| %0200 | % | Medios auxiliares | 2 % | 9.22 | 0.18 |
|  |  | Total |  |  | 9.4 |

Claves: imprimación, carpintería, esmalte, satinado, pasta, mano, pintura, madero

| Medición | Uds. | Largo | Ancho | Parcial |
|---|---|---|---|---|
| Carpint ext | 2 | 2.28 |  | 4.56 |
| Ventanal fijo | 2 | 4.68 |  | 9.36 |
| Encimera | 2 | 1.88 | 1 | 3.76 |
| Total |  |  |  | 17.68 |

**23PNT3** kg PINTURA INTUMESCENTE R-90 (20/07/2005)
30808 kg × 0.17 (0.18 con costes indirectos) = 5545.44
Pintura intumescente de resinas de polimerización especiales para una resistencia al fuego mínima de noventa minutos, s/CTE-DB-SI.

| Código | Ud | Descripción | Rendimiento | Precio | Importe |
|---|---|---|---|---|---|
| O01OB230 | h. | Oficial 1ª pintura | 0.01 | 9.59 | 0.10 |
| P25OU020 | l. | Imp. anticorrosiva minio blanco (material) | 0.003 | 5.57 | 0.02 |
| P25PF020 | l. | P. intumescente para met/mad/obra (material; 12/10/2009) | 0.02 | 2.22 | 0.04 |
| P25WW220 | ud | Pequeño material | 0.02 | 0.55 | 0.01 |
| %0200 | % | Medios auxiliares | 2 % | 0.17 | 0.00 |
|  |  | Total |  |  | 0.17 |

Claves: pintura, intumescente, fuego, resina, especial, resistencia

| Medición | Uds. | Largo | Parcial |
|---|---|---|---|
| IPE 200 | 1 | 1792 | 1792.00 |
| HEA 200 | 1 | 12245 | 12245.00 |
| Tubo 40x40x4 | 1 | 1635.9 | 1635.90 |
| Tubo 140x140x8 | 1 | 8241.4 | 8241.40 |
| Tubo 80x80x6 | 1 | 5009 | 5009.00 |
| Tubo 60x60x5 | 1 | 1884.7 | 1884.70 |
| Total |  |  | 30808 |

**23PINT4** m2 MORTERO IGNÍFUGO VERMIPLASTER R-90 (20/07/2005)
1070.45 m2 × 9.66 (9.95 con costes indirectos) = 10650.98
Protección contra el fuego de estructura metálica mediante proyección de mortero a base de perlita y vermiculita Vermiplaster, para una estabilidad al fuego R-90. Densidad 600 kg/m3. Coeficiente de conductividad térmica 0,125 Kcal/hmºC. Ensayo LICOF. Medida la unidad instalada.

| Código | Ud | Descripción | Rendimiento | Precio | Importe |
|---|---|---|---|---|---|
| O01OB230 | h. | Oficial 1ª pintura | 0.17 | 9.59 | 1.63 |
| O01OB240 | h. | Ayudante pintura | 0.17 | 8.75 | 1.49 |
| M01MP040 | h. | Equipo proyección mortero ignífugo (maquinaria) | 0.17 | 6.03 | 1.03 |
| P23FL080 | kg | Mortero ignífugo Vermiplaster (material) | 14 | 0.38 | 5.32 |
| %0200 | % | Medios auxiliares | 2 % | 9.47 | 0.19 |
|  |  | Total |  |  | 9.66 |

Claves: ensayo, conductor, coeficiente, densidad, proyección, protección, base, estable, térmico, ignifugación, fuego, estructura, metal, mortero, Perlita, vermiculita

| Medición | Uds. | Largo | Parcial |
|---|---|---|---|
| Polideportivo | 1 | 732 | 732.00 |
|  | -5 | 4.75 | -23.75 |
| Vestuarios | 1 | 407 | 407.00 |
|  | -4 | 11.2 | -44.80 |
| Total |  |  | 1070.45 |

**23PINT5** m2 PINTURA TIPO FERRO (31/01/2000)
199.91 m2 × 9.47 (9.75 con costes indirectos) = 1949.12
Pintura tipo ferro sobre soporte metálico dos manos y una mano de minio electrolítico, i/raspados de óxidos y limpieza manual.

| Código | Ud | Descripción | Rendimiento | Precio | Importe |
|---|---|---|---|---|---|
| O01OB230 | h. | Oficial 1ª pintura | 0.256 | 9.59 | 2.46 |
| O01OB240 | h. | Ayudante pintura | 0.256 | 8.75 | 2.24 |
| P25OU020 | l. | Imp. anticorrosiva minio blanco | 0.2 | 5.57 | 1.11 |
| P25JM010 | l. | E. metálico rugoso Ferrum (material; 31/01/2000) | 0.3 | 11.35 | 3.41 |
| P25WW220 | ud | Pequeño material | 0.1 | 0.55 | 0.06 |
| %0200 | % | Medios auxiliares | 2 % | 9.28 | 0.19 |
|  |  | Total |  |  | 9.47 |

Claves: metal, minio, mano, soporte, pintura, limpieza, manual, electrolítico, óxido

| Medición | Uds. | Largo | Ancho | Alto | Parcial |
|---|---|---|---|---|---|
| R2 | 1 | 5 |  | 2 | 10.00 |
| R5 | 1 | 1.7 |  | 2.1 | 3.57 |
| R5 | 1 | 0.3 |  | 2.1 | 0.63 |
| R1 | 1 | 2.25 |  | 2.35 | 5.29 |
| PaC3 | 1 | 0.5 |  | 2.1 | 1.05 |
| R1 | 1 | 1.25 | 2 | 2.35 | 5.88 |
| R5 | 1 | 1.05 | 2 | 2.1 | 4.41 |
| R5 | 1 | 1 | 2 | 2.1 | 4.20 |
| R5 | 1 | 1.35 | 2 | 2.1 | 5.67 |
| Caldera | 1 | 0.95 | 2 | 2.1 | 3.99 |
| Climatizador terraza | 1 | 0.95 | 2 | 1.45 | 2.76 |
| R3 | 1 | 1.25 | 2 | 2.1 | 5.25 |
| R4 | 1 | 1.25 | 2 | 1.05 | 2.63 |
| Climatizador teraza | 1 | 4.4 | 2 | 1.45 | 12.76 |
|  | 1 | 3.6 | 2 | 1.45 | 10.44 |
| B2/B1 | 2 | 5.1 | 1.5 |  | 15.30 |
| B2/B1 | 2 | 1.25 | 1.5 |  | 3.75 |
| B2 | 1 | 0.6 | 1.5 |  | 0.90 |
| B4/B5 | 2 | 6 | 1.5 |  | 18.00 |
| B4/B5 | 2 | 1.65 | 1.5 |  | 4.95 |
| B4/B5 | 2 | 6.1 | 1.5 |  | 18.30 |
| B4/B5 | 2 | 2.1 | 1.5 |  | 6.30 |
| B3 | 3 | 1 | 1.5 |  | 4.50 |
| B6 | 3 | 2 | 1.5 |  | 9.00 |
| B0 | 1 | 6.25 | 1.5 |  | 9.38 |
| Petos | 1 | 21.6 |  |  | 21.60 |
|  | 2 | 4.7 |  |  | 9.40 |
| Total |  |  |  |  | 199.91 |

## 24 V VARIOS (31/01/2000)
Importe: 13707.27

**24V1** UD PICTOGRAMA (20/07/2005)
7 UD × 26.53 (27.33 con costes indirectos) = 191.31
Colocación de pictograma de señalización, siguiendo los códigos de l manual de identidad corporativa de la Conserjería de educación de la Junta de Castilla y León, de dimensiones 108x227 mm. y de tipo transparente sobre placa de aluminio mateado. Incluso tornillería para anclaje a pared. Totalmente instalada.

| Código | Ud | Descripción | Rendimiento | Precio | Importe |
|---|---|---|---|---|---|
| O01OA070 | h. | Peón ordinario | 0.032 | 8.58 | 0.27 |
| SSIR.9cb | Ud | Pictogr 108x227mm transp (material; 03/05/2006) | 1 | 1.47 | 1.47 |
| P34IR010 | ud | Placa aluminio soporte (material; 20/11/2007) | 1 | 24.27 | 24.27 |
| %0200 | % | Medios auxiliares | 2 % | 26.01 | 0.52 |
|  |  | Total |  |  | 26.53 |

**24V2** UD CARTEL FACHADA (20/07/2005)
1 UD × 163.18 (168.08 con costes indirectos) = 168.08
Montaje y colocación de placa rotulación de identidad del colegio s/ manual de identidad corporativa de la Conserjería de Educación de Castilla y León de dimensiones totales 1,25xx.65, i/p.p. de soporte y elementos de sujección. Totalmente instalado.

| Código | Ud | Descripción | Rendimiento | Precio | Importe |
|---|---|---|---|---|---|
| O01OA070 | h. | Peón ordinario | 0.2 | 8.58 | 1.72 |
| SSIR.1aM | Ud | Cartel s/ espec Consejería (material; 03/05/2006) | 1 | 158.26 | 158.26 |
| %0200 | % | Medios auxiliares | 2 % | 159.98 | 3.20 |
|  |  | Total |  |  | 163.18 |

**24V3** ud ESPEJO RECLINAB.MINUSV. 570x625 mm. (31/01/2000)
2 ud × 190.39 (196.1 con costes indirectos) = 392.20
Espejo reclinable especial para minusválidos, de 570x625 mm. de medidas totales, en tubo de aluminio con recubrimiento en nylon, incorpora una lámina de seguridad como protección en caso de rotura, instalado.

| Código | Ud | Descripción | Rendimiento | Precio | Importe |
|---|---|---|---|---|---|
| O01OA030 | h. | Oficial primera | 0.5 | 9.86 | 4.93 |
| P18CB130 | ud | Espejo inclinable nylon/Al. 70x60 mm. (material; 31/01/2000) | 1 | 181.73 | 181.73 |
| %0200 | % | Medios auxiliares | 2 % | 186.66 | 3.73 |
|  |  | Total |  |  | 190.39 |

Claves: espejo, nylon, minusválido, protección, lámina, recubrimiento, tubo, especial, aluminio, seguridad, rotura

**24V4** ud BARRA APOYO ABAT. ACERO INOX. 85 cm. (20/07/2005)
2 ud × 75.44 (77.7 con costes indirectos) = 155.40
Barra de apoyo doble, abatible de acero inoxidable 18/10 (AISI-304) de D=30 mm. y longitud 85 cm., con cubretornillos de fijación. Instalado con tacos de plástico y tornillos a la pared.

| Código | Ud | Descripción | Rendimiento | Precio | Importe |
|---|---|---|---|---|---|
| O01OA030 | h. | Oficial primera | 0.5 | 9.86 | 4.93 |
| P18CB260 | ud | Barra apoyo acero inox.abat.doble 85 cm. (material) | 1 | 69.03 | 69.03 |
| %0200 | % | Medios auxiliares | 2 % | 73.96 | 1.48 |
|  |  | Total |  |  | 75.44 |

Claves: taco, abatible, barra, apoyo, acero, fijación, plástico, tornillo, pared, inoxidable, doble

**24V524V6** ud BARRA APOYO RECTA ACERO INOX. 50 cm. (20/07/2005)
2 ud × 22.81 (23.49 con costes indirectos) = 46.98
Barra de apoyo recta de acero inoxidable 18/10 (AISI-304) de D=32 mm. y longitud 50 cm., con cubretornillos de fijación. Instalado con tacos de plástico y tornillos a la pared.

| Código | Ud | Descripción | Rendimiento | Precio | Importe |
|---|---|---|---|---|---|
| O01OA030 | h. | Oficial primera | 0.3 | 9.86 | 2.96 |
| P18CB210 | ud | Barra apoyo acero inox. 50 cm. (material) | 1 | 19.4 | 19.40 |
| %0200 | % | Medios auxiliares | 2 % | 22.36 | 0.45 |
|  |  | Total |  |  | 22.81 |

Claves: taco, fijación, barra, apoyo, recta, acero, inoxidable, tornillo, plástico, pared

**24V7** ud BARRA APOYO ESC. ACERO INOX. 40 cm. (20/07/2005)
2 ud × 32.63 (33.61 con costes indirectos) = 67.22
Barra de apoyo en escuadra de acero inoxidable 18/10 (AISI-304) de D=30 mm. y longitud 40 cm. a cada lado, con cubretornillos de fijación. Instalado con tacos de plástico y tornillos a la pared.

| Código | Ud | Descripción | Rendimiento | Precio | Importe |
|---|---|---|---|---|---|
| O01OA030 | h. | Oficial primera | 0.4 | 9.86 | 3.94 |
| P18CB240 | ud | Barra apoyo acero inox. escuadra 40/40cm (material) | 1 | 28.05 | 28.05 |
| %0200 | % | Medios auxiliares | 2 % | 31.99 | 0.64 |
|  |  | Total |  |  | 32.63 |

Claves: tornillo, plástico, excavación, acero, inoxidable, taco, pared, barra, apoyo, fijación, escuadra

| Medición | Uds. | Parcial |
|---|---|---|
| Ducha | 2 | 2.00 |
| Total |  | 2 |

**24V8** ud DOSIFIC. JABÓN ACERO 1 L. C/CERRAD. (20/07/2005)
7 ud × 50.89 (52.42 con costes indirectos) = 366.94
Dosificador de jabón de acero inoxidable 18/10, con capacidad de 1 l. y cerradura antirrobo, instalados con tacos de plástico y tornillos a la pared.

| Código | Ud | Descripción | Rendimiento | Precio | Importe |
|---|---|---|---|---|---|
| O01OA030 | h. | Oficial primera | 0.3 | 9.86 | 2.96 |
| P18CC010 | ud | Dosificador jabón a.inox. 1 l. c/cerrad. (material) | 1 | 46.93 | 46.93 |
| %0200 | % | Medios auxiliares | 2 % | 49.89 | 1.00 |
|  |  | Total |  |  | 50.89 |

Claves: inoxidable, pared, robo, acero, cerrajería, plástico, tornillo, jabón, taco

**24V9** ud PORTARROLLOS ACERO INOX. (20/07/2005)
6 ud × 15.67 (16.14 con costes indirectos) = 96.84
Portarrollos de acero inoxidable c/tapa 18/10 modulo simple de 14,5x10,5 cm. Instalado con tacos a la pared.

| Código | Ud | Descripción | Rendimiento | Precio | Importe |
|---|---|---|---|---|---|
| O01OA030 | h. | Oficial primera | 0.3 | 9.86 | 2.96 |
| P18CC050 | ud | Portarrollos acero inox. c/tapa (material) | 1 | 12.4 | 12.40 |
| %0200 | % | Medios auxiliares | 2 % | 15.36 | 0.31 |
|  |  | Total |  |  | 15.67 |

Claves: pared, portarrollo, acero, inoxidable, módulo, simple, taco

**24V10** ud CARTEL INDICADOR ACCESIBILIDAD (20/07/2005)
1 ud × 9.14 (9.41 con costes indirectos) = 9.41
Señalización de acceso e itinerario peatonal en puertas de acceso cumpliendo el ert.44 del Reglamento de accesibilidad de Castilla y León, en aluminio de 0,5 mm, de dimensiones 420 x 420 mm. Medida la unidad instalada.

| Código | Ud | Descripción | Rendimiento | Precio | Importe |
|---|---|---|---|---|---|
| O01OA070 | h. | Peón ordinario | 0.2 | 8.58 | 1.72 |
| P23FK170A | ud | Cartel indicador acceso/itinerario peatonal (material; 26/07/2006) | 1 | 7.24 | 7.24 |
| %0200 | % | Medios auxiliares | 2 % | 8.96 | 0.18 |
|  |  | Total |  |  | 9.14 |

**24V11** Ud BANDA RUGOSA (25/08/2005)
30 Ud × 2.62 (2.7 con costes indirectos) = 81.00
Banda rugosa adhesiva señalización escalones, colocada.

| Código | Ud | Descripción | Rendimiento | Precio | Importe |
|---|---|---|---|---|---|
| O01OA070 | h. | Peón ordinario | 0.2 | 8.58 | 1.72 |
| P27EB030R | m | Banda rugosa adhesiva señalización (material; 26/07/2006) | 1 | 0.87 | 0.87 |
| %01 | % | Medios auxiliares (25/08/2005) | 1 % | 2.59 | 0.03 |
|  |  | Total |  |  | 2.62 |

| Medición | Uds. | Largo | Parcial |
|---|---|---|---|
|  | 6 | 3.5 | 21.00 |
|  | 3 | 3 | 9.00 |
| Total |  |  | 30 |

**24V12** UD PICTOGRAMA DISCAPACITADOS (20/07/2005)
2 UD × 2.82 (2.9 con costes indirectos) = 5.80
Colocación de pictograma, siguiendo las proporciones de los códigos del manual de identidad corporativa de la Conserjería de educación de la Junta de Castilla y León, de dimensiones 108x227 mm. y de tipo transparente para señalización de locales específicos de discapacitados

| Código | Ud | Descripción | Rendimiento | Precio | Importe |
|---|---|---|---|---|---|
| O01OA070 | h. | Peón ordinario | 0.15 | 8.58 | 1.29 |
| SSIR.9cb | Ud | Pictogr 108x227mm transp | 1 | 1.47 | 1.47 |
| %0200 | % | Medios auxiliares | 2 % | 2.76 | 0.06 |
|  |  | Total |  |  | 2.82 |

**24V13** ud SECAMANOS ELÉCT. AUTOM. 1640W. A.INOX. (31/01/2000)
6 ud × 129.36 (133.24 con costes indirectos) = 799.44
Suministro y colocación de secamanos automático por sensor eléctrico en baño de 1640 W. con carcasa de acero inoxidable acabado satinado o brillante, colocado mediante anclajes de fijación a la pared, y instalado.

| Código | Ud | Descripción | Rendimiento | Precio | Importe |
|---|---|---|---|---|---|
| O01OA030 | h. | Oficial primera | 0.3 | 9.86 | 2.96 |
| P18CW020 | ud | Secamanos elect.autom.1640 W.a.inox.bri. (material; 31/01/2000) | 1 | 125.12 | 125.12 |
| %01 | % | Medios auxiliares | 1 % | 128.08 | 1.28 |
|  |  | Total |  |  | 129.36 |

Claves: carcasa, baño, fijación, satinado, brillo, pared, acero, sensor, colocación, suministro, inoxidable, secamanos, eléctrico, automático, anclaje

| Medición | Uds. | Parcial |
|---|---|---|
| vest chicas | 1 | 1.00 |
| veat chicos | 1 | 1.00 |
| minusv | 2 | 2.00 |
| monitores | 2 | 2.00 |
| Total |  | 6 |

**24V14** ud PERCHA SIMPLE ACERO INOX. (25/08/2005)
12 ud × 15.51 (15.98 con costes indirectos) = 191.76
Percha simple de acero inoxidable 18x10. Instalado con tacos a la pared.

| Código | Ud | Descripción | Rendimiento | Precio | Importe |
|---|---|---|---|---|---|
| O01OA030 | h. | Oficial primera | 0.3 | 9.86 | 2.96 |
| P18CC140 | ud | Percha acero inox. (material) | 1 | 12.4 | 12.40 |
| %01 | % | Medios auxiliares | 1 % | 15.36 | 0.15 |
|  |  | Total |  |  | 15.51 |

Claves: percha, pared, simple, acero, taco, inoxidable

**24V15** m2 ESPEJO PLATEADO 3 mm. (25/08/2005)
9.36 m2 × 18.17 (18.72 con costes indirectos) = 175.22
Espejo plateado realizado con una luna float incolora de 3 mm. plateada por su cara posterior, incluso canteado perimetral y taladros.

| Código | Ud | Descripción | Rendimiento | Precio | Importe |
|---|---|---|---|---|---|
| O01OB250 | h. | Oficial 1ª vidriería | 0.85 | 9.31 | 7.91 |
| P14G010 | m2 | Espejo plateado 3 mm (material) | 1.006 | 6 | 6.04 |
| P14KC010 | m. | Canteado espejo (material) | 4 | 0.46 | 1.84 |
| P14KW070 | ud | Taladro espejo D<10 mm. (material) | 4 | 0.55 | 2.20 |
| %01 | % | Medios auxiliares | 1 % | 17.99 | 0.18 |
|  |  | Total |  |  | 18.17 |

Claves: incoloro, cara, cantear, perímetro, taladro, espejo, plata, luna

| Medición | Uds. | Largo | Alto | Parcial |
|---|---|---|---|---|
|  | 2 | 2.4 | 1.2 | 5.76 |
|  | 3 | 1 | 1.2 | 3.60 |
| Total |  |  |  | 9.36 |

**24V16** ud MÓDULO 2 CABINAS PANELES 200x90 e=10mm (25/08/2005)
9 ud × 591.09 (608.82 con costes indirectos) = 5479.38
Módulo compuesto por dos cabina sanitarias fabricada con tableros de fibras fenólicas; puertas y paredes de 10 mm. de espesor con altura de 200 cm y levantadas 15 cm del suelo, en distintos colores, al igual que los herrajes y accesorios que son de nylon reforzados con acero. Instalado.

| Código | Ud | Descripción | Rendimiento | Precio | Importe |
|---|---|---|---|---|---|
| O01OA060 | h. | Peón especializado | 1.5 | 8.65 | 12.98 |
| O01OA070 | h. | Peón ordinario | 1.5 | 8.58 | 12.87 |
| P34IC010 | ud | Panel cabina sanit.comp. 200x90 e=10 mm (material) | 3 | 97.53 | 292.59 |
| P34IC200 | ud | Panel puerta 60cm.comp. 200x90 e=10 mm (material) | 2 | 119.4 | 238.80 |
| P01DW090 | ud | Pequeño material | 40 | 0.7 | 28.00 |
| %01 | % | Medios auxiliares | 1 % | 585.24 | 5.85 |
|  |  | Total |  |  | 591.09 |

Claves: acero, herraje, refuerzo, levantar, pared, suelo, color, sanitario, nylon, accesorio, fibra, módulo, cabina, panel, puerta, compuesto, tablero, fabricación

| Medición | Uds. | Parcial |
|---|---|---|
| inodoros | 1 | 1.00 |
| discap | 2 | 2.00 |
| duchas | 6 | 6.00 |
| Total |  | 9 |

**24V17** ud BEBEDERO HORMIG.BASE CIRCULAR (21/02/2007)
1 ud × 522.59 (538.27 con costes indirectos) = 538.27
Suministro y colocación (sin incluir solera) de bebedero con pileta de hormigón arquitectónico de base y pileta circular provista, en su interior, de 1 surtidor tipo bebedero con pulsador de pedal situado en el pavimento, ambos de acero inoxidable, i/acometida de agua y desagüe a red de saneamiento existente, terminada.

| Código | Ud | Descripción | Rendimiento | Precio | Importe |
|---|---|---|---|---|---|
| O01OA090 | h. | Cuadrilla A | 0.8 | 23.14 | 18.51 |
| O01OB170 | h. | Oficial 1ª fontanero calefactor | 0.5 | 10.21 | 5.11 |
| O01OB195 | h. | Ayudante fontanero (mano de obra) | 0.8 | 9.16 | 7.33 |
| P01HM020 | m3 | Hormigón HM-20/P/40/I central (material; 21/02/2007) | 0.075 | 43.16 | 3.24 |
| P01MC010 | m3 | Mortero cem. gris II/B-M 32,5 M-15/CEM (material) | 0.015 | 37.75 | 0.57 |
| P26FB015 | ud | Bebedero HA circular D=33 cm. (material) | 1 | 255.03 | 255.03 |
| P26FA010 | ud | Mecanismo a pedal bebedero (material) | 1 | 76.66 | 76.66 |
| P26FA015 | ud | Acometida y desagüe fuente/bebed (material) | 1 | 121.14 | 121.14 |
| P01DW090 | ud | Pequeño material | 50 | 0.7 | 35.00 |
|  |  | Total |  |  | 522.59 |

Claves: surtidor, hormigón, base, colocación, saneamiento, arquitectónico, interior, pavimentación, solera, suministro, inoxidable, acero, circulación, agua, desagüe, red, terminación, pulsador

**24V18** ud PAPELERA CIRC. MALLA ACERO INOX 60 l (20/12/2002)
2 ud × 116.54 (120.04 con costes indirectos) = 240.08
Suministro y colocación de papelera de forma circular, con cubeta basculante de malla de acero inoxidable troquelada, soportada por 2 postes verticales, de 60 l. de capacidad, esmaltada al horno, fijada al suelo con tornillería inoxidable en áreas urbanas pavimentadas.

| Código | Ud | Descripción | Rendimiento | Precio | Importe |
|---|---|---|---|---|---|
| O01OA090 | h. | Cuadrilla A | 1 | 23.14 | 23.14 |
| P29MCA110 | ud | Papelera circular inox. 60 l (material; 20/12/2002) | 1 | 89.01 | 89.01 |
| P01DW090 | ud | Pequeño material | 3 | 0.7 | 2.10 |
| %0200 | % | Medios auxiliares | 2 % | 114.25 | 2.29 |
|  |  | Total |  |  | 116.54 |

Claves: vertical, fijación, suelo, soporte, área, urbano, tornillo, colocación, cubeta, poste, circulación, troquelado, papelera, esmalte, basculante, malla, acero, suministro, horno, inoxidable

**24V19** m2 RED PROTECCIÓN FIJA (25/08/2005)
221 m2 × 7.02 (7.23 con costes indirectos) = 1597.83
Red de fondo fija para protección de balones en fondo de pista, fabricada en malla de nylon con cuadrícula de 100x100 mm., incluye bandas de PVC con doble costura, tubo metálico corrido para cuelgue, cable de acero antigiratorio, tensores, perrillos, placa de anclaje, montaje y colocación. Medida la superficie ejecutada.

| Código | Ud | Descripción | Rendimiento | Precio | Importe |
|---|---|---|---|---|---|
| O01OA090 | h. | Cuadrilla A | 0.125 | 23.14 | 2.89 |
| P30EG010 | ud | Anclaje acero galvanizado (material) | 0.09 | 13.76 | 1.24 |
| P30ER060 | m2 | Red port.fija malla nylón (material) | 1 | 2.72 | 2.72 |
| P30PW310 | ud | Tornillo c/tuerca o taco acero galv. (material) | 0.25 | 0.39 | 0.10 |
| %01 | % | Medios auxiliares | 1 % | 6.95 | 0.07 |
|  |  | Total |  |  | 7.02 |

Claves: tensor, superficie, ejecución, acero, cable, placa, anclaje, PVC, giratorio, metal, colocación, malla, montaje, protección, portería, nylon, banda, doble, fabricación, red, corrido, tubo

| Medición | Uds. | Largo | Ancho | Alto | Parcial |
|---|---|---|---|---|---|
| Fondo pista | 1 | 17 |  | 3 | 51.00 |
| Proteccion focos | 5 | 20 | 1.7 |  | 170.00 |
| Total |  |  |  |  | 221 |

**24V20** ud PROTECTORES ANTILESIÓN COLUMNAS (25/08/2005)
3 ud × 125.19 (128.95 con costes indirectos) = 386.85
Protectores antilesion a medida para columnas y paredes fabricados en tablero de fibras, espuma d/100 y forrados con tela de trevira de 560 grs/m² plastificada ingnifuga tres caras colores.: azul, amarillo, naranja, verde, beige y gris niebla.

| Código | Ud | Descripción | Rendimiento | Precio | Importe |
|---|---|---|---|---|---|
| O01OA030 | h. | Oficial primera | 0.5 | 9.86 | 4.93 |
| DDDDD | ud | Protectores columnas (material; 16/02/2010) | 1 | 119.02 | 119.02 |
| %01 | % | Medios auxiliares | 1 % | 123.95 | 1.24 |
|  |  | Total |  |  | 125.19 |

Claves: espejo, nylon, minusválido, protección, lámina, recubrimiento, tubo, especial, aluminio, seguridad, rotura

**24V21** ud SECADOR CABELLO FIJO S (25/08/2005)
4 ud × 371.54 (382.69 con costes indirectos) = 1530.76
Secador de cabellos con pulsador anti-vandálica con carcasa de hierro fundido de 6 mm. de espesor, con acabado porcelana vitrificada blanca, c/pulsador, y temporizador de 90 segundos, con potencia de 2.250 W, dimensiones 255x282x244 mm. y un peso de 11,.5 kg, incluso montaje, colocación y conexionado.

| Código | Ud | Descripción | Rendimiento | Precio | Importe |
|---|---|---|---|---|---|
| O01OA090 | h. | Cuadrilla A | 0.25 | 23.14 | 5.79 |
| P30EV093 | ud | Secador de cabello fijo (material) | 1 | 351.56 | 351.56 |
| P30IF250 | ud | Pequeño material tornillos tacos (material) | 1 | 10.51 | 10.51 |
| %01 | % | Medios auxiliares | 1 % | 367.86 | 3.68 |
|  |  | Total |  |  | 371.54 |

Claves: dimensión, temporizador, colocación, conexión, blanco, montaje, peso, hierro, pulsador, secador, fundido, vitrificado, porcelana, carcasa

| Medición | Uds. | Parcial |
|---|---|---|
| vest. chicas | 2 | 2.00 |
| vest. masc | 2 | 2.00 |
| Total |  | 4 |

**24V22** ud ASIENTO ABATIBLE DUCHA MINUSVÁLIDO (25/08/2005)
2 ud × 338.63 (348.79 con costes indirectos) = 697.58
Asiento de ducha abatible de aluminio-nylon realizado en tubo de aluminio de 35 mm. de diámetro y 2 mm. de espesor recubierto de nylon color blanco, con pletinas de anclaje en acero inoxidable AISI 304 pintadas al epoxi-poliéster, laminas de polipropileno, con sistema de bloqueo en posición vertical, brazos de refuerzo en u., de 400x435 mm. incluso tornillería, montaje y colocación.

| Código | Ud | Descripción | Rendimiento | Precio | Importe |
|---|---|---|---|---|---|
| O01OA090 | h. | Cuadrilla A | 0.5 | 23.14 | 11.57 |
| P30EV120 | ud | Asiento abatible ducha minusválido (material; 19/10/2007) | 1 | 313.2 | 313.20 |
| P30IF250 | ud | Pequeño material tornillos tacos | 1 | 10.51 | 10.51 |
| %01 | % | Medios auxiliares | 1 % | 335.28 | 3.35 |
|  |  | Total |  |  | 338.63 |

Claves: acero, polipropileno, bloquear, vertical, anclaje, inoxidable, refuerzo, nylon, brazo, minusválido, pintura, blanco, montaje, tubo, tornillo, aluminio, lámina, colocación, diámetro, color, ducha, abatible, pletina, asiento, recubrir

**24V23** ud TAQUILLA METÁLICA DOBLE (25/08/2005)
2 ud × 164.18 (169.11 con costes indirectos) = 338.22
Taquilla para vestuario doble con dos compartimentos en acero laminado en frío con tratamiento antifosfatante y anticorrosivo, en color a elegir con pintura secada al horno, con cerraduras, baldas y tubos percha, lamas de ventilación en puerta y medidas 1,80x0,50x0,30 m., colocada.

| Código | Ud | Descripción | Rendimiento | Precio | Importe |
|---|---|---|---|---|---|
| O01OA090 | h. | Cuadrilla A | 0.1 | 23.14 | 2.31 |
| P30EV100 | ud | Taquilla metál. doble 1,80x0,5x0,3 (material) | 1 | 159.79 | 159.79 |
| P30PM060 | ud | Material de fijación | 1 | 0.45 | 0.45 |
| %01 | % | Medios auxiliares | 1 % | 162.55 | 1.63 |
| . |  |  (17/02/2010) | 0 | 0 | 0.00 |
|  |  | Total |  |  | 164.18 |

Claves: pintura, cerrajería, horno, doble, tubo, secado, lama, ventilación, puerta, acero, colocación, vestuario, color, percha, anticorrosivo, fosfatante, frío, lámina, compartimento, metal, taquilla

| Medición | Uds. | Parcial |
|---|---|---|
| monitores | 2 | 2.00 |
| Total |  | 2 |

**24V24** m. BANCO SENCILLO MADERA (25/08/2005)
2 m. × 73.16 (75.35 con costes indirectos) = 150.70
Banco mural con soportes metálicos pintados al horno en color a elegir, y asiento a base de 3 tablas de madera de pino barnizada, tornillería de acero galvanizado, separadores de pared en nylon, montaje y colocación.

| Código | Ud | Descripción | Rendimiento | Precio | Importe |
|---|---|---|---|---|---|
| O01OA090 | h. | Cuadrilla A | 0.15 | 23.14 | 3.47 |
| P30EV030 | m. | Banco sencillo madera pino c/ soportes (material) | 1 | 56.25 | 56.25 |
| P30ZW080 | ud | Taco expansión-tornillo met. (material) | 3 | 2.28 | 6.84 |
| P30PW320 | ud | Tornillo c/tuerca acero inox. (material) | 3 | 1.96 | 5.88 |
| %01 | % | Medios auxiliares | 1 % | 72.44 | 0.72 |
|  |  | Total |  |  | 73.16 |

Claves: banco, pintura, asiento, horno, metal, soporte, color, madero, base, pino, mural, colocación, pared, barniz, tabla, nylon, separador, galvanizar, acero, tornillo, montaje, sencillo

| Medición | Uds. | Parcial |
|---|---|---|
| monitores | 2 | 2.00 |
| Total |  | 2 |

## 25 GR GESTION DE RESIDUOS (13/10/2009)
Importe: 10345

**25GR1** m GESTION DE RESIDUOS (13/10/2009)
1 m × 9261.06

| Código | Ud | Descripción | Rendimiento | Precio | Importe |
|---|---|---|---|---|---|
| GESRES01 | m | gestion de residuos (13/10/2009) | 1 | 9261.06 | 9261.06 |
|  |  | Total |  |  | 9261.06 |

## 26 SS SEGURIDAD Y SALUD
Importe: 13797.43

### SSL-01 INSTALACIONES DE BIENESTAR
Importe: 5194.82

**SSL01-1** m. ACOMETIDA ELÉCT. CASETA 4x6 mm2
15 m. × 2.52 (2.6 con costes indirectos) = 39.00
Acometida provisional de electricidad a caseta de obra, desde el cuadro general formada por manguera flexible de 4x6 mm2 de tensión nominal 750 V., incorporando conductor de tierra color verde y amarillo, fijada sobre apoyos intermedios cada 2,50 m. instalada.

| Código | Ud | Descripción | Rendimiento | Precio | Importe |
|---|---|---|---|---|---|
| O01OB200 | h. | Oficial 1ª electricista (mano de obra) | 0.1 | 9.8 | 0.98 |
| P31CE035 | m. | Manguera flex. 750 V. 4x6 mm2. (material) | 1.1 | 1.4 | 1.54 |
|  |  | Total |  |  | 2.52 |

Claves: apoyo, electricidad, verde, conductor, tensión, acometida, caseta, flexible, color, manguera, fijación, tierra, cuadro, amarillo

**SSL01-2** ud ACOMETIDA PROV.FONTANERÍA 25 mm.
15 ud × 49.73 (51.22 con costes indirectos) = 768.30
Acometida provisional de fontanería para obra de la red general municipal de agua potable hasta una longitud máxima de 8 m., realizada con tubo de polietileno de 25 mm. de diámetro, de alta densidad y para 10 atmósferas de presión máxima con collarín de toma de fundición, p.p. de piezas especiales de polietileno y tapón roscado, incluso derechos y permisos para la conexión, terminada y funcionando, y sin incluir la rotura del pavimento.

| Código | Ud | Descripción | Rendimiento | Precio | Importe |
|---|---|---|---|---|---|
| P31BA020 | ud | Acometida prov. fonta.a caseta (material) | 1 | 49.73 | 49.73 |
|  |  | Total |  |  | 49.73 |

Claves: permiso, alto, densidad, fontanería, red, agua, potable, polietileno, fundición, tubo, máximo, rotura, acometida, presión, toma, pieza, especial, tapón, pavimentación, conexión, collarín, diámetro, rosca, terminación

**SSL01-3** ud ACOMETIDA PROVIS. SANEAMIENTO EN SUPERFICIE
15 ud × 70.94 (73.07 con costes indirectos) = 1096.05
Acometida provisional de saneamiento de caseta de obra a la red general municipal (pozo o imbornal), hasta una distancia máxima de 8 m., formada por tubería en superficie de PVC de 110 mm. de diámetro interior, tapado posterior de la acometida con hormigón en masa HM-20/P/20/I, y con p.p. de medios auxiliares.

| Código | Ud | Descripción | Rendimiento | Precio | Importe |
|---|---|---|---|---|---|
| P31BA035 | ud | Acometida prov. sane. a caseta en superfic. (material) | 1 | 70.94 | 70.94 |
|  |  | Total |  |  | 70.94 |

Claves: superficie, PVC, tubería, imbornal, red, caseta, máximo, hormigón, saneamiento, pozo, masa, medio, auxiliar, interior, diámetro, acometida, tapa

**SSL01-4** ud ACOMETIDA PROV.TELÉF.A CASETA
1 ud × 78.93 (81.3 con costes indirectos) = 81.30
Acometida provisional de teléfono a caseta de obra, según normas de la C.T.N.E.

| Código | Ud | Descripción | Rendimiento | Precio | Importe |
|---|---|---|---|---|---|
| P31BA040 | ud | Acometida prov. telef. a caseta (material) | 1 | 78.93 | 78.93 |
|  |  | Total |  |  | 78.93 |

Claves: caseta, teléfono, acometida, norma

**SSL01-5** ms ALQUILER CASETA ASEO 11,36 m2
10 ms × 116.12 (119.6 con costes indirectos) = 1196.00
Mes de alquiler de caseta prefabricada para aseos en obra de 4,64x2,45x2,63 m. Estructura y cerramiento de chapa galvanizada pintada, aislamiento de poliestireno expandido. Ventana de 0,84x0,80 m. de aluminio anodizado, corredera, con reja y luna de 6 mm., termo eléctrico de 50 l., dos placas turcas, tres placas de ducha, pileta de cuatro grifos, todo de fibra de vidrio con terminación de gel-coat blanco y pintura antideslizante, suelo contrachapado hidrófugo con capa fenolítica antideslizante y resistente al desgaste, puerta madera en turca, cortina en ducha. Tubería de polibutileno aislante y resistente a incrustaciones, hielo y corrosiones, instalación eléctrica mono. 220 V. con automático. Con transporte a 150 km.(ida y vuelta). Entrega y recogida del módulo con camión grúa. Según R.D. 486/97.

| Código | Ud | Descripción | Rendimiento | Precio | Importe |
|---|---|---|---|---|---|
| O01OA070 | h. | Peón ordinario | 0.085 | 8.58 | 0.73 |
| P31BC070 | ud | Alq. mes caseta pref. aseo 4,64x2,45 (material) | 1 | 91.19 | 91.19 |
| P31BC220 | ud | Transp.150km.entr.y rec.1 módulo (material) | 0.085 | 284.72 | 24.20 |
|  |  | Total |  |  | 116.12 |

Claves: contrachapado, hielo, corrosión, capa, grifería, módulo, camión, grúa, aislante, entrega, desgaste, tubería, automático, transporte, terminación, blanco, hidrófugo, suelo, resistencia, puerta, madero, cortina, mono, alquiler, incrustación, eléctrico, termo, ducha, ventana, aluminio, ánodo, corredera, luna, expandido, prefabricado, cerramiento, reja, vidrio, chapa, placa, fibra, aislamiento, galvanizar, turca, estructura, aseo, mes, poliestireno, caseta, pintura

**SSL01-6** ms ALQUILER CASETA ALMACÉN 11,36 m2
10 ms × 69.64 (71.73 con costes indirectos) = 717.30
Mes de alquiler de caseta prefabricada para almacén de obra de 4,64x2,45x2,45 m. de 11,36 m2. Estructura de acero galvanizado. Cubierta y cerramiento lateral de chapa galvanizada trapezoidal de 0,6 mm. reforzada con perfiles de acero, interior prelacado. Suelo de aglomerado hidrófugo de 19 mm. puerta de acero de 1 mm., de 0,80x2,00 m. pintada con cerradura. Ventana fija de cristal de 6 mm., recercado con perfil de goma. Con transporte a 150 km.(ida y vuelta). Entrega y recogida del módulo con camión grúa. Según R.D. 486/97.

| Código | Ud | Descripción | Rendimiento | Precio | Importe |
|---|---|---|---|---|---|
| O01OA070 | h. | Peón ordinario | 0.085 | 8.58 | 0.73 |
| P31BC120 | ud | Alq. mes caseta almacén 4,64x2,45 (material) | 1 | 44.71 | 44.71 |
| P31BC220 | ud | Transp.150km.entr.y rec.1 módulo | 0.085 | 284.72 | 24.20 |
|  |  | Total |  |  | 69.64 |

Claves: grúa, camión, cubierta, puerta, pintura, cerrajería, ventana, cristal, goma, recercado, módulo, interior, aglomerado, suelo, transporte, acero, caseta, hidrófugo, mes, estructura, perfil, galvanizar, cerramiento, lateral, alquiler, refuerzo, laca, almacén, entrega, chapa, prefabricado

**SSL01-7** ms ALQUILER CASETA OFICINA+ASEO 14,65 m2
10 ms × 119.09 (122.66 con costes indirectos) = 1226.60
Mes de alquiler de caseta prefabricada para un despacho de oficina y un aseo con inodoro y lavabo de 5,98x2,45x2,45 m. de 14,65 m2. Estructura y cerramiento de chapa galvanizada pintada, aislamiento de poliestireno expandido autoextinguible, interior con tablero melaminado en color. Cubierta de chapa galvanizada reforzada con perfil de acero; fibra de vidrio de 60 mm., interior con tablex lacado. Divisiones en tablero de melamina. Suelo de aglomerado revestido con PVC continuo de 2 mm., y poliestireno de 50 mm. con apoyo en base de chapa galvanizada de sección trapezoidal. Puerta de 0,8x2 m., de chapa galvanizada de 1 mm., reforzada y con poliestireno de 20 mm., picaporte y cerradura. Ventana aluminio anodizado corredera, contraventana de acero galvanizado. Instalación eléctrica 220 V., toma de tierra, automático, 2 fluorescentes de 40 W., enchufes para 1500 W. y punto luz exterior de 60 W. Con transporte a 150 km.(ida y vuelta). Entrega y recogida del módulo con camión grúa. Según R.D. 486/97.

| Código | Ud | Descripción | Rendimiento | Precio | Importe |
|---|---|---|---|---|---|
| O01OA070 | h. | Peón ordinario | 0.085 | 8.58 | 0.73 |
| P31BC180 | ud | Alq. mes caseta ofic.+aseo 5,98x2,45 (material) | 1 | 94.16 | 94.16 |
| P31BC220 | ud | Transp.150km.entr.y rec.1 módulo | 0.085 | 284.72 | 24.20 |
|  |  | Total |  |  | 119.09 |

Claves: eléctrico, continuo, camión, contraventana, sección, puerta, manivela, cerrajería, ventana, ánodo, corredera, toma, automático, aluminio, revestir, grúa, tierra, módulo, entrega, transporte, exterior, cerramiento, luz, punto, fluorescencia, PVC, galvanizar, enchufe, mes, base, estructura, pintura, apoyo, chapa, aislamiento, prefabricado, poliestireno, caseta, aglomerado, división, interior, aseo, cubierta, alquiler, melamina, inodoro, lavabo, perfil, color, refuerzo, acero, fibra, vidrio, laca, expandido, suelo, tablero

**SSL01-8** ud PERCHA PARA DUCHA O ASEO
2 ud × 2.63 (2.71 con costes indirectos) = 5.42
Percha para aseos o duchas en aseos de obra, colocada.

| Código | Ud | Descripción | Rendimiento | Precio | Importe |
|---|---|---|---|---|---|
| O01OA070 | h. | Peón ordinario | 0.1 | 8.58 | 0.86 |
| P31BM010 | ud | Percha para aseos o duchas (material) | 1 | 1.77 | 1.77 |
|  |  | Total |  |  | 2.63 |

Claves: aseo, ducha, colocación, percha

**SSL01-9** ud PORTARROLLOS INDUS.C/CERRADUR
2 ud × 5.48 (5.64 con costes indirectos) = 11.28
Portarrollos industrial con cerradura de seguridad, colocado, (amortizable en 3 usos).

| Código | Ud | Descripción | Rendimiento | Precio | Importe |
|---|---|---|---|---|---|
| O01OA070 | h. | Peón ordinario | 0.1 | 8.58 | 0.86 |
| P31BM020 | ud | Portarrollos indust.c/cerrad. (material) | 0.333 | 13.86 | 4.62 |
|  |  | Total |  |  | 5.48 |

Claves: cerrajería, amortización, portarrollo, industrial, colocación, seguridad

**SSL01-10** ud ESPEJO VESTUARIOS Y ASEOS
2 ud × 17.14 (17.65 con costes indirectos) = 35.30
Espejo para vestuarios y aseos, colocado.

| Código | Ud | Descripción | Rendimiento | Precio | Importe |
|---|---|---|---|---|---|
| O01OA070 | h. | Peón ordinario | 0.1 | 8.58 | 0.86 |
| P31BM030 | ud | Espejo vestuarios y aseos (material) | 1 | 16.28 | 16.28 |
|  |  | Total |  |  | 17.14 |

Claves: vestuario, colocación, espejo, aseo

**SSL01-11** ud JABONERA INDUSTRIAL 1 LITRO
2 ud × 4.7 (4.84 con costes indirectos) = 9.68
Dosificador de jabón de uso industrial de 1 l. de capacidad, con dosificador de jabón colocada (amortizable en 3 usos).

| Código | Ud | Descripción | Rendimiento | Precio | Importe |
|---|---|---|---|---|---|
| O01OA070 | h. | Peón ordinario | 0.1 | 8.58 | 0.86 |
| P31BM040 | ud | Jabonera industrial 1 l. (material) | 0.333 | 11.54 | 3.84 |
|  |  | Total |  |  | 4.7 |

Claves: amortización, jabonera, industrial, jabón, colocación

**SSL01-12** ud DISPENSADOR DE PAPEL TOALLA
1 ud × 8.34 (8.59 con costes indirectos) = 8.59
Dispensador de papel toalla con cerradura de seguridad, colocado. Amortizable en 3 usos.

| Código | Ud | Descripción | Rendimiento | Precio | Importe |
|---|---|---|---|---|---|
| O01OA070 | h. | Peón ordinario | 0.01 | 8.58 | 0.09 |
| P31BM045 | ud | Dispensador de papel toalla (material) | 0.33 | 25 | 8.25 |
|  |  | Total |  |  | 8.34 |

Claves: papel, cerrajería, colocación, amortización, seguridad

### SSL-02 SEÑALIZACION
Importe: 261.48

**SSL02-1** m. CINTA BALIZAMIENTO BICOLOR 8 cm.
175 m. × 0.45 (0.46 con costes indirectos) = 80.50
Cinta de balizamiento bicolor rojo/blanco de material plástico, incluso colocación y desmontaje. s/R.D. 485/97.

| Código | Ud | Descripción | Rendimiento | Precio | Importe |
|---|---|---|---|---|---|
| O01OA070 | h. | Peón ordinario | 0.05 | 8.58 | 0.43 |
| P31SB010 | m. | Cinta balizamiento bicolor 8 cm. (material) | 1.1 | 0.02 | 0.02 |
|  |  | Total |  |  | 0.45 |

Claves: baliza, desmontable, plástico, colocación, cinta, material, color

**SSL02-2** m. BANDEROLA SEÑALIZACIÓN COLGANTE
45 m. × 0.73 (0.75 con costes indirectos) = 33.75
Banderola de señalización colgante realizada de plástico de colores rojo y blanco, reflectante, amortizable en tres usos, colocación y desmontaje sobre soportes existentes. s/R.D. 485/97.

| Código | Ud | Descripción | Rendimiento | Precio | Importe |
|---|---|---|---|---|---|
| O01OA070 | h. | Peón ordinario | 0.05 | 8.58 | 0.43 |
| P31SB020 | m. | Banderola señalización reflect. (material) | 1.1 | 0.27 | 0.30 |
|  |  | Total |  |  | 0.73 |

Claves: blanco, rojo, color, soporte, desmontable, señalización, bandera, colocación, reflejo, plástico, colgar, amortización

**SSL02-3** ud CONO BALIZAMIENTO REFLECTANTE h=30
15 ud × 1.95 (2.01 con costes indirectos) = 30.15
Cono de balizamiento reflectante de 30 cm. de altura (amortizable en 4 usos). s/R.D. 485/97.

| Código | Ud | Descripción | Rendimiento | Precio | Importe |
|---|---|---|---|---|---|
| O01OA070 | h. | Peón ordinario | 0.1 | 8.58 | 0.86 |
| P31SB035 | ud | Cono balizamiento estándar h=30 cm. (material) | 0.25 | 4.37 | 1.09 |
|  |  | Total |  |  | 1.95 |

Claves: cono, baliza, reflejo, amortización

**SSL02-4** ud CARTEL PVC. 220x300 mm. OBL., PROH. ADVER.
2 ud × 2.06 (2.12 con costes indirectos) = 4.24
Cartel serigrafiado sobre planchas de PVC blanco de 0,6 mm. de espesor nominal. Tamaño 220X300 mm. Válidas para señales de obligación, prohibición y advertencia i/colocación. s/R.D. 485/97.

| Código | Ud | Descripción | Rendimiento | Precio | Importe |
|---|---|---|---|---|---|
| O01OA070 | h. | Peón ordinario | 0.1 | 8.58 | 0.86 |
| P31SC010 | ud | Cartel PVC. 220x300 mm. Obli., proh., advert. (material) | 1 | 1.2 | 1.20 |
|  |  | Total |  |  | 2.06 |

Claves: blanco, PVC, cartel, obligar, plancha

**SSL02-5** ud CARTEL PVC. SEÑALIZACIÓN EXTINTOR, B. I.
6 ud × 2.46 (2.53 con costes indirectos) = 15.18
Cartel serigrafiado sobre planchas de PVC blanco de 0,6 mm. de espesor nominal. Para señales de lucha contra incendios (extintor, boca de incendio), i/colocación. s/R.D. 485/97.

| Código | Ud | Descripción | Rendimiento | Precio | Importe |
|---|---|---|---|---|---|
| O01OA070 | h. | Peón ordinario | 0.1 | 8.58 | 0.86 |
| P31SC020 | ud | Cartel PVC. Señalización extintor, boca inc. (material) | 1 | 1.6 | 1.60 |
|  |  | Total |  |  | 2.46 |

Claves: plancha, señalización, cartel, PVC, extintor, blanco, incendio, boca

**SSL02-6** ud PANEL COMPLETO PVC 700x1000 mm.
2 ud × 6.65 (6.85 con costes indirectos) = 13.70
Panel completo serigrafiado sobre planchas de PVC blanco de 0,6 mm. de espesor nominal. Tamaño 700x1000 mm. Válido para incluir hasta 15 símbolos de señales, incluso textos "Prohibido el paso a toda persona ajena a la obra", i/colocación. s/R.D. 485/97.

| Código | Ud | Descripción | Rendimiento | Precio | Importe |
|---|---|---|---|---|---|
| O01OA070 | h. | Peón ordinario | 0.1 | 8.58 | 0.86 |
| P31SC030 | ud | Panel completo PVC 700x1000 mm. (material) | 1 | 5.79 | 5.79 |
|  |  | Total |  |  | 6.65 |

Claves: blanco, persona, PVC, panel, paso, plancha

**SSL02-7** ud SEÑAL TRIANGULAR L=70cm. SOBRE TRIPODE
2 ud × 7.15 (7.36 con costes indirectos) = 14.72
Señal de seguridad triangular de L=70 cm., normalizada, con trípode tubular, amortizable en cinco usos, i/colocación y desmontaje. s/R.D. 485/97.

| Código | Ud | Descripción | Rendimiento | Precio | Importe |
|---|---|---|---|---|---|
| O01OA050 | h. | Ayudante | 0.15 | 8.99 | 1.35 |
| P31SV010 | ud | Señal triang. L=70 cm.reflex. EG (material) | 0.2 | 15.38 | 3.08 |
| P31SV155 | ud | Caballete para señal D=60 L=90,70 (material) | 0.2 | 13.59 | 2.72 |
|  |  | Total |  |  | 7.15 |

Claves: seguridad, triángulo, norma, amortización, desmontable, trípode

**SSL02-8** ud PANEL DIRECCIONAL C/SOPORTE
2 ud × 19.13 (19.7 con costes indirectos) = 39.40
Panel direccional reflectante de 165x45 cm., con soporte metálico, amortizable en cinco usos, i/p.p. de apertura de pozo, hormigonado H-100/40, colocación y montaje. s/R.D. 485/97.

| Código | Ud | Descripción | Rendimiento | Precio | Importe |
|---|---|---|---|---|---|
| O01OA070 | h. | Peón ordinario | 0.3 | 8.58 | 2.57 |
| P31SV100 | ud | Panel direc. reflec. 164x45 cm. (material) | 0.2 | 62.72 | 12.54 |
| P31SV110 | ud | Soporte panel direc. metálico (material) | 0.2 | 7.96 | 1.59 |
| A03H060 | m3 | HORM. DOSIF. 225 kg /CEMENTO Tmáx.40 (material) | 0.064 | 38 | 2.43 |
|  |  | Total |  |  | 19.13 |

Claves: hormigón, pozo, montaje, colocación, reflejo, metal, panel, soporte, dirección, amortización

**SSL02-9** ud PLACA SEÑALIZACIÓN RIESGO
6 ud × 2.95 (3.04 con costes indirectos) = 18.24
Placa señalización-información en PVC serigrafiado de 50x30 cm., fijada mecánicamente, amortizable en 2 usos, incluso colocación y desmontaje. s/R.D. 485/97.

| Código | Ud | Descripción | Rendimiento | Precio | Importe |
|---|---|---|---|---|---|
| O01OA070 | h. | Peón ordinario | 0.15 | 8.58 | 1.29 |
| P31SV120 | ud | Placa informativa PVC 50x30 (material) | 0.5 | 3.31 | 1.66 |
|  |  | Total |  |  | 2.95 |

Claves: PVC, señalización, mecánico, desmontable, amortización, placa, fijación, colocación

**SSL02-10** ud CHUBASQUERO ALTA VISIBILIDAD
2 ud × 5.63 (5.8 con costes indirectos) = 11.60
Chubasquero de lluvia impregnado exterior de PVC, capucha fija con cordón de apriete. Alta visibilidad, con tiras retroreflejantes microburbujas 3M, termoselladas, color plata, 50 mm, montaje paralelo. Amortizable en 3 usos. Certificado CE según EN471. s/R.D. 773/97.

| Código | Ud | Descripción | Rendimiento | Precio | Importe |
|---|---|---|---|---|---|
| P31SS150 | ud | Chubasquero alta visibilidad (material) | 0.333 | 16.91 | 5.63 |
|  |  | Total |  |  | 5.63 |

Claves: montaje, plata, amortización, círculo, tira, alto, exterior, color, cordón, paralelo, capuchón, PVC

### SSL-03 PROTECCIONES COLECTIVAS
Importe: 5490.68

**SSL03-1** ud TAPA PROVISIONAL ARQUETA 51x51
26 ud × 3.14 (3.23 con costes indirectos) = 83.98
Tapa provisional para arquetas de 51x51 cm., huecos de forjado o asimilables, formada mediante tablones de madera de 20x5 cm. armados mediante clavazón, incluso colocación, (amortizable en dos usos).

| Código | Ud | Descripción | Rendimiento | Precio | Importe |
|---|---|---|---|---|---|
| O01OA070 | h. | Peón ordinario | 0.05 | 8.58 | 0.43 |
| P31CA020 | ud | Tapa provisional arqueta 51x51 (material) | 0.5 | 4.01 | 2.01 |
| P01DW090 | ud | Pequeño material | 1 | 0.7 | 0.70 |
|  |  | Total |  |  | 3.14 |

Claves: forjado, amortización, tablón, tapa, madero, hueco, arqueta, armadura, clavazón, colocación

**SSL03-2** ud TAPA PROVISIONAL POZO 100x100
1 ud × 9.17 (9.45 con costes indirectos) = 9.45
Tapa provisional para pozos, pilotes o asimilables de 100x100 cm., formada mediante tablones de madera de 20x5 cm. armados mediante encolado y clavazón, zócalo de 20 cm. de altura, incluso fabricación y colocación, (amortizable en dos usos).

| Código | Ud | Descripción | Rendimiento | Precio | Importe |
|---|---|---|---|---|---|
| O01OA070 | h. | Peón ordinario | 0.3 | 8.58 | 2.57 |
| P31CA120 | ud | Tapa provisional pozo 100x100 (material) | 0.5 | 11.79 | 5.90 |
| P01DW090 | ud | Pequeño material | 1 | 0.7 | 0.70 |
|  |  | Total |  |  | 9.17 |

Claves: pilote, amortización, cola, colocación, zócalo, fabricación, clavazón, tablón, tapa, pozo, madero, armadura

**SSL03-3** m. BARANDILLA GUARDACUERPOS Y TUBOS
170 m. × 4.48 (4.61 con costes indirectos) = 783.70
Barandilla de protección de perímetros de forjados, compuesta por guardacuerpos metálico cada 2,5 m. (amortizable en 8 usos), anclados mediante cápsulas de plástico embebidas en el forjado, pasamanos y travesaño intermedio formado por tubo 50 mm. (amortizable en 10 usos), pintado en amarillo, y rodapié de 15x5 cm. (amortizable en 3 usos), para aberturas corridas, incluso colocación y desmontaje. s/R.D. 486/97.

| Código | Ud | Descripción | Rendimiento | Precio | Importe |
|---|---|---|---|---|---|
| O01OA070 | h. | Peón ordinario | 0.3 | 8.58 | 2.57 |
| P31CB020 | ud | Guardacuerpos metálico (material) | 0.065 | 11.23 | 0.73 |
| P31CB210 | m. | Pasamanos tubo D=50 mm. (material) | 0.24 | 2.96 | 0.71 |
| P31CB040 | m3 | Tabla madera pino 15x5 cm. (material) | 0.003 | 131.08 | 0.39 |
| P31CB240 | ud | Capsula y tapa para guardacuerpos (material) | 0.33 | 0.24 | 0.08 |
|  |  | Total |  |  | 4.48 |

Claves: perímetro, rodapié, cápsula, plástico, corrido, travesaño, pasamano, colocación, amortización, barandilla, compuesto, desmontable, metal, anclaje, guardacuerpos, pintura, protección, forjado, tubo, amarillo

| Medición | Uds. | Largo | Parcial |
|---|---|---|---|
|  | 2 | 45 | 90.00 |
|  | 2 | 40 | 80.00 |
| Total |  |  | 170 |

**SSL03-4** m. BARAND.PROTECCIÓN LATERAL ZANJAS
130 m. × 3.87 (3.99 con costes indirectos) = 518.70
Barandilla protección lateral de zanjas, formada por tres tabloncillos de madera de pino de 20x7 cm. y estaquillas de madera de D=8 cm. hincadas en el terreno cada 1,00 m. (amortizable en 3 usos), incluso colocación y desmontaje. s/R.D. 486/97.

| Código | Ud | Descripción | Rendimiento | Precio | Importe |
|---|---|---|---|---|---|
| O01OA030 | h. | Oficial primera | 0.1 | 9.86 | 0.99 |
| O01OA070 | h. | Peón ordinario | 0.1 | 8.58 | 0.86 |
| P31CB030 | m3 | Tablón madera pino 20x7 cm. (material) | 0.011 | 137.72 | 1.51 |
| P31CB190 | m. | Puntal de pino 2,5 m D=8/10 (material) | 0.667 | 0.76 | 0.51 |
|  |  | Total |  |  | 3.87 |

Claves: hinca, tablón, protección, desmontable, colocación, terreno, madero, barandilla, lateral, zanja, pino, amortización

| Medición | Uds. | Largo | Parcial |
|---|---|---|---|
|  | 2 | 35 | 70.00 |
|  | 1 | 36 | 36.00 |
|  | 1 | 24 | 24.00 |
| Total |  |  | 130 |

**SSL03-5** m. VALLA ENREJADO GALV. PLIEGUES
142 m. × 1.78 (1.83 con costes indirectos) = 259.86
Valla metálica móvil de módulos prefabricados de 3,50x2,00 m. de altura, enrejados de malla de D=5 mm. de espesor con cuatro pliegues de refuerzo, bastidores verticales de D=40 mm. y 1,50 mm. de espesor, todo ello galvanizado en caliente, sobre soporte de hormigón prefabricado de 230x600x150 mm., separados cada 3,50 m., accesorios de fijación, considerando 5 usos, incluso montaje y desmontaje. s/R.D. 486/97.

| Código | Ud | Descripción | Rendimiento | Precio | Importe |
|---|---|---|---|---|---|
| O01OA050 | h. | Ayudante | 0.05 | 8.99 | 0.45 |
| O01OA070 | h. | Peón ordinario | 0.05 | 8.58 | 0.43 |
| P31CB111 | m. | Valla enrej. móvil. pliegues 3,5x2 m. (material) | 0.2 | 4.49 | 0.90 |
|  |  | Total |  |  | 1.78 |

Claves: refuerzo, galvanizar, malla, prefabricado, módulo, soporte, enrejado, valla, bastidor, móvil, caliente, metal, montaje, fijación, accesorio, hormigón, desmontable, pliegue, vertical

| Medición | Uds. | Largo | Parcial |
|---|---|---|---|
|  | 1 | 50 | 50.00 |
|  | 1 | 47 | 47.00 |
|  | 1 | 45 | 45.00 |
| Total |  |  | 142 |

**SSL03-6** ud VALLA CONTENCIÓN DE PEATONES
25 ud × 3.98 (4.1 con costes indirectos) = 102.50
Valla de contención de peatones, metálica, prolongable de 2,50 m. de largo y 1 m. de altura, color amarillo, amortizable en 5 usos, incluso colocación y desmontaje. s/R.D. 486/97.

| Código | Ud | Descripción | Rendimiento | Precio | Importe |
|---|---|---|---|---|---|
| O01OA070 | h. | Peón ordinario | 0.1 | 8.58 | 0.86 |
| P31CB050 | ud | Valla contenc. peatones 2,5x1 m. (material) | 0.2 | 15.58 | 3.12 |
|  |  | Total |  |  | 3.98 |

Claves: desmontable, contenedor, amarillo, color, metal, colocación, peatonal, amortización, valla

**SSL03-7** ud TOMA DE TIERRA R80 Oh;R=100 Oh.m
1 ud × 64.42 (66.35 con costes indirectos) = 66.35
Toma de tierra para una resistencia de tierra R</=80 Ohmios y una resistividad R=100 Oh.m. formada por arqueta de ladrillo macizo de 24x11,5x7 cm., tapa de hormigón armado, tubo de PVC de D=75 mm., electrodo de acero cobrizado 14,3 mm. y 100 cm., de profundidad hincado en el terreno, línea de t.t. de cobre desnudo de 35 mm2, con abrazadera a la pica, instalado. MI BT 039. y según R.D. 614/2001.

| Código | Ud | Descripción | Rendimiento | Precio | Importe |
|---|---|---|---|---|---|
| O01OA030 | h. | Oficial primera | 1.5 | 9.86 | 14.79 |
| O01OA050 | h. | Ayudante | 0.75 | 8.99 | 6.74 |
| O01OA070 | h. | Peón ordinario | 0.5 | 8.58 | 4.29 |
| O01OB200 | h. | Oficial 1ª electricista | 0.75 | 9.8 | 7.35 |
| O01OB210 | h. | Oficial 2ª electricista | 0.75 | 9.16 | 6.87 |
| P01LT020 | mud | Ladrillo perforado tosco 24x11,5x7 cm. | 0.045 | 54.46 | 2.45 |
| A02A080 | m3 | MORTERO CEMENTO M-5 | 0.02 | 40.52 | 0.81 |
| A02A050 | m3 | MORTERO CEMENTO M-15 (material) | 0.015 | 46.98 | 0.70 |
| P02EAT020 | ud | Tapa cuadrada HA e=6cm 50x50cm (material) | 1 | 8.13 | 8.13 |
| P17VP040 | ud | Codo M-H 87º PVC evac. j.peg. 75 mm. (material) | 0.5 | 1.29 | 0.65 |
| P31CE040 | m. | Pica cobre p/toma tierra 14,3 (material) | 1 | 3.43 | 3.43 |
| P31CE020 | m. | Cable cobre desnudo D=35 mm. (material) | 3 | 0.82 | 2.46 |
| P31CE050 | ud | Grapa para pica (material) | 1 | 1.59 | 1.59 |
| P15EC020 | ud | Puente de prueba (material) | 1 | 4.16 | 4.16 |
|  |  | Total |  |  | 64.42 |

Claves: arqueta, desnudo, abrazadera, pica, electrodo, acero, PVC, hinca, cobre, toma, hormigón, tubo, armadura, resistencia, tapa, macizo, ladrillo, tierra, línea, terreno

**SSL03-8** ud CUADRO SECUNDARIO OBRA Pmáx.40kW
4 ud × 193.05 (198.84 con costes indirectos) = 795.36
Cuadro secundario de obra para una potencia máxima de 40 kW. compuesto por armario metálico con revestimiento de poliéster, de 90x60 cm., índice de protección IP 559, con cerradura, interruptor automático magnetotérmico+diferencial de 4x125 A., dos interruptores automático magnetotérmico de 4x63 A., dos de 4x30 A., dos de 2x25 A. y dos de 2x16 A., dos bases de enchufe IP 447 de 400 V. 63 A. 3p+T., dos de 400 V. 32 A. 3p+T., dos de 230 V. 32 A. 2p+T. y dos de 230 V. 16 A. 2p+T. incluyendo cableado, rótulos de identificación de circuitos, bornes de salida y p.p. de conexión a tierra, para una resistencia no superior de 80 Ohmios, instalado (amortizable en 4 obras). s/R.D. 486/97. s/ITC-BT-33 del REBT, RD 842/2002 de 02/08/2002 y R.D. 614/2001.

| Código | Ud | Descripción | Rendimiento | Precio | Importe |
|---|---|---|---|---|---|
| P31CE160 | ud | Cuadro secundario obra pmáx.40kW (material) | 0.25 | 772.21 | 193.05 |
|  |  | Total |  |  | 193.05 |

Claves: circuito, salida, diferencial, rótulo, resistencia, conexión, tierra, amortización, magnetotérmico, protección, enchufe, metal, interruptor, base, máximo, armario, poliéster, revestimiento, cerrajería, cableado, cuadro, compuesto, automático

**SSL03-9** ud CUADRO DE OBRA 100 A. MODELO 16
1 ud × 395.43 (407.29 con costes indirectos) = 407.29
Cuadro de obra trifásico 100 A, compuesto por armario metálico con revestimiento de poliéster de 800x600 cm. con salida lateral por toma de corriente y salida interior por bornes fijos, soportes, manecilla de sujeción y/o anillos de elevación, con cerradura, MT General de 4x100 A., 3 diferenciales de 2x25 A. 30 mA, 4x63 A. 30 mA, 4x63 A. 30 mA, respectivamente, 8 MT por base, tres de 2x16 A., tres de 4x16 A., y dos de 4x32 A., incluyendo cableado, rótulos de identificación, 8 bases de salida y p.p. de conexión a tierra, instalado (amortizable en 4 obras) s/ITC-BT-33 del REBT, RD 842/2002 de 02/08/2002 y UNE-EN 60439-4.

| Código | Ud | Descripción | Rendimiento | Precio | Importe |
|---|---|---|---|---|---|
| P31CE320 | ud | Cuadro de obra 100 A. Modelo 16 (material) | 0.25 | 1581.7 | 395.43 |
|  |  | Total |  |  | 395.43 |

Claves: cerrajería, salida, anillo, elevación, diferencial, cableado, rótulo, conexión, amortización, sujeción, tierra, revestimiento, trifásico, base, interior, metal, soporte, armario, poliéster, lateral, toma, compuesto, modelo, cuadro

**SSL03-10** ud EXTINTOR POLVO ABC 6 kg. PR.INC.
6 ud × 18.68 (19.24 con costes indirectos) = 115.44
Extintor de polvo químico ABC polivalente antibrasa de eficacia 21A/113B, de 6 kg. de agente extintor, con soporte, manómetro comprobable y boquilla con difusor, según norma EN-3:1996. Medida la unidad instalada. s/R.D. 486/97.

| Código | Ud | Descripción | Rendimiento | Precio | Importe |
|---|---|---|---|---|---|
| O01OA070 | h. | Peón ordinario | 0.1 | 8.58 | 0.86 |
| P31CI010 | ud | Extintor polvo ABC 6 kg. 21A/113B (material) | 1 | 17.82 | 17.82 |
|  |  | Total |  |  | 18.68 |

Claves: químico, difusor, norma, brasa, extintor, polvo, soporte, manómetro, boquilla

**SSL03-11** ud EXTINTOR CO2 2 kg. ACERO
5 ud × 30.88 (31.81 con costes indirectos) = 159.05
Extintor de nieve carbónica CO2, de eficacia 34B, con 2 kg. de agente extintor, construido en acero, con soporte y boquilla con difusor, según norma EN-3:1996. Medida la unidad instalada. s/R.D. 486/97.

| Código | Ud | Descripción | Rendimiento | Precio | Importe |
|---|---|---|---|---|---|
| O01OA070 | h. | Peón ordinario | 0.1 | 8.58 | 0.86 |
| P31CI025 | ud | Extintor CO2 2 kg. acero. 34B (material) | 1 | 30.02 | 30.02 |
|  |  | Total |  |  | 30.88 |

Claves: extintor, norma, acero, soporte, difusor, boquilla, construcción

**SSL03-12** m2 RED SEGURIDAD BAJO ENCOFRADO FORJADO
1100 m2 × 1.93 (1.99 con costes indirectos) = 2189.00
Red horizontal de seguridad bajo encofrado de forjado, formada por malla de poliamida de 10x10 cm. ennudada con cuerda de D=3 mm. y cuerda perimetral de D=10 mm, de 1,10x15 m. de dimensiones, para amarre mediante gancho de sujeción, tipo "rabo de cochinillo" y grosor mínimo de 8 mm., a los puntales de las sopandas del encofrado de entablado de madera (amortizable en 4 usos). s/R.D. 486/97.

| Código | Ud | Descripción | Rendimiento | Precio | Importe |
|---|---|---|---|---|---|
| O01OA030 | h. | Oficial primera | 0.08 | 9.86 | 0.79 |
| O01OA060 | h. | Peón especializado | 0.08 | 8.65 | 0.69 |
| P31CR030 | m2 | Red seguridad poliamida 10x10 cm. (material) | 0.135 | 0.69 | 0.09 |
| P31CR140 | ud | Gancho montaje red D=12 mm. (material) | 2 | 0.18 | 0.36 |
|  |  | Total |  |  | 1.93 |

Claves: forjado, cuerda, seguridad, dimensión, entablado, encofrar, horizontal, malla, sujeción, madero, sopanda, puntal, red, poliamida, gancho, perímetro, amortización

### SSL-04 EQUIPOS DE PROTECCION INDIVIDUAL
Importe: 825

**SSL04-1** ud CASCO DE SEGURIDAD AJUST. ATALAJES
12 ud × 3.03 (3.12 con costes indirectos) = 37.44
Casco de seguridad con atalaje provisto de 6 puntos de anclaje, para uso normal y eléctrico hasta 440 V. Certificado CE. s/R.D. 773/97 y R.D. 1407/92.

| Código | Ud | Descripción | Rendimiento | Precio | Importe |
|---|---|---|---|---|---|
| P31IA005 | ud | Casco seguridad básico (material) | 1 | 3.03 | 3.03 |
|  |  | Total |  |  | 3.03 |

Claves: seguridad, eléctrico, círculo, punto, casco, anclaje

**SSL04-2** ud PANTALLA + CASCO SEGURIDAD SOLDAR
2 ud × 1.57 (1.62 con costes indirectos) = 3.24
Pantalla de seguridad para soldador de poliamida y cristal de 110 x 55 mm + casco con arnés de cabeza ajustable con rueda dentada, (amortizable en 5 usos). Certificado CE. s/R.D. 773/97 y R.D. 1407/92.

| Código | Ud | Descripción | Rendimiento | Precio | Importe |
|---|---|---|---|---|---|
| P31IA105 | ud | Casco + pantalla soldador (material) | 0.2 | 7.85 | 1.57 |
|  |  | Total |  |  | 1.57 |

Claves: soldadura, cristal, poliamida, pantalla, círculo, rueda, seguridad, casco, cabeza, dentado, amortización

**SSL04-3** ud GAFAS SOLDADURA OXIACETILÉNICA
2 ud × 0.67 (0.69 con costes indirectos) = 1.38
Gafas de seguridad para soldadura oxiacetilénica y oxicorte, montura integral con frontal abatible, oculares planos d=50 mm. (amortizable en 5 usos). Certificado CE. s/R.D. 773/97 y R.D. 1407/92.

| Código | Ud | Descripción | Rendimiento | Precio | Importe |
|---|---|---|---|---|---|
| P31IA115 | ud | Gafas soldar oxiacetilénica (material) | 0.2 | 3.34 | 0.67 |
|  |  | Total |  |  | 0.67 |

Claves: círculo, soldadura, seguridad, plano, amortización, frontal, gafa, abatible

**SSL04-4** ud GAFAS CONTRA IMPACTOS
5 ud × 1.45 (1.49 con costes indirectos) = 7.45
Gafas protectoras contra impactos, incoloras, (amortizables en 3 usos). Certificado CE. s/R.D. 773/97 y R.D. 1407/92.

| Código | Ud | Descripción | Rendimiento | Precio | Importe |
|---|---|---|---|---|---|
| P31IA120 | ud | Gafas protectoras (material) | 0.333 | 4.35 | 1.45 |
|  |  | Total |  |  | 1.45 |

Claves: incoloro, protección, gafa, impacto, círculo, amortización

**SSL04-5** ud SEMI MÁSCARA ANTIPOLVO 1 FILTRO
5 ud × 4.26 (4.39 con costes indirectos) = 21.95
Semi-mascarilla antipolvo un filtro, (amortizable en 3 usos). Certificado CE. s/R.D. 773/97 y R.D. 1407/92.

| Código | Ud | Descripción | Rendimiento | Precio | Importe |
|---|---|---|---|---|---|
| P31IA150 | ud | Semi-mascarilla 1 filtro (material) | 0.333 | 12.79 | 4.26 |
|  |  | Total |  |  | 4.26 |

Claves: círculo, máscara, polvo, amortización, filtro

**SSL04-6** ud FILTRO RECAMBIO MASCARILLA
10 ud × 0.84 (0.87 con costes indirectos) = 8.70
Filtro de recambio de mascarilla para polvo y humos. Certificado CE. s/R.D. 773/97 y R.D. 1407/92.

| Código | Ud | Descripción | Rendimiento | Precio | Importe |
|---|---|---|---|---|---|
| P31IA160 | ud | Filtro antipolvo (material) | 1 | 0.84 | 0.84 |
|  |  | Total |  |  | 0.84 |

Claves: polvo, círculo, filtro, recambio, humo, mascarilla

**SSL04-7** ud MASCARILLA CELULOSA DESECHABLE
24 ud × 0.51 (0.53 con costes indirectos) = 12.72
Mascarilla de celulosa desechable para trabajos en ambiente con polvo y humos.

| Código | Ud | Descripción | Rendimiento | Precio | Importe |
|---|---|---|---|---|---|
| P31IA158 | ud | Mascarilla celulosa desechable (material) | 1 | 0.51 | 0.51 |
|  |  | Total |  |  | 0.51 |

Claves: humo, mascarilla, celulosa, trabajo, ambiente, polvo

**SSL04-8** ud CASCOS PROTECTORES AUDITIVOS
5 ud × 2.3 (2.37 con costes indirectos) = 11.85
Protectores auditivos con arnés a la nuca, (amortizables en 3 usos). Certificado CE. s/R.D. 773/97 y R.D. 1407/92.

| Código | Ud | Descripción | Rendimiento | Precio | Importe |
|---|---|---|---|---|---|
| P31IA200 | ud | Cascos protectores auditivos (material) | 0.333 | 6.92 | 2.30 |
|  |  | Total |  |  | 2.3 |

Claves: casco, amortización, protección, círculo, oído

**SSL04-9** ud FAJA DE PROTECCIÓN LUMBAR
3 ud × 3.17 (3.27 con costes indirectos) = 9.81
Faja protección lumbar (amortizable en 4 usos). Certificado CE EN385. s/R.D. 773/97 y R.D. 1407/92.

| Código | Ud | Descripción | Rendimiento | Precio | Importe |
|---|---|---|---|---|---|
| P31IC050 | ud | Faja protección lumbar (material) | 0.25 | 12.68 | 3.17 |
|  |  | Total |  |  | 3.17 |

Claves: protección, amortización, círculo

**SSL04-10** ud MONO DE TRABAJO POLIESTER-ALGODÓN
24 ud × 12.94 (13.33 con costes indirectos) = 319.92
Mono de trabajo de una pieza de poliéster-algodón (amortizable en un uso). Certificado CE. s/R.D. 773/97 y R.D. 1407/92.

| Código | Ud | Descripción | Rendimiento | Precio | Importe |
|---|---|---|---|---|---|
| P31IC098 | ud | Mono de trabajo poliéster-algodón (material) | 1 | 12.94 | 12.94 |
|  |  | Total |  |  | 12.94 |

Claves: trabajo, pieza, mono, amortización, círculo

**SSL04-11** ud TRAJE IMPERMEABLE
5 ud × 5.24 (5.4 con costes indirectos) = 27.00
Traje impermeable de trabajo, 2 piezas de PVC, (amortizable en un uso). Certificado CE. s/R.D. 773/97 y R.D. 1407/92.

| Código | Ud | Descripción | Rendimiento | Precio | Importe |
|---|---|---|---|---|---|
| P31IC100 | ud | Traje impermeable 2 p. PVC (material) | 1 | 5.24 | 5.24 |
|  |  | Total |  |  | 5.24 |

Claves: círculo, pieza, PVC, trabajo, traje, impermeable, amortización

**SSL04-12** ud IMPERMEABLE 3/4. PLÁSTICO
5 ud × 4.87 (5.02 con costes indirectos) = 25.10
Impermeable 3/4 de plástico, color amarillo (amortizable en 1 uso). Certificado CE. s/R.D. 773/97 y R.D. 1407/92.

| Código | Ud | Descripción | Rendimiento | Precio | Importe |
|---|---|---|---|---|---|
| P31IC108 | ud | Impermeable 3/4 plástico (material) | 1 | 4.87 | 4.87 |
|  |  | Total |  |  | 4.87 |

Claves: círculo, amarillo, impermeable, plástico, color, amortización

**SSL04-13** ud MANDIL CUERO PARA SOLDADOR
2 ud × 2.02 (2.08 con costes indirectos) = 4.16
Mandil de cuero para soldador (amortizable en 3 usos). Certificado CE. s/R.D. 773/97 y R.D. 1407/92.

| Código | Ud | Descripción | Rendimiento | Precio | Importe |
|---|---|---|---|---|---|
| P31IC130 | ud | Mandil cuero para soldador (material) | 0.333 | 6.06 | 2.02 |
|  |  | Total |  |  | 2.02 |

Claves: cuero, soldadura, amortización, círculo, mandil

**SSL04-14** ud PAR GUANTES DE LONA
24 ud × 0.77 (0.79 con costes indirectos) = 18.96
Par de guantes de lona protección estándar. Certificado CE. s/R.D. 773/97 y R.D. 1407/92.

| Código | Ud | Descripción | Rendimiento | Precio | Importe |
|---|---|---|---|---|---|
| P31IM005 | ud | Par guantes lona protección estandar (material) | 1 | 0.77 | 0.77 |
|  |  | Total |  |  | 0.77 |

Claves: guante, protección, círculo, par, estándar, lona

**SSL04-15** ud PAR GUANTES USO GENERAL SERRAJE
6 ud × 1.13 (1.16 con costes indirectos) = 6.96
Par de guantes de uso general de lona y serraje. Certificado CE. s/R.D. 773/97 y R.D. 1407/92.

| Código | Ud | Descripción | Rendimiento | Precio | Importe |
|---|---|---|---|---|---|
| P31IM030 | ud | Par guantes uso general serraje (material) | 1 | 1.13 | 1.13 |
|  |  | Total |  |  | 1.13 |

Claves: círculo, lona, par, guante

**SSL04-16** ud PAR GUANTES SOLDADOR
2 ud × 0.44 (0.45 con costes indirectos) = 0.90
Par de guantes para soldador (amortizables en 3 usos). Certificado CE. s/R.D. 773/97 y R.D. 1407/92.

| Código | Ud | Descripción | Rendimiento | Precio | Importe |
|---|---|---|---|---|---|
| P31IM040 | ud | Par guantes p/soldador (material) | 0.333 | 1.32 | 0.44 |
|  |  | Total |  |  | 0.44 |

Claves: amortización, círculo, guante, par, soldadura

**SSL04-17** ud PAR DE BOTAS ALTAS DE AGUA (NEGRAS)
5 ud × 4.2 (4.33 con costes indirectos) = 21.65
Par de botas altas de agua color negro (amortizables en 1 uso). Certificado CE. s/R.D. 773/97 y R.D. 1407/92.

| Código | Ud | Descripción | Rendimiento | Precio | Importe |
|---|---|---|---|---|---|
| P31IP010 | ud | Par botas altas de agua (negras) (material) | 1 | 4.2 | 4.20 |
|  |  | Total |  |  | 4.2 |

Claves: alto, color, amortización, agua, negro, círculo, bota, par

**SSL04-18** ud PAR DE BOTAS DE SEGURIDAD
12 ud × 14.29 (14.72 con costes indirectos) = 176.64
Par de botas de seguridad con plantilla y puntera de acero (amortizables en 1 usos). Certificado CE. s/R.D. 773/97 y R.D. 1407/92.

| Código | Ud | Descripción | Rendimiento | Precio | Importe |
|---|---|---|---|---|---|
| P31IP025 | ud | Par botas de seguridad (material) | 1 | 14.29 | 14.29 |
|  |  | Total |  |  | 14.29 |

Claves: puntera, amortización, acero, bota, par, círculo, seguridad

**SSL04-19** ud ARNÉS AMARRE DORSAL + CINTA SUBGLÚTEA
6 ud × 3.07 (3.16 con costes indirectos) = 18.96
Arnés básico de seguridad amarre dorsal con anilla, regulación en piernas, fabricado con cinta de nylon de 45 mm. y elementos metálicos de acero inoxidable, amortizable en 5 obras. Certificado CE Norma EN 361. s/R.D. 773/97 y R.D. 1407/92.

| Código | Ud | Descripción | Rendimiento | Precio | Importe |
|---|---|---|---|---|---|
| P31IS020 | ud | Arnés amarre dorsal + cinta subglútea (material) | 0.2 | 15.34 | 3.07 |
|  |  | Total |  |  | 3.07 |

Claves: anillo, fabricación, círculo, amortización, inoxidable, norma, seguridad, básico, cinta, metal, nylon, regulación, acero

**SSL04-20** ud ARNÉS AMARRE DORSAL Y TORÁCICO
3 ud × 3.88 (4 con costes indirectos) = 12.00
Arnés básico de seguridad amarre dorsal con anilla y torácico con cintas, regulación en piernas, fabricado con cinta de nylon de 45 mm. y elementos metálicos de acero inoxidable, amortizable en 5 obras. Certificado CE Norma EN 361. s/R.D. 773/97 y R.D. 1407/92.

| Código | Ud | Descripción | Rendimiento | Precio | Importe |
|---|---|---|---|---|---|
| P31IS030 | ud | Arnés amarre dorsal + torácicos (material) | 0.2 | 19.4 | 3.88 |
|  |  | Total |  |  | 3.88 |

Claves: amortización, acero, regulación, metal, norma, círculo, fabricación, seguridad, cinta, anillo, básico, nylon, inoxidable

**SSL04-21** ud CINTURÓN DE AMARRE LAT. ANILLAS GRANDES
3 ud × 5.15 (5.3 con costes indirectos) = 15.90
Cinturón de amarre lateral con doble regulación, fabricado en algodón anti-sudoración con bandas de poliéster, hebillas ligeras de aluminio y anillas forjadas grandes y anchas, amortizable en 4 obras. Certificado CE EN 358. s/R.D. 773/97 y R.D. 1407/92.

| Código | Ud | Descripción | Rendimiento | Precio | Importe |
|---|---|---|---|---|---|
| P31IS135 | ud | Cinturón dob. reg. anillas forjadas anchas (material) | 0.2 | 25.74 | 5.15 |
|  |  | Total |  |  | 5.15 |

Claves: banda, amortización, fabricación, forjado, aluminio, ligero, regulación, lateral, anillo, cinturón, algodón, círculo, poliéster, doble

**SSL04-22** ud CUERDA 12 mm. 2 m. 2 MOSQ.
3 ud × 7.43 (7.65 con costes indirectos) = 22.95
Eslinga anticaída con absorbedor de energía compuesta por cuerda de poliamida de 12 mm. de diámetro y 2 m. de longitud con dos mosquetones de 17 mm. de apertura, amortizable en 4 usos. Certificado CE EN 355. s/R.D. 773/97 y R.D. 1407/92.

| Código | Ud | Descripción | Rendimiento | Precio | Importe |
|---|---|---|---|---|---|
| P31IS260 | ud | Cuerda 12mm. 2m. 2-17mm-17mm (material) | 0.25 | 29.72 | 7.43 |
|  |  | Total |  |  | 7.43 |

Claves: poliamida, cuerda, energía, caída, círculo, compuesto, diámetro, amortización

**SSL04-23** ud CUERDA 12 mm. 2 m. MOSQ+GANCHO
3 ud × 12.74 (13.12 con costes indirectos) = 39.36
Eslinga anticaída con absorbedor de energía compuesta por cuerda de poliamida de 12 mm. de diámetro y 2 m. de longitud con un mosquetón de 17 mm. de apertura y un gancho de 60 mm. de apertura, amortizable en 4 usos. Certificado CE EN 355. s/R.D. 773/97 y R.D. 1407/92.

| Código | Ud | Descripción | Rendimiento | Precio | Importe |
|---|---|---|---|---|---|
| P31IS270 | ud | Cuerda 12mm. 2m. 2-17mm-60mm (material) | 0.25 | 50.97 | 12.74 |
|  |  | Total |  |  | 12.74 |

Claves: círculo, amortización, cuerda, poliamida, diámetro, energía, gancho, caída, compuesto

### SSL-05 MANO DE OBRA DE SEGURIDAD
Importe: 2025.45

**SSL05-1** ud COSTO MENSUAL COMITÉ SEGURIDAD
5 ud × 77.87 (80.21 con costes indirectos) = 401.05
Costo mensual del Comité de Seguridad y salud en el Trabajo, considerando una reunión al mes de dos horas y formado por un técnico cualificado en materia de seguridad y salud, dos trabajadores con categoría de oficial de 2ª o ayudante y un vigilante con categoría de oficial de 1ª.

| Código | Ud | Descripción | Rendimiento | Precio | Importe |
|---|---|---|---|---|---|
| P31W020 | ud | Costo mensual Comité seguridad (material) | 1 | 77.87 | 77.87 |
|  |  | Total |  |  | 77.87 |

Claves: trabajo, cualificado, mes, seguridad, ayudante, hora

**SSL05-2** ud COSTO MENSUAL LIMPIEZA Y DESINF.
10 ud × 69.24 (71.32 con costes indirectos) = 713.20
Costo mensual de limpieza y desinfección de casetas de obra, considerando dos horas a la semana de un peón ordinario.

| Código | Ud | Descripción | Rendimiento | Precio | Importe |
|---|---|---|---|---|---|
| P31W040 | ud | Costo mensual limpieza-desinfec. (material) | 1 | 69.24 | 69.24 |
|  |  | Total |  |  | 69.24 |

Claves: mes, hora, limpieza, ordinario, caseta

**SSL05-3** ud COSTO MENSUAL FORMACIÓN SEG.HIG.
10 ud × 40.82 (42.04 con costes indirectos) = 420.40
Costo mensual de formación de seguridad y salud en el trabajo, considerando una hora a la semana y realizada por un encargado.

| Código | Ud | Descripción | Rendimiento | Precio | Importe |
|---|---|---|---|---|---|
| P31W050 | ud | Costo mens. formación seguridad (material) | 1 | 40.82 | 40.82 |
|  |  | Total |  |  | 40.82 |

Claves: trabajo, hora, seguridad, mes

**SSL05-4** ud RECONOCIMIENTO MÉDICO BÁSICO I
12 ud × 39.71 (40.9 con costes indirectos) = 490.80
Reconocimiento médico básico I anual trabajador, compuesto por control visión, audiometría y analítica de sangre y orina con 6 parámetros.

| Código | Ud | Descripción | Rendimiento | Precio | Importe |
|---|---|---|---|---|---|
| P31W060 | ud | Reconocimiento médico básico I (material) | 1 | 39.71 | 39.71 |
|  |  | Total |  |  | 39.71 |

Claves: médico, compuesto, control, visible, básico, trabajo, anual

## Precios auxiliares

**E04CM040** m3 HORM.LIMPIEZA HM-20/P/20/I V.MAN (21/02/2007)
Precio: 48.31
Hormigón en masa HM-20 N/mm2, consistencia plástica, Tmáx.20 mm., para ambiente normal, elaborado en central para limpieza y nivelado de fondos de cimentación, incluso vertido por medios manuales y colocación. Según NTE-CSZ,EHE-08 y CTE-SE-C.

| Código | Ud | Descripción | Rendimiento | Precio | Importe |
|---|---|---|---|---|---|
| O01OA070 | h. | Peón ordinario | 0.6 | 8.58 | 5.15 |
| P01HM010 | m3 | Hormigón HM-20/P/20/I central (material; 21/02/2007) | 1 | 43.16 | 43.16 |
|  |  | Total |  |  | 48.31 |

Claves: hormigón, manual, elaboración, vertedero, colocación, limpieza, cimiento, ambiente, plástico, masa, nivel, central, consistencia, medio

**E04CA011** m3 H.ARM. HA-25/P/40/IIa V.MANUAL (21/02/2007)
Precio: 85.21
Hormigón armado HA-25 N/mm2, consistencia plástica, Tmáx.40 mm., para ambiente normal, elaborado en central en relleno de zapatas y zanjas de cimentación, incluso armadura (40 kg/m3.), vertido por medios manuales, vibrado y colocación. Según normas NTE-CSZ , EHE-08 y CTE-SE-C.

| Código | Ud | Descripción | Rendimiento | Precio | Importe |
|---|---|---|---|---|---|
| E04CM050 | m3 | HORM. HA-25/P/20/I V. MANUAL (21/02/2007) | 1 | 59.21 | 59.21 |
| E04AB020 | kg | ACERO CORRUGADO B 500 S | 40 | 0.65 | 26.00 |
|  |  | Total |  |  | 85.21 |

Claves: elaboración, consistencia, colocación, vibración, medio, zanja, vertedero, norma, hormigón, cimiento, plástico, central, manual, ambiente, relleno, zapata, armadura

**E04MEF030** m2 ENCOFRADO EN MUROS 2 CARAS 3,00m<h<6,00m (21/02/2007)
Precio: 21.44
Encofrado y desencofrado en muros de dos caras vistas de 3,00 a 6,00 m. de altura, con paneles metálicos modulares de 3,00 m. de altura y consola de trabajo considerando 20 posturas. Según NTE.

| Código | Ud | Descripción | Rendimiento | Precio | Importe |
|---|---|---|---|---|---|
| O01OB010 | h. | Oficial 1ª encofrador | 0.43 | 9.91 | 4.26 |
| O01OB020 | h. | Ayudante encofrador | 0.43 | 9.31 | 4.00 |
| A05M030 | ms | ALQ. M2 ENCOF. MURO 2 CARAS h=6m (material) | 0.143 | 7.96 | 1.14 |
| M13EA421 | d. | Consola trabajo (maquinaria; 12/12/2007) | 8 | 0.82 | 6.56 |
| P01DC010 | l. | Desencofrante p/encofrado metálico (material) | 0.082 | 0.95 | 0.08 |
| P01UC030 | kg | Puntas 20x100 (material) | 0.01 | 4.03 | 0.04 |
| M13EA440 | ud | Cono terminal tubo 22/26 (maquinaria) | 1.235 | 0.05 | 0.06 |
| A06T050 | h. | GRÚA TORRE 40 m. FLECHA, 1000 kg. (material; 21/02/2007) | 0.44 | 12.04 | 5.30 |
|  |  | Total |  |  | 21.44 |

Claves: módulo, metal, trabajo, panel, consola, muro, encofrar, desencofrante, cara

**E04MM028** m3 HORMIGÓN HA-25/P/20/I V.GRÚA (21/02/2007)
Precio: 53.69
Hormigón HA-25 N/mm2, consistencia plástica, Tmáx.20 mm., para ambiente normal, elaborado en central en muros, incluso vertido con grúa, vibrado y colocado. Según normas NTE-CCM , EHE-08 y CTE-SE-C.

| Código | Ud | Descripción | Rendimiento | Precio | Importe |
|---|---|---|---|---|---|
| O01OB010 | h. | Oficial 1ª encofrador | 0.25 | 9.91 | 2.48 |
| O01OB020 | h. | Ayudante encofrador | 0.25 | 9.31 | 2.33 |
| P01HA010 | m3 | Hormigón HA-25/P/20/I central | 1 | 44.88 | 44.88 |
| M11HV120 | h. | Aguja eléct.c/convertid.gasolina D=79mm. (maquinaria) | 0.37 | 2.68 | 0.99 |
| A06T050 | h. | GRÚA TORRE 40 m. FLECHA, 1000 kg. | 0.25 | 12.04 | 3.01 |
|  |  | Total |  |  | 53.69 |

Claves: consistencia, ambiente, colocación, vibración, vertedero, muro, plástico, hormigón, norma, grúa, central, elaboración

**E04AB020** kg ACERO CORRUGADO B 500 S (21/02/2007)
Precio: 0.65
Acero corrugado B 500 S, cortado, doblado, armado y colocado en obra, incluso p.p. de despuntes. Según EHE-08 y CTE-SE-A.

| Código | Ud | Descripción | Rendimiento | Precio | Importe |
|---|---|---|---|---|---|
| O01OB030 | h. | Oficial 1ª ferralla (mano de obra) | 0.014 | 9.91 | 0.14 |
| O01OB040 | h. | Ayudante ferralla (mano de obra) | 0.014 | 9.31 | 0.13 |
| P03ACC080 | kg | Acero corrugado B 500 S/SD (material; 21/02/2007) | 1.05 | 0.36 | 0.38 |
| P03AAA020 | kg | Alambre atar 1,30 mm. (material; 21/02/2007) | 0.006 | 0.46 | 0.00 |
|  |  | Total |  |  | 0.65 |

Claves: armadura, colocación, acero, corrugado, cortador, doblado

**E04SE010** m2 ENCACHADO PIEDRA 40/80 e=15cm
Precio: 3.57
Encachado de piedra caliza 40/80 de 15 cm. de espesor en sub-base de solera, i/extendido y compactado con pisón.

| Código | Ud | Descripción | Rendimiento | Precio | Importe |
|---|---|---|---|---|---|
| O01OA070 | h. | Peón ordinario | 0.2 | 8.58 | 1.72 |
| P01AG130 | m3 | Grava machaqueo 40/80 mm. | 0.15 | 12.34 | 1.85 |
|  |  | Total |  |  | 3.57 |

Claves: solera, compacto, encachado, calizo, pisón, piedra

**E04SE090** m3 HORMIGÓN HA-25/P/20/I SOLERA (21/02/2007)
Precio: 57.79
Hormigón para armar HA-25/P/20/I, elaborado en central en solera, incluso vertido, compactado según EHE-08, p.p. de vibrado, regleado y curado en soleras.

| Código | Ud | Descripción | Rendimiento | Precio | Importe |
|---|---|---|---|---|---|
| O01OA030 | h. | Oficial primera | 0.7 | 9.86 | 6.90 |
| O01OA070 | h. | Peón ordinario | 0.7 | 8.58 | 6.01 |
| P01HA010 | m3 | Hormigón HA-25/P/20/I central | 1 | 44.88 | 44.88 |
|  |  | Total |  |  | 57.79 |

Claves: curado, vibración, vertedero, central, compacto, armadura, elaboración, hormigón, solera

**E04AM020** m2 MALLA 15x15 cm. D=5 mm.
Precio: 1.06
Malla electrosoldada con acero corrugado B 500 T de D=5 mm. en cuadrícula 15x15 cm., colocado en obra, i/p.p. de alambre de atar. Según EHE-08 y CTE-SE-A.

| Código | Ud | Descripción | Rendimiento | Precio | Importe |
|---|---|---|---|---|---|
| O01OB030 | h. | Oficial 1ª ferralla | 0.006 | 9.91 | 0.06 |
| O01OB040 | h. | Ayudante ferralla | 0.006 | 9.31 | 0.06 |
| P03AM020 | m2 | Malla 15x15x5 2,078 kg/m2 | 1.267 | 0.74 | 0.94 |
|  |  | Total |  |  | 1.06 |

Claves: acero, alambre, corrugado, electrosoldadura, malla, colocación

**E04LM013** m3 HORM. HA-30/P/20/I LOSA V. MAN. (21/02/2007)
Precio: 54.43
Hormigón HA-30/P/20/I, elaborado en central en losas de cimentación, incluso vertido por medios manuales, vibrado y colocado. Según normas NTE-CSL , EHE-08 y CTE-SE-C.

| Código | Ud | Descripción | Rendimiento | Precio | Importe |
|---|---|---|---|---|---|
| O01OA030 | h. | Oficial primera | 0.35 | 9.86 | 3.45 |
| O01OA070 | h. | Peón ordinario | 0.35 | 8.58 | 3.00 |
| M11HV120 | h. | Aguja eléct.c/convertid.gasolina D=79mm. | 0.37 | 2.68 | 0.99 |
| P01HA030 | m3 | Hormigón HA-30/P/20/I central (material; 21/02/2007) | 1 | 46.99 | 46.99 |
|  |  | Total |  |  | 54.43 |

Claves: manual, colocación, central, medio, losa, elaboración, vibración, cimiento, norma, vertedero, hormigón

**A06T010** h. GRÚA TORRE 30 m. FLECHA, 750 kg. (material; 21/02/2007)
Precio: 9.72
Alquiler de grúa torre de 30 m. de flecha y 750 kg. de carga en punta, incluyendo cimentación, montaje, desmontaje y medios auxiliares.

| Código | Ud | Descripción | Rendimiento | Precio | Importe |
|---|---|---|---|---|---|
| M02GT210 | ms | Alquiler grúa torre 30 m. 750 kg. (maquinaria) | 0.006 | 553 | 3.32 |
| M02GT360 | ms | Contrato mantenimiento (maquinaria) | 0.006 | 65.49 | 0.39 |
| M02GT370 | ms | Alquiler telemando (maquinaria) | 0.006 | 15.61 | 0.09 |
| M02GT300 | ud | Mont/desm. grúa torre 30 m. flecha (maquinaria) | 0.001 | 894.18 | 0.89 |
| M02GE050 | h. | Grúa telescópica autoprop. 60 t. (maquinaria) | 0.036 | 60.45 | 2.18 |
| M02GT380 | ud | Tramo de empotramiento grúa torre <40 m. (maquinaria) | 0.001 | 450.97 | 0.45 |
| E04AB040 | kg | ACERO CORR. PREFOR. B 500 S (21/02/2007) | 0.98 | 0.75 | 0.74 |
| E04CM050 | m3 | HORM. HA-25/P/20/I V. MANUAL | 0.028 | 59.21 | 1.66 |
|  |  | Total |  |  | 9.72 |

Claves: flecha, grúa, alquiler, cimiento, auxiliar, medio, punta, carga, torre, desmontable, montaje

**A02A080** m3 MORTERO CEMENTO M-5 (material)
Precio: 40.52
Mortero de cemento CEM II/B-P 32,5 N y arena de río de tipo M-5 para uso corriente (G), con resistencia a compresión a 28 días de 5,0 N/mm2, confeccionado con hormigonera de 200 l., s/RC-08 y UNE-EN-998-1:2004.

| Código | Ud | Descripción | Rendimiento | Precio | Importe |
|---|---|---|---|---|---|
| O01OA070 | h. | Peón ordinario | 1.7 | 8.58 | 14.59 |
| P01CC020 | t. | Cemento CEM II/B-P 32,5 N sacos (material) | 0.27 | 55.3 | 14.93 |
| P01AA020 | m3 | Arena de río 0/6 mm. | 1.09 | 9.46 | 10.31 |
| P01DW050 | m3 | Agua | 0.255 | 0.61 | 0.16 |
| M03HH020 | h. | Hormigonera 200 l. gasolina (maquinaria) | 0.4 | 1.32 | 0.53 |
|  |  | Total |  |  | 40.52 |

Claves: río, hormigón, areno, cemento, resistencia, compresión, confeccionar, mortero

**A02A060** m3 MORTERO CEMENTO M-10 (material)
Precio: 45.75
Mortero de cemento CEM II/B-P 32,5 N y arena de río de tipo M-10 para uso corriente (G), con resistencia a compresión a 28 días de 10 N/mm2, confeccionado con hormigonera de 200 l., s/RC-08 y UNE-EN-998-1:2004.

| Código | Ud | Descripción | Rendimiento | Precio | Importe |
|---|---|---|---|---|---|
| O01OA070 | h. | Peón ordinario | 1.7 | 8.58 | 14.59 |
| P01CC020 | t. | Cemento CEM II/B-P 32,5 N sacos | 0.38 | 55.3 | 21.01 |
| P01AA020 | m3 | Arena de río 0/6 mm. | 1 | 9.46 | 9.46 |
| P01DW050 | m3 | Agua | 0.26 | 0.61 | 0.16 |
| M03HH020 | h. | Hormigonera 200 l. gasolina | 0.4 | 1.32 | 0.53 |
|  |  | Total |  |  | 45.75 |

Claves: río, resistencia, areno, confeccionar, mortero, compresión, cemento, hormigón

**A01A030** m3 PASTA DE YESO NEGRO (material)
Precio: 49.13
Pasta de yeso negro amasado manualmente.

| Código | Ud | Descripción | Rendimiento | Precio | Importe |
|---|---|---|---|---|---|
| O01OA070 | h. | Peón ordinario | 2.5 | 8.58 | 21.45 |
| P01CY010 | t. | Yeso negro en sacos YG | 0.85 | 32.13 | 27.31 |
| P01DW050 | m3 | Agua | 0.6 | 0.61 | 0.37 |
|  |  | Total |  |  | 49.13 |

Claves: yeso, pasta, amasado, manual, negro

**A01A040** m3 PASTA DE YESO BLANCO (material)
Precio: 50.95
Pasta de yeso blanco amasado manualmente.

| Código | Ud | Descripción | Rendimiento | Precio | Importe |
|---|---|---|---|---|---|
| O01OA070 | h. | Peón ordinario | 2.5 | 8.58 | 21.45 |
| P01CY030 | t. | Yeso blanco en sacos YF (material) | 0.81 | 35.92 | 29.10 |
| P01DW050 | m3 | Agua | 0.65 | 0.61 | 0.40 |
|  |  | Total |  |  | 50.95 |

Claves: blanco, amasado, pasta, manual, yeso

**A02A160** m3 MORTERO CEM. M-5 C/MEZCLA RIO-MIGA (material)
Precio: 35.47
Mortero de cemento CEM II/B-P 32,5 N y mezcla de arena de miga y río, tipo M-5 para uso corriente (G), con resistencia a compresión a 28 días de 5,0 N/mm2, confeccionado con hormigonera de 200 l., s/RC-08 y UNE-EN-998-1:2004.

| Código | Ud | Descripción | Rendimiento | Precio | Importe |
|---|---|---|---|---|---|
| O01OA070 | h. | Peón ordinario | 1 | 8.58 | 8.58 |
| P01CC020 | t. | Cemento CEM II/B-P 32,5 N sacos | 0.27 | 55.3 | 14.93 |
| P01AA060 | m3 | Arena de miga cribada (material) | 0.35 | 11.9 | 4.17 |
| P01AA020 | m3 | Arena de río 0/6 mm. | 0.75 | 9.46 | 7.10 |
| P01DW050 | m3 | Agua | 0.26 | 0.61 | 0.16 |
| M03HH020 | h. | Hormigonera 200 l. gasolina | 0.4 | 1.32 | 0.53 |
|  |  | Total |  |  | 35.47 |

Claves: confeccionar, mezcla, hormigón, mortero, río, cemento, compresión, resistencia, areno

**E11CCC035** m2 RECRECIDO 5 cm. MORTERO M-5
Precio: 5.36
Recrecido del soporte de pavimentos con mortero de cemento CEM II/B-P 32,5 N y arena de río (M-5) de 5 cm. de espesor, maestreado, medido en superficie realmente ejecutada.

| Código | Ud | Descripción | Rendimiento | Precio | Importe |
|---|---|---|---|---|---|
| O01OA030 | h. | Oficial primera | 0.17 | 9.86 | 1.68 |
| O01OA050 | h. | Ayudante | 0.17 | 8.99 | 1.53 |
| A02A080 | m3 | MORTERO CEMENTO M-5 | 0.053 | 40.52 | 2.15 |
|  |  | Total |  |  | 5.36 |

Claves: cemento, superficie, río, ejecución, mortero, medición, pavimentación, soporte, areno, maestra

**A01L020** m3 LECHADA CEMENTO 1/2 CEM II/B-P 32,5 N (material)
Precio: 41.18
Lechada de cemento CEM II/B-P 32,5 N 1/2, amasada a mano, s/RC-08.

| Código | Ud | Descripción | Rendimiento | Precio | Importe |
|---|---|---|---|---|---|
| O01OA070 | h. | Peón ordinario | 2 | 8.58 | 17.16 |
| P01CC020 | t. | Cemento CEM II/B-P 32,5 N sacos | 0.425 | 55.3 | 23.50 |
| P01DW050 | m3 | Agua | 0.85 | 0.61 | 0.52 |
|  |  | Total |  |  | 41.18 |

Claves: lechada, cemento, amasado, mano

**O01OA090** h. Cuadrilla A (mano de obra)
Precio: 23.14

| Código | Ud | Descripción | Rendimiento | Precio | Importe |
|---|---|---|---|---|---|
| O01OA030 | h. | Oficial primera | 1 | 9.86 | 9.86 |
| O01OA050 | h. | Ayudante | 1 | 8.99 | 8.99 |
| O01OA070 | h. | Peón ordinario | 0.5 | 8.58 | 4.29 |
|  |  | Total |  |  | 23.14 |

Claves: cuadrilla

**mO01OA110** h Cuadrilla C (mano de obra; 15/09/2008)
Precio: 35.75

| Código | Ud | Descripción | Rendimiento | Precio | Importe |
|---|---|---|---|---|---|
| mO01OA050 | h | Ayudante (mano de obra; 15/09/2008) | 1 | 14.64 | 14.64 |
| mO01OA060 | h | Peón especializado (mano de obra; 15/09/2008) | 1 | 14.11 | 14.11 |
| mO01OA070 | h | Peón ordinario (mano de obra; 15/09/2008) | 0.5 | 14 | 7.00 |
|  |  | Total |  |  | 35.75 |

**A03H060** m3 HORM. DOSIF. 225 kg /CEMENTO Tmáx.40 (material)
Precio: 38
Hormigón de dosificación 225 kg. con cemento CEM II/B-P 32,5 N, arena de río y árido rodado Tmáx. 40 mm., con hormigonera de 300 l., para vibrar y consistencia plástica.

| Código | Ud | Descripción | Rendimiento | Precio | Importe |
|---|---|---|---|---|---|
| O01OA070 | h. | Peón ordinario | 0.834 | 8.58 | 7.16 |
| P01CC020 | t. | Cemento CEM II/B-P 32,5 N sacos | 0.231 | 55.3 | 12.77 |
| P01AA030 | t. | Arena de río 0/6 mm. (material) | 0.715 | 7.43 | 5.31 |
| P01AG060 | t. | Gravilla 20/40 mm. (material) | 1.43 | 8.14 | 11.64 |
| P01DW050 | m3 | Agua | 0.161 | 0.61 | 0.10 |
| M03HH030 | h. | Hormigonera 300 l. gasolina (maquinaria) | 0.55 | 1.86 | 1.02 |
|  |  | Total |  |  | 38 |

Claves: rodar, dosificación, cemento, consistencia, vibración, areno, plástico, río, hormigón

**A02A050** m3 MORTERO CEMENTO M-15 (material)
Precio: 46.98
Mortero de cemento CEM II/B-P 32,5 N y arena de río de tipo M-15 para uso corriente (G), con resistencia a compresión a 28 días de 20 N/mm2, confeccionado con hormigonera de 200 l., s/RC-08 y UNE-EN-998-1:2004.

| Código | Ud | Descripción | Rendimiento | Precio | Importe |
|---|---|---|---|---|---|
| O01OA070 | h. | Peón ordinario | 1.7 | 8.58 | 14.59 |
| P01CC020 | t. | Cemento CEM II/B-P 32,5 N sacos | 0.41 | 55.3 | 22.67 |
| P01AA020 | m3 | Arena de río 0/6 mm. | 0.955 | 9.46 | 9.03 |
| P01DW050 | m3 | Agua | 0.26 | 0.61 | 0.16 |
| M03HH020 | h. | Hormigonera 200 l. gasolina | 0.4 | 1.32 | 0.53 |
|  |  | Total |  |  | 46.98 |

Claves: mortero, hormigón, resistencia, confeccionar, río, areno, cemento, compresión

**A05M030** ms ALQ. M2 ENCOF. MURO 2 CARAS h=6m (material)
Precio: 7.96
Mes alquiler m2 de encofrado de muro 2 caras de 6 m. de altura con panel metálico-fenólico de 3,00x1,00 m. con grapa unión paneles.

| Código | Ud | Descripción | Rendimiento | Precio | Importe |
|---|---|---|---|---|---|
| M13EA510 | d. | Panel metálico-fenól. 3,00x1,00 (maquinaria) | 9.9 | 0.57 | 5.64 |
| M13EA520 | d. | Grapa unión paneles met. (maquinaria) | 40 | 0.05 | 2.00 |
| M13EA530 | d. | Tuerca palomilla (maquinaria) | 3.6 | 0.02 | 0.07 |
| M13EA540 | d. | Placa tuerca palomilla (maquinaria) | 3.6 | 0.02 | 0.07 |
| M13EA550 | d. | Barra dywidag 1,00 m. (maquinaria) | 9 | 0.02 | 0.18 |
|  |  | Total |  |  | 7.96 |

Claves: panel, cara, encofrar, unión, mes, muro, grapa, alquiler

**A06T050** h. GRÚA TORRE 40 m. FLECHA, 1000 kg. (material; 21/02/2007)
Precio: 12.04
Alquiler de grúa torre de 40 m. de flecha y 1.000 kg. de carga en punta, incluyendo cimentación, montaje, desmontaje y medios auxiliares.

| Código | Ud | Descripción | Rendimiento | Precio | Importe |
|---|---|---|---|---|---|
| M02GT250 | ms | Alquiler grúa torre 40 m. 1000 kg. (maquinaria) | 0.006 | 668.72 | 4.01 |
| M02GT360 | ms | Contrato mantenimiento | 0.006 | 65.49 | 0.39 |
| M02GT370 | ms | Alquiler telemando | 0.006 | 15.61 | 0.09 |
| M02GT320 | ud | Mont/desm. grúa torre 40 m. flecha (maquinaria) | 0.001 | 989.13 | 0.99 |
| M02GE050 | h. | Grúa telescópica autoprop. 60 t. | 0.036 | 60.45 | 2.18 |
| M02GT380 | ud | Tramo de empotramiento grúa torre <40 m. | 0.001 | 450.97 | 0.45 |
| E04AB040 | kg | ACERO CORR. PREFOR. B 500 S | 1.613 | 0.75 | 1.21 |
| E04CM050 | m3 | HORM. HA-25/P/20/I V. MANUAL | 0.046 | 59.21 | 2.72 |
|  |  | Total |  |  | 12.04 |

Claves: desmontable, carga, cimiento, auxiliar, medio, flecha, torre, alquiler, punta, grúa, montaje

**E04AB040** kg ACERO CORR. PREFOR. B 500 S (21/02/2007)
Precio: 0.75
Acero corrugado B 500 S, preformado en taller y colocado en obra. Según EHE-08 y CTE-SE-A.

| Código | Ud | Descripción | Rendimiento | Precio | Importe |
|---|---|---|---|---|---|
| O01OB030 | h. | Oficial 1ª ferralla | 0.009 | 9.91 | 0.09 |
| O01OB040 | h. | Ayudante ferralla | 0.009 | 9.31 | 0.08 |
| P03ACD010 | kg | Acero corrugado elab. B 500 S (material; 21/02/2007) | 1.05 | 0.55 | 0.58 |
| P03AAA020 | kg | Alambre atar 1,30 mm. | 0.006 | 0.46 | 0.00 |
|  |  | Total |  |  | 0.75 |

Claves: colocación, acero, taller, corrugado

**E04CM050** m3 HORM. HA-25/P/20/I V. MANUAL (21/02/2007)
Precio: 59.21
Hormigón en masa HA-25/P/20/I, elaborado en central en relleno de zapatas y zanjas de cimentación, incluso encamillado de pilares y muros, vertido por medios manuales, vibrado y colocación. Según normas NTE-CSZ , EHE-08 y CTE-SE-C.

| Código | Ud | Descripción | Rendimiento | Precio | Importe |
|---|---|---|---|---|---|
| O01OA030 | h. | Oficial primera | 0.36 | 9.86 | 3.55 |
| O01OA070 | h. | Peón ordinario | 0.36 | 8.58 | 3.09 |
| M11HV120 | h. | Aguja eléct.c/convertid.gasolina D=79mm. | 0.36 | 2.68 | 0.96 |
| P01HA010 | m3 | Hormigón HA-25/P/20/I central | 1.15 | 44.88 | 51.61 |
|  |  | Total |  |  | 59.21 |

Claves: medio, zapata, colocación, hormigón, vertedero, soporte, muro, vibración, central, cimiento, relleno, elaboración, zanja, norma, manual, masa

## Recursos

**O01OA060** h. Peón especializado
Claves: especial

**O01OA070** h. Peón ordinario
Claves: ordinario

**M06CM030** h. Compre.port.diesel m.p. 5 m3/min 7 bar
Claves: diesel

**M06MR110** h. Martillo manual rompedor neum. 22 kg
Claves: rompedor, martillo, manual

**M06MR010** h. Martillo manual rompedor eléct. 16 kg
Claves: martillo, manual, rompedor

**M06CM040** h. Compre.port.diesel m.p. 10 m3/min. 7 bar
Claves: diesel

**M06MP110** h. Martillo manual perforador neumat.20 kg
Claves: manual, martillo, perforación

**O01OA050** h. Ayudante
Claves: ayudante

**M05FP020** h. Fresadora pavimento en frío a=1000 mm
Claves: pavimentación, frío

**M08B020** h. Barredora remolcada c/motor auxiliar
Claves: auxiliar, barredora

**M07CB020** h. Camión basculante 4x4 14 t
Claves: basculante, camión

**M05RN060** h. Retro-pala con martillo rompedor
Claves: rompedor, martillo

**O01OB270** h. Oficial 1ª jardinería
Claves: jardinería

**M10AL100** h. Transplant.hidrául.cepellón D=110/140cm
Claves: cepellón

**P28W001** ud Pequeño material jardinería
Claves: jardinería, material

**M05EN040** h. Excav.hidráulica neumáticos 144 CV
Claves: neumático, hidráulico

**M05PN020** h. Pala cargadora neumáticos 155 CV/2,5m3
Claves: neumático, cargador, pala

**M07CB030** h. Camión basculante 6x4 20 t
Claves: basculante, camión

**M07N060** m3 Canon de desbroce a vertedero
Claves: vertedero, desbroce

**M05EN050** h. Retroexcavad.c/martillo rompedor
Claves: rompedor

**M05PN010** h. Pala cargadora neumáticos 85 CV/1,2m3
Claves: pala, cargador, neumático

**M05EN030** h. Excav.hidráulica neumáticos 100 CV
Claves: neumático, hidráulico

**M05RN030** h. Retrocargadora neumáticos 100 CV
Claves: neumático

**M05EC110** h. Miniexcavadora hidráulica cadenas 1,2 t
Claves: hidráulico, cadena

**M08RI010** h. Pisón vibrante 70 kg
Claves: pisón, vibración

**M05RN050** h. Minicargadora con martillo rompedor
Claves: martillo, rompedor

**P01AF040** t. Zahorra artifici. huso Z-3 DA<25
Claves: zahorra

**M08NM020** h. Motoniveladora de 200 CV
Claves: nivel

**M08RN020** h. Rodillo vibrante autopropuls.mixto 7 t
Claves: rodillo, vibración, mixto

**M08CA110** h. Cisterna agua s/camión 10.000 l
Claves: cisterna, agua

**P02P9AV070** ud Arquet.cuadrada PVC 40x40cm D.max=200
Claves: PVC, máximo, cuadrado

**P02EAP020** ud Tapa cuadrada PVC 40x40cm
Claves: PVC, cuadrado, tapa

**P02EDC030** ud Cal.sif. PVC/rej. L=250 s.vert.D=90-110
Claves: cal, vertedero

**P02EC80** ud Canaleta Horm. rej acero inox
Claves: canal

**P01AG130** m3 Grava machaqueo 40/80 mm
Claves: grava, machaqueo

**P01AA020** m3 Arena de río 0/6 mm
Claves: areno, río

**M02GT130** h. Grúa torre automontante 35 t/m
Claves: grúa, torre

**M02GT120** h. Grúa torre automontante 20 t/m
Claves: grúa, torre

**M13EA430** m. Tubo PVC diametro 22/26
Claves: diámetro, tubo, PVC

**M02GT140** h. Grúa torre automontante 40 t/m
Claves: torre, grúa

**P07AL350** m2 Panel l.r.altísima densidad Panel PST
Claves: Altísimo, densidad, panel

**P03AM020** m2 Malla 15x15x5 2,078 kg/m2
Claves: malla

**O01OB130** h. Oficial 1ª cerrajero
Claves: cerrajería

**O01OB140** h. Ayudante cerrajero
Claves: ayudante, cerrajería

**P03ACA080** kg Acero corrugado B 400 S/SD
Claves: acero, corrugado

**M12O010** h. Equipo oxicorte
Claves: equipo

**P01DW090** ud Pequeño material
Claves: material

**P03ALP010** kg Acero laminado S 275 JR
Claves: lámina, acero

**P25OU080** l. Minio electrolítico
Claves: electrolítico, minio

**O01OB010** h. Oficial 1ª encofrador
Claves: encofrar

**O01OB020** h. Ayudante encofrador
Claves: encofrar, ayudante

**P01HA010** m3 Hormigón HA-25/P/20/I central
Claves: central, hormigón

**M07CG010** h. Camión con grúa 6 t
Claves: camión, grúa

**P03ALN040A** m2 Plancha nervometal 0,75 mm
Claves: plancha

**P01LT020** mud Ladrillo perforado tosco 24x11,5x7 cm
Claves: perforación, tosco, ladrillo

**P01MC040** m3 Mortero cem. gris II/B-M 32,5 M-5/CEM
Claves: mortero, gris

**P01LH020** mud Ladrillo hueco doble 24x11,5x8 cm
Claves: hueco, doble, ladrillo

**P01MC030** m3 Mortero cem. gris II/B-M 32,5 M-7,5/CEM
Claves: mortero, gris

**O01OB505** h. Montador especializado
Claves: especial

**O01OB510** h. Ayudante montador especializado
Claves: especial, ayudante

**P04FCV010** m. Perfil en U de 40x40x1,5 mm
Claves: perfil

**P04FCV020** m. Perfil en H de 60x37x0,8 mm
Claves: perfil

**P04FCV030** ud Tornillo TI (SPTE SFS) 4,3x30 mm
Claves: tornillo

**P04FCV040** ud Cartucho sellante elastomero (300 cc)
Claves: elastomérico, cartucho, sellador

**P04FCP020A** m2 Panel GRC p.p. PROY POLIURETANO 80MM 30/35 KG DENS
Claves: panel

**P01LH010** mud Ladrillo hueco sencillo 24x11,5x4 cm
Claves: hueco, sencillo, ladrillo

**P04FAV085** ud Pié angular gav 1,5 mm
Claves: pie, angular

**P04FAV086** ud Tornillo p/pié
Claves: tornillo

**P04FAV090** m. Perfil secundario T galv 1,5 mm
Claves: galvanizar, perfil

**P04FAV095** m. Perfil primario L galv 1,5 mm
Claves: perfil, galvanizar

**P05CGP310** m. Remate ac.prelac. a=50cm e=0,8mm
Claves: remate

**P05CW010** ud Tornillería y pequeño material
Claves: tornillo, material

**O01OB170** h. Oficial 1ª fontanero calefactor
Claves: fontanería, calefactor

**P17NL100** m. Canalón p.lacado corn.333 mm. p.p.piezas
Claves: canalón, laca, pieza

**P04SC3TT** m2 Panel fach.perf.ACH e=80mm LDR tipo M
Panel de fachada perf. ACH e=100mm LDR tipo M
Claves: fachada, panel, perforación

**P05CW030** ud Remates, tornillería y pequeño material
Claves: tornillo, material, remate

**M13W210** h. Maquinaria de elevación
Claves: maquinaria, elevación

**O01OB110** h. Oficial yesero o escayolista
Claves: yeso

**P04RW060** m. Guardavivos plástico y metal
Claves: plástico, guardavivo, metal

**O01OB120** h. Ayudante yesero o escayolista
Claves: ayudante, yeso

**P04TK050** m2 Placa yeso laminado-vini. N-10 bl.60x60
Claves: placa, yeso

**P04TW023** m. Perfil primario 24x43x3600
Claves: perfil

**P04TW025** m. Perfil secundario 24x43x3600
Claves: perfil

**P04TW030** m. Perfil angular remates
Claves: perfil, angular, remate

**P04TW040** ud Pieza cuelgue
Claves: pieza

**P04PY025** m2 Placa de yeso laminado T. Hispalam
Claves: lámina, yeso, placa

**P04PW005** m. Cinta de juntas rollo 150 m
Claves: junta, cinta, rollo

**P04PW036** kg Pasta de de juntasC78 lenta saco 25 kg
Claves: pasta

**P04PW285** m. Maestra 82 x 3000 mm. / 400
Claves: maestra

**P04PW132** ud Tornillo
Claves: tornillo

**P04PY030** m2 Placa yeso laminado N-13
Claves: lámina, placa, yeso

**P04PW040** kg Pasta para juntas yeso
Claves: yeso, junta, pasta

**P04PW010** m. Cinta de juntas yeso
Claves: yeso, junta, cinta

**P04TW070** m. Perfil techo continuo yeso laminado T/C-47
Claves: techo, continuo, lámina, yeso, perfil

**P04TW080** ud Pieza empalme techo yeso laminado T-47
Claves: yeso, techo, pieza, lámina, empalme

**P04TW090** ud Horquilla techo yeso laminado T-47
Claves: horquilla, techo, lámina, yeso

**P04PW090** ud Tornillo 3,9 x 25
Claves: tornillo

**P04PW100** ud Tornillo MM-9,5 mm yeso laminado
Claves: tornillo, yeso, lámina

**P04PW030** kg Material de agarre yeso
Claves: material, agarre, yeso

**O01OB150** h. Oficial 1ª carpintero
Claves: carpintero

**O01OB160** h. Ayudante carpintero
Claves: carpintero, ayudante

**P04TM010** m2 Panel vir.mad.120x60
Claves: panel

**P04TW050** m. Perfilería vista blanca
Claves: perfil, blanco

**P06SL090** m2 Lám. polietileno Rhenofol PE 0,25 mm. azul
Claves: azul, polietileno

**P06BG120** m2 Fieltro fibra vidrio Feltemper
Claves: vidrio, fibra, fieltro

**P06SL105** m2 Lám.PVC-P pol.Rhenofol CV 1,5 mm. gris 2,05
Claves: gris

**P07TX018** m2 P.polies.extruido 40 kg/m3 40 mm
Claves: extruido

**P06WA082** ud Taco fijación de 8
Claves: taco, fijación

**P06WA060** ud Arandela 40
Claves: arandela

**P07AL170** m2 Panel Rocdan 231-40 mm
Claves: panel

**P07W170** m. Cinta de solape
Claves: solape, cinta

**P06BI036** kg Emulsión asfáltica Emufal I
Claves: emulsión, asfalto

**P06BS630** m2 Lám. Morterplas FPV-S 5 kg mi. gris
Claves: gris

**O01OB090** h. Oficial solador, alicatador
Claves: alicatar

**P08TB090** m2 Baldosa terrazo 60x40x3,3 cm. micro. alta res
Claves: alto, baldosa, terrazo

**P08TP120** m. Rodapié terrazo 40x7,5 cm
Claves: rodapié, terrazo

**P01FJ150** m2 Pasta para juntas de terrazo
Claves: junta, pasta, terrazo

**P08TW010** m2 Pulido y abri. in situ terrazo
Claves: pulir, terrazo

**O01OB100** h. Ayudante solador, alicatador
Claves: ayudante, alicatar

**P08EXG052** m2 Bald.gres porcel. antid. 31x31 cm
Claves: gres, baldosa

**P01FJ060** kg Mortero rej.CG2 Lankolor junta flexible
Claves: flexible, mortero, junta

**P01FA050** kg Adhes.int/ext C2ET S1 Lankocol Flexible bl
Claves: flexible

**O01OB102** h. Ayudante marmolista
Claves: ayudante

**P08PLB033** m2 Bald. granito gris villa 60x40x3 cm. c/sierra
Claves: baldosa, gris, granito

**P08PLP100** m. Peld.granito gris Villa h/t
Claves: granito, gris

**P30PW280** m2 Nivelación c/pasta niveladora
Claves: nivel

**P30PW100** kg Adhesivo especial resinas
Claves: resina, adhesivo, especial

**P30PF010** m2 Pav.sint.policloruro 8,3 mm
Claves: pavimentación

**P30PW270** m2 Soldado junt. aporte material
Claves: soldadura, aportación, material

**P34IF025** m2 Estera c/cepillos nilón sujecc.perfiles
Claves: perfil

**P08CT060** kg Pavimento continuo cuarzo verde
Claves: pavimentación, cuarzo, verde, continuo

**P08CT080** kg Liquido de curado 130
Claves: líquido, curado

**P08FR316** m. Sellado de juntas 4 mm
Claves: junta

**P08TB133** m2 Baldosa relieve 40x40 cm. bicolor
Claves: baldosa, color

**MOOC.5dY** H Oficial 1ª construcción g/270
Oficial 1ª construcción, con gratificación voluntaria de 270 euros al mes.
Claves: construcción, mes
Relación comercial: COMUNIDAD, 14.07, AVILA, 12.68, BURGOS, 15.66, LEON, 15.42, PALENCIA, 12.95, SALAMANCA, 12.8, SEGOVIA, 15.5, SORIA, VALLADOLID, 13.63, ZAMORA, 13.8

**MOOC13a** H Peón ordinario construcción
Claves: construcción, ordinario
Relación comercial: COMUNIDAD, 10.4, AVILA, 9.23, BURGOS, 12.49, LEON, 10.81, PALENCIA, 10.07, SALAMANCA, 9.22, SEGOVIA, 11.35, SORIA, VALLADOLID, 10.76, ZAMORA, 10.28

**P09ABC040** m2 Azulejo color 15x15 cm
Claves: azulejo, color

**P01FJ065** kg Lechada blanca CG1 Lankolor Borada
Claves: lechada, blanco

**P04N060** m2 Revest. vinílico 2 mm
Claves: vinilo

**P08MA020** kg Adhesivo contacto
Claves: adhesivo, contacto

**O01OB080** h. Ayudante cantero
Claves: ayudante

**P09EG010** m2 Encimera granito nacional e=2cm
Claves: encimera, granito, nacional

**P09EA020** ud Hueco para lavabo en granito
Claves: granito, hueco, lavabo

**P09ED030** ud Material aux. anclaje encimera
Claves: material, auxiliar, encimera, anclaje

**P10VM010** m. Vierteaguas chapa galvanizada a=40cm
Claves: galvanizar, chapa, vierteaguas

**P06SI130** m. Sellado silicona neutra e=7 mm
Claves: silicona

**P08MA030** kg Adhesivo resina epoxi
Claves: resina, adhesivo, epoxi

**P10CCM030** m. Cond.vent.chapa galvan. e=1mm D=20cm
Claves: ventilación, chapa

**P10CCM220** ud Soportes pared chapa galvan. D=20cm
Claves: pared, soporte, chapa

**P10CHA160** ud Sombr.giratorio chapa galvanizada D=20cm
Claves: chapa, galvanizar, giratorio

**P11PP040** m. Precerco de pino 70x30 mm
Claves: precerco, pino

**P11L10ahac** ud P.paso ciega lisa melamina 825x2030 mm
Puerta de paso lisa de madera melamina y dimensiones 825x2030 mm.

**P11RB040** ud Pernio latón 80/95 mm. codillo
Claves: latón, codo, pernio

**P11WP080** ud Tornillo ensamble zinc/pavón
Claves: tornillo

**P11RP020** ud Manillony cerradura pul.brillo c/resbalón
Claves: brillo, latón, pomo

**P11PP010** m. Precerco de pino 70x35 mm
Claves: precerco, pino

**P11TM010** m. Tapajunt. LM pino melix 70x12
Claves: melis, ladrillo, pino

**P11RB070** ud Pernio latón plano 80x52 mm
Claves: latón, pernio, plano

**P11WH010** ud Cremona dorada tabla
Claves: cremona, dorado, tabla

**P11PP020** m. Precerco de pino 90x40 mm
Claves: pino, precerco

**P01EFC270** m3 Pino Soria c/II-75 <12m secado 2 años
Claves: Soria, pino, secado

**P11T15a** m. Tapajuntas LM pino país 85x15 mm
Tapajuntas LM pino país 70x12 mm.

**P11WX010** ud Garra acero cuadradillo 12x12
Claves: acero, garra

**P01CY010** t. Yeso negro en sacos YG
Claves: yeso, negro

**P01DW050** m3 Agua
Claves: agua

**P11NP020** m2 Mamp.vid.pino/melamina p/pint
Claves: vid

**P12PW010** m. Premarco aluminio
Claves: aluminio, precerco

**P12A75ab** ud Vent.al.anodiz.nat. cerr.fijo p/vid.doble
Mampara de aluminio 20% practicable para acristalar doble%.

**P12A10abe** ud P.al.anodiz.natural abat.2h p.europeo 180x210
Puerta de aluminio anodizado natural practicable de perfil europeo y dimensiones 180x210 cm

**P23GGG** ud Cierre antipánico. 2H. emsamblada
Claves: cierre, pánico

**P14KW060** m. Sellado silicona Sika Elastosil 605/305
Claves: silicona

**P13DR100A** m2 Reja fija bastidor tubo100.50.4 + pletinas 50.1,5c/10 cm
Claves: reja

**P13CC030** m2 Puerta cancela abatible bastidor tubo100.50.4 + pletinas 50.1,5c
Claves: acero, macizo, verja, perfil

**P13DC020** m2 Celosía fija lamas chapa galvan
Claves: lama, celosía, chapa

**P13BM040** m. Barandilla pletina horizontal 50.10 montante c/2m pletina 50.10
Claves: macizo, acero, barandilla

**P13EV030** ud Pate estándar a.galv. D=20 mm
Claves: estándar, galvanizar

**P13EM020** ud Escalera escamoteable Al. 2 tra. 3,00
Claves: escalera

**P31IS561** ud Anticaídas sobre cable con absorb. ener
Claves: caída, cable

**P31IS562** ud Soporte extremo
Claves: límite, soporte

**P31IS563** ud Guía intemedia
Claves: guía

**P31IS564** ud Tensor de cable
Claves: tensor, cable

**P31IS565** m. Cable inox. 8 mm
Claves: inoxidable, cable

**P13BM040R** m Rotulo Nombre Colegio 150.8
Claves: macizo, acero, barandilla

**P13DR100B** m2 Celosía bastidor tubo100.50.4 + 50. 50.4
Claves: reja

**P23FM370** ud Cierre antipánico. 2H. emsamblada
Claves: cierre, pánico

**P04SC3SS** m2 Panel fach.perf.ACH e=100mm LDR tipo M
Panel de fachada perf. ACH e=100mm LDR tipo M
Claves: fachada, panel, perforación

**P14KW065** m. Sellado con silicona neutra
Claves: silicona

**P14DFFF** m2 vinilo color
Claves: incoloro

**P14DA010** m2 Multipact 3+3 butiral incoloro
Claves: incoloro, butiral

**P14KW055** m. Sellado con silicona incolora
Claves: silicona, incoloro

**P30EV081** m2 División luna 6mm sec. estructura a. inox. completa
Claves: panel, estructura, inoxidable, división

**P30PM060** ud Material de fijación
Claves: material, fijación

**000000001874** h. Oficial 1ª electricista
Claves: electricidad

**O01OB210** h. Oficial 2ª electricista
Claves: electricidad

**P15FK240** ud PIA ABB 4x40A, 6/15kA curva C
Claves: curva

**P15FK280** ud PIA ABB 4x160A, 6/15kA curva C
Claves: curva

**P15AI050** m. C.aisl.l.halóg.RZ1-k 0,6/1kV 1x50mm2 Cu
Claves: aislante

**P15GD030** m. Tubo PVC ríg. der.ind. M 50/gp5
Claves: tubo, PVC

**P15AI020** m. C.aisl.l.halóg.RZ1-k 0,6/1kV 1x16mm2 Cu
Claves: aislante

**P15GD040** m. Tubo PVC ríg. der.ind. M 63/gp5
Claves: tubo, PVC

**P15FJ080** ud Diferencial ABB 4x40A a 30mA tipo AC
Claves: diferencial

**P15FD020** ud Int.aut.di. Legrand 2x40 A 30 mA
Claves: Legrand, automático

**P15FK200** ud PIA ABB 4x16A, 6/15kA curva C
Claves: curva

**P15FK060** ud PIA ABB 2x16A, 6/10kA curva C
Claves: curva

**P15FK050** ud PIA ABB 2x10A, 6/10kA curva C
Claves: curva

**P15FF030** ud Minut.escal.Legrand 16 A.Conex.3-4 hilos
Claves: cable, Legrand

**P15GB020** m. Tubo PVC corrugado M 25/gp5
Claves: PVC, corrugado, tubo

**P15GF030** m. Moldura PVC. tapa ext. 10x30 mm
Claves: tapa, PVC, exterior, moldura

**P15GF100** m. Canaleta PVC tapa ext. 40x100 mm
Claves: exterior, PVC, tapa, canal

**O01OB220** h. Ayudante electricista
Claves: electricidad, ayudante

**P15GB010** m. Tubo PVC corrugado M 20/gp5
Claves: tubo, PVC, corrugado

**P15GK050** ud Caja mecan. empotrar enlazable
Claves: empotrable, enlace, caja

**P15MLD010** ud Interruptor bip. Legrand Plexo 55 IP55 IK07
Claves: interruptor, Legrand

**P15MLD090** ud Base enchu.schuko Legrand Plexo 55
Claves: Legrand, base, schuko

**P15MHC010** ud Interruptor BJC Iris
Claves: interruptor

**P15MHC060** ud Pulsador BJC Iris
Claves: pulsador, timbre

**P15MHC050** ud Detector presencia
Claves: cruzar

**P15MHC080** ud Base enchufe schuko BJC Iris
Claves: enchufe, schuko, base

**P16CD130** ud Lámp.halgnur.ovoide fto.vert. 400W
Claves: vertedero

**P16BI200** ud Downlight aluminio 2x26W. AF D=200mm
Claves: aluminio

**P16CC040** ud Lámp.flu.compa.G24 d3-26 W
Claves: compresor

**P16BB060** ud Regleta estanca 2x58 W. AF
Claves: regla, estanco

**P16CC100** ud Tubo fluorescente 58 W./830-840-827
Claves: tubo, fluorescencia

**P16BI010** ud Aro lámp.led 6W./12V.i/transf
Claves: aro

**P16CA030** ud Lámp. 26W
Claves: dicroica

**P16EDE030** ud Bl.Aut.Emerg.Daisalux Zenit PL ZG4-N48
Claves: automático

**P16EDA010** ud Bl.Aut.Emerg.Daisalux Nova N8
Claves: automático

**P16AD010** ud Downlight 2x26W
Claves: dicroica, suelo

**O01OB224** h. Ayudante Instalador telecomunicación
Claves: ayudante

**P22DN020** ud Col. acúst.interior 30 WRMS
Claves: color, interior

**P22DQ010** m. 2 hilos 1,5 mm2
Claves: cable

**P22DA010** ud Ampl.con radio y cd 300W RMS
Claves: radio

**P22DD060** m. Tubo PVC corrugado M 20-C/5
Claves: pvc, corrugado, tubo

**P22DD050** m. Paralelo de 2x0,75 mm2
Claves: paralelo

**MOOE.5a** H Oficial 1ª electricidad
Claves: electricidad

**MOOE.7a** H Oficial 2ª electricidad
Claves: electricidad

**SIEC.3c** M Tubo flex 2 capa PVC Ø 16 mm
Tubo flexible aislante corrugado con dos capas de PVC, grado de protección 7 y diámetro 16 mm.

**SIEC39aba** M Conduc uni Cu ríg 0.6/1KV 1.5mm²
Conductor unipolar de cobre rígido, con aislamiento 0.6/1 KV. y una sección de 1x1.5 mm², según la norma UNE 21123.

**P17DF010A** ud Depósito Hidroneumático fluxores 100l
Claves: depósito

**P17DF010B** ud Depósito Hidroneumático fluxores 50l
Claves: depósito

**O01OB230** h. Oficial 1ª pintura
Claves: pintura

**O01OB240** h. Ayudante pintura
Claves: ayudante, pintura

**P25OZ040** l. E. fijadora muy penetrante obra/mad e/int
Claves: fijación

**P25ES080** l. P. pl. int/ext alta adherencia
Claves: alto, adherencia

**P25WW220** ud Pequeño material
Claves: material

**P25MA030** l. Imp. p. abierto fungi. incol
Claves: abierto

**P25OS030** l. Imprimac. sintética bla. satin
Claves: sintético

**P25JA100** l. E. laca poliuret. satinada color
Claves: color, laca, satinado

**P25OU020** l. Imp. anticorrosiva minio blanco
Claves: anticorrosivo, minio, blanco

**P25PF020** l. P. intumescente para met/mad/obra
Claves: intumescente

**M01MP040** h. Equipo proyección mortero ignífugo
Claves: mortero, ignifugación, equipo, proyección

**P23FL080** kg Mortero ignífugo Vermiplaster
Claves: mortero, ignifugación

**P25JM010** l. E. metálico rugoso Ferrum
Claves: rugoso, metal

**SSIR.9cb** Ud Pictogr 108x227mm transp
Pictograma de señalización de dimensiones 108x227 mm. y de tipo transparente.

**P34IR010** ud Placa aluminio soporte
Claves: rótulo, luz, placa

**SSIR.1aM** Ud Cartel s/ espec Consejería
Placa rotulación de calle en aluminio 50x33 cm., sin escudo.
Claves: placa, aluminio, rótulo, calle

**P18CB130** ud Espejo inclinable nylon/Al. 70x60 mm
Claves: espejo

**P18CB260** ud Barra apoyo acero inox.abat.doble 85 cm
Claves: doble, barra, acero, inoxidable, apoyo

**P18CB210** ud Barra apoyo acero inox. 50 cm
Claves: barra, acero, inoxidable, apoyo

**P18CB240** ud Barra apoyo acero inox. escuadra 40/40cm
Claves: barra, apoyo, escuadra, inoxidable, acero

**P18CC010** ud Dosificador jabón a.inox. 1 l. c/cerrad
Claves: jabón, inoxidable

**P18CC050** ud Portarrollos acero inox. c/tapa
Claves: inoxidable, portarrollo, acero

**P18CW020** ud Secamanos elect.autom.1640 W.a.inox.bri
Claves: secamanos, inoxidable

**P18CC140** ud Percha acero inox
Claves: percha, inoxidable, acero

**P14G010** m2 Espejo plateado 3 mm
Claves: espejo, plata

**P14KC010** m. Canteado espejo
Claves: cantear, espejo

**P14KW070** ud Taladro espejo D<10 mm
Claves: espejo, taladro

**P34IC010** ud Panel cabina sanit.comp. 200x90 e=10 mm
Claves: compresor, cabina, panel

**P34IC200** ud Panel puerta 60cm.comp. 200x90 e=10 mm
Claves: panel, compresor, puerta

**O01OB195** h. Ayudante fontanero
Claves: fontanería, ayudante

**P01HM020** m3 Hormigón HM-20/P/40/I central
Claves: hormigón, central

**P01MC010** m3 Mortero cem. gris II/B-M 32,5 M-15/CEM
Claves: gris, mortero

**P26FB015** ud Bebedero HA circular D=33 cm
Claves: circulación

**P26FA010** ud Mecanismo a pedal bebedero
Claves: mecanismo

**P26FA015** ud Acometida y desagüe fuente/bebed
Claves: desagüe, acometida

**P29MCA110** ud Papelera circular inox. 60 l
Claves: circulación, inoxidable, papelera

**P30EG010** ud Anclaje acero galvanizado
Claves: galvanizar, anclaje, acero

**P30ER060** m2 Red port.fija malla nylón
Claves: nylon, malla, red

**P30PW310** ud Tornillo c/tuerca o taco acero galv
Claves: taco, tornillo, galvanizar, acero

**DDDDD** ud Protectores columnas
Claves: espejo

**P30EV093** ud Secador de cabello fijo
Claves: secador

**P30IF250** ud Pequeño material tornillos tacos
Claves: taco, tornillo, material

**P30EV120** ud Asiento abatible ducha minusválido
Claves: asiento, abatible, minusválido, ducha

**P30EV100** ud Taquilla metál. doble 1,80x0,5x0,3
Claves: metal, doble, taquilla

**P30EV030** m. Banco sencillo madera pino c/ soportes
Claves: soporte, banco, madero, sencillo, pino

**P30ZW080** ud Taco expansión-tornillo met
Claves: metal, taco

**P30PW320** ud Tornillo c/tuerca acero inox
Claves: acero, inoxidable, tornillo

**O01OB200** h. Oficial 1ª electricista
Claves: electricidad

**P31CE035** m. Manguera flex. 750 V. 4x6 mm2
Claves: manguera

**P31BA020** ud Acometida prov. fonta.a caseta
Claves: acometida, caseta, fontanería

**P31BA035** ud Acometida prov. sane. a caseta en superfic
Claves: acometida, caseta

**P31BA040** ud Acometida prov. telef. a caseta
Claves: acometida, caseta

**P31BC070** ud Alq. mes caseta pref. aseo 4,64x2,45
Claves: mes, caseta, aseo

**P31BC220** ud Transp.150km.entr.y rec.1 módulo
Claves: módulo

**P31BC120** ud Alq. mes caseta almacén 4,64x2,45
Claves: almacén, mes, caseta

**P31BC180** ud Alq. mes caseta ofic.+aseo 5,98x2,45
Claves: aseo, caseta, mes

**P31BM010** ud Percha para aseos o duchas
Claves: aseo, ducha, percha

**P31BM020** ud Portarrollos indust.c/cerrad
Claves: portarrollo

**P31BM030** ud Espejo vestuarios y aseos
Claves: espejo, vestuario, aseo

**P31BM040** ud Jabonera industrial 1 l
Claves: jabonera, industrial

**P31BM045** ud Dispensador de papel toalla
Claves: papel

**P31SB010** m. Cinta balizamiento bicolor 8 cm
Claves: baliza, cinta, color

**P31SB020** m. Banderola señalización reflect
Claves: señalización, bandera

**P31SB035** ud Cono balizamiento estándar h=30 cm
Claves: estándar, cono, baliza

**P31SC010** ud Cartel PVC. 220x300 mm. Obli., proh., advert
Claves: PVC, cartel

**P31SC020** ud Cartel PVC. Señalización extintor, boca inc
Claves: señalización, extintor, PVC, boca, cartel

**P31SC030** ud Panel completo PVC 700x1000 mm
Claves: panel, PVC

**P31SV155** ud Caballete para señal D=60 L=90,70
Claves: caballete

**P31SV100** ud Panel direc. reflec. 164x45 cm
Claves: panel

**P31SV110** ud Soporte panel direc. metálico
Claves: soporte, panel, metal

**P31SV120** ud Placa informativa PVC 50x30
Claves: PVC, información, placa

**P31SS150** ud Chubasquero alta visibilidad
Claves: alto

**P31CA020** ud Tapa provisional arqueta 51x51
Claves: arqueta, tapa

**P31CA120** ud Tapa provisional pozo 100x100
Claves: pozo, tapa

**P31CB020** ud Guardacuerpos metálico
Claves: guardacuerpos, metal

**P31CB210** m. Pasamanos tubo D=50 mm
Claves: pasamano, tubo

**P31CB040** m3 Tabla madera pino 15x5 cm
Claves: tabla, pino, madero

**P31CB240** ud Capsula y tapa para guardacuerpos
Claves: guardacuerpos, cápsula, tapa

**P31CB030** m3 Tablón madera pino 20x7 cm
Claves: tablón, pino, madero

**P31CB190** m. Puntal de pino 2,5 m D=8/10
Claves: puntal, pino

**P31CB111** m. Valla enrej. móvil. pliegues 3,5x2 m
Claves: móvil, pliegue, valla

**P31CB050** ud Valla contenc. peatones 2,5x1 m
Claves: valla, peatonal

**P02EAT020** ud Tapa cuadrada HA e=6cm 50x50cm
Claves: tapa, cuadrado

**P17VP040** ud Codo M-H 87º PVC evac. j.peg. 75 mm
Claves: PVC, codo

**P31CE040** m. Pica cobre p/toma tierra 14,3
Claves: tierra, cobre, pica

**P31CE020** m. Cable cobre desnudo D=35 mm
Claves: desnudo, cobre, cable

**P31CE050** ud Grapa para pica
Claves: grapa, pica

**P15EC020** ud Puente de prueba
Claves: prueba

**P31CE160** ud Cuadro secundario obra pmáx.40kW
Claves: cuadro

**P31CE320** ud Cuadro de obra 100 A. Modelo 16
Claves: cuadro, modelo

**P31CI010** ud Extintor polvo ABC 6 kg. 21A/113B
Claves: polvo, extintor

**P31CI025** ud Extintor CO2 2 kg. acero. 34B
Claves: extintor, acero

**P31CR030** m2 Red seguridad poliamida 10x10 cm
Claves: seguridad, poliamida, red

**P31CR140** ud Gancho montaje red D=12 mm
Claves: red, montaje, gancho

**P31IA005** ud Casco seguridad básico
Claves: seguridad, básico, casco

**P31IA105** ud Casco + pantalla soldador
Claves: casco, pantalla, soldadura

**P31IA115** ud Gafas soldar oxiacetilénica
Claves: gafa, soldadura

**P31IA120** ud Gafas protectoras
Claves: gafa, protección

**P31IA150** ud Semi-mascarilla 1 filtro
Claves: filtro

**P31IA160** ud Filtro antipolvo
Claves: filtro, polvo

**P31IA158** ud Mascarilla celulosa desechable
Claves: mascarilla, celulosa

**P31IA200** ud Cascos protectores auditivos
Claves: protección, casco, oído

**P31IC050** ud Faja protección lumbar
Claves: protección

**P31IC098** ud Mono de trabajo poliéster-algodón
Claves: mono, trabajo

**P31IC100** ud Traje impermeable 2 p. PVC
Claves: traje, impermeable, PVC

**P31IC108** ud Impermeable 3/4 plástico
Claves: impermeable, plástico

**P31IC130** ud Mandil cuero para soldador
Claves: mandil, cuero, soldadura

**P31IM005** ud Par guantes lona protección estandar
Claves: par, protección, estándar, lona, guante

**P31IM030** ud Par guantes uso general serraje
Claves: guante, par

**P31IM040** ud Par guantes p/soldador
Claves: guante, par

**P31IP010** ud Par botas altas de agua (negras)
Claves: bota, agua, negro, par, alto

**P31IP025** ud Par botas de seguridad
Claves: seguridad, par, bota

**P31IS020** ud Arnés amarre dorsal + cinta subglútea
Claves: cinta

**P31IS135** ud Cinturón dob. reg. anillas forjadas anchas
Claves: cinturón, forjado, anillo

**P31IS260** ud Cuerda 12mm. 2m. 2-17mm-17mm
Claves: cuerda

**P31IS270** ud Cuerda 12mm. 2m. 2-17mm-60mm
Claves: cuerda

**P31W020** ud Costo mensual Comité seguridad
Claves: seguridad, mes

**P31W040** ud Costo mensual limpieza-desinfec
Claves: mes

**P31W050** ud Costo mens. formación seguridad
Claves: seguridad

**P31W060** ud Reconocimiento médico básico I
Claves: médico, básico

**M02GE050** h. Grúa telescópica autoprop. 60 t
Claves: grúa, telescópico

**M02GT210** ms Alquiler grúa torre 30 m. 750 kg
Claves: alquiler, grúa, torre

**M02GT250** ms Alquiler grúa torre 40 m. 1000 kg
Claves: torre, alquiler, grúa

**M02GT300** ud Mont/desm. grúa torre 30 m. flecha
Claves: flecha, torre, grúa

**M02GT320** ud Mont/desm. grúa torre 40 m. flecha
Claves: torre, flecha, grúa

**M02GT360** ms Contrato mantenimiento
Claves: contrato

**M02GT370** ms Alquiler telemando
Claves: alquiler, mando

**M02GT380** ud Tramo de empotramiento grúa torre <40 m
Claves: torre, grúa, empotramiento

**M03HH020** h. Hormigonera 200 l. gasolina
Claves: hormigón, gasolina

**M03HH030** h. Hormigonera 300 l. gasolina
Claves: hormigón, gasolina

**M11HV120** h. Aguja eléct.c/convertid.gasolina D=79mm
Claves: aguja, gasolina

**M13EA421** d. Consola trabajo
Claves: consola, trabajo

**M13EA440** ud Cono terminal tubo 22/26
Claves: tubo, cono, terminal

**M13EA510** d. Panel metálico-fenól. 3,00x1,00
Claves: panel

**M13EA520** d. Grapa unión paneles met
Claves: unión, panel, grapa, metal

**M13EA530** d. Tuerca palomilla
Claves: tuerca

**M13EA540** d. Placa tuerca palomilla
Claves: placa, tuerca

**M13EA550** d. Barra dywidag 1,00 m
Claves: barra

**O01OB040** h. Ayudante ferralla
Claves: ayudante

**P01AA030** t. Arena de río 0/6 mm
Claves: areno, río

**P01AA060** m3 Arena de miga cribada
Claves: areno

**P01AG060** t. Gravilla 20/40 mm
Claves: gravilla

**P01CC020** t. Cemento CEM II/B-P 32,5 N sacos
Claves: cemento

**P01CY030** t. Yeso blanco en sacos YF
Claves: yeso, blanco

**P01DC010** l. Desencofrante p/encofrado metálico
Claves: desencofrante, metal

**P01HA030** m3 Hormigón HA-30/P/20/I central
Claves: hormigón, central

**P01HM010** m3 Hormigón HM-20/P/20/I central
Claves: central, hormigón

**P01UC030** kg Puntas 20x100
Claves: punta

**P03AAA020** kg Alambre atar 1,30 mm
Claves: alambre

**P03ACC080** kg Acero corrugado B 500 S/SD
Claves: corrugado, acero

**P03ACD010** kg Acero corrugado elab. B 500 S
Claves: acero, corrugado

## Entidades
- AVILA, C
- BURGOS, C
- COMUNIDAD, C
- LEON, C
- PALENCIA, C
- SALAMANCA, C
- SEGOVIA, C
- SORIA, C
- VALLADOLID, C
- ZAMORA, C
